# Neubau Realschule Vilsbiburg
Angebotsaufforderung (GAEB DA XML 3.3, DA83)
Projekt: 2022-13 H
Währung: EUR
Bieterkommentare zugelassen: ja
Auftraggeber: Landkreis Landshut, Essenbach, 84051
Erstellt mit: ASBwin 28.0.2.0, Position 28.0.2.2, 30.01.2026

## A - ALLGEMEINE REGELUNGEN UND BAUBESCHREIBUNG
A - ALLGEMEINE REGELUNGEN UND BAUBESCHREIBUNG

A.01 Angaben zur Baustelle

Lage der Baustelle
Gobener Straße 9, 84137 Vilsbiburg

Lage Realschule
Amselstraße 6, 84137 Vilsbiburg

A.02 Allgemeine Angaben zum Bauprogramm

Das Bauprogramm der Gesamtmaßnahme ist gegliedert in
2 Bauabschnitte und umfasst den Neubau der Realschule
Vilsbiburg mit anschließendem Bestandsabbruch der bestehenden Schulgebäude. Die Realschule mit best. Erweiterungsbauten wird durch den Neubau vollständig ersetzt.

Die Baumaßnahme wird im Auftrag:

Landkreis Landshut
vertreten durch den Landrat Herr Peter Dreier
Josef-Neumeier-Allee 1
84051 Essenbach
ausgeführt.

A.03 Voruntersuchungen

Im Zuge der Planungsvorbereitung wurden die unten aufgeführten Untersuchungen durchgeführt. Folgende Unterlagen können eingesehen werden:
- Vermessungsplan
- Baugrundgutachten
- Nachweis des Wärmeschutzes gemäß EnEV
- Nachweis des sommerlichen Wärmeschutzes
- Schallschutznachweis
- Brandschutznachweis

A.04 Gelände – Höhenlage

Das Grundstück ist weitgehend eben und fällt leicht von
+449m ü. NN an westlicher Seite auf +447üNN an nordöstlicher Seite ab. Als mittlere Geländehöhe wird +448,70m
ü. NN angenommen. Die Planung sieht die Unterkante der
Bodenplatte inkl. Dämmung und Sauberkeitsschicht von
Bauteil A, B, C/ Pausenhalle und T/Dreifach-Turnhalle
auf Höhe von ca. -5,64m zur GOK (OK FFB = -4,42m) vor,
mit einer Abgrabung des Geländes zur Erstellung eines
Tiefhofes vor der Pausenhalle im Südwesten.

Die Grundwasseroberfläche (Mittelwasserstand) liegt
gem. Bodengutachten vom 31.01.2023 voraussichtlich bei
ca. + 437m ü. NN. Nach den Daten der Grundwassermessstellen 800m südlich des Grundstückes, lag der höchst
gemessene Wasserstand rund 1 m über dem Mittelwasserstand.

Dies ergibt einen vorläufig angenommen HHW (Bemessungswasserstand Gebäudeabdichtung) von +438m ü. NN. Nach
Aussage des Bodengutachten hat Grundwasser für dieses
Bauvorhaben keine besondere Relevanz.

Der Bodengrund weist in den oberen Schichten kf-Werte
deutlich unter 1*10-4 m/s auf. Der aktuelle Gebäudeentwurf sieht Durchdringung dieser Schichten vor. Damit
erfolgt eine Gründung auf den gut durchlässigen Schottern. Bei gut durchlässiger Bauwerk-Rückverfüllung muss
das Gebäude lediglich gegen Bodenfeuchte abgedichtet
werden (Wassereinwirkungsklasse W 1.1-E)

A.05 Verkehrserschließung

Die Realschule liegt in einem Wohnbaugebiet mit Mischbebauung, wobei der Großteil freistehende Ein- und
Mehrfamilienhäuser ausmacht. Das Schulgrundstück ist
auf drei Seiten von Straßen begrenzt und stößt nur in
südwestlicher Richtung direkt an die Gärten der Nachbarbebauung. Auf nord-westlicher Seite verläuft der
Drosselweg, eine schmale und für den Durchgangsverkehr
gesperrte Zuwegung. Auf süd-östlicher Seite liegt der
Starenweg, der in die Lerchenstraße mündet und aktuell
in beiden Richtungen befahrbar ist.

Das Baufeld wird über die Gobener Straße erschlossen, w
welche wiederum westlich in die Seyboldsdorfer Straße
und östlich in die Fronteshausener Straße mündet. Die
Gobener Straße trennt den Realschulgrund vom Grundstück
des gegenüberliegenden Maximilian-von-Montgelas Gymnasiums.

Ein Stau durch wartende LKWs auf der Gobener Straße im
Bereich der Baustellenzufahrt ist grundsätzlich zu vermeiden. Besonders zu beachten ist der Ankunftsbereich
der SchülerInnen des Gymnasiums auf der gegenüberliegenden Straßenseite. Für die Sicherung an Zu- und Ausfahrten über öffentliche Flächen gelten die Straßenverkehrsordnung (StVO), die UVV Bauarbeiten und die Richtlinien für die Sicherung von Arbeitsstellen an Straßen
(RSA).

Nutzung von öffentlichen Verkehrsflächen:
Wenn öffentliche Verkehrsflächen für Baustellenzwecke
genutzt werden müssen, darf das erst erfolgen, wenn die
erforderliche Sondernutzungsgenehmigung und verkehrsrechtliche Genehmigung mit Beschilderungsplan vorliegen. Die Einholung der Genehmigung beim Straßenverkehrsamt der Stadt Vilsbiburg

Stadt Vilsbiburg
AB32.2
Stadtplatz 26
84137 Vilsbiburg
erfolgt durch den AN.

A.06 Besondere Belastungen aus betrieblichen Bedingungen

Vilsbiburg liegt an der B299 und der Ortskern wird von
der Landshuter Straße, und in Verlängerung dieser, der
Frontenhausener Straße durchkreuzt. In unmittelbarer
Nähe der Baustelle befindet sich das Maximilian-von-
Montesglas Gymnasium mit Kreis- und Stadtbibliothek
sowie benachbarter Mehrfachsporthalle.

Es ist mit dem entsprechenden Publikumsverkehr zu rechnen:
In den Kernzeiten des Schulbetriebes zwischen 7:15 und
8:15 Uhr sowie zwischen  12:30 und 13:15  Uhr ist mit
erhöhten Schülerströmen zu rechnen. In diesen Zeiten
sind Anlieferungen und Schwertransport zu unterlassen.
Die Zufahrt auf das Baugelände erfolgt nur von Norden
über die Gobener Straße oder in Abstimmung mit der örtlichen Bauleitung über den Drosselweg. Beim Verlassen
des Baugeländes müssen die Baustellenfahrzeuge zwingend
nach rechts in die Gobener Straße einbiegen und in
Richtung Fronteshausener Straße fahren. Aus Sicherheitsgründen ist das Linksabbiegen beim Verlassen der
Baustelle untersagt.

Das bestehende Realschulgebäude mit Nebengebäuden
bleibt während der gesamten Baumaßnahme in Betrieb.
Während der Bauzeit wird ein Teil der Klassen in einer
Ausweichanlage in Containerbauweise auf dem Vorplatz
der Realschule (Erschließung über Amselstraße) untergebracht. Im Weiteren behält sich der Bauherr die Ausrichtung von entsprechenden Feierlichkeiten zur Baumaßnahme wie Spatenstich, Grundsteinlegung, Richtfest und
Einweihung vor. An diesen Tagen ist kein durchgehender
Baubetrieb möglich. Die entsprechenden Ausfallzeiten
werden nicht gesondert vergütet und sind mit einzukalkulieren.

A.07 Bauliche Anlagen, Bauwerk, Neubau

Bei dem Neubau handelt es sich um einen Massivbau mit
Flachdecken, mit tragenden Trennwänden innen und Stahlbetonstützen/ bzw. -wänden mit einer vorgehängten, hinterlüfteten Holz-Element-Fassade. Die Außenwände und
die Bodenplatte in den unterirdischen Geschossen werden
aus Stahlbeton errichtet.

Außenabmessungen gesamt

Die maximalen Außenabmessungen (oberirdisch) für die Gesamtbaumaßnahme betragen insgesamt:
ca. 100 m x 90 m
davon
- BT A: ca. 34m x 40m
- BT B: ca. 45m x 34m
- BT C: ca. 34m x 50m
- Turnhalle: ca. 33m x 50m
Gebäudehöhe UK Bodenplatte bis OK Attika): ca. 17,75m
Regelgeschosshöhe UG: 4,42m
Regelgeschosshöhe EG bis 2 OG: 3,91m
Pausenhalle

- lichte Raumhöhen Rohbau Pausenhalle (Untergeschoss):
  8,00m
- lichte Raumabmessungen Rohbau Pausenhalle (Ebene 02):
  15m x 26m

Turnhalle

- lichte Raumhöhe Turnhalle Rohbau bis UK Holzbinder:
  7,60m
- lichte Raumhöhe Rohbau Nebenräume (Untergeschoss):
  4,10m
- lichte Raumhöhe Rohbau Tribüne/ Nebenräume (Erdgeschoss): 4,80m/ 3,60m

Baukonstruktion

Gründung: Stahlbetonflachgründung gem. Statik mit unterseitiger Perimeterdämmung nach Vorgabe Bauphysik,
Sauberkeitsschicht (lediglich Abdichtung gegen Bodenfeuchtigkeit erforderlich)

Fassade: hinterlüftete Holzfassade, inkl. Dämmung vor
Stahlbetonwandscheiben und vorgehängtes Streckmetall
vor Stahlbetonscheiben im Bereich der Fluchttreppenhäuser

Vertikale Baukonstruktionen:
Stahlbetonwände zur Aussteifung, Sichtbeton bzw. in
Teilbereichen holzbekleidet
Kalksandsteinwände, verputzt (klassenseitig) bzw. holzbekleidet (flurseitig, Holzwerkstoff A2) im Falle der
Anforderung Brandwand oder Bauart Brandwand ohne statische Anforderungen
Systemtrennwände in allen anderen Bereichen, die an
lure und Lernlandschaften angrenzen und als Trennwände
zwischen Klassenzimmern, 2lagig GK-beplankt, gestrichen

in Teilbereichen sichtbare Holz- und Stahlbetonoberflächen lasiert/geölt
Horizontale Baukonstruktionen:
Im gesamten Gebäude wird mit Stahlbetonflachdecken mit
schlaffer Bewehrung, d=34cm geplant. Treppen als Fertigelemente aus Stahlbeton, Ausführungsqualität Sichtbeton mit sandgestrahlter Oberfläche

Dachkonstruktionen:
Notabdichtung nach DIN, EPS bzw. Mineralwoll-Gefälle-
dämmung, Bitumenabdichtung, zweilagig, Wurzelschutz,
zur Aufnahme eines Gründaches (Bienenweide) auf dem
Hauptdach sowie Sporthallendach

Entwässerung über Attikaabläufe in Fassadenebene, Fallrohr in Fassadenebene bis OK Gelände, Notentwässerung
analog, Auslauf 50cm über GOK ins Gelände

A.08 Bodenverhältnisse

Im Zuge der Planungsvorbereitung wurden Bodenuntersuchungen und ein ergänzendes Baugrundgutachten erstellt. Die darin enthaltenen Angaben sind zwingend vom
AN zu beachten.

Der Baugrund besteht in einer Tiefe von ca. 2,40m bis
4,20m unter GOK aus prinzipiell tragfähigem, aber
setzungsempfindlichem Boden aus Lößlehmen. Darunter
folgen dicht gelagerte Schichten aus Sanden und Kies-
Sandgemischen, die sehr gut tragfähig sind und eine
Gründung gut möglich macht.

A.09 Baumschutz

Im Baufeld und entlang der Erschließungsstraßen Gobener
Straße sowie Starenweg und Drosselweg befindet sich
schützenswerter Baumbestand. Der Wurzelbereich der
Bäume darf nicht befahren oder für das Abstellen von
Gegenständen/Fahrzeugen genutzt werden und ist von
Lagermaterial freizuhalten und wird durch einen Baumschutzzaun eingegrenzt.

Die Errichtung des Baumschutzzaunes erfolgt durch ein
gesondertes Gewerk. Unterhalt und Rückbau erfolgen
durch dieses Gewerk.

Bei Arbeiten in der Nähe von Baumkronen muss vom Rand
der Krone ein Mindestabstand von 1,50m eingehalten werden. Verletzungen an Wurzeln, Stamm und Krone sind unbedingt zu vermeiden. Eine vorsätzliche oder fahrlässige Zerstörung des Baumbestandes wird als Ordnungswidrigkeit mit Geldbuße gemäß Baumschutzverordnung behandelt. Bei Beschädigungen von Wurzeln, Stamm und Krone
hat der Verursacher außerdem die Kosten der Baumbehandlung durch eine Fachfirma zu tragen. Eventuelle Entschädigungsansprüche für zerstörte Baumteile bemessen
sich nach dem Baumwertermittlungsverfahren von Koch und
sind an den Eigentümer zu erstatten. Im Zuge der Kranarbeiten ist auf die Krone besonders Rücksicht zu nehmen. Beschädigungen werden auf Kosten des Verursachers
durch eine Fachfirma nach Wahl des AG behoben.

A.10 Vorhandene Anlagen

Der Baugrund ist nach aktueller Spartenauskunft frei
von durchquerenden Leitungen und/ oder Kanälen. Die
Versorgung mit Gas, Wasser, Strom und Glasfaser erfolgt
an der nord-westlichen Grundstückgrenze, Nähe Kreuzung
Amselweg mit Drosselweg. Die Stromleitungen liegen auf
dem Grundstück, parallel zur Grundstücksgrenze vom Trafohäuschen kommend. Die Stichleitung Gas zum Bestandsgebäude befindet sich  Bereich Vorplatz/ Haupteingang
Realschule.

Das Schulgrundstück wird an nord-westlicher Seite vom
Mischwasserkanal gesäumt, dieser folgt dem Verlauf von
Drosselweg und in Verlängerung Amselweg.

Der Übersichtsplan Wasser-Strom-Glasfaser und Übersichtsplan Gasleitung liegen dem Leistungsverzeichnis
bei. Die Erkundung der Lage der Sparten liegt im Verantwortungsbereich des AN.

A.11 Kampfmittel

Aus dem Vorerkundungsbericht vom 14.10.2022, GUBD
Bauconsult GmbH geht hervor, dass kein unmittelbarer
Handlungsbedarf besteht:

"Nach Auswertung der vorliegenden Luftbilder können im
Planungsbereich keine konkreten Hinweise auf Kampfhandlungen festgestellt werden. Der Standort fällt in An-
lehnung an die Baufachlichen Richtlinien Kampfmittelräumung (2018) in die Kategorie 1: Ein konkreter
Kampfmittelverdacht hat sich nicht bestätigt.

Daraus lässt sich nach den BfR KMR kein unmittelbarer
Handlungsbedarf ableiten. Hiervon unberührt bleibt das
nicht ausschließbare Restrisiko von Zufallsfunden."
(Vorerkundungsbericht vom 14.10.2022, GUBD Bauconsult
GmbH)

A.12 Arbeiten anderer Unternehmer auf der Baustelle

Die Arbeiten müssen mit den zeitgleich ablaufenden
Nachbargewerken ineinander greifen. Erforderliche Ab-
stimmungen erfolgen mit der örtlichen Objektüberwachung
Der Auftragnehmer hat einzukalkulieren, dass diese Ge-
werke parallel ausgeführt werden und sich hierdurch
entsprechende Erschwernisse und Arbeitsunterbrechungen
ergeben können.

A.13 Aufenthalts- und Lagerräume

Aufenthalts- und Lagerräume können vom AG in begrenzter
Anzahl angemietet werden. Die Möblierung ist vom AN zu
stellen. Auf dem Baugelände darf weder genächtigt noch
campiert werden. Übernachtungsunterkünfte dürfen auf
dem Grundstück nicht errichtet werden.

Straßen, Wege, Lager- und Arbeitsplätze innerhalb des
Baugeländes werden in bestehendem Zustand zur Verfügung
gestellt und von der Objektüberwachung zugewiesen. Sie
können vom Auftragnehmer nur auf eigene Gefahr benutzt
werden.

A.14 Firmenschilder

Das Anbringen eigener Firmenschilder ist auf der Baustelle nicht zulässig. Der Auftragnehmer kann kostenpflichtig auf der Bautafel genannt werden.

## B - ANLAGENBESCHREIBUNG
WÄRMEERZEUGUNG

Die Wärmeerzeugung erfolgt mittels einer Eisspeicheranlage.

Das System basiert im Wesentlichen auf der Energiequelle Luft. Die Umweltenergie wird mittels dreilagiger
Solar-Luft-Absorbern, die auf dem Flachdach des
Bauteil C aufgestellt werden und mit  Wärmeträgerkreisläufen (Wasser-/Ethylenglycol 30%) direkt einer Sole-
Wärmepumpenanlage zugeführt oder in einem Eisspeicher
zwischengespeichert.

Der Eisspeicher selbst dient dabei als Energiespeicher
durch Nutzung der freiwerdenden Energie beim Phasenübergang von 0°C kaltem Wasser zu 0°C kaltem Eis. Diese
Energiemenge ist äquivalent der Energiemenge, die benötigt wird, um die gleiche Masse an Wasser von 0°C auf
80°C zu erwärmen.

Der Eisspeicher befindet sich unter dem Erdgeschoss des
Bauteils A. Die erforderliche Wasserfüllmenge beträgt
ca. 1.650 m³.

Für die Gesamtheizlast des Neubaus wurden ca. 410 kW
ermittelt. Es sind drei Sole-Wärmepumpen in Kaskade
geplant. Für die Warmwasserbereitung ist eine Booster-
Wärmepumpe geplant.

Die Warmwasserbereitung erfolgt mittels Pufferspeicher
auf der Heizungsseite und einer Frischwarmwasserstation.

Zur Redundanz und Versorgungssicherheit wird im Solekreislauf eine Doppelumwälzpumpe eingebaut.

Erforderliche Zusatzkomponenten wie Pufferspeicher,
Druckhaltung, Heizwassernachspeisung und Sicherheitsarmaturen werden ebenso in der Heizzentrale untergebracht, die sich im UG Bauteil A direkt neben dem
Eisspeicher befindet.

WÄRMEVERTEILUNG
Es ist eine Pumpenwarmwasserheizung (Vorlauftemperatur
bis 35°C) geplant. Sämtliche Heizkreise erhalten zur
Betriebssicherheit Heizungsdoppelumwälzpumpen.

Geplant sind folgende Regelkreise.
- Heizkreis Fußbodenheizung Bauteil A
- Heizkreis Fußbodenheizung Bauteil B
- Heizkreis Fußbodenheizung Bauteil C
- Heizkreis Fußbodenheizung Bauteil T
- Heizkreis Sportbodenheizung Bauteil T
- Heizkreis Lüftung

Die Verteilleitungen verlaufen überwiegend horizontal
in den Geschoßen (Tichelmann System) sowie vertikal in
eigens dafür vorgesehenen Installationsschächten. Es
ist je Bauteil ein Steigstrang vorhanden.

Als Rohrmaterial für die Soleleitungen sind Rohrleitungen aus PE 100 geplant. Die Wassertemperaturen sind
so niedrig, dass eine Taupunktunterschreitung erfolgen
kann. Die Rohrleitungen werden daher im Gebäude mit
synthetischem Kautschuk gedämmt.

Als Rohrmaterial für die Heizungsleitungen sind bis
DN 100 nichtrostende Stahlrohre für die Verbindung mit
Pressfittings vorgesehen. Ab DN 125 sind Heizungsleitungen aus Stahl schwarz geplant.

Die Dämmung der Heizungsleitungen erfolgt gem. GEG.
Die Heizungsarmaturen sind bis einschl. DN 50 mit
Schraubverbindungen geplant. Ab DN 65 sind Flanschverbindungen vorgesehen.

Die Wärmeübergabe erfolgt für die gesamte Schule über
eine Fußbodenheizung, wobei die Turnhalle mit einer
Sportbodenheizung ausgestattet wird.

Ausgenommen hiervon ist die Lehrküche C.U.6. und der
Speiseraum C.U.5.

Zur Sicherstellung der Trinkwasserhygiene müssen in
diesem Raum Trinkwasserleitungen auf dem Rohfußoden
verlegt werden. Eine Fußbodenheizung ist daher nicht
möglich.

Deswegen ist in diesem Raum eine Deckenstrahlheizung
aus Metall und in Trockenbauweise geplant. Die Unterkonstruktion besteht aus verzinkten, doppellagigen C-
Deckenprofilen. Die Nonius Abhängung der Unterkonstruktion erfolgt nach DIN 18168.

Die Wärmetauscher Elemente bestehen aus mäanderförmig
gebogenen Kupferrohr- oder Edelstahlrohrregistern, die
in großflächig dimensionierten Wärmeleitprofilen aus
Aluminium eingepresst werden.

Um die vorhandene Energie des Eisspeichers im Sommer
passiv zu nutzen, wird die Fußbodenheizung auch zur
Kühlung verwendet. Die max. Vorlauftemperatur beträgt
im Winter 35°C. Die Systemtemperaturen im Sommer im
Kühlfall betragen 16/18 °C.

## H_02 Wärmeversorgungsanlagen
Datum: 30.01.2026

### Bereich 1 Wärmeversorgungsanlagen

#### Titel 1.1 Aufenthalts- und Lagerräume

*Hinweis*
Es können vom Bauherrn keine abschließbaren Räume als
Aufenthalts- und Lagerräume zur Verfügung gestellt werden.
Gem. A - ALLGEMEINE REGELUNGEN UND BAUBESCHREIBUNG/A.13
ist es möglich Aufenthalts- und Lagerräume in begrenzter Anzahl anzumieten.

**1.1.1 Vorhalten von Aufenthalts- und Lagerräumen**
*** Pauschalposition
Vorhalten von Aufenthalts- und Lagerräumen während der
Bauzeit.
Menge: 1,000 Psch

#### Titel 1.2 Wärmeerzeugungsanlagen und Betriebseinrichtungen

*Hinweis*
Es sind in den einzelnen Produktlinien einheitliche
Fabrikate und Typen anzubieten und einzubauen.

*Hinweis: Einbringsituation*
Der Aufstellraum für die Wärmepumpen, Puferspeicher
etc. befindet sich im Untergeschoss Bauteil A.

Heizungs-Zentrale Untgergeschoß:
Einbringöffnungen wie Türen und Wandöffnungen
Lichte Breite min. 1.85 m, Lichte Höhe min. 2,3 m

Der Einbringbereich ist auf Erdgeschossniveau über eine
Baustrasse anfahrbar.

Höhenunterschiede Untergeschoß / Erdgeschoß - 4,2 m.

Transportweg zur Heizungszentrale Bauteil A ca. 50 m.

Die erforderlichen  Hebezeuge und Transporteinrichtungen zur Überwindung der Niveauunterschiede und horizontalen Transport der Geräte sowie ggf. erforderliche Ge-
räteteilungen sind in die Einheitspreise einzurechnen.

**1.2.1 Sole/Wasser-Wärmepumpe, 2-stufig (B0/W35), 174 kW**
Sole/Wasser-Wärmepumpe 2-stufig 50/50 %, zur Innenaufstellung. Mit permanenter Kältekreis-Überwachung für
Teil- und Voll-Lastbetrieb sowie Arbeitspunkt optimierter Betriebsweise, sichergestellt durch elektronisches
Expansionsventil in Verbindung mit Diagnostic System.
EEV mit stromloser, selbstschliessender Sicherheitsfunktion zum automatischen Verschluss bei Stromausfall
oder Störungen und zum Schutz der Verdichter vor Flüssiganteilen. Aufbau als Verdichter-Verbundanlage mit
Möglichkeit der Störfahrweise 50 % bei Ausfall eines
Verdichters. Scroll- Verdichter mit sauggasgekühlter
Antriebseinheit. Optimiertes Anfahr- und Betriebsverhalten bei angepasster Verdichtergeometrie mit integriertem Verdichterschutz ohne zusätzliche Carterheizung. Vollhermetische Ausführung für wartungsfreie Be-
triebsweise. Kältemittel R410A, Plattenwärmetauscher
aus Edelstahl für Primär- und Sekundärkreis. Tragender
Grundrahmen zur Schwingungsaufnahme. Vom Kältekreis
entkoppeltes Schalldämmgehäuse zur Reduzierung der
Schalleistung. Das Schalldämmgehäuse besteht aus pulverbeschichtetem Grundrahmen mit integriertem Kältemodul. Kältekreislauf geräusch- und schwingungsarm im
Schalldämmgehäuse. Hydraulische Anschlüssse als
Flanschanschlüsse.

Mit elektronischer Anlaufstrombegrenzung für geringe
Anlaufströme und gleichzeitig integrierte Phasenüberwachung. Anlaufsystem im Stillstand zur Reduzierung des
Standby Verbrauches selbstabschaltend. Binäres Diagnosesystem zur Fehlererkennung wie Phasenschwankungen,
Phasenwechsel oder Spannungsabfall. Alle Elektroleitungsdurchführungen zugentlastet. Hauptschalter und
Absicherungen für Verdichter sowie Primär- und Sekundärpumpe integriert. Schaltschütze für eigensichere
Primär- und Sekundärpumpen 230 V oder 400 V werkseitig
vormontiert und anschlussfertig verdrahtet. Geräte
müssen entsprechend EN 14511 auf Leistung und Funktionalität warm geprüft sein. Wärmepumpenausführung nach
geltenden EU-Normen und Richtlinien sowie der geltenden
Druckgeräterichtlinie, CE konform, zertifziert mit
EHPA-Label. Mit integrierter SPS gestützter, witterungsgeführter Wärmepumpenregelung, mit bedienbarem
Farb-Touchdisplay, Größe min. 7 Zoll. Grafisch visualisierte Funktionsübersicht aller Parameter einschl.
Störmeldung und Diagnosesystem. Ausgestattet mit potentialfreien Ausgängen für Sammelstörmeldungen und Be-
triebsmeldungen für die Verdichter.

Umwälzpumpen:
- Absicherung 230V oder 400V, Einschaltung mit Einschaltbefehl und Betriebsrückmeldung
- Ansteuerung über 0-10V DC Signal für Primär-/Sekun-
  därpumpe, Restwärmepumpe

Ventile und Klappen:
- Speisung Antriebe 24VDC
- Signal stetige Antriebe 0-10VDC

Aussentemperatursensor im Lieferumfang sowie Vor- und
Rücklauftemperatursensoren für Primär- und Sekundärkreis werkseitig eingebaut.

Basisfunktionen Typ BWR:
- Heizspeicher-Temperaturregelung
- Integriertes Diagnosesystem
- Sole-Wasser-Betrieb
- Ansteuerung je einer Hoch-/Tiefhaltung
- Trenddatenauswertung (täglich) als CSV-Datei
- Fernzugriff (Remote-Access) auf die Wärmepumpenregelung

Steuerungserweiterungen:
- Wärmequelle Brunnenkreis/Grundwasser
- Ansteuerung zusätzlichen Wärmeerzeuger zur Spitzenlastabdeckung
- Trinkwassererwärmung (Speicherwasserwärmer oder
  Frischwasserstation)
- Trinkwassererwärmung mit zusätzlichem Wärmeerzeuger
- Restwärmemanagement an Primärquelle oder Rückkühler
- Active und Natural Cooling (mit Kühlwasserpuffermanagement)
- Natural Cooling

Erweiterung für Luft/Wasser-Anwendung:
- Wärmequelle Luft
- Spindelheizung Klappen/Ventile
- Ansteuerung zusätzlicher Wärmeerzeuger zur
  Spitzenlastabdeckung

Elektrische Werte Wärmepumpe:
- Nennspannung in V 400 V/50 Hz,
- Anlaufsystem - Sanftanlauf,
- Schutzart IP20,

Betrieb Sole-Wasser (B0/W35):
Leistungsdaten nach EN 14511
- Nenn-Wärmeleistung in kW min. 174,
- Kälteleistung in kW min. 135 kW,
- Leistungszahl (COP) min. 4,4

Primärkreis (Sole):
- Spreizung in K 3,
  Frostschutzgrenze/Eisflockenpunkt in Grad C -16,1,
  (empfohlener Kälteträger Tyfocor GE)
- Nennvolumenstrom  in m³/h 42,1,
- Druckverlust bei Nennvolumenstrom in kPa 34,

Sekundärkreis (Wasser):
- Spreizung in k 5,
- Nennvolumenstrom in m³/h 30,3,
- Druckverlust bei Nennvolumenstrom in kPa 11,

Kältekreis:
- Anzahl Kältekreise 1,
- Anzahl Verdichter 2,
- Art Verdichter Scroll vollhermetisch,
- Kältemittel R410A,
- Treibhauspotential (GWP) 1920,

Zulässiger Betriebsdruck:
- Primärkreis in bar 10,
- Sekundärkreis in bar 10,

Abmessungen:
- Gesamtlänge im mm max. 2.000,
- Gesamtbreite in mm max. 950,
- Gesamthöhe in mm max. 1.700 mm,

Angebotenes Fabrikat/Typ:

__________________________________________________
Menge: 3,000 St

**1.2.2 Material hydraulischer Anschluss Sole/Wasser-Wärmepumpe**
Hydraulischer Anschluss passend zur angebotenen
Sole/Wasser-Wärmepumpe bestehend aus

Primär:
- 2 St 90° Gummikompensator mit Flansch/PN10,
- 2 St Anschluss-Rohr aus Edelstahl mit Flansch
  1 x mit Entleerungsmuffe G 1/2,

Sekundär:
- 2 St 90° Gummikompensator mit Flansch/PN10,
- 2 St Anschluss-Rohr aus Edelstahl mit Flansch
  1 x mit Entleerungsmuffe G 1/2,

Einschl. aller erforderlicher zusätzlicher Anschlussmaterialien.
Menge: 3,000 St

**1.2.3 Schallabsorbierende Unterlage für Sole/Wasser-Wärmepumpe**
Schallabsorbierende Unterlage passend zur angebotenen
Sole/Wasser-Wärmepumpe zur Reduzierung der Körperschallübertragung auf den Baukörper.
Menge: 3,000 St

**1.2.4 Sicherheitsgruppe primär DIN EN 12828 für Sole/Wasser-Wärmepumpe**
Kleinverteiler mit Sicherheitsgruppe für die Primärseite nach DIN EN 12828 passend zur angebotenen
Sole/Wasser-Wärmepumpe bestehend aus Sicherheitsventil
3 bar, Manometer und automatischem Entlüfter. Einschl.
Kältedämmung.
Menge: 3,000 St

**1.2.5 Sicherheitsgruppe sekundär DIN EN 12828 für Sole/Wasser-Wärmepumpe**
Kleinverteiler mit Sicherheitsgruppe für die Sekundärseite nach DIN EN 12828 passend zur angebotenen
Sole/Wasser-Wärmepumpe bestehend aus Sicherheitsventil
3 bar, Manometer und automatischem Entlüfter. Einschl.
Wärmedämmung.
Menge: 3,000 St

**1.2.6 Booster Wärmepumpe**
Booster Wärmepumpe als Wasser/Wasser-Wärmepumpe in
Kompaktbauweise, zur Warmwasserbereitung, Verkleidung
aus pulverbeschichteten Stahlblech. Hydraulische An-
schlüsse als Gewindeanschlüsse.

- Kältemittel R134a
- Scrollverdichter
- 2-stufige Kältemittelverteilung im asymetrisch
  aufgebauten Verdampfer
- Sicherheitsdruckbegrenzer nach DIN 32733
- Druckwächter für Hoch- und Niederdruck
- Kaskaden-/ Parallelschaltung möglich

Technische Daten:
Einsatzgrenzen Heizwasser 20 bis 75°C,
Wasser/Wärmequelle 5 bis 25°C,
Betriebsbemessungssspannung 400 V AC, 50Hz,

Leistungsdaten bei W10/W35 (EN14511)
Heizleistung in kW 60,
COP-Wert 5,8,
Wärmequelle 35/25°C
Heizwassertemperatur 60/50°C,

Heizleistung in kW min. 95,
COP-Wert min. 5,7.

Regelung
- externes Startsignal
- Wärmepumpenregler mit Selbstdiagnose, Fehlerspeicher
  und Fernüberwachung
- Modbus-Schnittstelle,
- Pufferspeicherregelung
- mit flexiblen Anschlussschläcuen (2 St)
- integrierter, 3-phasiger, elektronisch geregelter und
  selbstadaptierender Sanftanlauf mit kompletter
  Stromnetzüberwachung
- 1 St Ansteuerung Spindelheizung für Motor-Absperrven-
  til mit 24V DC bis 60 W im Betriebsmodus Dauerbetrieb, Versorgung und Absicherung,

Angebotenes Fabrikat/Typ:

__________________________________________________
Menge: 1,000 St

**1.2.7 Rücklaufeinschichtung**
Rücklaufeinschichtung / Pufferspeicher als Funktionsergänzung zur Warmwasserbereitung bestehend aus:
- 3-Wege Umschaltventil, DN 50 zum  Einbau in den
  Heizkreis zum Puffer,
- Stellmotor, 230V (3Punkt)
- Temperatursensor als Rohranlegefühler
Menge: 1,000 St

**1.2.8 Sicherheitsgruppe nach DIN EN 12828 für Booster-Wärmepumpe**
Kleinverteiler mit Sicherheitsgruppe nach DIN EN 12828
passend zur angebotenen Booster Wärmepumpe bestehend aus Sicherheitsventil 3 bar, Manometer und automatischem Entlüfter. Einschl. Wärmedämmung.
Menge: 2,000 St

**1.2.9 Material hydraulischer Anschluss Booster Wärmepumpe**
Hydraulischer Anschluss passend zur angebotenen
Booster Wämrepumpe bestehend aus

Primär:
- 2 St 90° Gummikompensator mit Verschraubungen/min.
  PN10,
- 2 St Anschluss-Rohr aus Edelstahl mit Verschraubung
  1 x mit Entleerungsmuffe G 1/2,

Sekundär:
- 2 St 90° Gummikompensator mit Verschraubungen/min.
  PN10,
- 2 St Anschluss-Rohr aus Edelstahl mit Verschraubung
  1 x mit Entleerungsmuffe G 1/2,

Einschl. aller erforderlicher zusätzlicher Anschlussmaterialien.
Menge: 1,000 St

**1.2.10 Schallabsorbierende Unterlage für Booster Wärmepumpe**
Schallabsorbierende Unterlage passend zur angebotenen
Booster Wärmepumpe zur Reduzierung der Körperschallübertragung auf den Baukörper.
Menge: 1,000 St

**1.2.11 Plattenwärmeaustauscher 100 kW**
Plattenwärmeaustauscher, baumustergeprüft, geschraubt,
für Klimakaltwasser,

Leistung in kW 100,
Flächenreserve in % min. 20,
Medium primär Wasser, 30 % Ethylenglycol,
Medium sekundär Wasser,
Eintrittstemperatur primär in Grad C 12,
Austrittstemperatur primär in Grad C 15,
Eintrittstemperatur sekundär in Grad C 19,
Austrittstemperatur sekundär in Grad C 16,
max. zulässiger Betriebsüberdruck min. in bar 6,
max. zulässige Betriebstemperatur min. in Grad C 110,
max. Druckdifferenz primär in kPa 10,
max. Druckdifferenz sekundär in kPa 10,
aus nichtrostendem Stahl, Werkstoff-Nr 1.4404,
Dichtungen, Gestell aus Stahl, mit Gewinde- oder
Flanschanschlüssen einschl. Verschraubungen, Dichtungen
und Schrauben, mit Wärmedämmung aus PU-Halbschalen mit
Aussenmantel alukaschiert.
Menge: 1,000 St
Kostengruppen nach DIN 276-1 2008: 434
Kostengruppen nach DIN 276-1 2006: 434
Kostengruppen nach DIN 276-1 1981: 3.3.3.0.0

**1.2.12 Pufferspeicher 3000 Liter**
Pufferspeicher für Heizungswasser, min. PN 4, stehend
mit Standkonsolen aus Profilstahl, mit korrosionsschützendem Grundanstrich, Speichervolumen 3.000 Liter,
mit abnehmbarer Wärmedämmung Dicke in mm 130, Wärmeleitzahl min. 0,04 W/mK, mit Ummantelung.

Anschlüsse:
- 4 St Anschlussstutzen, Nenndurchmesser DN 150 mit
  Flanschanschluss,
- 2 St Bogenrohr DN 150,
- 4 St Anschlussmuffen Rp 1/2 für Fühler oder
  Thermomter,
- 1 St Anschlussmuffe Rp 1/2 für Entleerung,
- 1 St Anschlusssmuffe RP 1 1/2 für Elektroheizpatrone,
- 1 St Anschlussmuffe RP 1 1/4 für Entlüftung.
Menge: 2,000 St
Kostengruppen nach DIN 276-1 2008: 434
Kostengruppen nach DIN 276-1 2006: 434
Kostengruppen nach DIN 276-1 1981: 3.3.3.0.0

**1.2.13 Pufferspeicher 2000 Liter**
Pufferspeicher wie Position zuvor, jedoch  Speichervolumen 2.000 Liter.

Anschlüsse:
- 4 St Anschlussstutzen, Nenndurchmesser DN 65 mit
  Flanschanschluss,
- 4 St Anschlussmuffen Rp 1/2 für Fühler oder
  Thermomter,
- 1 St Anschlussmuffe Rp 1/2 für Entleerung,
- 1 St Anschlusssmuffe RP 1 1/2 für Elektroheizpatrone,
- 1 St Anschlussmuffe RP 1 1/4 für Entlüftung.
Menge: 1,000 St
Kostengruppen nach DIN 276-1 2008: 434
Kostengruppen nach DIN 276-1 2006: 434
Kostengruppen nach DIN 276-1 1981: 3.3.3.0.0

#### Titel 1.3 Mess-, Steuerungs- und Regelungstechnik

*Hinweis: Feldgeräte*

**1.3.1 Aussentemperatur-Messwertgeber**
Aussentemperatur-Messwertgeber, Meßsignal passend zur
angebotenen SPS-Steuerung, Anschluss in 2-/3- oder
4-Leitertechnik, Einsatzbereich ca. -30 bis +50 Grad C,
Schutzart DIN EN 60529, Schutzart IP 65, mit wetterfestem, korrosions- und bruchsicherem Kunststoffgehäuse
mit Sonnenschutzeinrichtung, mit Zubehör für Wandmontage im Freien, mit zugentlastender, wasserdichter
Kabelverschraubung, einschließlich Montage- und
Befestigungsmaterialien.
Menge: 1,000 St
Kostengruppen nach DIN 276-1 2006: 481

**1.3.2 Tauchtemperatur-Messwertgeber, Länge in mm 100**
Tauchtemperatur-Messwertgeber, Einbaulänge in mm 100,
für Medium Pumpenwarmwasser, Meßsignal passend zur
angebotenen SPS-Steuerung, Anschluss in 2-/3- oder
4-Leitertechnik, mit korrions- und bruchsicherem Gehäuse, in Stabausführung, aktive Messzone bis 50 mm, Verwendungsbereich min. 0 bis +110 Grad C, Schutzart
DIN EN 60529, min. IP 42, mit zugentlastender,
wasserdichter Kabelverschraubung, einschließlich
Montage- und Befestigungsmaterialien.
Menge: 10,000 St
Kostengruppen nach DIN 276-1 2006: 481

**1.3.3 Tauchtemperatur-Messwertgeber, PN10, L=150 mm**
Tauchtemperatur-Messwertgeber, PN10,
Leistung wie vor beschrieben, jedoch
Einbaulänge 150 mm.
Menge: 19,000 St
Kostengruppen nach DIN 276-1 2006: 481

**1.3.4 Schutzrohr aus Edelstahl, Länge in mm 100**
Schutzrohr aus Edelstahl für Tauchtemperatur-Messwert-
geber, Länge in mm 100, mit Gewinde, PN10.
Menge: 10,000 St

**1.3.5 Schutzrohr aus Edelstahl, Länge in mm 150**
Schutzrohr aus Edelstahl für Tauchtemperatur-Messwert-
geber, Länge in mm 150, mit Gewinde, PN10.
Menge: 19,000 St

**1.3.6 Kabeltemperatur-Messwertgeber, PN10,**
Kabeltemperatur-Messwertgeber, für Medium Pumpenwarmwasser, mit bruchsicherer Anschlussdose, Druckstufe
PN 16, Meßsignal passend zur angebotenen SPS Steuerung,
Anschluss in 2-/3- oder 4-Leitertechnik, einschl.
Schutzrohr mit Gewinde, Länge 450 mm, Material aus
Edelstahl 1.4571, Verwendungsbereich 0 bis +110 Grad C,
Schutzart DIN EN 60529, IP 43, mit zugentlastender,
wasserdichter Kabelverschraubung, einschließlich Montage- und Befestigungsmaterialien.
Menge: 10,000 St
Kostengruppen nach DIN 276-1 2006: 481

**1.3.7 Druckwächter PN6**
Druckwächter, bauteilgeprüft, mit Mikroschalter,
manuell rücksetzbar, bei fallendem Druck ausschaltend,
max. Betriebstemperatur bis 110 Grad C, PN 6. Einschließlich Montage- und Befestigungsmaterialien.
Menge: 4,000 St
Kostengruppen nach DIN 276-1 2008: 421
Kostengruppen nach DIN 276-1 2006: 421

**1.3.8 Strömungswächter**
Strömungswächter zur Sicherstellung des Mindestvolumenstroms bei Zwischenkreisen für Hutschienenmontage im
Schaltschrank der Wärmepumpe, mit Volumenstromsensor,
Signalleitung von Sensor zur Auswerteeinheit (15 m),
Einzelader-Leitung zur Verdrahtung der Auswerteeinheit.
Einschließlich Montage- und Befestigungsmaterialien.
Menge: 1,000 St

**1.3.9 Frostschutzthermostat**
Frostschutzthermostatz mit Sicherheitsschalter zum
Schutz der Wärmepumpe oder Trennwärmetauschern,
Temperaturbegrenzung einstellbar zwischen -25 bis 15°C.
Einschließlich Montage- und Befestigungsmaterialien.
Menge: 1,000 St

**1.3.10 Spindelheizung Dreiwegeventile bis DN 125**
Spindelheizung für die Dreiwegeventile bis DN 125
Betriebsbemessungsspannung 24 V, Leistung 60 W.
Einschließlich Montage- und Befestigungsmaterialien.
Menge: 4,000 St

**1.3.11 Spindelheizung Flansch bis DN 125**
Spindelheizung für Flansche bis DN 125, Betriebsbemessungsspannung 24 V, Leistung 30 W. Einschließlich
Montage- und Befestigungsmaterialien.
Menge: 4,000 St

**1.3.12 Optimierung der Anlage, Heizperiode**
Optimierung der Anlage für weitere 6 Monate nach Inbetriebnahme, mit Bewertung des Anlagenverhaltens, Anpassung von Anlagenparametern in Abstimmung mit Betreiber,
Dokumentation der Änderungen.
Menge: 1,000 St

**1.3.13 Bezeichnungsschilder für Feldgeräte**
Bezeichnungsschilder für Feldgeräte, dauerhaft an
beiden Leitungsenden zu beschriften, max. dreizeilig,
mit Anlagenkennzeichnungssystem und Betriebsmittelkennzeichnung nach der Adressstruktur des Auftraggebers
Bezeichnungsschild aus Kunststoff, bedruckt oder
graviert, Farben nach Wahl des Auftraggebers, einschl.
Montage- und Bestigungsmaterial für Montage an
Elektro-, bzw. Datenkabel.
Menge: 65,000 St
Kostengruppen nach DIN 276-1 2006: 481

*Hinweis: SPS-Steuerung*

**1.3.14 SPS-Steuerung Wärmeerzeugungsanlage**
Systemsteuerung untergebracht in einem Standschrank von
Heizungsanlagen mit bis zu vier Wämeerzeugern unterschiedlicher Kombination.

Die speicherprogrammierbare MSR-Technik mit Farb-Touch-
Bediengerät mit schematischer Darstellung der Hydraulik
und aller erfassten Temperaturen regelt witterungsgeführt oder auf externe Anforderung die Kaskadenfunktion
der Wärmepumpenanlage sowie die Anlagen-Vorlauftempera-
tur.

- Anzeige des Anlagenstatus sowie von Betriebs- und
  Störmeldungen im Klartext
- automatischer Sommer-/Winterzeitumschaltung
- integriertes Diagnosesystem mit Datenaufzeichnung
- getrennt einstellbare Zeiträume, Heizkennlinien und
  Temperatur-Sollwerte
- Handbedienung aller angeschlossenen Aktoren über Be-
  dienoberfäche mit Anzeige Status "Hand/Automatik"
- Integration von zusätzlichen Wärmeerzeuger mittels
  potentialfreien Kontakte und analogen Sollwertvorgabe
  0 bis 10 V möglich
- Anschlussmodule zur Kommunikation mit den Wärmepumpenregelungen
- Darstellung der übermittelten Datenpunkte am Bediengerät
- Archivierung relevanter Datenpunkte
- Heizungspuffermanagement
- LAN-Anschluss für Fernzugriff über bauseitigen Internetzugang
- Anschluss von Temperatursensoren ausschließich vom
  Typ PT1000
- Anbindung von 5 Wärmemengenzähler mit M-Bus-Schnitt-
  stelle
- BacNet TCP/IP Schnittstelle
- Fernzugriff Internetverbindung über LAN oder Mobilfunk

Projektumfang
- 3 St Solewärmepumpen mit Modbus-Schnittstelle und
  Stufenschaltung. Die Primär- und Sekundärpumpen
  werden aus den Steuerungen der Wärmpumpen mit Spannung versorgt und angesteuert, Eingänge für die Störmeldungen Wärmepumpen
- 1 St Booster-Wärmepumpe für Warmwasserbereitung
- Eisspeicher
- Puffermanagement Heizen
- Puffermanagement Warmwasser
- Solarabsorber
- Systemtrennung Klima
- NC-Cooling / Free-Cooling
- Heizstab je Heizungspuffer

Lieferumfang
- Standschaltschrank 800 x 1800 x 400 mm (B x H x T)
- Schaltschranksockel, Höhe 200 mm
- Einspeisung 400 V AC, 63 A
- direkte Leistungsversorgung und Ansteuerung von Wärmepumpenregelungen (Betriebsbemessungsspannung 230 V)
- Ausgelegt für 4 Wärmeerzeuger mit
  - Kontakt zur Freigabe oder Ein-/Ausschalten
  - Störmeldeeingang
  - Temperatur-Sollwertvorgabe 0 bis 10 V DC
- Integration von zusätzlichen Wärmeerzeuger mittels
  potentialfreier Kontakte und analoger Sollwertvorgaben
  0 bis 10 V möglich
- Puffermanagement für "Heizen" und "Warmwasserbereitung"

- Speicherprogrammierbare Steuerung (SPS),
- Tages- und Wochenprogramm
- Getrennt einstellbare Zeiträume, Heizkennlinien,
  Temperatur-Sollwerte
- Handbedienung aller angeschlossenen Aktoren über
  Bediengerät (Pumpen, Mischer, Ventile, Wärmeerzeuger
  etc.)
- Diagnosesystem mit Datenaufzeichnung
- Fernparametrierung und Programm-Updates über einen
  externen Internetzugang
- Störmeldeweiterleitung per E-Mail
- 1 Bediengerät mit Farbtouch

Kommunikation
- 1 Anschlussmodul ModBus zur Anbindung von Kesseln mit
  ModBus-Schnittstelle, auslesen und fernwirken der
  Wärmepumpenzustands- und –steuerungsdaten
- 4 St Einbindung Wärmepumpe mit ModBus-Schnittstelle,
  Darstellung der übermittelten Datenpunkte am Bediengerät, Archivierung relevanter Datenpunkte

Funktionen
- 1 Puffermanagement für Heizung für bis zu 2 Puffern,
  Speicherfüllstandsregelung, für bis zu 12 Temperatursensoren PT 1000 zur Überwachung des Ladezustands
- 1 Puffermanagement für Warmwasser, Speicherfüllstandsregelung, für bis zu 4 Temperatursensoren
  PT 1000 zur Überwachung des Ladezustands
- Anbindung von 4 Eisspeicherwärmetauscher, Erfassung
  von je 3 Temperatursensoren im Eisspeicher mit mit
  Aufschaltung Fülsstandssensor, Erfassung der Soletemperatur
- Ansteuerung eines Dreipunktmischers über Relaiskontakte, Leistungsversorgung des Mischers mit 230 V AC,
  max. 2 A
- 1 St Betriebsart "Natural/Free Cooling", Umschaltung
  über Motorventile, Ansteuerung von Umwälzpumpen, Systemtrennung über Wärmetauscher
- 4 St Ansteuerung Spindelheizung für 3-Wege-Mischer
  mit 24V DC bis 60 W im Betriebsmodus Dauerbetrieb,
  Versorgung und Absicherung
- 1 St Systemtrennung Klima, Erfassung von 4 Temperatursensoren PT 1000, Ansteuerung einer Pumpe drehzahlgeregelt 0-10 V, potentialfreies Freigabesignal
  an Pumpe, potentialfreier Eingang Störung/Betrtieb
  Pumpe mit Anzeige, Ansteuerung eines Dreipunktmischers über Relaiskontakte, Leistungsversorgung von
  Pumpen und Mischern mit 230 V AC, max. 6 A

- Systemtrennung Quelle, Erfassung von 4 Temperatursensoren PT 1000, Ansteuerung einer Pumpe drehzahlgeregelt 0-10 V, potentialfreies Freigabesignal
  an Pumpe, potentialfreier Eingang Störung/Betrtieb
  Pumpe mit Anzeige, Ansteuerung eines Dreipunktmischers über Relaiskontakte, Leistungsversorgung von
  Pumpen und Mischern mit 230 V AC, max. 6 A
- Ansteuerung Umschaltklappen Quelle, Ansteuerung von
  bis zu 4 Motorabsperrklappen für die Umschaltung mit
  230 V AC
- Ansteuerung Umschaltklappen Warmwasserbereitung von
  bis zu 4 Motorabsperrklappen für die Umschaltung mit
  230 V AC
- Ansteuerung eines E-Heizstabs über potentialfreien
  Kontakt, Spannungsversorgung und Absicherung bauseits
- Zentraler Sicherheitskreis mit
  - Not-Halt-Taster in Schaltschranktür
  - Abschaltung der Sicherheitskreise der Wärmeerzeuger
  einzeln über Sicherheitskontakte eines Sicherheitsrelais
  - Auslösung einer Sicherheitsabschalteinrichtung
  eines Wärmeerzeugers
- 8 potentialfreie Eingänge für Betriebs- und Störmeldungen
- Überspannungsschutz Basis Typ 2 – Mittelschutz für
  Einspeisung und Ableitermodul für einen Außentemperatursensor zum Schutz vor Blitzschlag und Überspannungen, Typ 2
- Hand - und Notbedienebene zur manuellen Ansteuerung
  aller Aktoren bei Ausfall der Steuerung
  je WÄRMEERZEUGER:
  - Kontakt zur Freigabe Ein-/Aus
  - Temperatur-Sollwertvorgabe 0 bis 10 V DC
  je UMWÄLZPUMPE drehzahlgeregelt:
  - Kontakt zur Freigabe Ein-/Aus
  - Sollwertvorgabe 0 bis 10 V
  je DREIWEGEMISCHER:
  - Zwei Kontakte zur Ansteuerung
  je motorischer Klappe/Ventil
  - Ein Kontakt zur Ansteuerung

Angebotenes Fabrikat/Typ:

__________________________________________________
Menge: 1,000 St

**1.3.15 Visualisierung Eisspeicher**
Visualisierung Eisspeicher, Einbindung in die SPS-
Steuerung, bestehend aus 1 St Netzwerkkamera und 2 St
LED-Lichter (Lieferumfang Eisspeicher), Ansteuerung der
LED-Lichter nach Zeitprogramm, Darstellung Web-Kamera
(Schnappschuss) im Bediengerät.
Menge: 1,000 St

**1.3.16 Gemeinsamer Datenpunkttest**
*** Pauschalposition
Gemeinsamer Datenpunkttest zwischem dem Auftragnehmer
SPS-Steuerung und dem Auftragnehmer Gebäudeautomation
im wesentlichen bestehend aus:
- Datenpunkttest sämtlicher BACnet-Objekte von
  SPS-Steuerung zur Automationsebene
- Dokumentation der Prüfung durch von beiden Auftragnehmern unterschriebenen Aufschaltprotokolle
Menge: 1,000 Psch

**1.3.17 Koordinationsleistungen**
*** Pauschalposition
Koordinationsleistungen im wesentlichen bestehend aus:
- Abstimmung der Festlegungen zur BACnet Device-ID
- Abstimmung der Festlegungen zur BBMD-Funktionalität
- Beantragung der Adressen für alle BACnet-Devices

Die Unterlagen sind frühzeitig an den Auftragnehmer
Gebäudeautomation in Papier- und Dateiform (pdf-Format)
zu übergeben.
Menge: 1,000 Psch

*Hinweis*
Kabel und Leitungen

Die Elektroinstallation ist mit allem Montage-,
Zubehör-, Klein- und Befestigungsmaterial in
halogenfreier Ausführung nach DIN VDE 0472 Teil 815 zu
kalkulieren und in Teillängen (bzw. Teilstücken)
abschnittsweise nach dem gegebenen Bauablauf
betriebsfertig zu montieren.

Halogenfreie Kabel sind grundsätzlich in einer Länge
also ohne Verbindungsmuffen zu installieren. Die Kabel
sind in Schutzrohren, Installationskanälen, Kabelpritschen, Kabelleitern und in Kabelrinnen zu installieren.
Alle Kabel sind so zu verlegen, dass eine gute Belüftung gewährleistet ist.

Halogenfreie Kabel und Leitungen sind grundsätzlich auf
letztgültige Verbrauchsleistung unter Berücksichtigung
des Spannungsabfalls zu dimensionieren.

Meß-, Steuer- und Regelgeräte werden grundsätzlich mit
geschirmtem  Schwachstromkabel angeschlossen, wobei die
Schirme nur einseitig im Schaltschrank auf Masse zu
legen sind (jeweils zusätzliche Klemme erforderlich
oder Schirmschiene).

Sämtliche Kabel sind unter Berücksichtigung der
EMV-Richtlinien zu verlegen. Es muß sichergestellt
sein, daß kapazitiv oder induktiv übertragene
Spannungen zwischen den Leitungen keinerlei störende
Auswirkungen haben.

**1.3.18 Verkabelung Wärmeerzeugung**
*** Pauschalposition
Verkabelung aller in diesem Titel aufgeführten Feldgeräte sowie der zur Wärmerzeugung gehörenden Wärmepumpen, Regeventile, Motorabsperrklappen, Pumpen, Wärmemengenzähler etc. mit der SPS-Steuerung. Die Elektroleitungen sind auf die angebotene SPS-Steuerung abzustimmen. Einschl. aller erforderlicher Verlege- und
Befestigungsmaterialien.
Menge: 1,000 Psch

**1.3.19 Informationsaustausch**
*** Pauschalposition
Information zur Gebäudeautomation an die Objekt-/Bau-
überwachungübergeben und fortschreiben, die Informationen werden mit den AN der beteiligten Leistungsbereiche abgestimmt und bearbeitet nach Bauzeitenplan,
die Informationsunterlagen bestehen aus Grund- und
Verfahrensfließschemata, Funktionsbeschreibungen und
Funktionslisten DIN EN ISO 16484-3 sowie einem Übersichtsplan mit Standorten für Bedienung, Informationsschwerpunkte, Schaltschränke und Stationen der Automationsebene, für Anlagen der technischen Gebäudeausrüstung gemäß Einzelbeschreibung, die Abstimmung umfasst Benutzeradress-System, Anlagenkonfiguration der
Gebäudeautomation, betriebstechnische Daten und Funktionen der Anlagenbauteile, Messorte und Anordnung der
Messwertgeber, Funktionen, Parameter und Einstellwerte,
Bildschirmdarstellungen, Art und Text der Stör- und
Fehlermeldungen, Schnittstellenprotokoll und projektspezifische Daten, Wartungsintervalle, Informationen
für die GA-Managementebene, Verknüpfungen/Kopplungen
mit Anlagen und Automationsebenen anderer AN, An-
schlussbedingungen von AN anderer Gewerke, die Ab-
stimmung wird von allen Beteiligten bestätigt.
Menge: 1,000 Psch

**1.3.20 Externe Abnahmeprüfung**
*** Pauschalposition
Externe Abnahmeprüfung
Abnahmeprüfung der gesamten elektrischen Anlage durch
einen verantwortlichen Sachverständigen nach der Sachverständigenverordnung Bau (SVBau) einschließlich der
Ausfertigung einer Bescheinigung gemäß Bauvorlagenverordnung und einer Bestätigung der Prüfung mit Abnahmebericht in 3-facher Ausfertigung.

Für die Prüfung notwendige Vorrichtungen, Unterlagen
und fachlich geeignete Arbeitskräfte sind bereitzuhalten bzw. beizustellen.

Werden bei der Prüfung Mängel festgestellt, welche auf
Verschulden des Auftragnehmers zurückzuführen sind,
sind diese zu beseitigen und Nachprüfungen zu Lasten
des Auftragnehmers durchzuführen. Ein Bericht ohne
Mängel ist daraufhin vorzulegen.
Menge: 1,000 Psch
Kostengruppen nach DIN 276-1 2006: 489

**1.3.21 Mitwirken an Funktionsmessungen**
Mitwirken an Funktionsmessungen während Tagesbetriebszeit, Aufwand je Stunde.
Menge: 8,000 h
Kostengruppen nach DIN 276-1 2006: 422
Kostengruppen nach DIN 276-1 1981: 3.2.3.0.0

#### Titel 1.4 Elektrische Anschlussarbeiten

**1.4.1 Prüfen bauseitiger elektrischer Verkabelung**
*** Pauschalposition
Prüfen der nicht vom Auftragnehmer ausgeführten
elektrischen Verkabelung der Steuer und Regelanlagen.
Menge: 1,000 Psch

*Hinweis*
Die Anschlußarbeiten für Kabel und Leitungen beinhalten
das einseitige Ablängen, Einführen, Befestigen, Ab-
dichten, Absetzen, Anklemmen und Zugentlastung sowie
Auflegen der Abschirmungen einschl. sämtlich benötigtem
Zubehör.

Die Kabelkennzeichnung erfolgt durch Kunststoffkabelbinder mit Beschriftungsfläche. Die Beschriftung ist
UVbeständig, abrieb-, wisch-, öl- und wasserfest, in
Druck- oder Prägetechnik mit Thermotransferdrucker oder
Beschriftungsautomat vorzunehmen. Zu verwenden sind
beidseitige Kunststoffkabelmarker mit Einlegeschild,
Beschriftungsfläche ca. 29x8 mm.

Die Kabel- und Leitungseinführungen sind mit metrischen
Verschraubungen mit Zugentlastung auszuführen.

Kabelanschlüsse haben nach den entsprechend gültigen
DIN- und VDE/VDI-Vorschriften zu erfolgen. Bei der
Verkabelung der Feldgeräte, Pumpen, Lüfter und sonstiger Aggregate ist mit entsprechenden Kabelschleifen
dafür zu sorgen, daß die Baukomponenten ohne Abklemmen
mit samt der vorhandenen Meß- und Tauchhülsen aus den
betriebstechnischen Anlagen ausgebaut werden können.
Bei schweren Bauteilen, wie z.B. Pumpen, Ventilatoren,
Ventilantriebe, usw. sind die Kabelschleifen so auszuführen, daß die Bauteile zugfrei auf dem Fertigboden
abgelegt werden können. In den Geräten und in den
Schaltschränken sind sämtliche Kabelanschlüsse mit
Kabelbezeichnungsschilder (Kabelbinder mit Schildträger
am Kabel) zu kennzeichnen.

Das beidseitige, zugentlastete Einführen, Ausformen,
Absetzen und Anklemmen der verlegten Kabel und
Verbindungsleitungen sowie die Durchführung einer
Funktionsprüfung bzw. Funktionskontrolle mit
Dokumentation gehören zum Lieferumfang des
Auftragnehmers.

Ferner ist die Lieferung des notwendigen Klein- und
Befestigungsmaterials wie z.B. Verschraubungen,
Schutzschlauch, Kerbkabelschuhe, Adernendhülsen  und
sonstiges Zubehör mit zu berücksichtigen.

**1.4.2 Kabelanschluss Aussentemperatur-Messwertgeber**
Kabelanschluss einseitig für Aussentemperatur-Mess-
wertgeber herstellen, mit Leitung einführen, befestigen, abisolieren und betriebsfertig anschließen, Kennzeichnung und Beschilderung in übersichtlicher und
beständiger Ausführung, Lieferung des notwendigen
Klein- und Befestigungsmaterials einschl. Kabelschuhen,
metrischen Verschraubungen und Schrumpfmuffe, Durchführung einer Funktionsprüfung bzw. -kontrolle mit
Dokumentation.
Menge: 2,000 St

**1.4.3 Kabelanschluss Tauchtemperatur-Messwertgeber**
Kabelanschluss wie Position zuvor, jedoch
für Tauchtemperatur-Messwertgeber.
Menge: 52,000 St

**1.4.4 Kabelanschluss Kabeltemperatur-Messwertgeber**
Kabelanschluss wie Position zuvor, jedoch
für Kabeltemperatur-Messwertgeber.
Menge: 20,000 St

**1.4.5 Kabelanschluss Druckwächter**
Kabelanschluss wie Position zuvor, jedoch
für Druckwächter.
Menge: 8,000 St

**1.4.6 Kabelanschluss Strömungswächter**
Kabelanschluss wie Position zuvor, jedoch
für Strömungswächter.
Menge: 2,000 St

**1.4.7 Kabelanschluss Frostschutzthermostat**
Kabelanschluss wie Position zuvor, jedoch
für Frostschutzthermostat.
Menge: 2,000 St

**1.4.8 Kabelanschluss Spindelheizungen**
Kabelanschluss wie Position zuvor, jedoch
für Spindelheizungen.
Menge: 16,000 St

**1.4.9 Kabelanschluss Umwälzpumpen**
Kabelanschluss wie Position zuvor, jedoch für
Umwälzpumpen (Spannungsversorgung und Datenkabel).
Menge: 30,000 St

**1.4.10 Kabelanschluss Dreiwegeventil**
Kabelanschluss wie Position zuvor, jedoch für
Dreiwegeventil (Spannungsversorgung und Datenkabel).
Menge: 22,000 St

**1.4.11 Kabelanschluss Motor-Absperrklappe**
Kabelanschluss wie Position zuvor, jedoch für
Motor-Absperrklappe (Spannungsversorgung und
Datenkabel).
Menge: 8,000 St

**1.4.12 Kabelanschluss kompressorgesteuerte Druckhaltestation**
Kabelanschluss wie Position zuvor, jedoch
für Datenkabel kompressorgesteuerte Druckhaltestation
(Spannungsversorgung und Datenkabel).
Menge: 2,000 St

**1.4.13 Kabelanschluss Vakuum-Sprührohrentgasung**
Kabelanschluss wie Position zuvor, jedoch
für Datenkabel Vakuum-Sprührohrentgasung
(Spannungsversorgung und Datenkabel).
Menge: 2,000 St

**1.4.14 Kabelanschluss Wärmemengenzähler**
Kabelanschluss wie Position zuvor, jedoch
für Datenkabel Wärmemengenzähler
(Spannungsversorgung und Datenkabel).
Menge: 16,000 St

**1.4.15 Kabelanschluss Elektro-Box Eisspeicher / Luftabsorber**
Kabelanschluss wie Position zuvor, jedoch
für Datenkabel Elektro-Box Eisspeicher / Luftabsorber
(Spannungsversorgung und Datenkabel).
Menge: 10,000 St

**1.4.16 Kabelanschluss Wärmepumpe**
Kabelanschluss wie Position zuvor, jedoch für
Wärmemepumpe (Spannungsversorgung und Datenkabel).
Menge: 8,000 St

#### Titel 1.5 Druckhaltung und Zubehör

*Hinweis*
Es sind in den einzelnen Produktlinien einheitliche
Fabrikate und Typen anzubieten und einzubauen.

*Hinweis: Einbringsituation*
Der Aufstellraum für die Druckhaltekomponenten befindet
sich im Untergeschoss Bauteil A.

Heizungs-Zentrale Untgergeschoß:
Einbringöffnungen wie Türen und Wandöffnungen
Lichte Breite min. 1.85 m, Lichte Höhe min. 2,3 m

Der Einbringbereich ist auf Erdgeschossniveau über eine
Baustrasse anfahrbar.

Höhenunterschiede Untergeschoß / Erdgeschoß - 4,2 m.

Transportweg zur Heizungszentrale Bauteil A ca. 50 m.

Die erforderlichen  Hebezeuge und Transporteinrichtungen zur Überwindung der Niveauunterschiede und horizontalen Transport der Geräte sowie ggf. erforderliche Ge-
räteteilungen sind in die Einheitspreise einzurechnen.

**1.5.1 Kompressorgesteuerte Druckhaltestation**
Pneumatik und Steuerungsmodul für kompressorgesteuerte
Druckhaltestation zum Druck halten und zur Nachspeisewassersteuerung in geschlossenen Heizwasser- und Kühlkreisläufen. Gebaut nach DIN EN 12828 und den Anforderungen der VDI 4708 mit CE-Kennzeichen. Funktionseinheit bestehend aus Pneumatikteil und Steuerungs- und
Bedieneinheit, bodenstehend auf Rahmenkonstruktion.
Druckhaltung mittels Druckluftkompressor in Verbindung
mit einem Druckluftmagnetventil als Überströmeinrichtung, mit Sicherheitsventil zur Druckabsicherung des
Grundgefässes bzw. Folgegefässes. Die Systemdruckmessung erfolgt mittels elekronischem Sensor.

Pneumatikteil bestehend aus:
- Druckluftkompressor
- bauteilgeprüftes Luftmagnetventil
- bauteilgeprüftes Sicherheitsventil für
  Membran-Druckausdehnungsgefässes
- elekronischem Drucksensor
- entsprechende Verbindungsleitungen

Tableau aus Kunststoff mit Kommunikationselektronik,
Touch Bedieneinheit mit TFT Farb-Display aus Kunststoff.

Kommunikationselektronik bestehend aus:
- Farb-Touchdisplay zur Programmierung, Betriebsdokumentation und Überwachung
- zwei Schnittstellen RS485 als Daten- bzw. Kommunikationsschnittstellen
- serielle TTL-Schnittstelle mit zwei Anschlussklemmen
  zum Anschluss von 2 IO-Platinen
- Schnittstelle BACnet-IP
- potentialfreier Ausgang zur Weiterleitung der
  Sammelmeldung
- zwei galvanisch getrennte analoge Ausgänge z.B. für
  Systemdruck
- Eingang zur Auswertung von Kontaktwasserzählern
- Steckplatz für ein Kompakt-Busmodul, eine SD-Karte
  z.B. zur Datenauslesung, Softwareaktualisierung usw.
- 230V Ausgang zum Anschluss niveauabhängiger Nachspeise-/Entgasungsstationen

Die Leistungselektronik ist in einem eigenen Kunststoffschaltschrank montiert. Die Spannungsversorung
erfolgt über einen Hauptschalter. Im Einzelnen sind
dies
- Hauptschalter an Gehäuseaussenseite
- Kompressorsteuerung -Kabelmanagement für externe
  Anschlüsse
- Montageplatz für optionale Module Steuereinheit komplett montiert und anschlussfertig nach VDE-Vor-
  schriften verdrahtet

Vollautomatische und frei parametrierbare Mikroprozessorsteuerung mit Echtzeituhr, differenzierendem
Fehler- und Parameterspeicher, kombinierte grafische
und klartextliche Darstellung von Systemdruck, Gefässfüllniveau und allen relevanten Betriebs- und Störmeldungen, Funktionsschema, Signalisierung des aktiven
Betriebsmodus, Sammelstörmeldung, Minimalfüllniveau
sowie der Funktion der Kompressoren, Luftmagnetventil
und Nachspeiseventil.

Funktionsweise der Druckhaltung in den Grenzen +/- 0,1
bar inkl. Kompressorüberwachung. Kontrollierte Nachspeisung, automatische Unterbrechung und Störmeldung
bei Überschreitung der Laufzeit und/oder der Zyklenanzahl. Auswertemöglichkeit eines Kontaktwasserzählers
inkl. optional möglicher Kapazitätsüberwachung von
Ionentauschern in der Nachspeiseleitung.

- max. zul. Sicherheitstemperatur in Grad C 110
- max. zul. Betriebstemperatur in Grad C 90
- max. zul. Betriebsüberdruck in bar 6
- Betriebsbemessungsspannung in V 400/50Hz

Daten der angeschlossenen Versorgungsanlage
Nennwärmeleistung in kW 600,
Ansprechdruck Sicherheitsventil in bar 3,0,
Wärmeerzeuger STB in Grad C 95,
statische Höhe in m 16,
Anlageninhalt in Liter 23.000.
Menge: 1,000 St

**1.5.2 Membrandruckausdehnungsgefäß 800 Liter**
Membrandruckausdehnungsgefäß, stehend, als Grundgefäß
für kompressorgesteuerte Druckhaltestation, aus Stahl,
innen und aussen kunststoffbeschichtet, für geschlossene Heizungs- und Kühlwasseranlagen, gebaut und geprüft nach DIN EN 13831, VDI 4708  bzw. AD 2000 und
Richtlinie für Druckgeräte 2014/68/EU. Mit Muffe für
Anschluss eines Membranbruchmelders, einschl. Messumformer für Niveaumessung.

Nennvolumen in Liter 800,
zul. Vorlauft. Vers.-Anlage in Grad C bis 120,
zul. Betriebst. Membrane in Grad C bis 70,
zul. Betriebsüberdruck in bar min. 6,
Systemanschluss R 1.
Menge: 1,000 St

**1.5.3 Membrandruckausdehnungsgefäß 35 Liter**
Membrandruckausdehnungsgefäß aus Stahl, stehend, aussen
beschichtet, für geschlossene Heizungs- und Kühlwasseranlagen, gebaut nach DIN EN 13831, Zulassung gemäß
Richtlinie für Druckgeräte 2014/68/EU,

Nennvolumen in Liter 35,
zul. Vorlauft. Vers.-Anlage in Grad C bis 120,
zul. Betriebst. Membrane in Grad C bis 70,
zul. Betriebsüberdruck in bar min. 6,
Systemanschluss R 3/4.
Menge: 5,000 St
Kostengruppen nach DIN 276-1 2008: 434
Kostengruppen nach DIN 276-1 2006: 421

**1.5.4 Schnellkupplung R 1**
Schnellkupplung für Membrandruckausdehnungsgefäße in
geschlossenen Heizungs- und Kühlwasseranlagen. Mit
einer gegen unbeabsichtigtes schließen gesicherten
Absperrung und einer Entleerung, gemäß DIN EN 12828,
TÜV-geprüft.

Anschluss Rp 1 x Rp 1,
zul. Betriebsdruck in bar 10,
zul. Betriebstemperatur in Grad C 120.
Menge: 1,000 St
Kostengruppen nach DIN 276-1 2008: 434
Kostengruppen nach DIN 276-1 2006: 434

**1.5.5 Schnellkupplung R 3/4**
Schnellkupplung wie Position zuvor, jedoch
Anschluss Rp 3/4 x Rp 3/4.
Menge: 5,000 St
Kostengruppen nach DIN 276-1 2008: 434
Kostengruppen nach DIN 276-1 2006: 434

**1.5.6 Vakuum-Sprührohrentgasung mit Nachspeisung**
Vakuum-Sprührohrentgasung zur System- und Nachspeisewasserentgasung in geschlossenen Heizwasser- und Kühlkreisläufen, als vollautomatische Multifunktionseinheit
mit einer automatischen Startfunktion sowie selbsttätigem hydraulischen Abgleich des Entgasungsprozesses,
mit Steuerung und Überwachung der Nachspeisefunktion.
Geeignet für Wasser und Wasser/Glykolgemisch bis zu
einem Mischungsverhältnis von 50%.

Die Funktionseinheit besteht aus einem Hydraulikteil
und einer Steuerungs- und Bedieneinheit, montiert auf
einem Rahmensystem aus Metall, lackiert oder aus Aluminium eloxiert, mit CE-Kennzeichen.

Die Entgasung erfolgt mittels einer Edelstahl-Kreisel-
pumpe in Kombination mit in einem vertikal angeordneten
Edelstahl-Vakuum-Sprührohr mit Vakuumsprühdüse, einer
Peilrohrentgasung und Druck-/Niveauüberwachung.

Steuerungs- und Bedieneinheit mit Bedientableau als
vollautomatische frei parametrierbare Mikroprozessorsteuerung mit Echtzeituhr, differenzierendem Fehler-
und Parameterspeicher, min. zweizeiliger Klartextanzeige für Systemdruck und allen relevanten Betriebs-
und Störmeldungen, LED-Anzeige der Betriebsmodi und
Fehlermeldung, mit
- RS 485 Schnittstelle
- potentialfreier Ausgang Sammesltörmeldung
- digitaler Eingang für Kontaktwasserzähler
- digitaler Eingang zur Nachspeise-Funktionsanforderung
  über externes Signal

Steuereinheit komplett montiert und anschlussfertig
nach VDE-Vorschriften verdrahtet, mit Netzanschlusskabel und Netzstecker, alle Systemanschlüsse mittels
integrierten Absperrungen.

Vakuum-Sprührohrentgasung des Inhalts-, Füll- und Nachspeisewassers in selbstoptimierendem Betrieb mit Zyklen
für Dauer-, Intervall- und Nachspeiseentgasung, kontrollierte Nachspeisung. Die Ansteuerung erfolgt über
eine integrierte Systemdruckauswertung oder externes
Signal (z.B. einer Druckhaltestation), mit automatischer Unterbrechung und Störmeldung bei Überschreitung
der Laufzeit und/oder der Zyklenanzahl, Auswertemöglichkeit eines Kontaktwasserzählers und optional möglicher Kapazitätsüberwachung von Ionentauschern in der
Nachspeiseleitung. Dokumentation und Kontrolle des
Gesamtsystems bezüglich o.g. Parameter.

Techn. Daten
max. Anlagenvolumen in m³ 220,
max. Anlagenvolumen Glykol in m³ 50,
max. zul. Betriebstemperatur in Grad C 90,
max. zul. Betriebsüberdruckin in bar min 8,
Arbeitsdruck in bar 0,5 - 4,5,
Mindestzulaufdruck Nachspeisung in bar 0,10,
Betriebsbemessungsspannung in V / Hz 230 / 50,
Ausscheidegrad gelöste Gase in % bis 90,
Hydraulische Anschlüsse als Gewindeanschlüsse.
Menge: 1,000 St
Kostengruppen nach DIN 276-1 2008: 434
Kostengruppen nach DIN 276-1 2006: 421

**1.5.7 Abscheider Schmutz Magnetit DN 150, PN 6**
Abscheider für Schmutz mit Magneten zur Magnetitabscheidung, Einbau waagerecht, aus Stahl, für Heizungswasser, mit Dämmschalen, mit Flanschanschluss, max.
zulässige Betriebstemperatur bis 45 Grad C, Nenndruck
PN 6, DN 150, max. Volumenstrom in m³/h 105, mit Entschlammungskugelhahn und Dämmschalen.
Menge: 1,000 St
Kostengruppen nach DIN 276-1 2008: 434
Kostengruppen nach DIN 276-1 2006: 422
Kostengruppen nach DIN 276-1 1981: 3.3.3.0.0

**1.5.8 Nachspeiseeinrichtung Entsalzung**
Nachspeiseeinrichtung für direkte Verbindung des Heizwassersystems mit Trinkwassernetz. Mit Absperrkugelhähnen, Systemtrenner nach DIN EN 1717 (BA), mit integriertem Schmutzfänger, Wasserzähler, Montagebügel zur
horizontalen Wandmontage. Elektronischer Wasserzähler
zur Erfassung von Gesamtwassermenge und Volumenstrom,
sowie Rückzählung einer programmierbaren Vorgabewassermenge mit optischer und akustischer Grenzwertsignalisierung sowie potentialfreien Kontakt. Werteanzeige
über Display mit Tastatur, Betriebsbemessungsspannung
230 V, mit Schukostecker. Mit Stellmotor stromlos gegeschlossen.

Wasser-Vollentsalzer für die Aufbereitung von Heizungswasser. Schutz vor Steinbildung in Wärmeerzeugern und
Warmwasserheizungsanlagen gemäß VDI 2035 Blatt 1. Mit
zwei zylindrischen Kunststoffgehäusen mit Kunststoff
Filtertassen, zwei Entsalzungspatronen, ein Durchflussbegrenzer, zwei Ersatzpatronen.

Angeordnet als kompakte Einrichtung zum Einbau in die
Füll- und Ergänzungswasserleitung.

Entsalzungsgrad bis auf eine
Leitfähigkeit 10 µS/cm.
Kapazität: min 2.500 l  °dH,
zul. Betriebsüberdruck min. 8,0 bar,

Die Wasserbeschaffenheit ist beim Versorger zu erfragen. Die Kosten hierfür sind einzukalkulieren.

Einnschl. aller erforderlichen Anschlussverschraubungen.
Menge: 1,000 St
Kostengruppen nach DIN 276-1 2008: 434
Kostengruppen nach DIN 276-1 2006: 434

#### Titel 1.6 Eisspeicherkomponenten

*Hinweis: Einbringsituation Wärmetauscher Eisspeicher*
Der Eisspeicher befindet sich im Untergeschoss
Bauteil A.

Die Einbringung der Wärmetauscher erfolgt von oben
durch eine Einbringöfnnung mit einer min. Größe von
1,5 x 1, 5 m.

Der Einbringbereich ist auf Erdgeschossniveau im Atrium
Bauteil A. Die Bauteile müssen über das Dach (ca. 12 m
über Gelände) hinweg ins Atrium gehoben werden.

Die erforderlichen  Hebezeuge und Transporteinrichtungen zur Überwindung der Niveauunterschiede sowie ggf.
erforderliche Geräteteilungen sind in die Einheitspreise einzurechnen.

**1.6.1 Wärmetauscher Eisspeicher Gesamtvolumen 710,8 m³**
Wärmetauschersystem für Eisspeicher bestehend aus Entzugs- und Regenerationswärmetauscher in den dafür dimensionierten Betonbehälter.

Das Wärmetauschersystem und das Behältervolumen wurden
auf Basis folgender Daten ausgelegt:
- Klimadaten nach Meteonorm für den Standort
  84137 Vilsbiburg, Deutschland
- Wärmepumpenleistung im Betriebspunkt (B-5/W35) in kW
  rd. 115 kW
- Entzugsleistung im Betriebspunkt (B0/W35)in kW
  rd. 104 kW
- notwendige minimale Soleeintrittstemperatur in die
  Wärmepumpe in Grad C -10
- minimale Soleeintrittstemperatur in die Wärmetauschersysteme des Eisspeichers in Grad C -13
- Betonbehälter bauseits Gesamtvolumen 710,8 m³,
  Wasservolumen 590,1 m³, Einbringöffnung 1,5 x 1,5 m
- Betonbehälter lichte Innenmasse
  Höhe in m 4,09 m, Länge in m 22, Breite in m 7,9
- Speichermedium Wasser, max. zulässige Wassertemperatur in Grad C 25

Entzugs-Wärmetauscher bestehend aus.
- Rahmenkonstruktion aus Aluminium/Kunststoff
- Wärmetauscher Entzug/Regeneration aus Polyethylen
- Verteil- und Sammelleitungen einschl. erforderlichem
  Zubehör
- Schnittstelle: 2x PE100-Rohr SDR11 DN 100 Da 110 mm
  (Vor-/Rücklauf), inkl. Ringraumdichtungen - solegeführt, Durchführung und Abdichtung der Leitungen bis
  ca. 1 m ausserhalb des Behälters
- Aufgeschweisste Flansche an den Leitungen ausserhalb
  des Behälters, passend als Gegenstück für Vorschweißflansch DIN EN 1092-1 PN 6, für Wasser, DN 100.

Techn. Daten Entzugs-Wärmetauscher:
- max. zulässige Fluidtemperatur in Grad C 35
- Druckstufe PN 10
- Übertragungsmedium Wasser-Glykol-Gemisch
- Nennvolumenstrom in m³/h rd. 31,5
- Druckverlust bei Nennvolumenstrom bis Schnittstelle
  in mbar rd.  235

Regenerations-Wärmetauscher bestehend aus:
- Rahmenkonstruktion aus Aluminium/Kunststoff
- Wärmetauscher Entzug/Regeneration aus Polyethylen
- Verteil- und Sammelleitungen einschl. erforderlichem
  Zubehör
- Schnittstelle: 2x PE100-Rohr SDR11 DN 50 Da 63 mm
  (Vor-/Rücklauf), inkl. Ringraumdichtungen - solegeführt, Durchführung und Abdichtung der Leitungen bis
  ca. 1 m ausserhalb des Behälters
- Aufgeschweisste Flansche an den Leitungen ausserhalb
  des Behälters, passend als Gegenstück für Vorschweißflansch DIN EN 1092-1 PN 6, für Wasser, DN 50.

Techn. Daten Regenerations-Wärmetauscher:
- max. zulässige Fluidtemperatur in Grad C 35
- Druckstufe PN 10
- Übertragungsmedium Wasser-Glykol-Gemisch
- Nennvolumenstrom in m³/h 7,6
- Druckverlust bei Nennvolumenstrom bis Schnittstelle
  in mbar rd 90

Füllvolumen Wärmetauschersysteme gesamt bis Schnittstellen rd. 4.100 Liter.

Mitzulieferndes Zubehör:
- 3 St PT1000 - Fühler einschl. Tauchhülsen
- Sensorik zur Füllstandserkennung
- Elektro-Box für die MSR im Eisspeicher
- Cat7-Kabel mit einer Länge bis zu 90 m

Zu erbringende Leistungen:
- Auslegung und Planung des individuellen Wärmetauschersystems
- Sämtliche Montage- und Inbetriebnahmearbeiten
- Druck- und Dichtigkeitsprüfung des Wärmetauschersystems und der im Speicher liegenden Leitungen

Angebotenes Fabrikat/Typ:

__________________________________________________
Menge: 1,000 St
Kostengruppen nach DIN 276 2018: 421

**1.6.2 Wärmetauscher Eisspeicher Gesamtvolumen 638,9 m³**
Wärmetauschersystem für Eisspeicher wie Position zuvor,
jedoch

- Betonbehälter Gesamtvolumen 638,9 m³, Wasservolumen
  529,8 m³
- Betonbehälter lichte Innenmasse
  Höhe in m 4,09 m, Länge in m 22, Breite in m 7,1,
- Speichermedium Wasser, max. zulässige Wassertemperatur in Grad C 25,

Techn. Daten Entzugs-Wärmetauscher:
- Max. zulässsige Fluidtemperatur in Grad C 35,
- Druckstufe PN 10,
- Übertragungsmedium Wasser-Glykol-Gemisch,
- Nennvolumenstrom in m³/h rd. 31,5,
- Druckverlust bei Nennvolumenstrom bis Schnittstelle
  in mbar rd. 230,

Techn. Daten Regenerations-Wärmetauscher:
- max. zulässige Fluidtemperatur in Grad C 35,
- Druckstufe PN 10,
- Übertragungsmedium Wasser-Glykol-Gemisch,
- Nennvolumenstrom in m³/h rd. 7,6,
- Druckverlust bei Nennvolumenstrom bis Schnittstelle
  in mbar rd. 85,

Füllvolumen Wärmetauschersysteme gesamt bis Schnittstellen rd. 4.000 Liter.

Angebotenes Fabrikat/Typ:

__________________________________________________
Menge: 1,000 St
Kostengruppen nach DIN 276 2018: 421

**1.6.3 Wärmetauscher Eisspeicher Gesamtvolumen 575 m³**
Wärmetauschersystem für Eisspeicher wie Position zuvor,
jedoch

- Betonbehälter Gesamtvolumen 575 m³, Wasservolumen
  476,2 m³
- Betonbehälter lichte Innenmasse
  Höhe in m 4,09 m, Länge in m 22, Breite in m 7,1,
- Speichermedium Wasser, max. zulässige Wassertemperatur in Grad C 25,

Techn. Daten Entzugs-Wärmetauscher:
- max. zulässsige Fluidtemperatur in Grad C 35,
- Druckstufe PN 10,
- Übertragungsmedium Wasser-Glykol-Gemisch,
- Nennvolumenstrom in m³/h rd. 31,5,
- Druckverlust bei Nennvolumenstrom bis Schnittstelle
  in mbar rd. 205,

Techn. Daten Regenerations-Wärmetauscher:
- Max. zulässige Fluidtemperatur in Grad C 35,
- Druckstufe PN 10,
- Übertragungsmedium Wasser-Glykol-Gemisch,
- Nennvolumenstrom in m³/h rd. 7,6,
- Druckverlust bei Nennvolumenstrom bis Schnittstelle
  in mbar rd. 85,

Füllvolumen Wärmetauschersysteme gesamt bis Schnittstellen rd. 3.900 Liter.

Angebotenes Fabrikat/Typ:

__________________________________________________
Menge: 1,000 St
Kostengruppen nach DIN 276 2018: 421

**1.6.4 Wärmetauscher Eisspeicher Gesamtvolumen 639,8 m³**
Wärmetauschersystem für Eisspeicher wie Position zuvor,
jedoch

- Betonbehälter Gesamtvolumen 369,8 m³, Wasservolumen
  530,7 m³
- Betonbehälter lichte Innenmasse
  Höhe in m 4,09 m, Länge in m 19,8, Breite in m 7,9,
- Speichermedium Wasser, max. zulässige Wassertemperatur in Grad C 25,

Techn. Daten Entzugs-Wärmetauscher:
- Max. zulässsige Fluidtemperatur in Grad C 35,
- Druckstufe PN 10,
- Übertragungsmedium Wasser-Glykol-Gemisch,
- Nennvolumenstrom in m³/h rd. 31,5,
- Druckverlust bei Nennvolumenstrom bis Schnittstelle
  in mbar rd. 235,

Techn. Daten Regenerations-Wärmetauscher:
- max. zulässige Fluidtemperatur in Grad C 35,
- Druckstufe PN 10,
- Übertragungsmedium Wasser-Glykol-Gemisch,
- Nennvolumenstrom in m³/h rd. 7,6,
- Druckverlust bei Nennvolumenstrom bis Schnittstelle
  in mbar rd. 90,

Füllvolumen Wärmetauschersysteme gesamt bis Schnittstellen rd. 3.950 Liter.

Angebotenes Fabrikat/Typ:

__________________________________________________
Menge: 1,000 St
Kostengruppen nach DIN 276 2018: 421

**1.6.5 Solar-Luft-Kollektor**
Solar-Luft-Kollektor dreilagig für die Flachdachmontage. Nutzung der Umweltwärme aus Luft, Regen, diffuser
und direkter Sonneneinstrahlung sowie Reifbildung.
Dient als direkte Wärmequelle für die Wärmepumpen. Die
Unterkonstruktion ist aus Aluminium gefertigt. Der Aufbau besteht je Lage Kollektor aus fünf Lagen PE-Rohr.
Diese werden schleifenförmig über Aluminiumkämme geführt und an der Aluminium-Unterkonstruktion befestigt.
Die Lagen werden an einem Vor- und Rücklaufverteiler aus
PE100 zusammengefasst.

Einsatztemperaturen von -20°C bis 60°C,
Wärmeübertragungsmedium Glykol/Wassergemisch
Länge in m 6,0,
Breite in m 1,2
Höhe in m 1,095.

Material Edelstahl, Aluminium und Polyethylen,
PE-Rohrlänge je dreilagigen Kollektor in m ca. 1275,
Leitungsinhalt in Liter ca. 480,
Leergewicht in kg ca. 365,
Betriebsgewicht in kg ca. 845.

Die Montage der Luftabsorber erfolgt auf dem Flachdach.
Die Höhe der obersten Geschossdecke (2.OG) beträgt ca.
12 m über Gelände. Der Anlieferplatz befindet sich an
der Gebäudekannte auf Höhe Erdgeschoss und ist für LKW
anfahrbar.

Die erforderlichen  Hebezeuge und Transporteinrichtungen zur Überwindung der Niveauunterschiede sind in die
Einheitspreise einzurechnen.

Angebotenes Fabrikat/Typ:

__________________________________________________
Menge: 27,000 St
Kostengruppen nach DIN 276 2018: 421

#### Titel 1.7 Armaturen und Pumpen

*Hinweis*
Es sind in den einzelnen Produktlinien einheitliche
Fabrikate und Typen anzubieten und einzubauen.

*Hinweis: Einbringsituation*
Der Aufstellraum für den Verteiler, Pumpengruppet etc.
befindet sich im Untergeschoss Bauteil A.

Heizungs-Zentrale Untgergeschoß:
Einbringöffnungen wie Türen und Wandöffnungen
Lichte Breite min. 1.85 m, Lichte Höhe min. 2,3 m

Der Einbringbereich ist auf Erdgeschossniveau über eine
Baustrasse anfahrbar.

Höhenunterschiede Untergeschoß / Erdgeschoß - 4,2 m.

Transportweg zur Heizungszentrale Bauteil A ca. 50 m.

Die erforderlichen  Hebezeuge und Transporteinrichtungen zur Überwindung der Niveauunterschiede und horizontalen Transport der Geräte sowie ggf. erforderliche Ge-
räteteilungen sind in die Einheitspreise einzurechnen.

**1.7.1 Kombinierter Vor- und Rücklaufverteiler, max. 50 m3/h**
Kombinierter Vor- und Rücklaufverteiler mit neben-
oder untereinander angeordneten, durch Trennwand
thermisch geteilte Kammern, aus Vierkant-Profilen St.
37-2, Heizkreisanschlüsse mit Flanschanschlüssen PN 6,
auf Höhe der Absperrarmaturen ausgerichtet, werkseitig
druckgeprüft und grundiert, min. PN 6, Betriebstemperatur max. 110°C, Volumenstrom max. 50 m3/h. Mit zwei
Entleerungsstutzen und Entleerungsventile.

Anschlüsse
- 2 Stück DN 40
- 2 Stück DN 50
- 8 Stück DN 65
- 2 Stück DN 65, Reserve mit Blindflanschen
- 2 Stück DN 150

Stutzenabstände variabel. Die Stutzenabstände sind so
zu realisieren, dass Doppelumwälpumpen je Heizkreis
installiert werden können.

Einschl. Standkonsolen, schallgedämmt, höhenverstellbar, Fertigisolierung bestehend aus 2 Halbschalen mit
Endstücken und Ausschnitten für alle Stutzen, Dämmschichtdicke gem. GEG, mit verzinkten Stahlblechmantel. Mit Entwässerungsrinne aus verzinktem Stahlblech,
mit einer Spritzwasserumkantung, mit Ablaufsieb in
verchromter Ausführung mit 2"-Außengewinde.
Menge: 1,000 St
Kostengruppen nach DIN 276-1 2008: 422
Kostengruppen nach DIN 276-1 2006: 422

**1.7.2 Pumpengruppe, Regelkreis Fußbodenheizung Bauteil A**
Fußbodenheizung Bauteil A

Vorgefertigte Pumpen- und Regelgruppe, Regelkreis
Fußbodenheizung als Mischschaltung für drucklosen
Verteiler, Rohrmaterial und Art der Verbindung nach
Wahl des Auftragnehmers bestehend aus:

- Doppelumwälzpumpe, als Nassläufer, stufenlos regelbar, differenzdruckgeregelt mit integriertem Frequenzumformer und Sensor, Permanentmagnetmotor, Betriebsbemessungsspannung in V 230, min. PN 6, mit Dämmschale, mit Kommunikationsschnittstelle BACnet IP
  DIN EN ISO 16484-5
  Funktionen:
  - Haupt-/Reservebetrieb
  - Eingang für Extern Ein/Aus (potentialfrei)
  - Eingang für 0-10 V Signal zur Sollwert- oder
  Drehzahlverstellung
  - Sensor für Rücklauftemperaturerfassung
  - Wärmemengenerfassung
  - Ausgang für Störmeldung und Betrieb (potentialfrei)
  - selbstadaptierende Kennlinie
  - Proportionaldruckregelung
  - Konstantdruckregelung
  1 St, Förderhöhe in m 7,9, Volumenstrom je Pumpe in
  m3/h 11,5

- Dreiwege-Mischregelventil mit Antrieb, min. PN 6,
  mit linearer oder gleichprozentiger Kennlinie,
  Stellverhältnis größer gleich 1 : 20, metallisches
  Gehäuse, Innengarnitur aus nichtrostendem Stahl,
  Gewindeanschluss einschl. Verschraubungen, elektrischer Stellantrieb, Stellsignal 0 (2) bis 10 V,
  mit analoger Stellungsrückmeldung 0 (2) bis 10 V,
  Betriebsbemessungsspannung in V 24 AC, mit mechanischer Handverstellung und Stellungsanzeige, Stellglied und Antrieb zusammengebaut, mit Dämmkappe aus
  Blech
  1 St kvs-Wert 40 m3/h, DN 50

- Absperrklappe, als Zwischenflanscharmatur, Gehäuse
  aus Gusseisen EN-GJL-250, DN 100, Nenndruck 0,6 MPa
  (6 bar), für Heizungswasser, bis 120 Grad C, weich
  dichtend, Klappenscheibe aus nichtrostendem Stahl,
  Welle aus nichtrostendem Stahl, mit Rasterhebel, mit
  Dämmkappe aus Blech
  4 St DN 65

- Abperrklappe wie vor, jedoch mit elektrischen Stellantrieb, Stellsignal 2-Punkt, Betriebsbemessungsspannung in V 24 AC
  2 St DN 65

- KFE-Hahn, Durchgangsform, mit Schlauchverschraubung,
  PN 6, Gehäuse aus Messing, Betätigung mit Handhebel,
  mit Muffen-/Gewindeanschluss,
  2 St DN 15

- Zeigerthermometer DIN EN 13190, Messsystem Bimetall,
  Gehäuse aus nichtrostendem Stahl, Gehäusenenndurchmesser 100 mm, Anzeigebereich 0 bis 60 Grad C,
  Genauigkeitsklasse 1, mit Tauchhülse
  2 St

- Tauchhülsen aus Metall für Tauchtemperaturfühler
  2 St

- Anschlussformstück auf angebotene Rohrleitung aus
  nichtrostendem Stahl
  2 St Außendurchmesser 76,1 mm

- T-Stück Verbindung Rücklauf mit Dreiwege-Mischregel-
  armatur
  1 St

- T-Stück Einbindung Klimakaltwasser
  2 St

- Muffen R 1/2 für Zeigerthermometer, Tauchhülsen,
  KFE-Hahn
  6 St

Einschl. aller erforderlicher Fittingen, Flanschen,
Schrauben, Dichtungen etc.. Einschl. Dämmung aller
Bauteile und Rohre mit alukaschierter Mineralwolle,
Ummantelung mit Blech, aller erforderlicher Ausschnitte
etc., Dämmschichtdicken gem. GEG.

Aufbau Vorlauf in Fließrichtung:
- Absperrklappe, als Zwischenflanscharmatur
- Absperrklappe mit elektrischem Stellantrieb
- KFE-Hahn
- T-Stück, Einbindung Vorlauf Klimakaltwasser
- Dreiwege-Mischventil
- Doppelumwälzpumpe
- Tauchhülse für Tauchtemperaturfühler
- Zeigerthermometer
- Absperrklappe, als Zwischenflanscharmatur
- Anschlussformstück

Aufbau Rücklauf in Fließrichtung:
- Anschlussformstück
- Absperrklappe, als Zwischenflanscharmatur
- Zeigerthermometer
- Tauchhülse für Tauchtemperaturfühler
- T-Stück Verbindung Rücklauf mit Dreiwege-Mischventil
- T-Stück, Einbindung Rücklauf Klimakaltwasser
- KFE Hahn
- Absperrklappe mit elektrischem Stellantrieb
- Absperrklappe, als Zwischenflanscharmatur
Menge: 1,000 St
Kostengruppen nach DIN 276-1 2008: 422

**1.7.3 Pumpengruppe, Regelkreis Fußbodenheizung Bauteil B**
Fußbodenheizung Bauteil B

Pumpen- und Regelgruppe, für drucklosen Verteiler, wie vor jedoch:

- Doppelumwälzpumpe,
  1 St, Förderhöhe in m 7,2, Volumenstrom je Pumpe in
  m3/h 11,2

- Dreiwege-Mischregelventil mit Antrieb
  1 St kvs-Wert 40 m3/h, DN 50

- Absperrklappe
  4 St DN 65

- Absperrklappe mit elektrischem Stellantrieb
  2 St DN 65

- Absperrklappe mit elektrischem Stellantrieb
  2 St DN 65

- KFE-Hahn
  2 St DN 15

- Zeigerthermometer
  2 St

- Tauchhülsen aus Metall für Tauchtemperaturfühler
  2 St

- Anschlussformstück auf angebotene Rohrleitung aus
  nichtrostendem Stahl
  2 St Außendurchmesser 76,1 mm

- T-Stück Verbindung Rücklauf mit Dreiwege-Mischregel-
  armatur
  1 St

- T-Stück Einbindung Klimakaltwasser
  2 St

- Muffen R 1/2
  6 St

Aufbau Vorlauf in Fließrichtung:
- Absperrklappe, als Zwischenflanscharmatur
- Absperrklappe mit elektrischem Stellantrieb
- KFE-Hahn
- T-Stück, Einbindung Vorlauf Klimakaltwasser
- Dreiwege-Mischventil
- Doppelumwälzpumpe
- Tauchhülse für Tauchtemperaturfühler
- Zeigerthermometer
- Absperrklappe, als Zwischenflanscharmatur
- Anschlussformstück

Aufbau Rücklauf in Fließrichtung:
- Anschlussformstück
- Absperrklappe, als Zwischenflanscharmatur
- Zeigerthermometer
- Tauchhülse für Tauchtemperaturfühler
- T-Stück Verbindung Rücklauf mit Dreiwege-Mischventil
- T-Stück, Einbindung Rücklauf Klimakaltwasser
- KFE Hahn
- Absperrklappe mit elektrischem Stellantrieb
- Absperrklappe, als Zwischenflanscharmatur
Menge: 1,000 St
Kostengruppen nach DIN 276-1 2008: 422

**1.7.4 Pumpengruppe, Regelkreis Fußbodenheizung Bauteil C**
Fußbodenheizung Bauteil C

Pumpen- und Regelgruppe, für drucklosen Verteiler, wie vor jedoch:

- Doppelumwälzpumpe,
  1 St, Förderhöhe in m 6,6, Volumenstrom Pumpe in
  m3/h 10,5

- Dreiwege-Mischregelventil mit Antrieb
  1 St kvs-Wert 40 m3/h, DN 50

- Absperrklappe
  4 St DN 65

- Absperrklappe mit elektrischem Stellantrieb
  2 St DN 65

- KFE-Hahn
  2 St DN 15

- Zeigerthermometer
  2 St

- Tauchhülsen aus Metall für Tauchtemperaturfühler
  2 St

- Anschlussformstück auf angebotene Rohrleitung aus
  nichtrostendem Stahl
  2 St Außendurchmesser 76,1 mm

- T-Stück Verbindung Rücklauf mit Dreiwege-Mischregel-
  armatur
  1 St

- T-Stück Einbindung Klimakaltwasser
  2 St

- Muffen R 1/2
  6 St

Aufbau Vorlauf in Fließrichtung:
- Absperrklappe, als Zwischenflanscharmatur
- Absperrklappe mit elektrischem Stellantrieb
- KFE-Hahn
- T-Stück, Einbindung Vorlauf Klimakaltwasser
- Dreiwege-Mischventil
- Doppelumwälzpumpe
- Tauchhülse für Tauchtemperaturfühler
- Zeigerthermometer
- Absperrklappe, als Zwischenflanscharmatur
- Anschlussformstück

Aufbau Rücklauf in Fließrichtung:
- Anschlussformstück
- Absperrklappe, als Zwischenflanscharmatur
- Zeigerthermometer
- Tauchhülse für Tauchtemperaturfühler
- T-Stück Verbindung Rücklauf mit Dreiwege-Mischventil
- T-Stück, Einbindung Rücklauf Klimakaltwasser
- KFE Hahn
- Absperrklappe mit elektrischem Stellantrieb
- Absperrklappe, als Zwischenflanscharmatur
Menge: 1,000 St
Kostengruppen nach DIN 276-1 2008: 422

**1.7.5 Pumpengruppe, Regelkreis Fußbodenheizung Bauteil T**
Fußbodenheizung Bauteil T

Pumpen- und Regelgruppe, für drucklosen Verteiler, wie vor jedoch:

- Doppelumwälzpumpe,
  1 St, Förderhöhe in m 5,2, Volumenstrom je Pumpe in
  m3/h 2,0

- Dreiwege-Mischregelventil mit Antrieb
  1 St kvs-Wert 10 m3/h, DN 25

- Absperrklappe
  4 St DN 40

- Rückschlagventil
  1 St 40

- KFE-Hahn
  2 St DN 15

- Zeigerthermometer
  2 St

- Tauchhülsen aus Metall für Tauchtemperaturfühler
  2 St

- Anschlussformstück auf angebotene Rohrleitung aus
  nichtrostendem Stahl
  2 St Außendurchmesser 42 mm

- T-Stück Verbindung Rücklauf mit Dreiwege-Mischregel-
  armatur
  1 St

- Muffen R 1/2
  6 St

Aufbau Vorlauf in Fließrichtung:
- Absperrklappe, als Zwischenflanscharmatur
- KFE-Hahn
- Dreiwege-Mischventil
- Doppelumwälzpumpe
- Tauchhülse für Tauchtemperaturfühler
- Zeigerthermometer
- Absperrklappe, als Zwischenflanscharmatur
- Anschlussformstück

Aufbau Rücklauf in Fließrichtung:
- Anschlussformstück
- Absperrklappe, als Zwischenflanscharmatur
- Zeigerthermometer
- Tauchhülse für Tauchtemperaturfühler
- T-Stück
- KFE Hahn
- Rückschlagventil als Zwischenflanscharmatur
- Absperrklappe, als Zwischenflanscharmatur
Menge: 1,000 St
Kostengruppen nach DIN 276-1 2008: 422

**1.7.6 Pumpengruppe, Regelkreis Sportbodenheizung Bauteil T**
Sportbodenheizung

Pumpen- und Regelgruppe, für drucklosen Verteiler, wie vor jedoch:

- Doppelumwälzpumpe,
  1 St, Förderhöhe in m 6, Volumenstrom je Pumpe in
  m3/h 4,0

- Dreiwege-Mischregelventil mit Antrieb
  1 St kvs-Wert 16 m3/h, DN 32

- Absperrklappe
  4 St DN 50

- Rückschlagventil
  1 St 50

- KFE-Hahn
  2 St DN 15

- Zeigerthermometer
  2 St

- Tauchhülsen aus Metall für Tauchtemperaturfühler
  2 St

- Anschlussformstück auf angebotene Rohrleitung aus
  nichtrostendem Stahl
  2 St Außendurchmesser 54 mm

- T-Stück Verbindung Rücklauf mit Dreiwege-Mischregel-
  armatur
  1 St

- Muffen R 1/2
  6 St

Aufbau Vorlauf in Fließrichtung:
- Absperrklappe, als Zwischenflanscharmatur
- KFE-Hahn
- Dreiwege-Mischventil
- Doppelumwälzpumpe
- Tauchhülse für Tauchtemperaturfühler
- Zeigerthermometer
- Absperrklappe, als Zwischenflanscharmatur
- Anschlussformstück

Aufbau Rücklauf in Fließrichtung:
- Anschlussformstück
- Absperrklappe, als Zwischenflanscharmatur
- Zeigerthermometer
- Tauchhülse für Tauchtemperaturfühler
- T-Stück
- KFE Hahn
- Rückschlagventil als Zwischenflanscharmatur
- Absperrklappe, als Zwischenflanscharmatur
Menge: 1,000 St
Kostengruppen nach DIN 276-1 2008: 422

**1.7.7 Pumpengruppe, Regelkreis RLT-Anlagen**
Fußbodenheizung Bauteil T

Pumpen- und Regelgruppe, für drucklosen Verteiler, wie vor jedoch:

- Doppelumwälzpumpe,
  1 St, Förderhöhe in m 6,2, Volumenstrom je Pumpe in
  m3/h 8,7

- Absperrklappe
  3 St DN 65

- Rückschlagventil
  1 St 65

- KFE-Hahn
  2 St DN 15

- Zeigerthermometer
  2 St

- Tauchhülsen aus Metall für Tauchtemperaturfühler
  2 St

- Anschlussformstück auf angebotene Rohrleitung aus
  nichtrostendem Stahl
  2 St Außendurchmesser 76,1 mm

- Muffen R 1/2
  6 St

Aufbau Vorlauf in Fließrichtung:
- Absperrklappe, als Zwischenflanscharmatur
- KFE-Hahn
- Doppelumwälzpumpe
- Rückschlagventil als Zwischenflanscharmatur
- Tauchhülse für Tauchtemperaturfühler
- Zeigerthermometer
- Absperrklappe, als Zwischenflanscharmatur
- Anschlussformstück

Aufbau Rücklauf in Fließrichtung:
- Anschlussformstück
- Zeigerthermometer
- Tauchhülse für Tauchtemperaturfühler
- KFE Hahn
- Absperrklappe, als Zwischenflanscharmatur
Menge: 1,000 St
Kostengruppen nach DIN 276-1 2008: 422

**1.7.8 Kreiselpumpe Booster Wärmepumpe primär 3,9 m³/h, Förderhöhe 5,5 mWS**
Kreiselpumpe, als Nassläufer, stufenlos regelbar,
differenzdruckgeregelt mit integriertem Frequenzumformer und Sensor, Permanentmagnetmotor, Betriebsbemessungsspannung in V 230, min. PN 6, Gewindeanachluss
einschl. Verschraubungen, mit Dämmschale, mit Kommunikationsschnittstelle BACnet IP DIN EN ISO 16484-5.

Förderhöhe in m 5,5
Volumenstrom in m3/h 3,9

Funktion Pumpe:
- Eingang für Extern Ein/Aus (potentialfrei)
- Eingang für 0-10 V Signal zur Sollwert- oder
  Drehzahlverstellung
- Sensor für Rücklauftemperaturerfassung mit
  Tauchhülse aus Edelstahl
- Wärmemengenerfassung
- Ausgang für Störmeldung (potentialfrei)
- selbstadaptierende Kennlinie
- Proportionaldruckregelung
- Konstantdruckregelung
Menge: 1,000 St
Kostengruppen nach DIN 276 2018: 422
Kostengruppen nach DIN 276-1 2008: 422

**1.7.9 Kreiselpumpe Booster Wärmepumpe sekundär 2,1 m³/h, Förderhöhe 5,0 mWS**
Kreiselpumpe, wie Position zuvor, jedoch
Förderhöhe in m 5,0.
Volumenstrom in m3/h 2,1,
Menge: 1,000 St
Kostengruppen nach DIN 276 2018: 422
Kostengruppen nach DIN 276-1 2008: 422

**1.7.10 Kreiselpumpe Wärmepumpe sekundär 30,3 m³/h, Förderhöhe 7,6 mWS**
Kreiselpumpe, als Nassläufer, stufenlos regelbar,
differenzdruckgeregelt mit integriertem Frequenzumformer und Sensor, Permanentmagnetmotor, Betriebsbemessungsspannung in V 230, min. PN 6, Flanschanschluss,
mit Dämmschale, mit Kommunikationsschnittstelle
BACnet IP DIN EN ISO 16484-5.

Volumenstrom in m3/h 30,3
Förderhöhe in m 7,6,

Funktion Pumpe:
- Eingang für Extern Ein/Aus (potentialfrei)
- Eingang für 0-10 V Signal zur Sollwert- oder
  Drehzahlverstellung
- Ausgang für Störmeldung (potentialfrei)
- selbstadaptierende Kennlinie
- Proportionaldruckregelung
- Konstantdruckregelung
Menge: 3,000 St
Kostengruppen nach DIN 276 2018: 422
Kostengruppen nach DIN 276-1 2008: 422

**1.7.11 Kreiselpumpe RLT, BT B Fachklassen 1,5 m³/h, Förderhöhe 2,5 mWS**
Kreiselpumpe, als Nassläufer, stufenlos regelbar,
differenzdruckgeregelt mit integriertem Frequenzumformer und Sensor, Permanentmagnetmotor, Betriebsbemessungsspannung in V 230, min. PN 6, Gewindeanachluss
einschl. Verschraubungen, mit Dämmschale, mit Kommunikationsschnittstelle BACnet IP DIN EN ISO 16484-5.

Förderhöhe in m 2,5
Volumenstrom in m3/h 1,5

Funktion Pumpe:
- Eingang für Extern Ein/Aus (potentialfrei)
- Eingang für 0-10 V Signal zur Sollwert- oder
  Drehzahlverstellung
- Sensor für Rücklauftemperaturerfassung mit
  Tauchhülse aus Edelstahl
- Wärmemengenerfassung
- Ausgang für Störmeldung (potentialfrei)
- selbstadaptierende Kennlinie
- Proportionaldruckregelung
- Konstantdruckregelung
Menge: 1,000 St
Kostengruppen nach DIN 276 2018: 422
Kostengruppen nach DIN 276-1 2008: 422

**1.7.12 Kreiselpumpe RLT, BT B WC-Anlagen 1,9 m³/h, Förderhöhe 2,5 mWS**
Kreiselpumpe, wie Position zuvor, jedoch
Förderhöhe in m 2,5.
Volumenstrom in m3/h 1,9,
Menge: 1,000 St
Kostengruppen nach DIN 276 2018: 422
Kostengruppen nach DIN 276-1 2008: 422

**1.7.13 Kreiselpumpe RLT, BT B WC-Anlagen 2,4 m³/h, Förderhöhe 2,5 mWS**
Kreiselpumpe, wie Position zuvor, jedoch
Förderhöhe in m 2,5.
Volumenstrom in m3/h 2,4,
Menge: 1,000 St
Kostengruppen nach DIN 276 2018: 422
Kostengruppen nach DIN 276-1 2008: 422

**1.7.14 Kreiselpumpe RLT, BT A Turnhalle 2,9 m³/h, Förderhöhe 3,0 mWS**
Kreiselpumpe, wie Position zuvor, jedoch
Förderhöhe in m 3,0.
Volumenstrom in m3/h 2,9,
Menge: 1,000 St
Kostengruppen nach DIN 276 2018: 422
Kostengruppen nach DIN 276-1 2008: 422

**1.7.15 Mischregelarmatur, kvs 6,3 m3/h, elektr.Stellantrieb**
Mischregelarmatur mit Antrieb, kvs-Wert 6,3 m3/h, min.
PN 6, Nennweite DN 20, mit linearer oder gleichprozentiger Kennlinie, Stellverhältnis größer gleich 1 : 20,
metallisches Gehäuse, Innengarnitur aus nichtrostendem
Stahl, Gewindeanachluss einschl. Verschraubungen, elektrischer Stellantrieb, Stellsignal 0 (2) bis 10 V, mit
analoger Stellungsrückmeldung 0 (2) bis 10 V, Betriebsbemessungsspannung in V 24 AC, mit mechanischer Handverstellung und Stellungsanzeige, Stellglied und An-
trieb zusammengebaut. Mit Dämmkappe aus Blech.
Menge: 2,000 St
Kostengruppen nach DIN 276-1 2006: 422
Kostengruppen nach DIN 276-1 1981: 3.3.9.0.0

**1.7.16 Mischregelarmatur, kvs 10 m3/h, elektr.Stellantrieb**
Mischregelarmatur wie Position zuvor, jedoch
kvs-Wert 10 m3/h, Nennweite DN 25.
Menge: 2,000 St
Kostengruppen nach DIN 276-1 2006: 422
Kostengruppen nach DIN 276-1 1981: 3.3.9.0.0

**1.7.17 Mischregelarmatur, kvs 100 m3/h, elektr.Stellantrieb**
Mischregelarmatur mit Antrieb, kvs-Wert 100 m3/h, min.
PN 6, Nennweite DN 80, mit linearer oder gleichprozentiger Kennlinie, Stellverhältnis größer gleich 1 : 20,
metallisches Gehäuse, Innengarnitur aus nichtrostendem
Stahl, Flanschanschluss, elektrischer Stellantrieb,
Stellsignal 0 (2) bis 10 V, mit analoger Stellungsrückmeldung  0 (2) bis 10 V,  Betriebsbemessungsspannung in
V 24 AC, mit mechanischer Handverstellung und Stellungsanzeige, Stellglied und Antrieb zusammengebaut.
Mit Dämmkappe aus Blech.
Menge: 3,000 St
Kostengruppen nach DIN 276-1 2006: 422
Kostengruppen nach DIN 276-1 1981: 3.3.9.0.0

**1.7.18 Absperrklappe mit Rohrkupplung DN100**
Absperrklappe, mit Rohrkupplung für Rohrleitungen mit
genuteten Enden, Gehäuse aus Gusseisen EN-GJL-250,
DN 100, Nenndruck 0,6 MPa (6 bar), für Heizungswasser,
bis 120 Grad C, weich dichtend, Klappenscheibe aus
nichtrostendem Stahl, Welle aus nichtrostendem Stahl,
mit Rasterhebel. Mit Dämmkappe aus Blech.
Menge: 6,000 St
Kostengruppen nach DIN 276 2018: 434
Kostengruppen nach DIN 276-1 2008: 434

**1.7.19 Absperrklappe mit Rohrkupplung DN150**
Absperrklappe wie Position zuvor,
jedoch DN 150.
Menge: 5,000 St
Kostengruppen nach DIN 276 2018: 422
Kostengruppen nach DIN 276-1 2008: 422

**1.7.20 Rückschlagventil Zwischenflanschausführung DN 100**
Rückschlagventil für Wasser bis 120 Grad C, Zwischenflanschausführung, mit Flanschanschluss, Gehäuse aus
nichtrostendem Stahl, Sitz metallisch dichtend, Nenndruck 0,6 MPa (6 bar), DN 100. Mit Dämmkappe aus Blech.
Menge: 3,000 St
Kostengruppen nach DIN 276 2018: 422
Kostengruppen nach DIN 276-1 2008: 422

**1.7.21 Volumenstromregler DN 25**
Automatischer Volumenstromregler DN 25, mit einstellbarem max.Volumenstrom mit innenliegendem, direkt regelndem Differenzdruckregler, aus metallischem Werkstoff,
max. Betriebstemperatur bis 120 Grad C, min. PN 6, mit
Gewindeanschluss und allen Anschlußverschraubungen, auf
Rohrleitung aus nichtrostendem Stahl DN 25, Massenstrom
in kg/h bis ca. 1.800, mit Dämmkappe.
Menge: 1,000 St
Kostengruppen nach DIN 276-1 2008: 422
Kostengruppen nach DIN 276-1 2006: 434
Kostengruppen nach DIN 276-1 1981: 3.3.3.0.0

**1.7.22 Volumenstromregler DN 40**
Automatischer Volumenstromregler wie Position zuvor,
jedoch DN 40, mit Gewindeanschluss und allen Anschlußverschraubungen, auf Rohrleitung aus nichtrostendem
Stahl DN 40, Massenstrom in kg/h bis ca. 7.000.
Menge: 2,000 St
Kostengruppen nach DIN 276-1 2008: 422
Kostengruppen nach DIN 276-1 2006: 434
Kostengruppen nach DIN 276-1 1981: 3.3.3.0.0

**1.7.23 Volumenstromregler DN 50**
Automatischer Volumenstromregler wie Position zuvor,
jedoch DN 50, mit Gewindeanschluss und allen Anschlußverschraubungen, auf Rohrleitung aus nichtrostendem
Stahl DN 50, Massenstrom in kg/h bis ca. 10.000.
Menge: 1,000 St
Kostengruppen nach DIN 276-1 2008: 422
Kostengruppen nach DIN 276-1 2006: 434
Kostengruppen nach DIN 276-1 1981: 3.3.3.0.0

**1.7.24 Volumenstromregler DN 25 mit Stellmotor**
Automatischer Volumenstromregler DN 25, Einbau vor Fußbodenheizungsverteiler, mit einstellbarem max.Volumen-
strom mit innenliegendem, direkt regelndem Differenzdruckregler, aus metallischem Werkstoff, max. Betriebstemperatur bis 120 Grad C, min. PN 6, mit Gewindeanschluss und allen Anschlußverschraubungen, auf Rohrleitung aus nichtrostendem Stahl DN 25, Massenstrom in
kg/h bis ca. 1.800. Mit elektrischem Stellantrieb, Stellsignal 2Punkt, Betriebsbemessungsspannung in V 24, mit
Dämmkappe.
Menge: 1,000 St
Kostengruppen nach DIN 276-1 2008: 422
Kostengruppen nach DIN 276-1 2006: 434
Kostengruppen nach DIN 276-1 1981: 3.3.3.0.0

**1.7.25 Volumenstromregler DN 32 mit Stellmotor**
Automatischer Volumenstromregler wie Position zuvor,
jedoch DN 32, mit Gewindeanschluss und allen Anschlußverschraubungen, auf Rohrleitung aus nichtrostendem
Stahl DN 32, Massenstrom in kg/h bis ca. 5.000.
Menge: 3,000 St
Kostengruppen nach DIN 276-1 2008: 422
Kostengruppen nach DIN 276-1 2006: 434
Kostengruppen nach DIN 276-1 1981: 3.3.3.0.0

**1.7.26 Kugelhahn Rotguss PN6 DN 25 Dämmschalen**
Kugelhahn, für Wasser, max. Betriebstemperatur bis
120 Grad C, Durchgangsform, mit Entleerung, mit Pressmuffe geeignet für vom Auftragnehmer angebotene Rohrleitung aus nichtrostenden Stahl, Gehäuse aus Rotguss,
Betätigung mit Knebel, Nenndruck 0,6 MPa (6 bar),
DN 25, mit Dämmschalen.
Menge: 4,000 St
Kostengruppen nach DIN 276-1 2008: 422
Kostengruppen nach DIN 276-1 2006: 422

**1.7.27 Kugelhahn Rotguss PN6 DN 32 Dämmschalen**
Kugelhahn wie Position zuvor, jedoch DN 32.
Menge: 6,000 St
Kostengruppen nach DIN 276-1 2008: 422
Kostengruppen nach DIN 276-1 2006: 422

**1.7.28 Kugelhahn Rotguss PN6 DN 40 Dämmschalen**
Kugelhahn wie Position zuvor, jedoch DN 40.
Menge: 18,000 St
Kostengruppen nach DIN 276-1 2008: 422
Kostengruppen nach DIN 276-1 2006: 422

**1.7.29 Kugelhahn Rotguss PN6 DN 50 Dämmschalen**
Kugelhahn wie Position zuvor, jedoch DN 50.
Menge: 22,000 St
Kostengruppen nach DIN 276-1 2008: 422
Kostengruppen nach DIN 276-1 2006: 422

**1.7.30 Motorkugelhahn Rotguss PN6 DN 50 Dämmschalen**
Motorkugelhahn, für Wasser, max. Betriebstemperatur bis
120 Grad C, Durchgangsform, mit Entleerung, mit Pressmuffe geeignet für vom Auftragnehmer angebotene Rohrleitung aus nichtrostenden Stahl, Gehäuse aus Rotguss,
Betätigung mit Knebel, Nenndruck 0,6 MPa (6 bar),
DN 50, mit elektrischem Stellantrieb, Stellsignal
2-Punkt, Betriebsbemessungsspannung in V 24, mit
Dämmschalen.
Menge: 1,000 St
Kostengruppen nach DIN 276-1 2008: 422
Kostengruppen nach DIN 276-1 2006: 422

**1.7.31 Entleerungsarmatur Kugelhahn Durchgang PN6 DN15**
Entleerungsarmatur, als Kugelhahn, für Wasser bis 120
Grad C, mit Flügelgriff, Durchgangsform, mit Verschlusskappe und Kette, mit Gewindeanschluss, Nenndruck
0,6 MPa (6 bar), DN 15.
Menge: 20,000 St
Kostengruppen nach DIN 276-1 2008: 422
Kostengruppen nach DIN 276-1 2006: 422
Kostengruppen nach DIN 276-1 1981: 3.3.3.0.0

**1.7.32 Druckmessgerät Stahl niro Durchm./NG 100mm 0-4bar**
Druckmessgerät, Messsystem Rohrfeder DIN EN 837-1, ohne
Zusatzeinrichtungen, Nenndruck 0,6 MPa (6 bar), Gehäuse
aus nichtrostendem Stahl, ohne Rand, Gehäusenenngröße
100, Güteklasse 1,6, Anzeigebereich 0 bis 4 bar,
mediumberührte Teile aus Messing.
Menge: 1,000 St
Kostengruppen nach DIN 276-1 2008: 422
Kostengruppen nach DIN 276-1 2006: 422
Kostengruppen nach DIN 276-1 1981: 3.3.3.0.0

**1.7.33 Absperrhahn Druckmessgerät Messing**
Absperrhahn für Druckmessgerät DIN 16263, mit Prüfzapfen, Nenndruck 0,6 MPa (6 bar), aus Messing, An-
schluss Zapfen-Spannmuffe, Anschlussgewinde G 1/2.
Menge: 1,000 St
Kostengruppen nach DIN 276-1 2008: 422
Kostengruppen nach DIN 276-1 2006: 422
Kostengruppen nach DIN 276-1 1981: 3.3.3.0.0

**1.7.34 Wassersackrohr Stahl**
Wassersackrohr DIN 16282, U-Form, Nenndruck 0,6 MPa
(6 bar), aus Stahl, Anschluss Zapfen-Spannmuffe, An-
schlussgewinde G 1/2.
Menge: 1,000 St
Kostengruppen nach DIN 276-1 2008: 422
Kostengruppen nach DIN 276-1 2006: 422
Kostengruppen nach DIN 276-1 1981: 3.3.3.0.0

**1.7.35 Zeigerthermometer Bimetall L 100mm Stahl niro Durchm./NG 100mm 0-**
Zeigerthermometer DIN EN 13190, Messsystem Bimetall,
Einbaulänge 100 mm, Gehäuse aus nichtrostendem Stahl,
Gehäusenenndurchmesser 100 mm, Anzeigebereich 0 bis 60
Grad C, Genauigkeitsklasse 1. Einschl. Tauchhülse aus
Edelstahl.
Menge: 2,000 St
Kostengruppen nach DIN 276-1 2008: 422
Kostengruppen nach DIN 276-1 2006: 421
Kostengruppen nach DIN 276-1 1981: 3.3.3.0.0

**1.7.36 Bezeichnungsschild H 52mm B 100mm Spannband**
Bezeichnungsschild, Farbe und Beschriftung nach Angaben
des AG, aus mehrschichtigem Kunststoff, Beschriftung
zweizeilig, gefräst, Höhe 52 mm, Breite 100 mm,
Befestigung mit Schildträger aus verzinktem Stahl,
Halter und Spannband, Befestigungsuntergrund
Rohrleitung.
Menge: 40,000 St
Kostengruppen nach DIN 276-1 2008: 422
Kostengruppen nach DIN 276-1 2006: 422
Kostengruppen nach DIN 276-1 1981: 3.2.2.0.0

**1.7.37 Bezeichnungsschild Etiketten**
Bezeichnungsschild, Farbe und Beschriftung nach Angaben
des AG, aus bedruckten Etiketten aus Kunststoff, selbstklebend, Breite x Höhe in mm ca. 70 x 20 mm.
Menge: 10,000 St
Kostengruppen nach DIN 276-1 2008: 422
Kostengruppen nach DIN 276-1 2006: 422
Kostengruppen nach DIN 276-1 1981: 3.2.2.0.0

**1.7.38 Bezeichnungsschild aus selbstklebender Kunststofffolie,**
Bezeichnungsschild aus selbstklebender Kunststofffolie,
Kennzeichnung nach DIN 2404, zur Kennzeichnung von gedämmten Rohrleitungen, temperaturbeständig von ca.
-40°C bis 70°C.
Menge: 160,000 St
Kostengruppen nach DIN 276-1 2008: 422
Kostengruppen nach DIN 276-1 2006: 422
Kostengruppen nach DIN 276-1 1981: 3.2.2.0.0

**1.7.39 Prüfen bauseitiger elektrischer Verkabelung**
*** Pauschalposition
Prüfen der nicht vom Auftragnehmer ausgeführten
elektrischen Verkabelung der Steuer und Regelanlagen.
Menge: 1,000 Psch

*Hinweis: Elektrische Anschlussarbeiten Wärmeerzeugung*
Die Anschlußarbeiten für Kabel und Leitungen beinhalten
das beidseitige Ablängen, Einführen, Befestigen, Ab-
dichten, Absetzen, Anklemmen und Zugentlastung sowie
Auflegen der Abschirmungen einschl. sämtlich benötigtem
Zubehör.

Die Kabelkennzeichnung erfolgt durch Kunststoffkabelbinder mit Beschriftungsfläche. Die Beschriftung ist
UVbeständig, abrieb-, wisch-, öl- und wasserfest, in
Druck- oder Prägetechnik mit Thermotransferdrucker oder
Beschriftungsautomat vorzunehmen. Zu verwenden sind
beidseitige Kunststoffkabelmarker mit Einlegeschild,
Beschriftungsfläche ca. 29x8 mm.

Die Kabel- und Leitungseinführungen sind mit metrischen
Verschraubungen mit Zugentlastung auszuführen.

Kabelanschlüsse haben nach den entsprechend gültigen
DIN- und VDE/VDI-Vorschriften zu erfolgen. Bei der
Verkabelung der Feldgeräte, Pumpen, Lüfter und sonstiger Aggregate ist mit entsprechenden Kabelschleifen
dafür zu sorgen, daß die Baukomponenten ohne Abklemmen
mit samt der vorhandenen Meß- und Tauchhülsen aus den
betriebstechnischen Anlagen ausgebaut werden können.
Bei schweren Bauteilen, wie z.B. Pumpen, Ventilatoren,
Ventilantriebe, usw. sind die Kabelschleifen so auszuführen, daß die Bauteile zugfrei auf dem Fertigboden
abgelegt werden können. In den Geräten und in den
Schaltschränken sind sämtliche Kabelanschlüsse mit
Kabelbezeichnungsschilder (Kabelbinder mit Schildträger
am Kabel) zu kennzeichnen.

Das beidseitige, zugentlastete Einführen, Ausformen,
Absetzen und Anklemmen der verlegten Kabel und
Verbindungsleitungen sowie die Durchführung einer
Funktionsprüfung bzw. Funktionskontrolle mit
Dokumentation gehören zum Lieferumfang des
Auftragnehmers.

Ferner ist die Lieferung des notwendigen Klein- und
Befestigungsmaterials wie z.B. Verschraubungen,
Schutzschlauch, Kerbkabelschuhe, Adernendhülsen  und
sonstiges Zubehör mit zu berücksichtigen.

**1.7.40 Kabelanschluss Aussentemperatur-Messwertgeber**
Kabelanschluss beidseitig für Aussentemperatur-Mess-
wertgeber herstellen, mit Leitung einführen, befestigen, abisolieren und betriebsfertig anschließen, Kennzeichnung und Beschilderung in übersichtlicher und
beständiger Ausführung, Lieferung des notwendigen
Klein- und Befestigungsmaterials einschl. Kabelschuhen,
metrischen Verschraubungen und Schrumpfmuffe, Durchführung einer Funktionsprüfung bzw. -kontrolle mit
Dokumentation.
Menge: 1,000 St

**1.7.41 Kabelanschluss Tauchtemperatur-Messwertgeber**
Kabelanschluss wie Position zuvor, jedoch
für Tauchtemperatur-Messwertgeber.
Menge: 26,000 St

**1.7.42 Kabelanschluss Kabeltemperatur-Messwertgeber**
Kabelanschluss wie Position zuvor, jedoch
für Kabeltemperatur-Messwertgeber.
Menge: 10,000 St

**1.7.43 Kabelanschluss Druckwächter**
Kabelanschluss wie Position zuvor, jedoch
für Druckwächter.
Menge: 4,000 St

**1.7.44 Kabelanschluss Strömungswächter**
Kabelanschluss wie Position zuvor, jedoch
für Strömungswächter.
Menge: 1,000 St

**1.7.45 Kabelanschluss Frostschutzthermostat**
Kabelanschluss wie Position zuvor, jedoch
für Frostschutzthermostat.
Menge: 1,000 St

**1.7.46 Kabelanschluss Spindelheizungen**
Kabelanschluss wie Position zuvor, jedoch
für Spindelheizungen.
Menge: 8,000 St

**1.7.47 Kabelanschluss Umwälzpumpen**
Kabelanschluss wie Position zuvor, jedoch
für Umwälzpumpen.
Menge: 9,000 St

**1.7.48 Kabelanschluss Dreiwegeventil**
Kabelanschluss wie Position zuvor, jedoch
für Dreiwegeventil.
Menge: 7,000 St

**1.7.49 Kabelanschluss Motor-Absperrklappe**
Kabelanschluss wie Position zuvor, jedoch
für Motor-Absperrklappe.
Menge: 4,000 St

**1.7.50 Kabelanschluss kompressorgesteuerte Druckhaltestation**
Kabelanschluss wie Position zuvor, jedoch
für Datenkabel kompressorgesteuerte Druckhaltestation.
Menge: 2,000 St

**1.7.51 Kabelanschluss Vakuum-Sprührohrentgasung**
Kabelanschluss wie Position zuvor, jedoch
für Datenkabel Vakuum-Sprührohrentgasung.
Menge: 2,000 St

**1.7.52 Kabelanschluss Wärmemengenzähler**
Kabelanschluss wie Position zuvor, jedoch
für Datenkabel Wärmemengenzähler.
Menge: 8,000 St

**1.7.53 Kabelanschluss Elektro-Box Eisspeicher / Luftabsorber**
Kabelanschluss wie Position zuvor, jedoch
für Datenkabel Elektro-Box Eisspeicher / Luftabsorber.
Menge: 5,000 St

**1.7.54 Kabelanschluss Wärmepumpe**
Kabelanschluss wie Position zuvor, jedoch
für Datenkabel Wärmemepumpe.
Menge: 4,000 St

**1.7.55 Kabelanschluss Spannungsversorgung Wärmepumpe**
Kabelanschluss wie Position zuvor, jedoch
für einseitig Spannungsversorgung Wärmemepumpe.
Menge: 4,000 St

#### Titel 1.8 Heizungsrohrleitungen aus Edelstahl

*Hinweis*
Es sind in den einzelnen Produktlinien einheitliche
Fabrikate und Typen anzubieten und einzubauen.

*Hinweis*
Die Montagehöhe über Gelände/Fußboden beträgt im Untergeschoß bis 4,1 m, in den übrigen Geschoßen bis 3,5 m.

In der Kalkulation der Einheitspreise für die nachfolgenden Positionen sind die vor beschriebenen Vorgaben
zu berücksichtigen.

**1.8.1 Rohr Stahl niro Heizungswasser 18 x 1,0 mm**
Rohrleitung aus nichtrostenden Stahlrohren, für Heizungswasser, Außendurchmesser 18 mm, Wanddicke 1,0 mm,
Verbindung durch Pressen, mit Prüfsicherheit, Verlegung
in Gebäuden, Form- und Verbindungsstücke sowie Rohrbefestigungen werden gesondert vergütet.
Menge: 15,000 m
Kostengruppen nach DIN 276-1 2008: 422
Kostengruppen nach DIN 276-1 2006: 422
Kostengruppen nach DIN 276-1 1981: 3.2.3.0.0

**1.8.2 Rohr Stahl niro Heizungswasser 22 x 1,2 mm**
Rohrleitung aus nichtrostenden Stahlrohren wie Position
zuvor, jedoch Außendurchmesser x Wanddicke,
22 x 1,2 mm.
Menge: 15,000 m
Kostengruppen nach DIN 276-1 2008: 422
Kostengruppen nach DIN 276-1 2006: 412

**1.8.3 Rohr Stahl niro Heizungswasser 28 x 1,2 mm**
Rohrleitung aus nichtrostenden Stahlrohren wie Position
zuvor, jedoch Außendurchmesser x Wanddicke,
28 x 1,2 mm.
Menge: 1200,000 m
Kostengruppen nach DIN 276-1 2008: 422
Kostengruppen nach DIN 276-1 2006: 412

**1.8.4 Rohr Stahl niro Heizungswasser 35 x 1,5 mm**
Rohrleitung aus nichtrostenden Stahlrohren wie Position
zuvor, jedoch Außendurchmesser x Wanddicke,
35 x 1,5 mm.
Menge: 550,000 m
Kostengruppen nach DIN 276-1 2008: 422
Kostengruppen nach DIN 276-1 2006: 412

**1.8.5 Rohr Stahl niro Heizungswasser 42 x 1,5 mm**
Rohrleitung aus nichtrostenden Stahlrohren wie Position
zuvor, jedoch Außendurchmesser x Wanddicke,
42 x 1,5 mm.
Menge: 600,000 m
Kostengruppen nach DIN 276-1 2008: 422
Kostengruppen nach DIN 276-1 2006: 412

**1.8.6 Rohr Stahl niro Heizungswasser 54 x 1,5 mm**
Rohrleitung aus nichtrostenden Stahlrohren wie Position
zuvor, jedoch Außendurchmesser x Wanddicke,
54 x 1,5 mm.
Menge: 630,000 m
Kostengruppen nach DIN 276-1 2008: 422
Kostengruppen nach DIN 276-1 2006: 412

**1.8.7 Rohr Stahl niro Heizungswasser 76,1 x 2,0 mm**
Rohrleitung aus nichtrostenden Stahlrohren wie Position
zuvor, jedoch Außendurchmesser x Wanddicke,
76,1 x 2,0 mm.
Menge: 285,000 m
Kostengruppen nach DIN 276-1 2008: 422
Kostengruppen nach DIN 276-1 2006: 412

**1.8.8 Muffe Pressverbindung Stahl niro Heizungswasser 18 mm**
Muffe, Verbindung durch Pressen, mit Prüfsicherheit,
für Rohrleitung aus nichtrostenden Stahlrohren, für
Heizungswasser, Außendurchmesser 18 mm.
Menge: 2,000 St
Kostengruppen nach DIN 276-1 2008: 422
Kostengruppen nach DIN 276-1 2006: 422
Kostengruppen nach DIN 276-1 1981: 3.2.3.0.0

**1.8.9 Muffe Pressverbindung Stahl niro Heizungswasser 22 mm**
Muffe wie Position zuvor, jedoch
Außendurchmesser 22 mm.
Menge: 2,000 St
Kostengruppen nach DIN 276-1 2008: 422
Kostengruppen nach DIN 276-1 2006: 412

**1.8.10 Muffe Pressverbindung Stahl niro Heizungswasser 28 mm**
Muffe wie Position zuvor, jedoch
Außendurchmesser 28 mm.
Menge: 170,000 St
Kostengruppen nach DIN 276-1 2008: 422
Kostengruppen nach DIN 276-1 2006: 412

**1.8.11 Muffe Pressverbindung Stahl niro Heizungswasser 35 mm**
Muffe wie Position zuvor, jedoch
Außendurchmesser 35 mm.
Menge: 95,000 St
Kostengruppen nach DIN 276-1 2008: 422
Kostengruppen nach DIN 276-1 2006: 412

**1.8.12 Muffe Pressverbindung Stahl niro Heizungswasser 42 mm**
Muffe wie Position zuvor, jedoch
Außendurchmesser 42 mm.
Menge: 110,000 St
Kostengruppen nach DIN 276-1 2008: 422
Kostengruppen nach DIN 276-1 2006: 412

**1.8.13 Muffe Pressverbindung Stahl niro Heizungswasser 54 mm**
Muffe wie Position zuvor, jedoch
Außendurchmesser 54 mm.
Menge: 100,000 St
Kostengruppen nach DIN 276-1 2008: 422
Kostengruppen nach DIN 276-1 2006: 412

**1.8.14 Muffe Pressverbindung Stahl niro Heizungswasser 76,1 mm**
Muffe wie Position zuvor, jedoch
Außendurchmesser 76,1 mm.
Menge: 25,000 St
Kostengruppen nach DIN 276-1 2008: 422
Kostengruppen nach DIN 276-1 2006: 412

**1.8.15 Bogen Pressverbindung Stahl niro Heizungswasser 18 mm**
Bogen, Verbindung durch Pressen, mit Prüfsicherheit,
für Rohrleitung aus nichtrostenden Stahlrohren, für
Heizungswasser, Außendurchmesser 18 mm.
Menge: 2,000 St
Kostengruppen nach DIN 276-1 2008: 422
Kostengruppen nach DIN 276-1 2006: 422
Kostengruppen nach DIN 276-1 1981: 3.2.3.0.0

**1.8.16 Bogen Pressverbindung Stahl niro Heizungswasser 22 mm**
Bogen wie Position zuvor, jedoch
Außendurchmesser 22 mm.
Menge: 40,000 St
Kostengruppen nach DIN 276-1 2008: 422
Kostengruppen nach DIN 276-1 2006: 412

**1.8.17 Bogen Pressverbindung Stahl niro Heizungswasser 28 mm**
Bogen wie Position zuvor, jedoch
Außendurchmesser 28 mm.
Menge: 390,000 St
Kostengruppen nach DIN 276-1 2008: 422
Kostengruppen nach DIN 276-1 2006: 412

**1.8.18 Bogen Pressverbindung Stahl niro Heizungswasser 35 mm**
Bogen wie Position zuvor, jedoch
Außendurchmesser 35 mm.
Menge: 100,000 St
Kostengruppen nach DIN 276-1 2008: 422
Kostengruppen nach DIN 276-1 2006: 412
Kostengruppen nach DIN 276-1 1981: 3.2.3.0.0

**1.8.19 Bogen Pressverbindung Stahl niro Heizungswasser 42 mm**
Bogen wie Position zuvor, jedoch
Außendurchmesser 42 mm.
Menge: 80,000 St
Kostengruppen nach DIN 276-1 2008: 422
Kostengruppen nach DIN 276-1 2006: 412

**1.8.20 Bogen Pressverbindung Stahl niro Heizungswasser 54 mm**
Bogen wie Position zuvor, jedoch
Außendurchmesser 54 mm.
Menge: 125,000 St
Kostengruppen nach DIN 276-1 2008: 422
Kostengruppen nach DIN 276-1 2006: 412

**1.8.21 Bogen Pressverbindung Stahl niro Heizungswasser 76,1 mm**
Bogen wie Position zuvor, jedoch
Außendurchmesser 76,1 mm.
Menge: 50,000 St
Kostengruppen nach DIN 276-1 2008: 422
Kostengruppen nach DIN 276-1 2006: 412

**1.8.22 T-Stück Pressverbindung Stahl niro Heizungswasser 22 mm**
T-Stück, Verbindung durch Pressen, mit Prüfsicherheit,
für Rohrleitung aus nichtrostenden Stahlrohren, für
Heizungswasser, Außendurchmesser 22 mm.
Menge: 2,000 St
Kostengruppen nach DIN 276-1 2008: 422
Kostengruppen nach DIN 276-1 2006: 422
Kostengruppen nach DIN 276-1 1981: 3.2.3.0.0

**1.8.23 T-Stück Pressverbindung Stahl niro Heizungswasser 28 mm**
T-Stück wie Position zuvor, jedoch
Außendurchmesser 28 mm.
Menge: 17,000 St
Kostengruppen nach DIN 276-1 2008: 422
Kostengruppen nach DIN 276-1 2006: 412

**1.8.24 T-Stück Pressverbindung Stahl niro Heizungswasser 35 mm**
T-Stück wie Position zuvor, jedoch
Außendurchmesser 35 mm.
Menge: 20,000 St
Kostengruppen nach DIN 276-1 2008: 422
Kostengruppen nach DIN 276-1 2006: 412

**1.8.25 T-Stück Pressverbindung Stahl niro Heizungswasser 42 mm**
T-Stück wie Position zuvor, jedoch
Außendurchmesser 42 mm.
Menge: 37,000 St
Kostengruppen nach DIN 276-1 2008: 422
Kostengruppen nach DIN 276-1 2006: 412

**1.8.26 T-Stück Pressverbindung Stahl niro Heizungswasser 54 mm**
T-Stück wie Position zuvor, jedoch
Außendurchmesser 54 mm.
Menge: 24,000 St
Kostengruppen nach DIN 276-1 2008: 422
Kostengruppen nach DIN 276-1 2006: 412

**1.8.27 T-Stück Pressverbindung Stahl niro Heizungswasser 76,1 mm**
T-Stück wie Position zuvor, jedoch
Außendurchmesser 76,1 mm.
Menge: 27,000 St
Kostengruppen nach DIN 276-1 2008: 422
Kostengruppen nach DIN 276-1 2006: 412

**1.8.28 T-Stück Pressverbindung Stahl niro Heizungsw. 54 mm, Abgang bis Rp 3/4**
Leistung wie Position zuvor, jedoch Außendurchmesser
54 mm, Abgang mit Innengewinde bis Rp 3/4.
Menge: 2,000 St
Kostengruppen nach DIN 276-1 2008: 422
Kostengruppen nach DIN 276-1 2006: 412

**1.8.29 T-Stück Pressverbindung Stahl niro Heizungsw. 76 mm, Abgang bis Rp 3/4**
Leistung wie Position zuvor, jedoch Außendurchmesser
76 mm, Abgang mit Innengewinde bis Rp 3/4.
Menge: 4,000 St
Kostengruppen nach DIN 276-1 2008: 422
Kostengruppen nach DIN 276-1 2006: 412

**1.8.30 Reduzierstück Pressverbindung Stahl niro Heizungswasser 28 mm**
Reduzierstück, Verbindung durch Pressen, mit Prüfsicherheit, für Rohrleitung aus nichtrostenden Stahlrohren, für Heizungswasser, gößter Außendurchmesser
28 mm.
Menge: 2,000 St
Kostengruppen nach DIN 276-1 2008: 422
Kostengruppen nach DIN 276-1 2006: 422
Kostengruppen nach DIN 276-1 1981: 3.2.3.0.0

**1.8.31 Reduzierstück Pressverbindung Stahl niro Heizungswasser 35 mm**
Reduzierstück wie Position zuvor, jedoch
Außendurchmesser 35 mm.
Menge: 16,000 St
Kostengruppen nach DIN 276-1 2008: 422
Kostengruppen nach DIN 276-1 2006: 412

**1.8.32 Reduzierstück Pressverbindung Stahl niro Heizungswasser 42 mm**
Reduzierstück wie Position zuvor, jedoch
Außendurchmesser 42 mm.
Menge: 24,000 St
Kostengruppen nach DIN 276-1 2008: 422
Kostengruppen nach DIN 276-1 2006: 412
Kostengruppen nach DIN 276-1 1981: 3.2.7.0.0

**1.8.33 Reduzierstück Pressverbindung Stahl niro Heizungswasser 54 mm**
Reduzierstück wie Position zuvor, jedoch
Außendurchmesser 54 mm.
Menge: 16,000 St
Kostengruppen nach DIN 276-1 2008: 422
Kostengruppen nach DIN 276-1 2006: 412
Kostengruppen nach DIN 276-1 1981: 3.2.7.0.0

**1.8.34 Reduzierstück Pressverbindung Stahl niro Heizungswasser 76,1 mm**
Reduzierstück wie Position zuvor, jedoch
Außendurchmesser 76,1 mm.
Menge: 12,000 St
Kostengruppen nach DIN 276-1 2008: 422
Kostengruppen nach DIN 276-1 2006: 412
Kostengruppen nach DIN 276-1 1981: 3.2.7.0.0

**1.8.35 Übergangsflansch Pressverbindung Stahl niro AD 76,1 mm**
Übergangsflansch, Verbindung durch Pressen, mit
Prüfsicherheit, für Rohrleitung aus nichtrostenden
Stahlrohren, für Heizungswasser, Außendurchmesser
76,1 mm. Einschl. Schraubensatz aus nichtrostendem
Stahl und Dichtung.
Menge: 4,000 St
Kostengruppen nach DIN 276-1 2008: 422
Kostengruppen nach DIN 276-1 2006: 422
Kostengruppen nach DIN 276-1 1981: 3.2.3.0.0

**1.8.36 Anschluß herstellen, Heizregeister Lüftungsgerät DN 32**
Anschluß herstellen an Heizregister Lüftungsgerät,
DN 32, mit Verschraubung, mit Rohrleitung aus nichtrostendem Stahl, Außendurchmesser 35 mm, einschl.
Verschraubung, Schweiß- und Dichtungsmaterial.
Menge: 2,000 St
Kostengruppen nach DIN 276-1 2008: 422
Kostengruppen nach DIN 276-1 2006: 422

**1.8.37 Anschluß herstellen, Heizregeister Lüftungsgerät DN 40**
Anschluß herstellen an Heizregister Lüftungsgerät,
DN 40, mit Verschraubung, mit Rohrleitung aus nichtrostendem Stahl, Außendurchmesser 42 mm, einschl.
Verschraubung, Schweiß- und Dichtungsmaterial.
Menge: 4,000 St
Kostengruppen nach DIN 276-1 2008: 422
Kostengruppen nach DIN 276-1 2006: 422

**1.8.38 Anschluß herstellen, Heizregeister Lüftungsgerät DN 50**
Anschluß herstellen an Heizregister Lüftungsgerät,
DN 50, mit Verschraubung, mit Rohrleitung aus nichtrostendem Stahl, Außendurchmesser 54 mm, einschl.
Verschraubung, Schweiß- und Dichtungsmaterial.
Menge: 2,000 St
Kostengruppen nach DIN 276-1 2008: 422
Kostengruppen nach DIN 276-1 2006: 422

**1.8.39 Anschluß herstellen, Frischwasserstation**
Anschluß herstellen an Frischwasserstation, Muffe mit
Innengewinde R 1 1/4, einschl Anschlußforstück aus
nichtrostendem Stahl, Außendurchmesser 35 mm.
Menge: 4,000 St
Kostengruppen nach DIN 276-1 2008: 422
Kostengruppen nach DIN 276-1 2006: 422

**1.8.40 Rohrschelle Stahl verz bis 0,5 m AD 18 mm**
Rohraufhängung als Rohrschelle, aus verzinktem Stahl,
mit schalldämmenden Einlagen, Anforderungen entsprechend DIN 4109, Temperaturbereich - 40 bis 110
Grad C, Länge Aufhängung bis 0,5 m, Befestigung mit
Schrauben, Befestigungsuntergrund Beton, Rohr aus
nichtrostendem Stahl, Außendurchmesser 18 mm.
Menge: 10,000 St
Kostengruppen nach DIN 276-1 2008: 422

**1.8.41 Rohrschelle Stahl verz bis 0,5 m AD 22 mm**
Rohraufhängung als Rohrschelle, wie vor,
jedoch Außendurchmesser 22 mm.
Menge: 10,000 St
Kostengruppen nach DIN 276-1 2008: 422

**1.8.42 Rohrschelle Stahl verz bis 0,5 m AD 28 mm**
Rohraufhängung als Rohrschelle, wie vor,
jedoch Außendurchmesser 28 mm.
Menge: 800,000 St
Kostengruppen nach DIN 276-1 2008: 422

**1.8.43 Rohrschelle Stahl verz bis 0,5 m AD 35 mm**
Rohraufhängung als Rohrschelle, wie vor,
jedoch Außendurchmesser 35 mm.
Menge: 370,000 St
Kostengruppen nach DIN 276-1 2008: 422

**1.8.44 Rohrschelle Stahl verz bis 0,5 m AD 42 mm**
Rohraufhängung als Rohrschelle, wie vor,
jedoch Außendurchmesser 42 mm.
Menge: 400,000 St
Kostengruppen nach DIN 276-1 2008: 422

**1.8.45 Rohrschelle Stahl verz bis 0,5 m AD 54 mm**
Rohraufhängung als Rohrschelle, wie vor,
jedoch Außendurchmesser 54 mm.
Menge: 300,000 St
Kostengruppen nach DIN 276-1 2008: 422

**1.8.46 Rohrschelle Stahl verz bis 0,5 m AD 76,1 mm**
Rohraufhängung als Rohrschelle, wie vor,
jedoch Außendurchmesser 76,1 mm.
Menge: 150,000 St
Kostengruppen nach DIN 276-1 2008: 422

#### Titel 1.9 Heizungsrohrleitungen Stahl schwarz, Verbindung durch Schweißen

*Hinweis*
Die Montagehöhe über Gelände/Fußboden beträgt im Untergeschoß bis 4,1 m, in den übrigen Geschoßen bis 3,5 m.

In der Kalkulation der Einheitspreise für die nachfolgenden Positionen sind die vor beschriebenen Vorgaben
zu berücksichtigen.

*Hinweis*
Es sind in den einzelnen Produktlinien einheitliche
Fabrikate und Typen anzubieten und einzubauen.

**1.9.1 Rohr Stahlgewinderohr mittelschwer nahtlos schwarz AD 21,3 mm**
Rohrleitung aus mittelschwerem Stahlgewinderohr DIN EN
10255, nahtlos, schwarz, für Heizungswasser, Außendurchmesser 21,3 mm, Wanddicke 2,6 mm, Verbindung durch
Schweißen, einschl. Schweiß- bzw. Löt- und  Dichtungsmittel, sowie Herstellen der Verbindungen, Form- und
Verbindungsstücke sowie Rohrbefestigunghen werden gesondert vergütet, Verlegung in Gebäuden.
Menge: 5,000 m
Kostengruppen nach DIN 276 2018: 422
Kostengruppen nach DIN 276-1 2008: 422

**1.9.2 Rohr Stahlgewinderohr mittelschwer nahtlos schwarz AD 26,9 mm**
Rohrleitung wie Position zuvor, jedoch
Außendurchmesser 26,9 mm,
Wanddicke 2,65 mm.
Menge: 10,000 m
Kostengruppen nach DIN 276-1 2008: 422
Kostengruppen nach DIN 276-1 2006: 412

**1.9.3 Rohr Stahlgewinderohr mittelschwer nahtlos schwarz AD 33,7 mm**
Rohrleitung wie Position zuvor, jedoch
Außendurchmesser 33,7 mm,
Wanddicke 3,25 mm.
Menge: 5,000 m
Kostengruppen nach DIN 276-1 2008: 422
Kostengruppen nach DIN 276-1 2006: 412

**1.9.4 Rohr Stahlgewinderohr mittelschwer nahtlos schwarz AD 42,4 mm**
Rohrleitung wie Position zuvor, jedoch
Außendurchmesser 42,4 mm,
Wanddicke 3,25 mm.
Menge: 5,000 m
Kostengruppen nach DIN 276-1 2008: 422
Kostengruppen nach DIN 276-1 2006: 412

**1.9.5 Rohr Stahlgewinderohr mittelschwer nahtlos schwarz AD 48,3 mm**
Rohrleitung wie Position zuvor, jedoch
Außendurchmesser 48,3 mm,
Wanddicke 3,25 mm.
Menge: 5,000 m
Kostengruppen nach DIN 276-1 2008: 422
Kostengruppen nach DIN 276-1 2006: 412

**1.9.6 Rohr Stahlrohr schwarz Heizungswasser AD 60,3 mm**
Rohrleitung aus Stahlrohr, Maße DIN EN 10220, nahtlos,
schwarz, für Heizungswasser, Außendurchmesser 60,3 mm,
Wanddicke 2,9 mm, Verbindung durch Schweißen, einschl.
Schweiß- bzw. Löt- und Dichtungsmittel, sowie  Herstellen der Verbindungen, Form- und Verbindungsstücke sowie
Rohrbefestigungen werden gesondert vergütet, Verlegung
in Gebäuden.
Menge: 5,000 m
Kostengruppen nach DIN 276 2018: 422
Kostengruppen nach DIN 276-1 2008: 422

**1.9.7 Bogen bis 90 Grad Heizungswasser AD 21,3 mm**
Bogen bis 90 Grad, für Rohrleitung aus mittelschwerem
Stahlrohr DIN EN 10255, für Heizungswasser, Außendurchmesser 21,3 mm.
Menge: 2,000 St
Kostengruppen nach DIN 276 2018: 422
Kostengruppen nach DIN 276-1 2008: 422

**1.9.8 Bogen bis 90 Grad Heizungswasser AD 26,9 mm**
Bogen wie Position zuvor, jedoch
Außendurchmesser 26,9 mm.
Menge: 2,000 St
Kostengruppen nach DIN 276-1 2008: 422
Kostengruppen nach DIN 276-1 2006: 412

**1.9.9 Bogen bis 90 Grad Heizungswasser AD 33,7 mm**
Bogen wie Position zuvor, jedoch
Außendurchmesser 33,7 mm.
Menge: 2,000 St
Kostengruppen nach DIN 276-1 2008: 422
Kostengruppen nach DIN 276-1 2006: 412

**1.9.10 Bogen bis 90 Grad Heizungswasser AD 42,4 mm**
Bogen wie Position zuvor, jedoch
Außendurchmesser 42,4 mm.
Menge: 2,000 St
Kostengruppen nach DIN 276-1 2008: 422
Kostengruppen nach DIN 276-1 2006: 412

**1.9.11 Bogen bis 90 Grad Heizungswasser AD 48,3 mm**
Bogen wie Position zuvor, jedoch
Außendurchmesser 48,3 mm.
Menge: 2,000 St
Kostengruppen nach DIN 276-1 2008: 422
Kostengruppen nach DIN 276-1 2006: 412

**1.9.12 Bogen bis 90 Grad Heizungswasser AD 60,3 mm**
Bogen bis 90 Grad, für Rohrleitung Stahlrohr DIN EN
10220, für Heizungswasser, Außendurchmesser 60,3 mm.
Menge: 2,000 St
Kostengruppen nach DIN 276 2018: 422
Kostengruppen nach DIN 276-1 2008: 422

**1.9.13 Einschweißmuffe für Stahlrohr Rp 1/2**
Einschweißmuffe für Rohrleitung aus mittelschweren
Stahlrohren DIN EN 10255 oder nahtlosen Stahlrohren
DIN EN 10220, mit zylindrischem Innengewinde, für
Heizungswasser, Länge bis 50 mm, Gewindeanschluss
Rp 1/2.
Menge: 20,000 St
Kostengruppen nach DIN 276-1 2006: 422

**1.9.14 Einschweißmuffe für Stahlrohr Rp 3/4**
Einschweißmuffe wie Position zuvor, jedoch
Gewindeanschluss Rp 3/4.
Menge: 20,000 St
Kostengruppen nach DIN 276-1 2006: 422

**1.9.15 Luftgefäß 2gewölbte Böden Stahl DN 100, L 300 mm**
Luftgefäß mit 2 gewölbten Böden, max. zulässige Be-
triebstemperatur 120 Grad C, PN 6, aus Stahlrohren, bis
DN 100, Gesamtlänge 300 mm, mit einem  Leitungsanschluss an Rohrleitung aus Stahl niro, mit Entlüftungsleitung, Länge 2 m und Entlüftungshahn.
Menge: 20,000 St
Kostengruppen nach DIN 276-1 2008: 422
Kostengruppen nach DIN 276-1 2006: 422
Kostengruppen nach DIN 276-1 1981: 3.2.3.0.0

**1.9.16 Rohrschelle Stahl verz bis 0,5 m AD 21,3 mm**
Rohraufhängung als Rohrschelle, aus verzinktem Stahl,
mit schalldämmenden Einlagen, Anforderungen entsprechend DIN 4109, Temperaturbereich - 40 bis 110
Grad C, Länge Aufhängung bis 0,5 m, Befestigung mit
Schrauben, Befestigungsuntergrund Beton, Rohr aus
Stahl, schwarz, Außendurchmesser 21,3 mm.
Menge: 5,000 St
Kostengruppen nach DIN 276-1 2008: 422

**1.9.17 Rohrschelle Stahl verz bis 0,5 m AD 26,9 mm**
Rohraufhängung als Rohrschelle, wie vor,
jedoch Außendurchmesser 26,9 mm.
Menge: 10,000 St
Kostengruppen nach DIN 276-1 2008: 422

**1.9.18 Rohrschelle Stahl verz bis 0,5 m AD 33,7 mm**
Rohraufhängung als Rohrschelle, wie vor,
jedoch Außendurchmesser 33,7 mm.
Menge: 5,000 St
Kostengruppen nach DIN 276-1 2008: 422

**1.9.19 Rohrschelle Stahl verz bis 0,5 m AD 42,4 mm**
Rohraufhängung als Rohrschelle, wie vor,
jedoch Außendurchmesser 42,4 mm.
Menge: 5,000 St
Kostengruppen nach DIN 276-1 2008: 422

**1.9.20 Rohrschelle Stahl verz bis 0,5 m AD 48,3 mm**
Rohraufhängung als Rohrschelle, wie vor,
jedoch Außendurchmesser 48,3 mm.
Menge: 5,000 St
Kostengruppen nach DIN 276-1 2008: 422

**1.9.21 Rohrschelle Stahl verz bis 0,5 m AD 60,3 mm**
Rohraufhängung als Rohrschelle, wie vor,
jedoch Außendurchmesser 60,3 mm.
Menge: 5,000 St
Kostengruppen nach DIN 276-1 2008: 422

#### Titel 1.10 Heizungsrohrleitungen Stahl schwarz, Verbindung durch Kupplung

*Hinweis*
Die Montagehöhe über Gelände/Fußboden beträgt im Untergeschoß bis 4,1 m, in den übrigen Geschoßen bis 3,5 m.

In der Kalkulation der Einheitspreise für die nachfolgenden Positionen sind die vor beschriebenen Vorgaben
zu berücksichtigen.

*Hinweis*
Es sind in den einzelnen Produktlinien einheitliche
Fabrikate und Typen anzubieten und einzubauen.

**1.10.1 Rohr Stahlrohr schwarz Heizungswasser genutete Rohrenden AD 76,1 mm**
Rohrleitung aus Stahlrohr, Maße DIN EN 10220, nahtlos,
schwarz, für Heizungswasser, Außendurchmesser 76,1 mm,
Wanddicke 2,9 mm, Verbindung durch genutete Rohrenden
und Kupplung, herstellen der Nut, Form- und Verbindungsstücke sowie Rohrbefestigungen werden gesondert
vergütet, Verlegung in Gebäuden.
Menge: 5,000 m
Kostengruppen nach DIN 276-1 2008: 422
Kostengruppen nach DIN 276-1 2006: 412

**1.10.2 Rohr Stahlrohr schwarz Heizungswasser genutete Rohrenden AD 88,9 mm**
Rohrleitung genutete Rohrenden wie Position zuvor,
jedoch Außendurchmesser 88,9 mm,
Wanddicke 3,2 mm.
Menge: 10,000 m
Kostengruppen nach DIN 276-1 2008: 422
Kostengruppen nach DIN 276-1 2006: 412

**1.10.3 Rohr Stahlrohr schwarz Heizungswasser genutete Rohrenden AD 114,3 mm**
Rohrleitung genutete Rohrenden wie Position zuvor,
jedoch Außendurchmesser 114,3 mm,
Wanddicke 3,6 mm.
Menge: 40,000 m
Kostengruppen nach DIN 276-1 2008: 422
Kostengruppen nach DIN 276-1 2006: 412

**1.10.4 Rohr Stahlrohr schwarz Heizungswasser genutete Rohrenden AD 139,7 mm**
Rohrleitung genutete Rohrenden wie Position zuvor,
jedoch Außendurchmesser 139,7 mm,
Wanddicke 4,0 mm.
Menge: 5,000 m
Kostengruppen nach DIN 276-1 2008: 422
Kostengruppen nach DIN 276-1 2006: 412

**1.10.5 Rohr Stahlrohr schwarz Heizungswasser genutete Rohrenden AD 168,3 mm**
Rohrleitung genutete Rohrenden wie Position zuvor,
jedoch Außendurchmesser 168,3 mm,
Wanddicke 4,5 mm.
Menge: 65,000 m
Kostengruppen nach DIN 276-1 2008: 422
Kostengruppen nach DIN 276-1 2006: 412

**1.10.6 Bogen genutet bis 90 Grad Heizungswasser AD 76,1 mm**
Bogen, genutet, aus duktilem Gusseisen, bis 90 Grad,
für Rohrleitung aus Stahlrohr DIN EN 10216-1, Maße
DIN EN 10220, nahtlos, für Heizungswasser, Außendurchmesser 76,1 mm, Oberläche lackiert.
Menge: 2,000 St
Kostengruppen nach DIN 276-1 2008: 422
Kostengruppen nach DIN 276-1 2006: 412

**1.10.7 Bogen genutet bis 90 Grad Heizungswasser AD 88,9 mm**
Bogen genutet wie Position zuvor, jedoch
Außendurchmesser 88,9 mm.
Menge: 2,000 St
Kostengruppen nach DIN 276-1 2008: 422
Kostengruppen nach DIN 276-1 2006: 412

**1.10.8 Bogen genutet bis 90 Grad Heizungswasser AD 114,3 mm**
Bogen genutet wie Position zuvor, jedoch
Außendurchmesser 114,3 mm.
Menge: 30,000 St
Kostengruppen nach DIN 276-1 2008: 422
Kostengruppen nach DIN 276-1 2006: 412

**1.10.9 Bogen genutet bis 90 Grad Heizungswasser AD 139,7 mm**
Bogen genutet wie Position zuvor, jedoch
Außendurchmesser 139,7 mm.
Menge: 2,000 St
Kostengruppen nach DIN 276-1 2008: 422
Kostengruppen nach DIN 276-1 2006: 412

**1.10.10 Bogen genutet bis 90 Grad Heizungswasser AD 168,3 mm**
Bogen genutet wie Position zuvor, jedoch
Außendurchmesser 168,3 mm.
Menge: 30,000 St
Kostengruppen nach DIN 276-1 2008: 422
Kostengruppen nach DIN 276-1 2006: 412

**1.10.11 T-Stück genutet Heizungswasser AD 114,3 mm**
T-Stück, genutet, aus duktilem Gusseisen, für Rohrleitung aus Stahlrohr DIN EN 10216-1, Maße DIN EN 10220,
nahtlos, für Heizungswasser, Außendurchmesser 114,3 mm,
Oberläche lackiert.
Menge: 3,000 St
Kostengruppen nach DIN 276 2018: 422
Kostengruppen nach DIN 276-1 2008: 422

**1.10.12 T-Stück genutet Heizungswasser AD 139,7 mm**
T-Stück genutet wie Position zuvor, jedoch
Außendurchmesser 139,7 mm.
Menge: 2,000 St
Kostengruppen nach DIN 276-1 2008: 422
Kostengruppen nach DIN 276-1 2006: 412

**1.10.13 T-Stück genutet Heizungswasser AD 168,3 mm**
T-Stück genutet wie Position zuvor, jedoch
Außendurchmesser 168,3 mm.
Menge: 4,000 St
Kostengruppen nach DIN 276-1 2008: 422
Kostengruppen nach DIN 276-1 2006: 412

**1.10.14 T-Stück genutet reduziert Heizungswasser AD 114,3 mm**
T-Stück, genutet, aus duktilem Gusseisen, für Rohrleitung aus Stahlrohr DIN EN 10216-1, Maße DIN EN 10220,
nahtlos, für Heizungswasser, im Abgang reduziert,
größter Außendurchmesser 114,3 mm.
Menge: 3,000 St
Kostengruppen nach DIN 276 2018: 422
Kostengruppen nach DIN 276-1 2008: 422

**1.10.15 Reduzierung genutet Heizungswasser AD 88,9 mm**
Reduzierung, genutet, aus duktilem Gusseisen, für Rohrleitung aus Stahlrohr DIN EN 10216-1, Maße DIN EN
10220, nahtlos, für Heizungswasser, gößter Außendurchmesser 88,9 mm, Oberläche lackiert.
Menge: 3,000 St
Kostengruppen nach DIN 276 2018: 422
Kostengruppen nach DIN 276-1 2008: 422

**1.10.16 Reduzierung genutet Heizungswasser AD 114,3 mm**
Reduzierung wie Position zuvor, jedoch
größter Außendurchmesser 114,3 mm.
Menge: 15,000 St
Kostengruppen nach DIN 276-1 2008: 422
Kostengruppen nach DIN 276-1 2006: 412

**1.10.17 Reduzierung genutet Heizungswasser AD 139,7 mm**
Reduzierung wie Position zuvor, jedoch
größter Außendurchmesser 139,7 mm.
Menge: 2,000 St
Kostengruppen nach DIN 276-1 2008: 422
Kostengruppen nach DIN 276-1 2006: 412

**1.10.18 Reduzierung genutet Heizungswasser AD 168,3 mm**
Reduzierung wie Position zuvor, jedoch
größter Außendurchmesser 168,3 mm.
Menge: 2,000 St
Kostengruppen nach DIN 276-1 2008: 422
Kostengruppen nach DIN 276-1 2006: 412

**1.10.19 Flansch mit genutetem Ende Heizungswasser AD 76,1 mm**
Flansch mit genutetem Ende, aus duktilem Gusseisen für Rohrleitung aus Stahlrohr DIN EN 10216-1, Maße DIN EN
10220, nahtlos, für Heizungswasser, Außendurchmesser
76,1 mm, Oberläche lackiert.
Menge: 12,000 St
Kostengruppen nach DIN 276 2018: 422
Kostengruppen nach DIN 276-1 2008: 422

**1.10.20 Flansch mit genutetem Ende Heizungswasser AD 88,9 mm**
Flansch mit genutetem Ende, wie Position zuvor,
jedoch Außendurchmesser 88,9 mm.
Menge: 9,000 St
Kostengruppen nach DIN 276 2018: 422
Kostengruppen nach DIN 276-1 2008: 422

**1.10.21 Flansch mit genutetem Ende Heizungswasser AD 114,3 mm**
Flansch mit genutetem Ende, wie Position zuvor,
jedoch Außendurchmesser 114,3 mm.
Menge: 24,000 St
Kostengruppen nach DIN 276 2018: 422
Kostengruppen nach DIN 276-1 2008: 422

**1.10.22 Flansch mit genutetem Ende Heizungswasser AD 139,7 mm**
Flansch mit genutetem Ende, wie Position zuvor,
jedoch Außendurchmesser 139,7 mm.
Menge: 2,000 St
Kostengruppen nach DIN 276 2018: 422
Kostengruppen nach DIN 276-1 2008: 422

**1.10.23 Flansch mit genutetem Ende Heizungswasser AD 168,3 mm**
Flansch mit genutetem Ende, wie Position zuvor,
jedoch Außendurchmesser 168,3 mm.
Menge: 15,000 St
Kostengruppen nach DIN 276 2018: 422
Kostengruppen nach DIN 276-1 2008: 422

**1.10.24 Luftgefäß 2gewölbte Böden Stahl DN 125, L 300 mm**
Luftgefäß mit 2 gewölbten Böden, max. zulässige Be-
triebstemperatur 120 Grad C, PN 6, aus Stahlrohren,
DN 125, Gesamtlänge 300 mm, mit einem  Leitungsanschluss an Rohrleitung aus Stahl schwarz, mit genutetem
Rohrende, mit Entlüftungsleitung, Länge 2 m und Entlüftungshahn.
Menge: 8,000 St
Kostengruppen nach DIN 276-1 2008: 422
Kostengruppen nach DIN 276-1 2006: 422
Kostengruppen nach DIN 276-1 1981: 3.2.3.0.0

**1.10.25 Luftgefäß 2gewölbte Böden Stahl DN 200, L 300 mm**
Luftgefäß wie Position zuvor, jedoch aus Stahlrohren,
DN 200, mit einem Leitungsanschluss an Rohrleitung aus
Stahl schwarz, mit genutetem Rohrende.
Menge: 8,000 St
Kostengruppen nach DIN 276-1 2008: 422
Kostengruppen nach DIN 276-1 2006: 422
Kostengruppen nach DIN 276-1 1981: 3.2.3.0.0

**1.10.26 Rohrkupplung genutete Rohrenden AD 76,1mm**
Rohrkupplung, für genutete Rohrenden, aus duktilem
Gusseisen, für Rohrleitung aus Stahlrohr DIN EN
10216-1, Maße DIN EN 10220, nahtlos, für Heizungswasser, Außendurchmesser 76,1 mm, Oberfläche lackiert.
Menge: 20,000 St
Kostengruppen nach DIN 276 2018: 422
Kostengruppen nach DIN 276-1 2008: 422

**1.10.27 Rohrkupplung genutete Rohrenden AD 88,9 mm**
Rohrkupplung, für genutete Rohrenden, wie Position
zuvor, jedoch Außendurchmesser 88,9 mm.
Menge: 40,000 St
Kostengruppen nach DIN 276 2018: 422
Kostengruppen nach DIN 276-1 2008: 422

**1.10.28 Rohrkupplung genutete Rohrenden AD 114,3 mm**
Rohrkupplung, für genutete Rohrenden, wie Position
zuvor, jedoch Außendurchmesser 114,3 mm.
Menge: 130,000 St
Kostengruppen nach DIN 276 2018: 422
Kostengruppen nach DIN 276-1 2008: 422

**1.10.29 Rohrkupplung genutete Rohrenden AD 139,7 mm**
Rohrkupplung, für genutete Rohrenden, wie Position
zuvor, jedoch Außendurchmesser 139,7 mm.
Menge: 15,000 St
Kostengruppen nach DIN 276 2018: 422
Kostengruppen nach DIN 276-1 2008: 422

**1.10.30 Rohrkupplung genutete Rohrenden AD 168,3 mm**
Rohrkupplung, für genutete Rohrenden, wie Position
zuvor, jedoch Außendurchmesser 168,3 mm.
Menge: 110,000 St
Kostengruppen nach DIN 276 2018: 422
Kostengruppen nach DIN 276-1 2008: 422

**1.10.31 Rohrschelle Stahl verz bis 0,5 m AD 76,1 mm**
Rohraufhängung als Rohrschelle, aus verzinktem Stahl,
mit schalldämmenden Einlagen, Anforderungen entsprechend DIN 4109, Temperaturbereich - 40 bis 110
Grad C, Länge Aufhängung bis 0,5 m, Befestigung mit
Schrauben, Befestigungsuntergrund Beton, Rohr aus
Stahl, schwarz, Außendurchmesser 76,1 mm.
Menge: 5,000 St
Kostengruppen nach DIN 276-1 2008: 422

**1.10.32 Rohrschelle Stahl verz bis 0,5 m AD 76,1 mm**
Rohraufhängung als Rohrschelle, wie vor,
jedoch Außendurchmesser 76,1 mm.
Menge: 5,000 St
Kostengruppen nach DIN 276-1 2008: 422

**1.10.33 Rohrschelle Stahl verz bis 0,5 m AD 88,9 mm**
Rohraufhängung als Rohrschelle, wie vor,
jedoch Außendurchmesser 88,9 mm.
Menge: 5,000 St
Kostengruppen nach DIN 276-1 2008: 422

**1.10.34 Rohrschelle Stahl verz bis 0,5 m AD 114,3 mm**
Rohraufhängung als Rohrschelle, wie vor,
jedoch Außendurchmesser 114,3 mm.
Menge: 25,000 St
Kostengruppen nach DIN 276-1 2008: 422

**1.10.35 Rohrschelle Stahl verz bis 0,5 m AD 139,7 mm**
Rohraufhängung als Rohrschelle, wie vor,
jedoch Außendurchmesser 139,7 mm.
Menge: 5,000 St
Kostengruppen nach DIN 276-1 2008: 422

**1.10.36 Rohrschelle Stahl verz bis 0,5 m AD 168,3 mm**
Rohraufhängung als Rohrschelle, wie vor,
jedoch Außendurchmesser 168,3 mm.
Menge: 35,000 St
Kostengruppen nach DIN 276-1 2008: 422

#### Titel 1.11 Brandabschottungen

*Hinweis*
Die Montagehöhe über Gelände/Fußboden beträgt im Untergeschoß bis 4,1 m, in den übrigen Geschoßen bis 3,5 m.

In der Kalkulation der Einheitspreise für die nachfolgenden Positionen sind die vor beschriebenen Vorgaben
zu berücksichtigen.

*Hinweis*
Es sind in den einzelnen Produktlinien einheitliche
Fabrikate und Typen anzubieten und einzubauen.

**1.11.1 Brandschutzabschottung R90, DN 25**
Brandschutz-Rohrabschottung von nicht brennbaren
Heizungsleitungen aus nichtrostendem Stahl oder Stahl
schwarz, DN 25, aus nichtbrennbaren Material, Baustoffklasse A2, alukaschiert, Feuerwiderstandsklasse R 90,
mit allgemeinem bauaufsichtlichen Prüfzeugnis, geprüft
nach der Abstandsregelung der LAR auf den Abstand 0, in
Gebäuden, massive Wände, Decken oder leichte Trennwände, Dicke bis 350 mm. Einschl. dauerhafter  Kennzeichnung mit Hinweisschild.
Menge: 25,000 St
Kostengruppen nach DIN 276-1 2008: 422
Kostengruppen nach DIN 276-1 2006: 422

**1.11.2 Brandschutzabschottung R90, DN 32**
Brandschutz-Rohrabschottung wie vor jedoch
Heizungsleitung DN 32.
Menge: 30,000 St
Kostengruppen nach DIN 276-1 2008: 422
Kostengruppen nach DIN 276-1 2006: 422

**1.11.3 Brandschutzabschottung R90, DN 40**
Brandschutz-Rohrabschottung wie vor jedoch
Heizungsleitung DN 40.
Menge: 45,000 St
Kostengruppen nach DIN 276-1 2008: 422
Kostengruppen nach DIN 276-1 2006: 422

**1.11.4 Brandschutzabschottung R90, DN 50**
Brandschutz-Rohrabschottung wie vor jedoch
Heizungsleitung DN 50.
Menge: 35,000 St
Kostengruppen nach DIN 276-1 2008: 422
Kostengruppen nach DIN 276-1 2006: 422

**1.11.5 Brandschutzabschottung R90, DN 65**
Brandschutz-Rohrabschottung wie vor jedoch
Heizungsleitung DN 65.
Menge: 40,000 St
Kostengruppen nach DIN 276-1 2008: 422
Kostengruppen nach DIN 276-1 2006: 422

*Hinweis: Durchbrüche schließen*

**1.11.6 Ringsspalt schließen**
Ringspalt zwischen Brandabschottung, in eckiger oder
runder Aussparung in massiven Wänden, Decken oder
leichten Trennwände maschinell schließen, einschl.
zugelassenem Mörtel gem. Einbauvorschrift des Herstellers.
Menge: 3,000 m3
Kostengruppen nach DIN 276-1 2008: 432
Kostengruppen nach DIN 276-1 2006: 432
Kostengruppen nach DIN 276-1 1981: 3.1.2.0.0

**1.11.7 Stückzuschlag Spalt schließen, Anzahl der Rohrleitungen bis 2**
Sückzuschlag für Spalt zwischen Brandschutzklappe, rund
oder eckig in eckiger oder runder Aussparung in massiven Wänden, Decken oder leichten Trennwände maschinell
schließen, einschl. Schalungen, bereitstellen von Ma-
schinen usw. sowie deren Beseitigung. Einschl. aller
erforderlichen Nebenmaterialien, Anzahl der Rohrleitungen in der Aussparung bis 2.
Menge: 75,000 St
Kostengruppen nach DIN 276-1 2008: 432
Kostengruppen nach DIN 276-1 2006: 432

**1.11.8 Stückzuschlag Spalt schließen, Anzahl der Rohrleitungen über 2 bis 4**
Sückzuschlag wie Position zuvor, jedoch Stückzahl der
Rohrleitungen in der Aussparung über 2 bis 4.
Menge: 6,000 St
Kostengruppen nach DIN 276-1 2008: 432
Kostengruppen nach DIN 276-1 2006: 432

**1.11.9 Stückzuschlag Spalt schließen, Anzahl der Rohrleitungen über 4 bis 6**
Sückzuschlag wie Position zuvor, jedoch Stückzahl der
Rohrleitungen in der Aussparung über 4 bis 6.
Menge: 2,000 St
Kostengruppen nach DIN 276-1 2008: 432
Kostengruppen nach DIN 276-1 2006: 432

#### Titel 1.12 Fußbodenheizung

*Hinweis*
Es sind in den einzelnen Produktlinien einheitliche
Fabrikate und Typen anzubieten und einzubauen.

*Hinweis*
Es werden nur die Mengen der Anbindeleitungen separat
abgerechnet, die zwischen den Heizkreisverteilern und
der FOK des Bodenbelages liegen und nicht durch eine
Heizzone verlaufen. Die Anbindeleitungen, die durch
eine Heizzone verlaufen sind in die Einheitspreise der
Fußbodenheizung einzurechnen.

Bei Wanddurchführungen, Leitungsdurchführungen durch
Türöffnungen und Estrichfugen sind die Rohrleitungen
mit einem Schutzrohr zu versehen.

*Hinweis: Allgemeine Verlegeangaben Fußbodenheizung*
Verlegung der Fußbodenheizung gemäß Herstellerrichtlinie:
Die Heizkreise sind vor Einbringen des Estrichs einzeln
zu spülen und mit 6 bar abzudrücken. Der Prüfdruck muss
bis zur Beendigung der Estricharbeiten bestehen bleiben. Die Auslegung erfolgt gemäß DIN EN 1264 und DIN
4701, Verlegeart "Schneckenform oder Mäander".

Das Einbringen des Estrichs erfolgt bauseits.

**1.12.1 Fußbodenheizung Verlegeabstand 50 mm**
Fußbodenheizung DIN EN 1264-1, für Verlegesystem Typ A
(Verlegung im Estrich), Vorlauftemperatur 35 Grad C,
Norm-Innentemperatur 20 Grad C, mit DIN-Certco-Regis-
trierung, Rohr aus Polyethylen PE-X DIN EN ISO 15875-1
und DIN EN ISO 15875-2, sauerstoffdicht gemäß DIN 4726,
Außendurchmesser 16 - 17 mm, mit Trägerelement/-platte
aus Kunststoff, oberseitig wasserundurchlässig, Befestitigung der Heizrohre nach Wahl des AN, Verbindung der
Elemte untereinander, einschl. Verbindungsmaterial, An-
schlußstreifen etc., Verlegung auf bauseitig eingebrachter Dämmung, mögliche Verlegeabstände 5 cm und
Vielfaches für Rohre mit Aussendurchmesser 16-17 mm,
Verlegung in Schnecken- oder Mäanderform.

In den Einheitspreis einzukalkulieren ist die vollflächige Verlegung des Systems einschließlich Anpassung
an Raumbegrenzungen und Bodeneinbauten, das Herstellen
der Anschlüsse an die Heizkreisverteiler, die Anbindeleitungen durch fremde Heizkreise.

Plattendicke in mm ca. 3-5,
zulässige Nutzlast 5 kN/m2,
Verlegeabstand in mm 50.
Menge: 20,000 m2
Kostengruppen nach DIN 276-1 2008: 423
Kostengruppen nach DIN 276-1 2006: 423
Kostengruppen nach DIN 276-1 1981: 3.2.3.0.0

**1.12.2 Fußbodenheizung Verlegeabstand 100 mm**
Fußbodenheizung wie Position zuvor, jedoch
Verlegeabstand 100 mm.
Menge: 90,000 m2
Kostengruppen nach DIN 276-1 2008: 423

**1.12.3 Fußbodenheizung Verlegeabstand 150 mm**
Fußbodenheizung wie Position zuvor, jedoch
Verlegeabstand 150 mm.
Menge: 20,000 m2
Kostengruppen nach DIN 276-1 2008: 423

**1.12.4 Fußbodenheizung Verlegeabstand 200 mm**
Fußbodenheizung wie Position zuvor, jedoch
Verlegeabstand 200 mm.
Menge: 370,000 m2
Kostengruppen nach DIN 276-1 2008: 423

**1.12.5 Fußbodenheizung Verlegeabstand 250 mm**
Fußbodenheizung wie Position zuvor, jedoch
Verlegeabstand 250 mm.
Menge: 8100,000 m2
Kostengruppen nach DIN 276-1 2008: 423

**1.12.6 Fußbodenheizung Verlegeabstand 300 mm**
Leistung wie Position zuvor, jedoch
Verlegeabstand 300 mm.
Menge: 565,000 m2
Kostengruppen nach DIN 276-1 2008: 423

**1.12.7 Anbindeleitung Fußbodenheizung sauerstoffdicht**
Anbindeleitung für Fußbodenheizung aus Polyethylen
PE-X DIN EN ISO 15875-1 und DIN EN ISO 15875-2, sauerstoffdicht gemäß DIN 4726, Außendurchmesser 16 - 17 mm,
die nicht durch fremde Heizkreise verlaufen.
Menge: 1100,000 m
Kostengruppen nach DIN 276-1 2008: 423
Kostengruppen nach DIN 276-1 2006: 423
Kostengruppen nach DIN 276-1 1981: 3.2.3.0.0

**1.12.8 Fußbodenheizung, Klettbefestigung, Verlegeabstand 100 mm**
Fußbodenheizung DIN EN 1264-1, für Verlegesystem Typ A
(Verlegung im Estrich), Vorlauftemperatur 35 Grad C,
Norm-Innentemperatur 20 Grad C, mit DIN-Certco-Regis-
trierung, Rohr aus Polyethylen PE-X DIN EN ISO 15875-1
und DIN EN ISO 15875-2, sauerstoffdicht gemäß DIN 4726,
Außendurchmesser 16 - 17 mm, mit Trägersystem für
Klettbefestigung, Verbindung der Elemte untereinander,
einschl. Verbindungsmaterial, Anschlußstreifen etc.,
Verlegung auf bauseitig eingebrachter Dämmung, mögliche
Verlegeabstände 5 cm und Vielfaches für Rohre mit
Aussendurchmesser 16-17 mm, Verlegung in Schnecken-
oder Mäanderform.

In den Einheitspreis einzukalkulieren ist die vollflächige Verlegung des Systems einschließlich Anpassung
an Raumbegrenzungen und Bodeneinbauten, das Herstellen
der Anschlüsse an die Heizkreisverteiler, die Anbindeleitungen durch fremde Heizkreise.

Plattendicke in mm ca. 3-5,
zulässige Nutzlast 5 kN/m2,
Verlegeabstand in mm 50.
Menge: 15,000 m2
Kostengruppen nach DIN 276 2018: 423
Kostengruppen nach DIN 276-1 2008: 423

**1.12.9 Fußbodenheizung, Klettbefestigung, Verlegeabstand 150 mm**
Fußbodenheizung, Klettbefestigung wie Position zuvor,
jedoch Verlegeabstand 150 mm.
Menge: 10,000 m2
Kostengruppen nach DIN 276-1 2008: 423

**1.12.10 Fußbodenheizung, Klettbefestigung, Verlegeabstand 200 mm**
Fußbodenheizung, Klettbefestigung wie Position zuvor,
jedoch Verlegeabstand 200 mm.
Menge: 65,000 m2
Kostengruppen nach DIN 276-1 2008: 423

**1.12.11 Fußbodenheizung, Klettbefestigung, Verlegeabstand 250 mm**
Fußbodenheizung, Klettbefestigung wie Position zuvor,
jedoch Verlegeabstand 250 mm.
Menge: 1385,000 m2
Kostengruppen nach DIN 276-1 2008: 423

**1.12.12 Fußbodenheizung, Klettbefestigung, Verlegeabstand 300 mm**
Fußbodenheizung, Klettbefestigung wie Position zuvor,
jedoch Verlegeabstand 300 mm.
Menge: 95,000 m2
Kostengruppen nach DIN 276-1 2008: 423

**1.12.13 Flurverteilerplatte**
Flurverteilerplatte zur Aufnahme von Anbindeleitungen
für bis zu 12 Heizkreise in der Zusatzdämmebene von den
Fluranbindeplatten zum Fußbodenheizungsverteiler aus
Polystyrol Dämmplatte EPS DEO mit Rohrführungsrillen,
Höhe 30 mm,
zulässige Nutzlast 5 kN/m2,
Rohrdurchmesser 16 oder 17 mm,
Wärmeleitgruppe min. WLG 040.
Menge: 27,000 St
Kostengruppen nach DIN 276-1 2008: 423

**1.12.14 Fluranbindeplatte**
Fluranbindeplatte zur Aufnahme von durchlaufenden An-
bindeleitungen in der Zusatzdämmebene, zur Vermeidung
von „Überhitzung von Fluren". Polystyrol Dämmplatte
EPS DEO mit Rohrführungsrillen im Abstand von 50 mm.
Höhe 30 mm,
zulässige Nutzlast 5 kN/m2,
Rohrdurchmesser 16 oder 17 mm,
Wärmeleitgruppe min. WLG 040.
Menge: 650,000 m2
Kostengruppen nach DIN 276-1 2008: 423

**1.12.15 Polystyrol Dämmplatte als Zusatzdämmung**
Polystyrol Dämmplatte EPS DEO als Zusatzdämmung,
Höhe 30 mm,
zulässige Nutzlast 5 kN/m2,
Wärmeleitgruppe min. WLG 040.
Menge: 900,000 m2
Kostengruppen nach DIN 276-1 2008: 423

**1.12.16 Schutzrohr als Zulage zu Bewegungsfugenprofil**
Schutzrohr zum Einziehen von PE-X-Rohren mit einem
Aussendurchmesser von max. 17 mm, Einzellänge in mm
bis 300.
Menge: 500,000 St
Kostengruppen nach DIN 276-1 2008: 423

**1.12.17 Heizkreisverteiler 5 Heizkreise**
Heizkreisverteiler nach DIN EN 1264 T4 mit unabhängig
voneinander funktionierenden Abgleich- und Absperreinrichtungen. Zum Anschluss von 5 Heizkreisen, Verteilerstamm aus Buntmetall oder Edelstahl, Gesamtvolumenstrom
bis 1,7 m3/h, mit integriertem selbstätigen Regulierventil je Heizkreis für den automatischen hydraulischen
Abgleich, Anzeige des Durchflusses. Einschl. 2 Übergängen von Verteileranschluss auf Rohrleitung aus Edelstahl, Hauptabsperrung (Kugelhahn) in Vor- und Rücklauf, einschl. 2 Handentlüfter, 2 Endstopfen, 2 Verschlußkappen, 2 KFE-Hähnen und Befestigungselement mit
Schallschutzeinlage und Klemmringverschraubungen für
das PEX-Rohr. Einschl. zwei Rohrführungsbogen 90° je
Heizkreis, mit beschrifteten Anhänger zur  Kennzeichnung der einzelnen Heizkreise.
Menge: 1,000 St
Kostengruppen nach DIN 276-1 2008: 423

**1.12.18 Heizkreisverteiler 6 Heizkreise**
Heizkreisverteiler wie Position zuvor,
jedoch für 6 Heizkreise.
Menge: 3,000 St
Kostengruppen nach DIN 276-1 2008: 423

**1.12.19 Heizkreisverteiler 7 Heizkreise**
Heizkreisverteiler wie Position zuvor,
jedoch für 7 Heizkreise.
Menge: 7,000 St
Kostengruppen nach DIN 276-1 2008: 423

**1.12.20 Heizkreisverteiler 8 Heizkreise**
Heizkreisverteiler wie Position zuvor,
jedoch für 8 Heizkreise.
Menge: 2,000 St
Kostengruppen nach DIN 276-1 2008: 423

**1.12.21 Heizkreisverteiler 9 Heizkreise**
Heizkreisverteiler wie Position zuvor,
jedoch für 9 Heizkreise.
Menge: 15,000 St
Kostengruppen nach DIN 276-1 2008: 423

**1.12.22 Heizkreisverteiler 10 Heizkreise**
Heizkreisverteiler wie Position zuvor,
jedoch für 10 Heizkreise.
Menge: 11,000 St
Kostengruppen nach DIN 276-1 2008: 423

**1.12.23 Heizkreisverteiler 11 Heizkreise**
Heizkreisverteiler wie Position zuvor,
jedoch für 11 Heizkreise.
Menge: 4,000 St
Kostengruppen nach DIN 276-1 2008: 423

**1.12.24 Heizkreisverteiler 12 Heizkreise**
Heizkreisverteiler wie Position zuvor,
jedoch für 12 Heizkreise.
Menge: 6,000 St
Kostengruppen nach DIN 276-1 2008: 423

**1.12.25 Heizkreisverteiler 13 Heizkreise**
Heizkreisverteiler wie Position zuvor,
jedoch für 13 Heizkreise.
Menge: 1,000 St
Kostengruppen nach DIN 276-1 2008: 423

**1.12.26 Heizkreisverteiler 14 Heizkreise**
Heizkreisverteiler wie Position zuvor,
jedoch für 14 Heizkreise.
Menge: 3,000 St
Kostengruppen nach DIN 276-1 2008: 423

**1.12.27 Verteilerschrank Heizkreisverteiler Wandeinbau bis 8 Heizkreise**
Verteilerschrank für Heizkreisverteiler, höhenverstellbar bis 200 mm, bis 8 Heizkreise, Gehäuse aus Stahl,
beschichtet, für Wandeinbau, mit Tür und höhenverstellbarem Sockel, aus Stahl, beschichtet, zur Aufnahme
der Anschlussgarnitur für Verteiler, inkl. Montage und
Befestigungsmaterial.
Menge: 13,000 St
Kostengruppen nach DIN 276-1 2008: 423
Kostengruppen nach DIN 276-1 2006: 423
Kostengruppen nach DIN 276-1 1981: 3.2.3.0.0

**1.12.28 Verteilerschrank Heizkreisverteiler Wandeinbau 9 bis 12 Heizkreise**
Verteilerschrank wie Position zuvor, jedoch für
9 bis 12 Heizkreise.
Menge: 36,000 St
Kostengruppen nach DIN 276-1 2008: 423
Kostengruppen nach DIN 276-1 2006: 423
Kostengruppen nach DIN 276-1 1981: 3.2.3.0.0

**1.12.29 Verteilerschrank Heizkreisverteiler Wandeinbau 13 bis 15 Heizkreise**
Verteilerschrank wie Position zuvor, jedoch für
13 bis 15 Heizkreise.
Menge: 4,000 St
Kostengruppen nach DIN 276-1 2008: 423
Kostengruppen nach DIN 276-1 2006: 423
Kostengruppen nach DIN 276-1 1981: 3.2.3.0.0

**1.12.30 Stellantrieb 24 V stromlos geschlossen**
Stellantrieb Betriebsbemessungsspannung in Volt 24,
Thermoelektrischer Stellantrieb stromlos zu, mit
Ventiladapter zur Betätigung von Ventilen an Heizkreisverteilern, First-open Funktion, für Testbetrieb
Funktionsanzeige Ventil geöffnet oder geschlossen,
mit Überwurfmutter.
Menge: 504,000 St
Kostengruppen nach DIN 276-1 2008: 423

**1.12.31 Klemmleiste bis 10 Stellantriebe**
Klemmleiste für Verknüpfung von Stellantrieben, Montage
im Verteilerschrank oder Montage an der Decke, Befestigung mit Schrauben oder Steckklemmen, inkl. Befestigungsmaterial, Klemmleisten für bis zu 10 Stellantriebe
inkl. Zugentlastungen für Elektroleitungen.
Menge: 39,000 St
Kostengruppen nach DIN 276-1 2008: 423

**1.12.32 Klemmleiste 11 bis 15 Stellantriebe**
Klemmleiste wie Position zuvor, jedoch
für 11 bis 15 Stellantriebe.
Menge: 14,000 St
Kostengruppen nach DIN 276-1 2008: 423

**1.12.33 Funktionsheizen der Fußbodenheizung**
*** Pauschalposition
Funktionsheizen des Fußbodenheizsystems Bauart A1
(Verlegung im Zementsstrich) nach DIN EN 1264-4,
Gesamtfläche in 10.715 m2
in max. 6 Abschnitten.
Menge: 1,000 Psch
Kostengruppen nach DIN 276-1 2008: 423

**1.12.34 Belegreifheizen mit der Fußbodenheizung**
*** Pauschalposition
Belegreifheizen mit dem Fußbodenheizsystem Bauart A1
(Verlegung im Zementsstrich) direkt im Anschluß an das
Funktionsheizen,
Gesamtfläche in 10.715 m2,
in max. 12 Abschnitten,
Dauer des Belegreifheizens max. 21 Tage.
Menge: 1,000 Psch
Kostengruppen nach DIN 276-1 2008: 423

**1.12.35 Mobile Wärmeerzeugungsanlage Heizöl EL 100-150kW**
Mobile Wärmeerzeugungsanlage, Betriebsmedium Heizöl EL,
horizontale Entfernung zum Übergabepunkt 20 m, vertikale Entfernung zum Übergabepunkt 5 m, Leistung 100 bis
150 kW, einschl. sicherheitstechnischer Einrichtungen
DIN EN 12828, max. zulässiger Betriebsüberdruck des
Kessels 0,3 MPa (3 bar), mobile Anlage mit CE-Kenn-
zeichnung und Konformitätserklärung, Brenner für 2-stu-
figen Betrieb, mit Ölsicherheitsabsperrung, Ölpumpe,
Schlauchleitungen, Ölfilter und Absperrung, mit Heizkreispumpe, mit Membran-Druckausdehnungsgefäß zur Ab-
sicherung der mobilen Anlage, mit Schaltschrank und Be-
dientableau, ausgerüstet mit einem potentialfreien
Sammelstörmeldekontakt.
Menge: 60,000 d
Kostengruppen nach DIN 276 2018: 421
Kostengruppen nach DIN 276-1 2008: 421

**1.12.36 Mobile Wärmeerzeugungsanlage auf- und abbauen**
Mobile Wärmeerzeugungsanlage an- und abtransportieren
sowie auf- und abbauen.
Menge: 3,000 St
Kostengruppen nach DIN 276 2018: 421
Kostengruppen nach DIN 276-1 2008: 421

**1.12.37 Flexible Anschlussschläuche**
*** Pauschalposition
Flexible Anschlussschläuche, 2 St, Länge je 20 m, für
die angebotene mobile Wärmeerzeugungsanlage bereitstellen.
Menge: 1,000 Psch
Kostengruppen nach DIN 276 2018: 421
Kostengruppen nach DIN 276-1 2008: 421

#### Titel 1.13 Sportbodenheizung und Zubehör

*Hinweis*
Es sind in den einzelnen Produktlinien einheitliche
Fabrikate und Typen anzubieten und einzubauen.

*Hinweis: Allgemeine Verlegeangaben Fußbodenheizung*
Die Heizkreise sind vor Einbringen des Fußbodenaufbaus
einzeln zu spülen und abzudrücken. Der Prüfdruck muss bis
zur Beendigung der Tockenestricharbeiten bestehen bleiben.
Die Auslegung erfolgt gemäß DIN EN 1264.

**1.13.1 Sportbodenheizung Verlegeabstand bis 16 cm**
Flächenheizung als Trockenverlegesystem mit unterschiedlichen Rohrabständen zur individuellen Leistungsanpassung, gemäß EN 1264, DIN CERTCO reigistriert, für
Lastverteilschichten aus Trockenestrichplatten oder für
flächenelastische Sportböden, Fußbodenoberflächentemperaturen im wärmephysiologisch zugelassenen Bereich,
zur Aufnahme von Oberböden mit einem max. Wärmedurchlasswiderstand von 0,15 m2K/W. Mit Trockenbauelement,
Polystyrolhartschaum mit Rohrführungsrillen für Wärmeleitlamellen und Umkehrschleifen zur mäanderförmigen
Rohrverlegung, Wärmeleitgruppe min. WLG 040, geeignet
für eine Druckspannung von min. 150 kPa, verzinkte
Wärmeleitlamellen zur Montage im geraden Rohrbereich,
Verbundrohr min. 14 x 2,0 mm, 100% sauerstoffdichtes
Mehrschicht-Verbundrohr, aus Polyethylen mit Aluminiumrohr, Außenrohr aus verschleißfestem und UV-beständigem
Kunststoff, Verlegeabstand in cm bis 16.

Auslegungs-Wärmeleistung 35 W/m2,
Raumtemperatur 20°C,
Vorlauftemperatur 43° C,
R-Wert Überdeckung 0,34 m2K/W,
Plattendicke bis 30 mm.

In den Einheitspreis einzukalkulieren ist die vollflächige Verlegung des Systems einschließlich Anpassung
an Raumbegrenzungen und Bodeneinbauten sowie das
Herstellen der Anschlüsse an die Heizkreisverteiler,
alle Rohrkupplungen, Abdrücken, Probeheizen, hydraulischer Abgleich und Inbetriebnahme.
Menge: 1360,000 m2
Kostengruppen nach DIN 276-1 2006: 423

**1.13.2 Anbindeleitung**
Verbundrohr, gemäß Systembesbeschreibung der Sportbodenheizung, Verlegung als Anbindeleitung durch nicht
beheizte Flächen zwischen Sportbodenheizfläche und
Verteiler.
Menge: 600,000 m

**1.13.3 Ausschnitte Gerätehülsen**
Blechausschnitte für Gerätehülsen anfertigen. Die Größe
der Ausschnitte ist mit dem Sportbodenbauer abzuklären.
Menge: 110,000 St.

**1.13.4 Verteilerplatte Heizkreisverteiler**
Individuell gefräste Systemplatte, EPS 035, geeignet
für eine Druckspannung von min. 150 kPa, Dicke bis
30 mm, mit Einfräsungen für die Verlegung der Anbindeleitung für bis zu 12 Heizkreisen zwischen Sportbodenfläche und Heizkreisverteiler. Die Heizkreisverteiler
werden in den an den Sporthallen angrenzenden Geräteräume installiert.
Menge: 3,000 St

**1.13.5 Verteilerplatte Anbindefläche**
Individuell gefräste Systemplatte, EPS 035, geeignet
für eine Druckspannung von min. 150 kPa, Dicke bis
30 mm, mit Einfräsungen für die Verlegung der Anbindeleitung zwischen Sportbodenfläche und Heizkreisverteiler, Verlegeaabstand in cm bis 16.
Menge: 60,000 m2

**1.13.6 Hartschaum Dämmplatte**
Hartschaum Dämmplatte EPS 035, geeignet für eine Druckspannung von min. 150 kPa, Dicke bis 30 mm, für die
Verlegung von Flächen in den angrenzenden Geräteräumen,
die nicht mit Anbindeflächen belegt sind.
Menge: 140,000 m2

**1.13.7 Abdeckblech**
Abdeckblech aus verzinktem Stahlblech gemäß
DIN EN 10143 mit Bruchdehnung, als Abdeckung der
gesamten Fläche zur gleichmäßigen Wärme- und Lastverteilung.
Menge: 1550,000 m2

**1.13.8 Heizkreisverteiler 3 Kreise**
Heizkreisverteiler 1 1/4" nach DIN EN 1264 T4 mit
unabhängig voneinander funktionierenden Abgleich- und
Absperreinrichtungen zum Anschluss von drei Heizkreisen. Verteilerstamm 1 1/4" aus Buntmetall oder
Edelstahl, Vorlauf mit integrierten Durchflussmessern
0 bis 300 l/h absperrbar. Erhalt der Voreinstellung
des Volumenstroms bei einem Absperr- und Öffnungsvorgang. Einschl. 2 Übergängen von Verteileranschluss
auf Rohrleitung aus Edelstahl, Hauptabsperrung (Kugelhahn) in Vor- und Rücklauf, einschl. 2 Handentlüfter,
2 Endstopfen, 2 KFE-Hähnen und Befestigungselement mit
Schallschutzeinlage und Klemmringverschraubungen für
das PEX-Rohr. Einschl. zwei Rohrführungsbogen 90° je
Heizkreis, mit beschrifteten Anhänger zur  Kennzeichnung der einzelnen Heizkreise.
Menge: 1,000 St

**1.13.9 Heizkreisverteiler 12 Kreise**
Heizkreisverteiler wie vor jedoch für
zwölf Heizkreise.
Menge: 3,000 St

**1.13.10 Verteilerschrank Wandeinbau 12 Heizkreise**
Verteilerschrank für Heizkreisverteiler, höhenverstellbar bis 200 mm, bis 12 Heizkreise, Gehäuse aus Stahl,
beschichtet, für Wandeinbau, mit Tür und höhenverstellbarem Sockel, aus Stahl, beschichtet, zur Aufnahme
der Anschlussgarnitur für Verteiler, inkl. Montage und
Befestigungsmaterial.
Menge: 3,000 St

**1.13.11 Verteilerschrank Wandaufbau 4 Heizkreise**
Verteilerschrank für Heizkreisverteiler, höhenverstellbar bis 200 mm, bis 4 Heizkreise, Gehäuse aus Stahl,
beschichtet, für Wandaufbau, mit Tür und höhenverstellbarem Sockel, aus Stahl, beschichtet, zur Aufnahme
der Anschlussgarnitur für Verteiler, inkl. Montage und
Befestigungsmaterial.
Menge: 1,000 St

#### Titel 1.14 Gipskarton- Heiz- und Kühldecke

*Hinweis*
Es sind in den einzelnen Produktlinien einheitliche
Fabrikate und Typen anzubieten und einzubauen.

*Hinweis: Gipskarton- Heiz-/Kühldecke*
Gipskartonkühldecke als geschlossene Kühlstrahldecke
zur Abführung sensibler Wärmelasten zu ca. 60 %
Strahlung und 40 % Konvektion.

Die Unterkonstruktion besteht aus verzinkten, doppellagigen C-Deckenprofilen. Die Verbindung zwischen Grob-
und Feinrost ist kraftschlüssig auszuführen. Die Achsabstände des Grob- und Feinrostes richten sich nach der
DIN 18181, wobei zu beachten ist, dass der Feinrostabstand von 333 mm wegen zusätzlicher statischer Lasten
nicht überschritten werden darf. Die Abhängung erfolgt
mittels drucksteifen, verzinkten Abhängern, die mit
zugelassenen Dübeln an einer Rippendecke befestigt
werden. Die Noniusabhängung der Unterkonstruktion
ist nach DIN 18168 auszuführen, mit bauaufsichtlich
zugelassenen Befestigungsmittel.

Befestigungsuntergrund, Abhang- und Montagehöhe in
Position beschrieben.

Die Verkleidung der Unterkonstruktion erfolgt mit hochleitfähigen Thermo-Gipsplatten, 10 mm dick. Die Platten
werden sichtseitig im Qualitätsstandard Q3 malerfertig
verspachtelt, vorgerichtet für bauseitigen Anstrich.
Der Anschluss der Decke an die Wände wird als stumpfer
Anschluss ausgeführt.

Die Kühlregister werden mit speziellen Haltebügeln
zwischen die Feinrostprofile eingehängt. Die unterseitige Beplankung wird fest an die Register angepresst, sodass eine wärmeleitende Verbindung entsteht.

Die Wärmetauscherelemente bestehen aus mäanderförmig
gebogenen Kupferrohrregistern, Durchmesser 12 mm, die
in großflächig dimensionierten Wärmeleitprofilen aus
Aluminium eingepresst werden. Die Kupferrohre sind vor
dem Biegevorgang werkseitig zu kalibrieren, um eine
optimale kraftschlüssige Verbindung mit dem Aufnahmekanal der Wärmeleitprofile zu gewährleisten. Es sind
ausschließlich nahtlose Rundrohre aus Kupfer für die
Klima- und Kältetechnik nach DIN EN 12735-2 zu verwenden. Die Wärmetauscherelemente sind so auszulegen, dass
sie zwischen die Feinrostprofile passen.

Die Verlegung der Deckenplatten hat exakt niveaugleich
zu erfolgen.

Die Kühldecken sind hydraulisch so zu schalten, dass
ein maximaler Druckverlust von 20 kPa je Regelkreis
nicht überschritten wird.

Bei der nachfolgend angegebenen Kühlleistung handelt
es sich um die reine Leistung nach DIN EN 14 240,
unter Einhaltung der vorbeschriebenen Absorptionswerte.

Die Kühlleistung ist durch eine nach DIN EN ISO IEC
17025:2000 zertifizierte Prüfstelle mit einem Prüfbericht nach DIN EN 14240 nachzuweisen.
Technische Daten:

Technische Daten:

Kühlleistung aktiv, DIN EN 14240, dT = 10 K,
min. in W/m2 90,
Raumtemperatur in Grad C 26,
Kühlwasservorlauftemperatur in Grad C 17,
Kühlwasserrücklauftemperatur in Grad C 20,
Kühlleistung aktiv, DIN EN 14240 bei Auslegung
in W/m2 ca. 70.

Heizleistung aktiv, DIN EN 14037:2003 dT = 15 K,
min. in W/m2 105,
Raumtemperatur in Grad C 20,
Heizungsvorlauftemperatur in Grad C 35,
Heizungsrücklauftemperatur in Grad C 25,
Heizleistung aktiv, DIN EN 14037:2003 bei Auslegung
in W/m2 ca. 65.

Aktivanteil [Aa/Ai nach VDI 6034] gemäß Positionsbeschreibungen.

Abrechnungsbasis ist die Deckenbruttofläche. Längen-
und Breitenänderungen werden gesondert abgerechnet.
Eventuelle Kleinflächenzuschläge sind in den Einheitspreisen zu berücksichtigen.

**1.14.1 Gipskarton Heiz-/ Kühldecke, Aktivanteil über 30 bis 40 %, Betondecke**
Herstellen, liefern und montieren von Gipskarton
Heiz-/Kühldecken, laut Grundbeschreibung, wie nachfolgend beschrieben:

Aktivanteil in % über 30 bis 40.

Die Montage der Heiz- und Kühldecke hat an einer Betondecke zu erfolgen.

Abhanghöhe ab UK Rohdecke bis UK Gipskartondecke bis
ca. 980 mm, Montagehöhe über Fußboden bis 4,1 m.
Menge: 125,000 m2

**1.14.2 Zulage gelochte Gipsplatten**
Zulage zu Gipskarton-Heiz- und Kühldecke für die Verkleidung der Unterkonstruktion mit Gipsplatten quadratisch gelocht. Die Platten sind rückseitig mit schwarzem Faservlies kaschiert. Die GK-Platten werden sichtseitig malerfertig verspachtelt und vorgerichtet für
den  bauseitigen Anstrich. Im Einheitspreis sind sämtliche dadurch entstehenden Mehraufwendungen, wie höhere
Materialkosten und erhöhter Montageaufwand etc. enthalten. Auf einen absolut ansatzlosen Übergang ist besonders zu achten.

- Schallabsorptionsgrad DIN EN ISO 11654aw >= 0,75,
  (Mindestabstand Beplankung - Rohdecke 400 mm).
- Lochbild: gerade Quadratlochung 12/25 Q,
- Lochanteil 23%.
Menge: 75,000 m2

**1.14.3 Mineralwollauflage**
Auf der Deckenrückseite ist eine Mineralwollmatte, 20
mm dick, in akustisch transparenter Folie eingeschweißt,
vollflächig aufzubringen.
Menge: 125,000 m2

**1.14.4 Modulverrohrung Gipskarton- Heiz- und Kühldecken**
Modulverrohrung aus Kupferrohr für Gipskarton- Heiz-
und Kühldecken, zur Verbindung der einzelnen Kühldeckenmodule zu hydraulischen Einheiten. Die Verbindung
erfolgt durch Verlöten. Die Elemente sind so zusammenzuschließen, dass der in der Grundposition beschriebene
maximale Druckverlust eingehalten wird. Die Abrechnung
erfolgt pro m2 Deckenfläche.

Die bauseitigen Absperrungen und Regelventile (Vor- und
Rücklauf) stehen als Gewindeanschluss R 1/2"- R 3/4" im
Raum zur Verfügung.

Anschluß der Modulverrohrung an die bauseitigen Ab-
sperrungen und Regelventile einschl. Anschlußformstück.
Die An- und Zusammenschlüsse werden durch Verbindungen
mit Unterputzzulassung, d.h. Löt-, Schraub- oder Pressverbindungen hergestellt. Sämtliche Materialien müssen
sauerstoffdiffusionsdicht sein. Wiederlösbare Steckverbindungen sind nicht zugelassen. Die Abrechnung
erfolgt pro m2 Deckenfläche. Aus Behaglichkeitsgründen
werden größere Räume in mehrere  Einzelzonen unterteilt, mit Größen bis ca. 40 m2.

Im Einheitspreis ist sämtliches Befestigungsmaterial,
abgestimmt auf die Rohre und das Deckensystem, sowie
die Form- und Verbindungsstücke zu berücksichtigen. Die
Maße der Abgänge und Rohrdimensionen sind so zu wählen,
dass dieKühldeckenzonen wie vorbeschrieben angeschlossen werden können.
Menge: 125,000 m2

**1.14.5 Zulage Randfries, b=100mm**
Zulage zu Gipskarton-Heiz- und Kühldecke für die
Herstellung glatten ungelochtgen Randfrieses im Randbereich der Gipskarton-Heiz- und Kühldecke, als freies
Ende, einschleißlich Kantenschutzprofil, Friesbreite
ca. 100 mm.
Menge: 70,000 m

**1.14.6 Zulage Ausklinkungen bis 0,5 m**
An einspringenden Ecken, Kanten, Stützen, Wänden etc.
sind die Trockenbaudecken entsprechend an die Bauteile
anzupassen. Abwicklung der einspringenden Ecke bis 0,5
Meter. Die Abrechnung erfolgt je einspringende Ecke.
Menge: 10,000 St

**1.14.7 Kabelbohrung**
Herstellen von runden Bohrungen bis 10 mm Durchmesser
innerhalb der Gipskartondecke (aktiv und inaktiv), für
die Anbindung von Leuchten, Präsenz-, Rauchmeldern und
ähnliche. Die Bohrungen sind maßlich genau nach Planungsvorgaben bauseits herzustellen. Im Einheitspreis
ist zu berücksichtigen, dass im Zuge der Deckenmontage
auch das entsprechende Kabel durch die Bohrung geführt
wird. Ebenso ist die Koordination mit der Elektrofirma
einzurechnen, um zu gewährleisten, dass bei der Befestigung der Aufbauteile keine Beschädigung der wasserführenden Leitungen entstehen kann.
Menge: 20,000 St

**1.14.8 Runde Ausschnitte bis 150 mm Durchmesser**
Runde Ausschnitte, für Einbauteile, Hohlwanddosen usw.,
innerhalb der Kühldecke herstellen, bis zu einem Durchmesser bis 150 mm. Die Ausschnitte sind sorgfältig auszuführen, und falls erforderlich innerhalb der Kühlelemente zu integrieren. Es ist sowohl die Unterkonstruktion als auch die Kühltechnik entsprechend anzupassen.
Die Schnittkanten der Deckenplatte werden von den
Einbauteilen später abgedeckt. Um die Ausschnitte ist
ein ungelochter Rand von ca. 100 mm herzustellen.
Menge: 5,000 St

**1.14.9 Revisionsklappe 600 x 600 mm**
Lieferung und Montage von Revisionsklappen mit den
Abmessungen 600 x 600 mm, die bündig in die Deckenbereiche integriert werden. Die Revisionsklappen bestehen
aus Aluminiumrahmen, einem nicht sichtbaren Scharniersystem und je zwei Federschnappverschlüssen für werkzeugfreies Öffnen. Das Herstellen des Deckenausschnittes und das Auswechseln der Unterkonstruktion ist einzukalkulieren. Die Oberfläche der Klappen ist analog
der Deckenfläche auszuführen.
Menge: 5,000 St

**1.14.10 Unterkonstruktion für Anbauleuchten**
Herstellen von Verstärkung für die Befestigung von
Anbauleuchten innerhalb der Heiz- und Kühldecken der
Grundposition. Als Befestigungsgrund sind Vertärkungen
so zu integrieren, dass die bauseitige Verschraubung
der Leuchten ohne Beschädigung der wasserführenden
Leitungen erfolgen kann. Der Einheitspreis beinhaltet
den Mehraufwand für das passgenaue Integrieren der
Verstärkungen und der Kühltechnik, Einmessen und
Anzeichnen der Schraubpunkte sowie das Einmessen,
Bohren und Durchziehen der Leuchtenkabel im Zuge der
Deckenmontage.

Abrechnung pro Stück Leuchte. Pro Leuchte sind zwei
Befestigungen zu berücksichtigen.
Menge: 20,000 St

**1.14.11 Dehnfuge**
Herstellen von Dehnfugen innerhalb der GK-Kühldecken-
flächen gemäß Herstellerrichtlinie Trockenbau. Die
Unterkonstruktion sowie die Heiz- und Kühltechnik sind
im Bereich der Bewegungsfugen zu trennen. An den durchtrennten Gipskartonelementen ist an beiden Seiten ein
Kantenschutzprofil anzuspachteln. Es ist darauf zu
achten, dass die beiden Profile exakt parallel verlaufen, so dass eine saubere Fuge entsteht. Die Fuge ist
mit einem GK-Streifen oder einem weiß lackierten
Metallstreifen zu hinterlegen, der nur einseitig
befestigt wird und so die Bewegungen aufnehmen kann.
Menge: 15,000 m

**1.14.12 Rechteckige Ausschnitte bis 500 cm2**
Rechteckige Ausschnitte für Einbauleuchten und anderweitige Einbauteilen, bis zu einer Größe von 500 cm2 in
der Deckenfläche herstellen. Es ist sowohl die Unterkonstruktion als auch die Heiztechnik entsprechend anzupassen. Die Schnittkanten sind durch die Einbauteile
abgedeckt. Um die Ausschnitte ist ein ungelochter Rand
von ca. 50 mm herzustellen.
Menge: 2,000 St

**1.14.13 Ausschnitt rechteckig 1000 bis 1600 cm2**
Ausschnitt rechteckig wie zuvor beschrieben, jedoch
Größe über 1000 bis 1600 cm2.
Menge: 4,000 St

### Bereich 2 Klimakaltwasser

#### Titel 2.1 Druckhaltung und Zubehör

*Hinweis*
Es sind in den einzelnen Produktlinien einheitliche
Fabrikate und Typen anzubieten und einzubauen.

*Hinweis: Einbringsituation*
Der Aufstellraum für die Druckhaltekomponenten befindet
sich im Untergeschoss Bauteil A.

Heizungs-Zentrale Untgergeschoß:
Einbringöffnungen wie Türen und Wandöffnungen
Lichte Breite min. 1.85 m, Lichte Höhe min. 2,3 m

Der Einbringbereich ist auf Erdgeschossniveau über eine
Baustrasse anfahrbar.

Höhenunterschiede Untergeschoß / Erdgeschoß - 4,2 m.

Transportweg zur Heizungszentrale Bauteil A ca. 50 m.

Die erforderlichen  Hebezeuge und Transporteinrichtungen zur Überwindung der Niveauunterschiede und horizontalen Transport der Geräte sowie ggf. erforderliche Ge-
räteteilungen sind in die Einheitspreise einzurechnen.

**2.1.1 Kompressorgesteuerte Druckhaltestation**
Pneumatik und Steuerungsmodul für kompressorgesteuerte
Druckhaltestation zum Druck halten und zur Nachspeisewassersteuerung in geschlossenen Heizwasser- und Kühlkreisläufen. Gebaut nach DIN EN 12828 und den Anforderungen der VDI 4708 mit CE-Kennzeichen. Funktionseinheit bestehend aus Pneumatikteil und Steuerungs- und
Bedieneinheit, bodenstehend auf Rahmenkonstruktion.
Druckhaltung mittels Druckluftkompressor in Verbindung
mit einem Druckluftmagnetventil als Überströmeinrichtung, mit Sicherheitsventil zur Druckabsicherung des
Grundgefässes bzw. Folgegefässes. Die Systemdruckmessung erfolgt mittels elekronischem Sensor.

Pneumatikteil bestehend aus:
- Druckluftkompressor
- bauteilgeprüftes Luftmagnetventil
- bauteilgeprüftes Sicherheitsventil für
  Membran-Druckausdehnungsgefässes
- elekronischem Drucksensor
- entsprechende Verbindungsleitungen

Tableau aus Kunststoff mit Kommunikationselektronik,
Touch Bedieneinheit mit TFT Farb-Display aus Kunststoff.

Kommunikationselektronik bestehend aus:
- Farb-Touchdisplay zur Programmierung, Betriebsdokumentation und Überwachung
- zwei Schnittstellen RS485 als Daten- bzw. Kommunikationsschnittstellen
- serielle TTL-Schnittstelle mit zwei Anschlussklemmen
  zum Anschluss von 2 IO-Platinen
- Schnittstelle BACnet-IP
- potenzialfreier Ausgang zur Weiterleitung der
  Sammelmeldung
- zwei galvanisch getrennte analoge Ausgänge z.B. für
  Systemdruck
- Eingang zur Auswertung von Kontaktwasserzählern
- Steckplatz für ein Kompakt-Busmodul, eine SD-Karte
  z.B. zur Datenauslesung, Softwareaktualisierung usw.
- 230V Ausgang zum Anschluss niveauabhängiger Nachspeise-/Entgasungsstationen

Die Leistungselektronik ist in einem eigenen Kunststoffschaltschrank montiert. Die Spannungsversorung
erfolgt über einen Hauptschalter. Im Einzelnen sind
dies
- Hauptschalter an Gehäuseaussenseite
- Kompressorsteuerung -Kabelmanagement für externe
  Anschlüsse
- Montageplatz für optionale Module Steuereinheit komplett montiert und anschlussfertig nach VDE-Vor-
  schriften verdrahtet

Vollautomatische und frei parametrierbare Mikroprozessorsteuerung mit Echtzeituhr, differenzierendem
Fehler- und Parameterspeicher, kombinierte grafische
und klartextliche Darstellung von Systemdruck, Gefässfüllniveau und allen relevanten Betriebs- und Störmeldungen, Funktionsschema, Signalisierung des aktiven
Betriebsmodus, Sammelstörmeldung, Minimalfüllniveau
sowie der Funktion der Kompressoren, Luftmagnetventil
und Nachspeiseventil.

Funktionsweise der Druckhaltung in den Grenzen +/- 0,1
bar inkl. Kompressorüberwachung. Kontrollierte Nachspeisung, automatische Unterbrechung und Störmeldung
bei Überschreitung der Laufzeit und/oder der Zyklenanzahl. Auswertemöglichkeit eines Kontaktwasserzählers
inkl. optional möglicher Kapazitätsüberwachung von
Ionentauschern in der Nachspeiseleitung.

- max. zul. Sicherheitstemperatur in Grad C 110
- max. zul. Betriebstemperatur in Grad C 90
- max. zul. Betriebsüberdruck in bar 6
- Betriebsbemessungsspannung in V 400/50Hz

Daten der angeschlossenen Versorgungsanlage
Nennwärmeleistung in kW 600,
Ansprechdruck Sicherheitsventil in bar 3,5,
Wärmeerzeuger STB in Grad C 95,
statische Höhe in m 16,
Anlageninhalt in Liter 43.000.
Menge: 1,000 St

**2.1.2 Vorschaltgefäß 200 Liter**
Vorschaltgefäß vor Membrandruckausdehnungsgefäß aus
Stahl, stehend, mit Epoxidharzbeschichtung für geschlossene Heizungs- und Kühlwasseranlagen, entspricht
Richtlinie für Druckgeräte 2014/68/EU,

Nennvolumen in Liter 200,
min. zul. Betriebstemperatur in Grad C -10,
max. zul. Betriebstemperatur in Grad C bis 110,
zul. Betriebst. Membrane in Grad C bis 70,
zul. Betriebsüberdruck in bar min. 6,
Systemanschluss 2 x DN 40.
Menge: 1,000 St
Kostengruppen nach DIN 276-1 2008: 434
Kostengruppen nach DIN 276-1 2006: 421

**2.1.3 Membrandruckausdehnungsgefäß 1500 Liter**
Membrandruckausdehnungsgefäß, stehend, als Grundgefäß
für kompressorgesteuerte Druckhaltestation, aus Stahl,
innen und aussen kunststoffbeschichtet, für geschlossene Heizungs- und Kühlwasseranlagen, gebaut und geprüft nach DIN EN 13831, VDI 4708  bzw. AD 2000 und
Richtlinie für Druckgeräte 2014/68/EU. Mit Muffe für
Anschluss eines Membranbruchmelders, einschl. Messumformer für Niveaumessung.

Nennvolumen in Liter 1500,
zul. Vorlauft. Vers.-Anlage in Grad C bis 120,
zul. Betriebst. Membrane in Grad C bis 70,
zul. Betriebsüberdruck in bar min. 6,
Systemanschluss Edelstahl DN 65.
Menge: 1,000 St

**2.1.4 Druckbehältereinzelprüfung**
Druckbehältereinzelprüfung nach Modul G der EU-DGRL
2014/68/EU für Gefäße, die standardmäßig kein CE-Kenn-
zeichen nach EU-DGRL 2014/68/EU tragen (Sonderkonditionen). Die Prüfung besteht aus Entwurfs-, Schluss- und
Druckprüfung durch die benannte Prüfstelle (TÜV). Die
so geprüften Druckbehälter tragen dann das CE-Kenn-
zeichen.
Menge: 1,000 St

**2.1.5 Membrandruckausdehnungsgefäß 35 Liter**
Membrandruckausdehnungsgefäß aus Stahl, stehend, aussen
beschichtet, für geschlossene Heizungs- und Kühlwasseranlagen, gebaut nach DIN EN 13831, Zulassung gemäß
Richtlinie für Druckgeräte 2014/68/EU,

Nennvolumen in Liter 35,
zul. Vorlauft. Vers.-Anlage in Grad C bis 120,
zul. Betriebst. Membrane in Grad C bis 70,
zul. Betriebsüberdruck in bar min. 6,
Systemanschluss Edelstahl R 3/4.
Menge: 4,000 St
Kostengruppen nach DIN 276-1 2008: 434
Kostengruppen nach DIN 276-1 2006: 421

**2.1.6 Vorschaltgefäß 6 Liter**
Vorschaltgefäß vor Membrandruckausdehnungsgefäß aus
Stahl, stehend, mit Epoxidharzbeschichtung für geschlossene Heizungs- und Kühlwasseranlagen, entspricht
Richtlinie für Druckgeräte 2014/68/EU,

Nennvolumen in Liter 6,
min. zul. Betriebstemperatur in Grad c -10,
max. zul. Betriebstemperatur in Grad C bis 110,
zul. Betriebst. Membrane in Grad C bis 70,
zul. Betriebsüberdruck in bar min. 6,
Systemanschluss 2 x R 3/4.
Menge: 4,000 St
Kostengruppen nach DIN 276-1 2008: 434
Kostengruppen nach DIN 276-1 2006: 421

**2.1.7 Schnellkupplung R 3/4**
Schnellkupplung für Membrandruckausdehnungsgefäße in
geschlossenen Heizungs- und Kühlwasseranlagen. Mit
einer gegen unbeabsichtigtes schließen gesicherten
Absperrung und einer Entleerung, gemäß DIN EN 12828,
TÜV-geprüft.

Anschluss Rp 3/4 x Rp 3/4,
zul. Betriebsdruck in bar 10,
zul. Betriebstemperatur in Grad C 120.
Menge: 4,000 St
Kostengruppen nach DIN 276-1 2008: 434
Kostengruppen nach DIN 276-1 2006: 434

**2.1.8 Vorschaltgefäß 300 Liter**
Vorschaltgefäß vor Membrandruckausdehnungsgefäß aus
Stahl, stehend, mit Epoxidharzbeschichtung für geschlossene Heizungs- und Kühlwasseranlagen, entspricht
Richtlinie für Druckgeräte 2014/68/EU,

Nennvolumen in Liter 300,
min. zul. Betriebstemperatur in Grad C -10,
max. zul. Betriebstemperatur in Grad C bis 110,
zul. Betriebst. Membrane in Grad C bis 70,
zul. Betriebsüberdruck in bar min. 6,
Systemanschluss 2 x DN 40.
Menge: 1,000 St
Kostengruppen nach DIN 276-1 2008: 434
Kostengruppen nach DIN 276-1 2006: 421

**2.1.9 Vakuum-Sprührohrentgasung mit Nachspeisung**
Vakuum-Sprührohrentgasung zur System- und Nachspeisewasserentgasung in geschlossenen Heizwasser- und Kühlkreisläufen, als vollautomatische Multifunktionseinheit
mit einer automatischen Startfunktion sowie selbsttätigem hydraulischen Abgleich des Entgasungsprozesses,
mit Steuerung und Überwachung der Nachspeisefunktion.
Geeignet für Wasser und Wasser/Glykolgemisch bis zu
einem Mischungsverhältnis von 50%.

Die Funktionseinheit besteht aus einem Hydraulikteil
und einer Steuerungs- und Bedieneinheit, montiert auf
einem Rahmensystem aus Metall, lackiert oder aus Aluminium eloxiert, mit CE-Kennzeichen.

Die Entgasung erfolgt mittels einer Edelstahl-Kreisel-
pumpe in Kombination mit in einem vertikal angeordneten
Edelstahl-Vakuum-Sprührohr mit Vakuumsprühdüse, einer
Peilrohrentgasung und Druck-/Niveauüberwachung.

Steuerungs- und Bedieneinheit mit Bedientableau als
vollautomatische frei parametrierbare Mikroprozessorsteuerung mit Echtzeituhr, differenzierendem Fehler-
und Parameterspeicher, min. zweizeiliger Klartextanzeige für Systemdruck und allen relevanten Betriebs-
und Störmeldungen, LED-Anzeige der Betriebsmodi und
Fehlermeldung, mit
- RS 485 Schnittstelle
- potentialfreier Ausgang Sammesltörmeldung
- digitaler Eingang für Kontaktwasserzähler
- digitaler Eingang zur Nachspeise-Funktionsanforderung
  über externes Signal

Steuereinheit komplett montiert und anschlussfertig
nach VDE-Vorschriften verdrahtet, mit Netzanschlusskabel und Netzstecker, alle Systemanschlüsse mittels
integrierten Absperrungen.

Vakuum-Sprührohrentgasung des Inhalts-, Füll- und Nachspeisewassers in selbstoptimierendem Betrieb mit Zyklen
für Dauer-, Intervall- und Nachspeiseentgasung, kontrollierte Nachspeisung. Die Ansteuerung erfolgt über
eine integrierte Systemdruckauswertung oder externes
Signal (z.B. einer Druckhaltestation), mit automatischer Unterbrechung und Störmeldung bei Überschreitung
der Laufzeit und/oder der Zyklenanzahl, Auswertemöglichkeit eines Kontaktwasserzählers und optional möglicher Kapazitätsüberwachung von Ionentauschern in der
Nachspeiseleitung. Dokumentation und Kontrolle des
Gesamtsystems bezüglich o.g. Parameter.

Techn. Daten
max. Anlagenvolumen in m³ 500,
max. Anlagenvolumen Glykol in m³ 50,
max. zul. Betriebstemperatur in Grad C 90,
max. zul. Betriebsüberdruckin in bar min 8,
Arbeitsdruck in bar 0,5 - 4,5,
Mindestzulaufdruck Nachspeisung in bar 0,10,
Betriebsbemessungsspannung in V / Hz 230 / 50,
Ausscheidegrad gelöste Gase in % bis 90,
Hydraulische Anschlüsse als Gewindeanschlüsse.
Menge: 1,000 St
Kostengruppen nach DIN 276-1 2008: 434
Kostengruppen nach DIN 276-1 2006: 421

**2.1.10 I/O Modul STW Frostschutz**
I/O Module eingebaut in einem Kunststoffgehäuse inkl.
Sicherheitstemperaturwächter zur Abschaltung der Entgasungsanlage bei Unterschreitung der Rücklauftemperatur als Erweiterung der Steuerung der Entgasungsanlage.

- zwei Trennverstärker für analoge Signale der Druck-
  und Niveaumessung
- sechs digitale Eingangskontakte und sechs potentialfreie Ausgangskontakte zur Bearbeitung von Meldungen
  und Alarmen
- Schutzart IP 54
- Betriebsbemessungsspannung in V 230.
Menge: 1,000 St

**2.1.11 Vorratsbehälter Kunststoff 1.000 Liter**
Vorratsbehälter für die Lagerung von Wasser-Ethylen-
glycolgemisch (35 %), ausgeführt als industrial bulk
container IBC auf Transportpalette. Behälterteil aus
UV-beständigem Kunststoff (HDPE), mit verstärktem, verwindungssteifen Gittermantel aus verzinktem Stahlrohr,
Wartungsöffnung oben mit Schraubkappe. Entleerung
inkl. Entleeerungshahn, mit Anschlusseinheit für
Behälterüberlauf inkl. Ablauftrichter, Anschlussverschraubungen für Umwälzleitung und Sammelleitung zur
Medienrückführung in den Behälter.

Abmessungen in mm ca. L x B x H 1.200 x 1.000 x 1.160.
Menge: 1,000 St
Kostengruppen nach DIN 276-1 2008: 434
Kostengruppen nach DIN 276-1 2006: 434

#### Titel 2.2 Armaturen und Pumpen

*Hinweis*
Es sind in den einzelnen Produktlinien einheitliche
Fabrikate und Typen anzubieten und einzubauen.

*Hinweis*
Die Montagehöhe über Gelände/Fußboden beträgt im Untergeschoß bis 4,1 m, in den übrigen Geschoßen bis 3,5 m.

In der Kalkulation der Einheitspreise für die nachfolgenden Positionen sind die vor beschriebenen Vorgaben
zu berücksichtigen.

*Hinweis*
Die nachfolgend aufgeführten Armaturen, Pumpen etc.
müssen für einen Ethylenglycolgehalt von 30 % im Wasser
geeignet sein.

**2.2.1 Kombinierter Vor- und Rücklaufverteiler, max. 40 m3/h**
Kombinierter Vor- und Rücklaufverteiler mit neben-
oder untereinander angeordneten, durch Trennwand
thermisch geteilte Kammern, aus Edelstahl-Vierkant-Pro-
filen, Klimakaltwasserkreisanschlüsse mit Flanschanschlüssen PN 6, auf Höhe der Absperrarmaturen ausgerichtet, werkseitig druckgeprüft und grundiert, min.
N 6, Betriebstemperatur max. 25°C, Volumenstrom max.
40 m3/h. Mit zwei Entleerungsstutzen und Entleerungsventile.

Anschlüsse
- 2 Stück DN 50
- 6 Stück DN 65
- 2 Stück DN 65, Reserve mit Blindflansch
- 2 Stück DN 100

Stutzenabstand variabel.

Einschl. Standkonsolen, schallgedämmt, höhenverstellbar, Schwitzwasserisolierung mit Endstücken und Ausschnitten für alle Stutzen, mit Schwitzwasserdämmung
gem. Erfordernis. Mit Entwässerungsrinne aus verzinktem
Stahlblech, mit einer Spritzwasserumkantung, mit Ab-
laufsieb in verchromter Ausführung mit 2"-Außengewinde.
Menge: 1,000 St
Kostengruppen nach DIN 276 2018: 434
Kostengruppen nach DIN 276-1 2008: 422
Kostengruppen nach DIN 276-1 2006: 422

**2.2.2 Pumpengruppe, RLT-Gerät Turn-/Pausenhalle**
RLT-Gerät Turn-/Pausenhalle

Vorgefertigte Pumpen- und Regelgruppe, Regelkreis
Lüftung für drucklosen Verteiler, Rohrmaterial und Art
der Rohrverbindungen nach Wahl des Auftragnehmers, geeignet für Klimakaltwasser bestehend aus:

- Umwälzpumpe, als Nassläufer, stufenlos regelbar,
  differenzdruckgeregelt mit integriertem Frequenzumformer und Sensor, Permanentmagnetmotor, Betriebsbemessungsspannung in V 230, min. PN 6, mit Dämmschale, mit Kommunikationsschnittstelle BACnet IP
  DIN EN ISO 16484-5
  Funktionen:
  - Eingang für Extern Ein/Aus (potentialfrei)
  - Eingang für 0-10 V Signal zur Sollwert- oder
  Drehzahlverstellung
  - Ausgang für Störmeldung und Betrieb (potentialfrei)
  - selbstadaptierende Kennlinie
  - Proportionaldruckregelung
  - Konstantdruckregelung
  1 St, Förderhöhe in m 5, Volumenstrom Pumpe in
  m3/h 7

- Durchgangsregelventil mit Antrieb, min. PN 6,
  mit linearer oder gleichprozentiger Kennlinie,
  Stellverhältnis größer gleich 1 : 20, metallisches
  Gehäuse, Innengarnitur aus nichtrostendem Stahl,
  Gewindeanschluss einschl. Verschraubungen, elektrischer Stellantrieb, Stellsignal 0 (2) bis 10 V,
  mit analoger Stellungsrückmeldung 0 (2) bis 10 V,
  Betriebsbemessungsspannung in V 24 AC, mit mechanischer Handverstellung und Stellungsanzeige, Stellglied und Antrieb zusammengebaut, mit Dämmkappe aus
  synthetischem Kautschuk
  1 St kvs-Wert 25 m3/h, DN 40

- Absperrklappe, als Zwischenflanscharmatur, Gehäuse
  aus Gusseisen EN-GJL-250, DN 50, Nenndruck 0,6 MPa
  (6 bar), für Heizungswasser, bis 120 Grad C, weich
  dichtend, Klappenscheibe aus nichtrostendem Stahl,
  Welle aus nichtrostendem Stahl, mit Rasterhebel, mit
  Dämmkappe aus synthetischem Kautschuk
  4 St DN 50

- KFE-Hahn, Durchgangsform, mit Schlauchverschraubung,
  PN 6, Gehäuse aus Messing, Betätigung mit Handhebel,
  mit Muffen-/Gewindeanschluss,  mit Dämmkappe aus
  synthetischem Kautschuk
  2 St DN 15

- Zeigerthermometer DIN EN 13190, Messsystem Bimetall,
  Gehäuse aus nichtrostendem Stahl, Gehäusenenndurchmesser 100 mm, Anzeigebereich 0 bis 60 Grad C,
  Genauigkeitsklasse 1, mit Tauchhülse
  2 St

- Tauchhülsen aus Metall für Tauchtemperaturfühler
  2 St

- Anschlussformstück auf angebotene Rohrleitung aus
  nichtrostendem Stahl
  2 St Außendurchmesser 54,1 mm

- Muffen R 1/2 für Zeigerthermometer, Tauchhülsen,
  KFE-Hahn
  6 St

Einschl. aller erforderlicher Fittingen, Flanschen,
Schrauben, Dichtungen etc.. Einschl. Dämmung aller
Bauteile und Rohre mit synthetischem Kautschuk, aller
erforderlicher Ausschnitte etc., Dämmschichtdicken
gem. Erfordernis.

Aufbau Vorlauf in Fließrichtung:
- Absperrklappe, als Zwischenflanscharmatur
- KFE-Hahn
- Umwälzpumpe
- Tauchhülse für Tauchtemperaturfühler
- Zeigerthermometer
- Absperrklappe, als Zwischenflanscharmatur
- Anschlussformstück

Aufbau Rücklauf in Fließrichtung:
- Anschlussformstück
- Absperrklappe, als Zwischenflanscharmatur
- Zeigerthermometer
- Tauchhülse für Tauchtemperaturfühler
- KFE Hahn
- Motror-Absperrklappe, als Zwischenflanscharmatur
- Absperrklappe, als Zwischenflanscharmatur
Menge: 1,000 St
Kostengruppen nach DIN 276 2018: 434
Kostengruppen nach DIN 276-1 2008: 422

**2.2.3 Anschlussgruppe Fußbodenheizungen**
Anschlussgruppe Fußbodenheizungen

Vorgefertigte Anschlussgruppe wie vor, jedoch
bestehend aus:

- Absperrklappe, als Zwischenflanscharmatur, Gehäuse
  aus Gusseisen EN-GJL-250, DN 65, Nenndruck 0,6 MPa
  (6 bar), für Heizungswasser, bis 120 Grad C, weich
  dichtend, Klappenscheibe aus nichtrostendem Stahl,
  Welle aus nichtrostendem Stahl, mit Rasterhebel, mit
  Dämmkappe aus synthetischem Kautschuk
  2 St DN 65

- Abperrklappe wie vor, jedoch mit elektrischen Stellantrieb, Stellsignal 2-Punkt, Betriebsbemessungsspannung in V 24 AC
  2 St DN 65

- KFE-Hahn, Durchgangsform, mit Schlauchverschraubung,
  PN 6, Gehäuse aus Messing, Betätigung mit Handhebel,
  mit Muffen-/Gewindeanschluss, mit Dämmkappe aus
  synthetischem Kautschuk
  2 St DN 15

- Anschlussformstück auf angebotene Rohrleitung aus
  nichtrostendem Stahl
  2 St Außendurchmesser 54,1 mm

- Muffen R 1/2 für Zeigerthermometer, Tauchhülsen,
  KFE-Hahn
  6 St

Einschl. aller erforderlicher Fittingen, Flanschen,
Schrauben, Dichtungen etc.. Einschl. Dämmung aller
Bauteile und Rohre mit synthetischem Kautschuk, aller
erforderlicher Ausschnitte etc., Dämmschichtdicke gem.
Erfordernis.

Aufbau Vorlauf in Fließrichtung:
- Absperrklappe, als Zwischenflanscharmatur
- KFE-Hahn
- Absperrklappe mit elektrischem Stellantrieb
- Absperrklappe, als Zwischenflanscharmatur
- Anschlussformstück

Aufbau Rücklauf in Fließrichtung:
- Anschlussformstück
- KFE Hahn
- Absperrklappe mit elektrischem Stellantrieb
- Absperrklappe, als Zwischenflanscharmatur
Menge: 3,000 St
Kostengruppen nach DIN 276 2018: 434
Kostengruppen nach DIN 276-1 2008: 422

**2.2.4 Kreiselpumpe / Wärmepumpe primär 42,1 m³/h, Förderhöhe 13,6 mWS**
Wärmepumpenkreis
Kreiselpumpe, als Trockenläufer, Inline-Pumpe, stufenlos regelbar, differenzdruckgeregelt mit integriertem
Frequenzumformer und Sensor, Permanentmagnetsynchronmotor, Betriebsbemessungsspannung in V 230, min. PN 6,
Flanschanschluss DN 65. Einchl. Kältedämmung.

Volumenstrom in m³/h 42,1,
Förderhöhe in m 13,6,
Energieeffizienzklasse Motor IE 5,
Fördermedium Kühlwasser mit Ethylenglycol 30 %,
min. Betriebstemperatur bis -15 Grad C,
max. Betriebstemperatur bis 60 Grad C.

Funktionen:
- Eingang für Extern Ein/Aus (potentialfrei)
- Eingang für 0-10 V Signal zur Sollwert- oder
  Drehzahlverstellung
- Ausgang für Störmeldung (potentialfrei)
- selbstadaptierende Kennlinie
- Proportionaldruckregelung
- Konstantdruckregelung
Menge: 3,000 St
Kostengruppen nach DIN 276 2018: 422
Kostengruppen nach DIN 276-1 2008: 422

**2.2.5 Kreiselpumpe / Kühlung primär 30,3 m³/h, Förderhöhe 8,9 mWS**
Kühlkreis
Kreiselpumpe, als Trockenläufer, Inline-Pumpe, wie
Position zuvor, jedoch

Volumenstrom in m³/h 30,3,
Förderhöhe in m 8,9.
Menge: 1,000 St
Kostengruppen nach DIN 276 2018: 434
Kostengruppen nach DIN 276-1 2008: 422

**2.2.6 Kreiselpumpe / Regeneration primär 30,3 m³/h, Förderhöhe 6,0 mWS**
Eisspeicher Regeneration
Kreiselpumpe, als Doppelpumpe, Trockenläufer, Inline-Pumpe, stufenlos regelbar, differenzdruckgeregelt mit integrierten
Frequenzumformern und Sensor, Permanentmagnetsynchronmotore, Betriebsbemessungsspannung in V 230, min. PN 6,
Flanschanschluss DN 65.  Einchl. Kältedämmung.

Volumenstrom je Pumpe in m³/h 30,3,
Förderhöhe in m 6,
Energieeffizienzklasse Motor IE 5,
Fördermedium Kühlwasser mit Ethylenglycol 30 %,
min. Betriebstemperatur bis -15 Grad C,
max. Betriebstemperatur bis 60 Grad C.

Funktionen je Pumpe:
- Haupt-/Reservebetrieb
- Eingang für Extern Ein/Aus (potentialfrei)
- Eingang für 0-10 V Signal zur Sollwert- oder
  Drehzahlverstellung
- Ausgang für Störmeldung (potentialfrei)
- selbstadaptierende Kennlinie
- Proportionaldruckregelung
- Konstantdruckregelung
Menge: 1,000 St
Kostengruppen nach DIN 276 2018: 422
Kostengruppen nach DIN 276-1 2008: 422

**2.2.7 Kommunikationsschnittstelle BACnet IP**
Kommunikationsschnittstelle
BACnet IP DIN EN ISO 16484-5 für vorgenannte
Kreisel- / Inlinepumpe
Menge: 5,000 St
Kostengruppen nach DIN 276 2018: 422
Kostengruppen nach DIN 276-1 2008: 422

**2.2.8 Wärmemengenzähler Wasser-Glycol Qn 40 m³/h PN6 Ultraschall**
Wärmemengenzähler, für Wasser-Glycol-Gemisch, Nenndurchfluss Qn 40 m³/h, PN 6, Messprinzip Ultraschall,
Ausführung Kommunikationsschnittstelle Feldgerät M-Bus
Normprotokoll DIN EN 1434-3, als Kompaktgerät, mit
Flanschanschluss DN 80, einschl. Messwertaufnehmer für
Durchfluss und Temperatur, einschl. Schutzrohre und
Leitungen für Messwertaufnehmer, einschl. Anschluss
aller elektrischen Leitungen zwischen Messwertaufnehmern und Wärmezähler, mit externer Spannungsversorgung 230 V AC.
Menge: 2,000 St
Kostengruppen nach DIN 276 2018: 481
Kostengruppen nach DIN 276-1 2008: 481

**2.2.9 Wärmemengenzähler Wasser-Glycol Qn 60 m³/h PN6 Ultraschall**
Wärmemengenzähler wie Position zuvor, jedoch
Nenndurchfluss Qn 60 m³/h, Flanschanschluss DN 100.
Menge: 3,000 St
Kostengruppen nach DIN 276 2018: 481
Kostengruppen nach DIN 276-1 2008: 481

**2.2.10 Mischregelarmatur, kvs 100 m3/h, elektr.Stellantrieb**
Mischregelarmatur mit Antrieb, kvs-Wert 100 m3/h, min.
PN 6, Nennweite DN 80, mit linearer oder gleichprozentiger Kennlinie, Stellverhältnis größer gleich 1 : 20,
Gehäuse aus Gusseisen EN-GJL-250, Innengarnitur aus
nichtrostendem Stahl, Flanschanschluss, für Klimakaltwasser, min. Betriebstemperatur -15 Grad C, elektrischer Stellantrieb, Stellsignal 0 (2) bis 10 V, mit
analoger Stellungsrückmeldung  0 (2) bis 10 V, Betriebsbemessungsspannung in V 24 AC, mit mechanischer Handverstellung und Stellungsanzeige, Stellglied und An-
trieb zusammengebaut, mit Dämmkappe (einschl. Flansche)
aus synthetischem Kautschuk.
Menge: 4,000 St
Kostengruppen nach DIN 276-1 2006: 422
Kostengruppen nach DIN 276-1 1981: 3.3.9.0.0

**2.2.11 Absperrklappe mit genuteten Enden DN 50**
Absperrklappe, mit genuteten Enden, Gehäuse aus Gusseisen EN-GJL-250, DN 50, Nenndruck 0,6 MPa (6 bar), für
Klimakaltwasser, min. Betriebstemperatur -15 Grad C,
max. Betriebstemperatur bis 100 Grad C, mit Taupunktsperre, weich dichtend, Klappenscheibe aus nichtrostendem Stahl, Welle aus nichtrostendem Stahl, mit Rasterhebel, mit Dämmkappe (einschl. Kupplungen) aus synthetischem Kautschuk.
Menge: 2,000 St
Kostengruppen nach DIN 276 2018: 422
Kostengruppen nach DIN 276-1 2008: 422

**2.2.12 Absperrklappe mit genuteten Enden DN 65**
Absperrklappe mit genuteten Enden wie Position zuvor,
jedoch DN 65.
Menge: 12,000 St
Kostengruppen nach DIN 276 2018: 422
Kostengruppen nach DIN 276-1 2008: 422

**2.2.13 Absperrklappe mit genuteten Enden DN 100**
Absperrklappe mit genuteten Enden wie Position zuvor,
jedoch DN 100.
Menge: 25,000 St
Kostengruppen nach DIN 276 2018: 422
Kostengruppen nach DIN 276-1 2008: 422

**2.2.14 Absperrklappe mit genuteten Enden DN 200**
Absperrklappe mit genuteten Enden wie Position zuvor,
jedoch DN 200.
Menge: 10,000 St
Kostengruppen nach DIN 276 2018: 422
Kostengruppen nach DIN 276-1 2008: 422

**2.2.15 Motorabsperrklappe mit genuteten Enden DN 100**
Motorabsperrklappe, mit genuteten Enden, Gehäuse aus
Gusseisen EN-GJL-250, DN 100, Nenndruck 0,6 MPa
(6 bar), für Klimakaltwasser, min. Betriebstemperatur
-15 Grad C, max. Betriebstemperatur bis 100 Grad C, mit
Taupunktsperre, weich dichtend, Klappenscheibe aus
nichtrostendem Stahl, Welle aus nichtrostendem Stahl,
elektrischer Stellantrieb, Stellsignal 2-Punkt, mit
Stellungsrückmeldung, Betriebsbemessungsspannung in
V 24 AC, mit mechanischer Handverstellung, Stellglied
und Antrieb zusammengebaut. Mit Dämmkappe (einschl.
Kupplungen) aus synthetischem Kautschuk.
Menge: 3,000 St
Kostengruppen nach DIN 276 2018: 422
Kostengruppen nach DIN 276-1 2008: 422

**2.2.16 Motorabsperrklappe mit genuteten Enden DN 200**
Motorabsperrklappe wie Position zuvor,
jedoch DN 200.
Menge: 2,000 St
Kostengruppen nach DIN 276 2018: 422
Kostengruppen nach DIN 276-1 2008: 422

**2.2.17 Rückschlagventil Zwischenflanschausführung DN 100**
Rückschlagventil für für Klimakaltwasser, min. Be-
triebstemperatur -15 Grad C, Zwischenflanschausführung,
mit Flanschanschluss, Gehäuse aus nichtrostendem Stahl,
Sitz metallisch dichtend, Nenndruck 0,6 MPa (6 bar),
DN 100. Mit Dämmkappe  (einschl. Kupplungen) aus synthetischem Kautschuk.
Menge: 4,000 St
Kostengruppen nach DIN 276 2018: 422
Kostengruppen nach DIN 276-1 2008: 422

**2.2.18 Schmutzfänger DN 100 Klimakaltwasser PN6**
Schmutzfänger, DN 100, für Klimakaltwasser, min. Be-
triebstemperatur -15 Grad C, Nenndruck 0,6 MPa (6 bar),
in Schrägsitzform, mit Flanschanschluss, Gehäuse aus
Gusseisen EN-GJL-250, mit Normalsieb aus Edelstahl,
Gewindebohrung und Verschlussstopfen im Reinigungsverschluss. Mit Dämmkappe (einschl. Flansche) aus synthetischem Kautschuk.
Menge: 4,000 St
Kostengruppen nach DIN 276 2018: 422
Kostengruppen nach DIN 276-1 2008: 422

**2.2.19 Volumenstromregler DN 65**
Automatischer Volumenstromregler DN 65, mit einstellbarem max.Volumenstrom mit innenliegendem, direkt regelndem Differenzdruckregler, Gehäuse aus Gusseisen
EN-GJL-250, mediumberührte Bauteile aus Edelstahl, für
Klimakaltwasser, min. Betriebstemperatur -15 Grad C,
min. PN 6, mit Flanschanschluss, Massenstrom in kg/h
bis ca. 25.000, mit Dämmkappe (einschl. Kupplungen)
aus synthetischem Kautschuk.
Menge: 4,000 St
Kostengruppen nach DIN 276-1 2008: 422
Kostengruppen nach DIN 276-1 2006: 434
Kostengruppen nach DIN 276-1 1981: 3.3.3.0.0

**2.2.20 Volumenstromregler DN 100**
Automatischer Volumenstromregler wie Position zuvor,
jedoch DN 100, Massenstrom in kg/h bis ca. 110.000.
Menge: 4,000 St
Kostengruppen nach DIN 276-1 2008: 422
Kostengruppen nach DIN 276-1 2006: 434
Kostengruppen nach DIN 276-1 1981: 3.3.3.0.0

**2.2.21 Entleerungsarmatur Kugelhahn Durchgang PN6 DN15**
Entleerungsarmatur, als Kugelhahn, für Klimakaltwasser,
min. Betriebstemperatur -15 Grad C, mit Flügelgriff,
Durchgangsform, mit Verschlusskappe und Kette, mit
Gewindeanschluss, Nenndruck 0,6 MPa (6 bar), DN 15.
Einschl. Dämmkappe aus synthetischem Kautschuk.
Menge: 14,000 St
Kostengruppen nach DIN 276-1 2008: 422
Kostengruppen nach DIN 276-1 2006: 422
Kostengruppen nach DIN 276-1 1981: 3.3.3.0.0

**2.2.22 Entleerungsarmatur Kugelhahn Durchgang PN6 DN 25**
Entleerungsarmatur, als Kugelhahn, für Klimakaltwasser,
min. Betriebstemperatur -15 Grad C, mit Flügelgriff,
Durchgangsform, mit Verschlusskappe und Kette, mit
Gewindeanschluss, Nenndruck 0,6 MPa (6 bar), DN 25.
Einschl. Dämmkappe aus synthetischem Kautschuk.
Menge: 4,000 St
Kostengruppen nach DIN 276-1 2008: 422
Kostengruppen nach DIN 276-1 2006: 422
Kostengruppen nach DIN 276-1 1981: 3.3.3.0.0

**2.2.23 Druckmessgerät Stahl niro Durchm./NG 100mm 0-4bar**
Druckmessgerät, Messsystem Rohrfeder DIN EN 837-1, ohne
Zusatzeinrichtungen, Nenndruck 0,6 MPa (6 bar), Gehäuse
aus nichtrostendem Stahl, ohne Rand, Gehäusenenngröße
100, Güteklasse 1,6, Anzeigebereich 0 bis 4 bar,
mediumberührte Teile aus Messing.
Menge: 1,000 St
Kostengruppen nach DIN 276-1 2008: 422
Kostengruppen nach DIN 276-1 2006: 422
Kostengruppen nach DIN 276-1 1981: 3.3.3.0.0

**2.2.24 Absperrhahn Druckmessgerät Messing**
Absperrhahn für Druckmessgerät DIN 16263, mit Prüfzapfen, Nenndruck 0,6 MPa (6 bar), aus Messing, An-
schluss Zapfen-Spannmuffe, Anschlussgewinde G 1/2.
Menge: 1,000 St
Kostengruppen nach DIN 276-1 2008: 422
Kostengruppen nach DIN 276-1 2006: 422
Kostengruppen nach DIN 276-1 1981: 3.3.3.0.0

**2.2.25 Wassersackrohr Stahl**
Wassersackrohr DIN 16282, U-Form, Nenndruck 0,6 MPa
(6 bar), aus Edelstahl, Anschluss Zapfen-Spannmuffe,
Anschlussgewinde G 1/2.
Menge: 1,000 St
Kostengruppen nach DIN 276-1 2008: 422
Kostengruppen nach DIN 276-1 2006: 422
Kostengruppen nach DIN 276-1 1981: 3.3.3.0.0

**2.2.26 Zeigerthermometer Bimetall L 100mm Stahl niro Durchm./NG 100mm 0-**
Zeigerthermometer DIN EN 13190, Messsystem Bimetall,
Einbaulänge 100 mm, Gehäuse aus nichtrostendem Stahl,
Gehäusenenndurchmesser 100 mm, Anzeigebereich 0 bis 60
Grad C, Genauigkeitsklasse 1. Einschl. Tauchhülse aus
Edelstahl.
Menge: 2,000 St
Kostengruppen nach DIN 276-1 2008: 422
Kostengruppen nach DIN 276-1 2006: 421
Kostengruppen nach DIN 276-1 1981: 3.3.3.0.0

**2.2.27 Bezeichnungsschild H 52mm B 100mm Spannband**
Bezeichnungsschild, Farbe und Beschriftung nach Angaben
des AG, aus mehrschichtigem Kunststoff, Beschriftung
zweizeilig, gefräst, Höhe 52 mm, Breite 100 mm,
Befestigung mit Schildträger aus verzinktem Stahl,
Halter und Spannband, Befestigungsuntergrund
Rohrleitung.
Menge: 40,000 St
Kostengruppen nach DIN 276-1 2008: 422
Kostengruppen nach DIN 276-1 2006: 422
Kostengruppen nach DIN 276-1 1981: 3.2.2.0.0

**2.2.28 Bezeichnungsschild Etiketten**
Bezeichnungsschild, Farbe und Beschriftung nach Angaben
des AG, aus bedruckten Etiketten aus Kunststoff, selbstklebend, Breite x Höhe in mm ca. 70 x 20 mm.
Menge: 10,000 St
Kostengruppen nach DIN 276-1 2008: 422
Kostengruppen nach DIN 276-1 2006: 422
Kostengruppen nach DIN 276-1 1981: 3.2.2.0.0

**2.2.29 Bezeichnungsschild aus selbstklebender Kunststofffolie,**
Bezeichnungsschild aus selbstklebender Kunststofffolie,
Kennzeichnung nach DIN 2404, zur Kennzeichnung von gedämmten Rohrleitungen, temperaturbeständig von ca.
-40°C bis 70°C.
Menge: 60,000 St
Kostengruppen nach DIN 276-1 2008: 422
Kostengruppen nach DIN 276-1 2006: 422
Kostengruppen nach DIN 276-1 1981: 3.2.2.0.0

#### Titel 2.3 Klimakaltwasserrohrleitungen aus Edelstahl Pressverbindung

*Hinweis*
Es sind in den einzelnen Produktlinien einheitliche
Fabrikate und Typen anzubieten und einzubauen.

*Hinweis*
Die Montagehöhe über Gelände/Fußboden beträgt im Untergeschoß bis 4,1 m, in den übrigen Geschoßen bis 3,5 m.

In der Kalkulation der Einheitspreise für die nachfolgenden Positionen sind die vor beschriebenen Vorgaben
zu berücksichtigen.

*Hinweis*
Die nachfolgend aufgeführten Materialien müssen für
einen Ethylenglycolgehalt von 30 % im Wasser geeignet
sein.

**2.3.1 Rohr Stahl niro Klimakaltwasser 18 x 1,0 mm**
Rohrleitung aus nichtrostenden Stahlrohren, für Klimakaltwasser, Außendurchmesser 18 mm, Wanddicke 1,0 mm,
Verbindung durch Pressen, mit Prüfsicherheit, Verlegung
in Gebäuden, Form- und Verbindungsstücke sowie Rohrbefestigungen werden gesondert vergütet.
Menge: 5,000 m
Kostengruppen nach DIN 276-1 2008: 422
Kostengruppen nach DIN 276-1 2006: 422
Kostengruppen nach DIN 276-1 1981: 3.2.3.0.0

**2.3.2 Rohr Stahl niro Klimakaltwasser 22 x 1,2 mm**
Rohrleitung aus nichtrostenden Stahlrohren wie Position
zuvor, jedoch Außendurchmesser x Wanddicke,
22 x 1,2 mm.
Menge: 5,000 m
Kostengruppen nach DIN 276-1 2008: 422
Kostengruppen nach DIN 276-1 2006: 412

**2.3.3 Rohr Stahl niro Klimakaltwasser 28 x 1,2 mm**
Rohrleitung aus nichtrostenden Stahlrohren wie Position
zuvor, jedoch Außendurchmesser x Wanddicke,
28 x 1,2 mm.
Menge: 5,000 m
Kostengruppen nach DIN 276-1 2008: 422
Kostengruppen nach DIN 276-1 2006: 412

**2.3.4 Rohr Stahl niro Klimakaltwasser 35 x 1,5 mm**
Rohrleitung aus nichtrostenden Stahlrohren wie Position
zuvor, jedoch Außendurchmesser x Wanddicke,
35 x 1,5 mm.
Menge: 5,000 m
Kostengruppen nach DIN 276-1 2008: 422
Kostengruppen nach DIN 276-1 2006: 412

**2.3.5 Rohr Stahl niro Klimakaltwasser 42 x 1,5 mm**
Rohrleitung aus nichtrostenden Stahlrohren wie Position
zuvor, jedoch Außendurchmesser x Wanddicke,
42 x 1,5 mm.
Menge: 5,000 m
Kostengruppen nach DIN 276-1 2008: 422
Kostengruppen nach DIN 276-1 2006: 412

**2.3.6 Rohr Stahl niro Klimakaltwasser 54 x 1,5 mm**
Rohrleitung aus nichtrostenden Stahlrohren wie Position
zuvor, jedoch Außendurchmesser x Wanddicke,
54 x 1,5 mm.
Menge: 5,000 m
Kostengruppen nach DIN 276-1 2008: 422
Kostengruppen nach DIN 276-1 2006: 412

**2.3.7 Bogen Pressverbindung Stahl niro Klimakaltwasser 18 mm**
Bogen, Verbindung durch Pressen, mit Prüfsicherheit,
für Rohrleitung aus nichtrostenden Stahlrohren, für
Klimakaltwasser, Außendurchmesser 18 mm.
Menge: 2,000 St
Kostengruppen nach DIN 276-1 2008: 422
Kostengruppen nach DIN 276-1 2006: 422
Kostengruppen nach DIN 276-1 1981: 3.2.3.0.0

**2.3.8 Bogen Pressverbindung Stahl niro Klimakaltwasser 22 mm**
Bogen wie Position zuvor, jedoch
Außendurchmesser 22 mm.
Menge: 2,000 St
Kostengruppen nach DIN 276-1 2008: 422
Kostengruppen nach DIN 276-1 2006: 412

**2.3.9 Bogen Pressverbindung Stahl niro Klimakaltwasser 28 mm**
Bogen wie Position zuvor, jedoch
Außendurchmesser 28 mm.
Menge: 2,000 St
Kostengruppen nach DIN 276-1 2008: 422
Kostengruppen nach DIN 276-1 2006: 412

**2.3.10 Bogen Pressverbindung Stahl niro Klimakaltwasser 35 mm**
Bogen wie Position zuvor, jedoch
Außendurchmesser 35 mm.
Menge: 2,000 St
Kostengruppen nach DIN 276-1 2008: 422
Kostengruppen nach DIN 276-1 2006: 412
Kostengruppen nach DIN 276-1 1981: 3.2.3.0.0

**2.3.11 Bogen Pressverbindung Stahl niro Klimakaltwasser 42 mm**
Bogen wie Position zuvor, jedoch
Außendurchmesser 42 mm.
Menge: 2,000 St
Kostengruppen nach DIN 276-1 2008: 422
Kostengruppen nach DIN 276-1 2006: 412

**2.3.12 Bogen Pressverbindung Stahl niro Klimakaltwasser 54 mm**
Bogen wie Position zuvor, jedoch
Außendurchmesser 54 mm.
Menge: 2,000 St
Kostengruppen nach DIN 276-1 2008: 422
Kostengruppen nach DIN 276-1 2006: 412

**2.3.13 T-Stück Pressverbindung Stahl niro Klimakaltwasser 22 mm**
T-Stück, Verbindung durch Pressen, mit Prüfsicherheit,
für Rohrleitung aus nichtrostenden Stahlrohren, für
Klimakaltwasser, Außendurchmesser 22 mm.
Menge: 2,000 St
Kostengruppen nach DIN 276-1 2008: 422
Kostengruppen nach DIN 276-1 2006: 422
Kostengruppen nach DIN 276-1 1981: 3.2.3.0.0

**2.3.14 T-Stück Pressverbindung Stahl niro Klimakaltwasser 28 mm**
T-Stück wie Position zuvor, jedoch
Außendurchmesser 28 mm.
Menge: 2,000 St
Kostengruppen nach DIN 276-1 2008: 422
Kostengruppen nach DIN 276-1 2006: 412

**2.3.15 T-Stück Pressverbindung Stahl niro Klimakaltwasser 35 mm**
T-Stück wie Position zuvor, jedoch
Außendurchmesser 35 mm.
Menge: 2,000 St
Kostengruppen nach DIN 276-1 2008: 422
Kostengruppen nach DIN 276-1 2006: 412

**2.3.16 T-Stück Pressverbindung Stahl niro Klimakaltwasser 42 mm**
T-Stück wie Position zuvor, jedoch
Außendurchmesser 42 mm.
Menge: 2,000 St
Kostengruppen nach DIN 276-1 2008: 422
Kostengruppen nach DIN 276-1 2006: 412

**2.3.17 T-Stück Pressverbindung Stahl niro Heizungswasser 54 mm**
T-Stück wie Position zuvor, jedoch
Außendurchmesser 54 mm.
Menge: 2,000 St
Kostengruppen nach DIN 276-1 2008: 422
Kostengruppen nach DIN 276-1 2006: 412

**2.3.18 Reduzierstück Pressverbindung Stahl niro Klimakaltwasser 28 mm**
Reduzierstück, Verbindung durch Pressen, mit Prüfsicherheit, für Rohrleitung aus nichtrostenden Stahlrohren, für Klimakaltwasser, gößter Außendurchmesser
28 mm.
Menge: 2,000 St
Kostengruppen nach DIN 276-1 2008: 422
Kostengruppen nach DIN 276-1 2006: 422
Kostengruppen nach DIN 276-1 1981: 3.2.3.0.0

**2.3.19 Reduzierstück Pressverbindung Stahl niro Klimakaltwasser 35 mm**
Reduzierstück wie Position zuvor, jedoch
Außendurchmesser 35 mm.
Menge: 2,000 St
Kostengruppen nach DIN 276-1 2008: 422
Kostengruppen nach DIN 276-1 2006: 412

**2.3.20 Reduzierstück Pressverbindung Stahl niro Klimakaltwasser 42 mm**
Reduzierstück wie Position zuvor, jedoch
Außendurchmesser 42 mm.
Menge: 2,000 St
Kostengruppen nach DIN 276-1 2008: 422
Kostengruppen nach DIN 276-1 2006: 412
Kostengruppen nach DIN 276-1 1981: 3.2.7.0.0

**2.3.21 Reduzierstück Pressverbindung Stahl niro Klimakaltwasser 54 mm**
Reduzierstück wie Position zuvor, jedoch
Außendurchmesser 54 mm.
Menge: 2,000 St
Kostengruppen nach DIN 276-1 2008: 422
Kostengruppen nach DIN 276-1 2006: 412
Kostengruppen nach DIN 276-1 1981: 3.2.7.0.0

**2.3.22 Übergangsflansch Pressverbindung Stahl niro AD 54 mm**
Übergangsflansch, Verbindung durch Pressen, mit
Prüfsicherheit, für Rohrleitung aus nichtrostenden
Stahlrohren, für Heizungswasser, Außendurchmesser
54 mm. Einschl. Schraubensatz aus nichtrostendem
Stahl und Dichtung.
Menge: 2,000 St
Kostengruppen nach DIN 276-1 2008: 422
Kostengruppen nach DIN 276-1 2006: 422
Kostengruppen nach DIN 276-1 1981: 3.2.3.0.0

**2.3.23 Kälteschelle AD 18 mm**
Kälteschelle zur thermisch entkoppelten Befestigung von
Rohren aus nichtrostendem Stahl, Außendurchmesser
18 mm, Temperaturbereich von ca. - 50° C bis ca.
100° C, PU/KautschukVerbundschale mit dampfdichter
Aussenmantelfläche, Rohrschelle aus Stahl verzinkt,
Verbindungs- und Stirnflächen aus synthetischen
Kautschuk, Baustoffklasse B2, Länge Aufhängung bis
0,5 m, Befestigung mit Schrauben, Befestigungsuntergrund Beton oder Profilschiene.
Menge: 5,000 St
Kostengruppen nach DIN 276-1 2008: 434
Kostengruppen nach DIN 276-1 2006: 434

**2.3.24 Kälteschelle AD 22 mm**
Kälteschelle wie Position zuvor, jedoch
Außendurchmesser 22 mm.
Menge: 5,000 St
Kostengruppen nach DIN 276-1 2008: 422

**2.3.25 Kälteschelle AD 28 mm**
Kälteschelle wie Position zuvor, jedoch,
jedoch Außendurchmesser 28 mm.
Menge: 5,000 St
Kostengruppen nach DIN 276-1 2008: 422

**2.3.26 Kälteschelle AD 35 mm**
Kälteschelle wie Position zuvor, jedoch
jedoch Außendurchmesser 35 mm.
Menge: 5,000 St
Kostengruppen nach DIN 276-1 2008: 422

**2.3.27 Kälteschelle AD 42 mm**
Kälteschelle wie Position zuvor, jedoch
jedoch Außendurchmesser 42 mm.
Menge: 5,000 St
Kostengruppen nach DIN 276-1 2008: 422

**2.3.28 Kälteschelle AD 54 mm**
Kälteschelle wie Position zuvor, jedoch
jedoch Außendurchmesser 54 mm.
Menge: 5,000 St
Kostengruppen nach DIN 276-1 2008: 422

#### Titel 2.4 Klimakaltwasserrohrleitungen aus Edelstahl, genutete Enden

*Hinweis*
Es sind in den einzelnen Produktlinien einheitliche
Fabrikate und Typen anzubieten und einzubauen.

*Hinweis*
Die Montagehöhe über Gelände/Fußboden beträgt im Untergeschoß bis 4,1 m, in den übrigen Geschoßen bis 3,5 m.

In der Kalkulation der Einheitspreise für die nachfolgenden Positionen sind die vor beschriebenen Vorgaben
zu berücksichtigen.

*Hinweis*
Die nachfolgend aufgeführten Materialien müssen für
einen Ethylenglycolgehalt von 30 % im Wasser geeignet
sein.

**2.4.1 Rohr Stahl niro AD 60,3 mm genutete Rohrenden**
Rohrleitung aus nichtrostenden Stahlrohren geschweißt,
DIN EN 10217-7, Werkstoff 1.4307, für Klimakaltwasser,
min. Betriebstemperatur -15°C, Außendurchmesser
60,3 mm, Wanddicke 2 mm, Verbindung durch genutete
Rohrenden und Kupplung, herstellen der Nut, Form- und
Verbindungsstücke werden gesondert vergütet, Verlegung
in Gebäuden.
Menge: 5,000 m
Kostengruppen nach DIN 276 2018: 422
Kostengruppen nach DIN 276-1 2008: 422

**2.4.2 Rohr Stahl niro AD 76,1 mm genutete Rohrenden**
Rohrleitung wie Position zuvor, jedoch
Außendurchmesser 76,1 mm.
Menge: 40,000 m

**2.4.3 Rohr Stahl niro AD 88,9 mm genutete Rohrenden**
Rohrleitung wie Position zuvor, jedoch
Außendurchmesser 88,9 mm.
Menge: 20,000 m

**2.4.4 Rohr Stahl niro AD 114,3 mm genutete Rohrenden**
Rohrleitung wie Position zuvor, jedoch
Außendurchmesser 114,3 mm.
Menge: 180,000 m

**2.4.5 Rohr Stahl niro AD 139,7 mm genutete Rohrenden**
Rohrleitung wie Position zuvor, jedoch
Außendurchmesser 139,7 mm.
Menge: 20,000 m

**2.4.6 Rohr Stahl niro AD 168,3 mm genutete Rohrenden**
Rohrleitung wie Position zuvor, jedoch
Außendurchmesser 168,3 mm.
Menge: 20,000 m

**2.4.7 Rohr Stahl niro AD 219,1 mm genutete Rohrenden**
Rohrleitung wie Position zuvor, jedoch
Außendurchmesser 219,1 mm.
Menge: 160,000 m

**2.4.8 Bogen genutet Stahl niro AD 60,3 mm**
Bogen, genutet, aus nichtrostendem Stahl, bis 90 Grad, Außendurchmesser 60,3 mm, für Klimakaltwasser, min.
Betriebstemperatur -15°C, für Rohrleitung aus nichtrostenden Stahlrohren geschweißt, DIN EN 10217-7, Werkstoff 1.4307.
Menge: 4,000 St
Kostengruppen nach DIN 276 2018: 422
Kostengruppen nach DIN 276-1 2008: 422

**2.4.9 Bogen genutet Stahl niro AD 76,1 mm**
Bogen, genutet, wie Position zuvor, jedoch
Außendurchmesser 76,1 mm.
Menge: 25,000 St
Kostengruppen nach DIN 276 2018: 422
Kostengruppen nach DIN 276-1 2008: 422

**2.4.10 Bogen genutet Stahl niro AD 88,9 mm**
Bogen, genutet, wie Position zuvor, jedoch
Außendurchmesser 88,9 mm.
Menge: 4,000 St
Kostengruppen nach DIN 276 2018: 422
Kostengruppen nach DIN 276-1 2008: 422

**2.4.11 Bogen genutet Stahl niro AD 114,3 mm**
Bogen, genutet, wie Position zuvor, jedoch
Außendurchmesser 114,3 mm.
Menge: 70,000 St
Kostengruppen nach DIN 276 2018: 422
Kostengruppen nach DIN 276-1 2008: 422

**2.4.12 Bogen genutet Stahl niro AD 139,7 mm**
Bogen, genutet, wie Position zuvor, jedoch
Außendurchmesser 139,7 mm.
Menge: 4,000 St
Kostengruppen nach DIN 276 2018: 422
Kostengruppen nach DIN 276-1 2008: 422

**2.4.13 Bogen genutet Stahl niro AD 168,3 mm**
Bogen, genutet, wie Position zuvor, jedoch
Außendurchmesser 168,3 mm.
Menge: 2,000 St
Kostengruppen nach DIN 276 2018: 422
Kostengruppen nach DIN 276-1 2008: 422

**2.4.14 Bogen genutet Stahl niro AD 219,1 mm**
Bogen, genutet, wie Position zuvor, jedoch
Außendurchmesser 219,1 mm.
Menge: 35,000 St
Kostengruppen nach DIN 276 2018: 422
Kostengruppen nach DIN 276-1 2008: 422

**2.4.15 T-Stück genutet Stahl niro AD 60,3 mm**
T-Stück, genutet, aus nichtrostendem Stahl, Außendurchmesser 60,3 mm, für Klimakaltwasser, min. Betriebstemperatur -15°C, für Rohrleitung aus nichtrostenden
Stahlrohren geschweißt, DIN EN 10217-7, Werkstoff
1.4307.
Menge: 2,000 St
Kostengruppen nach DIN 276 2018: 422
Kostengruppen nach DIN 276-1 2008: 422

**2.4.16 T-Stück genutet Stahl niro AD 76,1 mm**
T-Stück, genutet, wie Position zuvor, jedoch
Außendurchmesser 76,1 mm.
Menge: 2,000 St
Kostengruppen nach DIN 276 2018: 422
Kostengruppen nach DIN 276-1 2008: 422

**2.4.17 T-Stück genutet Stahl niro AD 114,3 mm**
T-Stück, genutet, wie Position zuvor, jedoch
Außendurchmesser 114,3 mm.
Menge: 2,000 St
Kostengruppen nach DIN 276 2018: 422
Kostengruppen nach DIN 276-1 2008: 422

**2.4.18 T-Stück genutet Stahl niro AD 219,1 mm**
T-Stück, genutet, wie Position zuvor, jedoch
Außendurchmesser 219,1 mm.
Menge: 3,000 St
Kostengruppen nach DIN 276 2018: 422
Kostengruppen nach DIN 276-1 2008: 422

**2.4.19 T-Stück genutet Stahl niro AD 88,9 mm im Abgang reduziert**
T-Stück, genutet, aus nichtrostendem Stahl, größter
Außendurchmesser 88,9 mm, im Abgang reduziert, für
Klimakaltwasser, min. Betriebstemperatur -15°C, für
Rohrleitung aus  nichtrostenden Stahlrohren geschweißt,
DIN EN 10217-7, Werkstoff 1.4307.
Menge: 2,000 St
Kostengruppen nach DIN 276 2018: 422
Kostengruppen nach DIN 276-1 2008: 422

**2.4.20 T-Stück genutet Stahl niro AD 114,3 mm im Abgang reduziert**
T-Stück, genutet, im Abgang reduziert wie Position zuvor, jedoch größter Außendurchmesser 114,3 mm.
Menge: 8,000 St
Kostengruppen nach DIN 276 2018: 422
Kostengruppen nach DIN 276-1 2008: 422

**2.4.21 T-Stück genutet Stahl niro AD 139,7 mm im Abgang reduziert**
T-Stück, genutet, im Abgang reduziert wie Position zuvor, jedoch größter Außendurchmesser 139,7 mm.
Menge: 2,000 St
Kostengruppen nach DIN 276 2018: 422
Kostengruppen nach DIN 276-1 2008: 422

**2.4.22 T-Stück genutet Stahl niro AD 168,3 mm im Abgang reduziert**
T-Stück, genutet, im Abgang reduziert wie Position zuvor, jedoch größter Außendurchmesser 168,3 mm.
Menge: 6,000 St
Kostengruppen nach DIN 276 2018: 422
Kostengruppen nach DIN 276-1 2008: 422

**2.4.23 T-Stück genutet Stahl niro AD 219,1 mm im Abgang reduziert**
T-Stück, genutet, im Abgang reduziert wie Position zuvor, jedoch größter Außendurchmesser 219,1 mm.
Menge: 8,000 St
Kostengruppen nach DIN 276 2018: 422
Kostengruppen nach DIN 276-1 2008: 422

**2.4.24 Reduzierung genutet Stahl niro AD 76,1 mm**
Reduzierung, genutet, aus nichtrostendem Stahl, größter
Außendurchmesser 76,1 mm, für Klimakaltwasser, min. Be-
triebstemperatur -15°C, für Rohrleitung aus nichtrostenden Stahlrohren geschweißt, DIN EN 10217-7, Werkstoff 1.4307.
Menge: 2,000 St
Kostengruppen nach DIN 276 2018: 422
Kostengruppen nach DIN 276-1 2008: 422

**2.4.25 Reduzierung genutet Stahl niro AD 88,9 mm**
Reduzierung, genutet, wie Position zuvor, jedoch
größter Außendurchmesser 88,9 mm.
Menge: 2,000 St
Kostengruppen nach DIN 276 2018: 422
Kostengruppen nach DIN 276-1 2008: 422

**2.4.26 Reduzierung genutet Stahl niro AD 114,3 mm**
Reduzierung, genutet, wie Position zuvor, jedoch
größter Außendurchmesser 114,3 mm.
Menge: 16,000 St
Kostengruppen nach DIN 276 2018: 422
Kostengruppen nach DIN 276-1 2008: 422

**2.4.27 Reduzierung genutet Stahl niro AD 139,7 mm**
Reduzierung, genutet, wie Position zuvor, jedoch
größter Außendurchmesser 139,7 mm.
Menge: 2,000 St
Kostengruppen nach DIN 276 2018: 422
Kostengruppen nach DIN 276-1 2008: 422

**2.4.28 Reduzierung genutet Stahl niro AD 168,3 mm**
Reduzierung, genutet, wie Position zuvor, jedoch
größter Außendurchmesser 168,3 mm.
Menge: 6,000 St
Kostengruppen nach DIN 276 2018: 422
Kostengruppen nach DIN 276-1 2008: 422

**2.4.29 Reduzierung genutet Stahl niro AD 219,1 mm**
Reduzierung, genutet, wie Position zuvor, jedoch
größter Außendurchmesser 219,1 mm.
Menge: 5,000 St
Kostengruppen nach DIN 276 2018: 422
Kostengruppen nach DIN 276-1 2008: 422

**2.4.30 Adapter genutet Stahl niro AD 76,1mm mit Losflansch verzinkt DN 65**
Adapter, genutet, aus nichtrostendem Stahl, Außendurchmesser 76,1 mm, für Klimakaltwasser, min. Betriebstemperatur -15°C, für Rohrleitung aus nichtrostenden
Stahlrohren geschweißt, DIN EN 10217-7, Werkstoff
1.4307, mit Losflansch DN 65, PN 10, verzinkt sowie
Schraubensatz verzinkt mit Dichtung.
Menge: 14,000 St
Kostengruppen nach DIN 276 2018: 422
Kostengruppen nach DIN 276-1 2008: 422

**2.4.31 Adapter genutet Stahl niro AD 88,9 mm mit Losflansch verzinkt DN 80**
Adapter, genutet, wie Position zuvor, jedoch
Außendurchmesser 88,9 mm, Losflansch DN 80 verzinkt.
Menge: 16,000 St
Kostengruppen nach DIN 276 2018: 422
Kostengruppen nach DIN 276-1 2008: 422

**2.4.32 Adapter genutet Stahl niro AD 114,3 mm mit Losflansch verzinkt DN 100**
Adapter, genutet, wie Position zuvor, jedoch
Außendurchmesser 114,3 mm, Losflansch DN 100 verzinkt.
Menge: 26,000 St
Kostengruppen nach DIN 276 2018: 422
Kostengruppen nach DIN 276-1 2008: 422

**2.4.33 Adapter genutet Stahl niro AD 139,7 mm mit Losflansch verzinkt DN 125**
Adapter, genutet, wie Position zuvor, jedoch
Außendurchmesser 139,7 mm, Losflansch DN 125 verzinkt.
Menge: 2,000 St
Kostengruppen nach DIN 276 2018: 422
Kostengruppen nach DIN 276-1 2008: 422

**2.4.34 Adapter genutet Stahl niro AD 168,3 mm mit Losflansch verzinkt DN 150**
Adapter, genutet, wie Position zuvor, jedoch
Außendurchmesser 168,3 mm, Losflansch DN 150 verzinkt.
Menge: 2,000 St
Kostengruppen nach DIN 276 2018: 422
Kostengruppen nach DIN 276-1 2008: 422

**2.4.35 Adapter genutet Stahl niro AD 219,1 mm mit Losflansch verzinkt DN 200**
Adapter, genutet, wie Position zuvor, jedoch
Außendurchmesser 219,1 mm, Losflansch DN 200 verzinkt.
Menge: 2,000 St
Kostengruppen nach DIN 276 2018: 422
Kostengruppen nach DIN 276-1 2008: 422

**2.4.36 Anbohrschelle Stahl niro AD 76,1 mm, IG 1/2"**
Anbohrschelle, aus nichtrostendem Stahl, für Klimakaltwasser, min. Betriebstemperatur -15°C, für Rohrleitung
aus nichtrostenden Stahlrohren geschweißt, DIN EN
10217-7, Werkstoff 1.4307, Außendurchmesser 76,1 mm,
mit Innengewinde 1/2".
Menge: 4,000 St
Kostengruppen nach DIN 276 2018: 422
Kostengruppen nach DIN 276-1 2008: 422

**2.4.37 Anbohrschelle Stahl niro AD 114,3 mm, IG 1/2"**
Anbohrschelle, aus nichtrostendem Stahl, für Klimakaltwasser, min. Betriebstemperatur -15°C, für Rohrleitung
aus nichtrostenden Stahlrohren geschweißt, DIN EN
10217-7, Werkstoff 1.4307, Außendurchmesser 114,3 mm,
mit Innengewinde 1/2".
Menge: 40,000 St
Kostengruppen nach DIN 276 2018: 422
Kostengruppen nach DIN 276-1 2008: 422

**2.4.38 Anbohrschelle Stahl niro AD 219,1 mm, IG 1/2"**
Anbohrschelle, aus nichtrostendem Stahl, für Klimakaltwasser, min. Betriebstemperatur -15°C, für Rohrleitung
aus nichtrostenden Stahlrohren geschweißt, DIN EN
10217-7, Werkstoff 1.4307, Außendurchmesser 219,1 mm,
mit Innengewinde 1/2".
Menge: 8,000 St
Kostengruppen nach DIN 276 2018: 422
Kostengruppen nach DIN 276-1 2008: 422

**2.4.39 Rohrkupplung genutete Rohrenden AD 60,3 mm**
Rohrkupplung, für genutete Rohrenden, aus duktilem
Gusseisen, verzinkt, Oberfläche  mit Thermoplast,
Außendurchmesser 60,3 mm, für Klimakaltwasser, min.
Betriebstemperatur -15°C, für Rohrleitung aus nichtrostenden Stahlrohren geschweißt, DIN EN 10217-7, Werkstoff 1.4307.
Menge: 4,000 St
Kostengruppen nach DIN 276 2018: 412
Kostengruppen nach DIN 276-1 2008: 412

**2.4.40 Rohrkupplung genutete Rohrenden AD 76,1mm**
Rohrkupplung, wie Position zuvor, jedoch für
Außendurchmesser 76,1 mm.
Menge: 30,000 St
Kostengruppen nach DIN 276 2018: 412
Kostengruppen nach DIN 276-1 2008: 412

**2.4.41 Rohrkupplung genutete Rohrenden AD 88,9 mm**
Rohrkupplung, wie Position zuvor, jedoch für
Außendurchmesser 88,9 mm.
Menge: 34,000 St
Kostengruppen nach DIN 276 2018: 412
Kostengruppen nach DIN 276-1 2008: 412

**2.4.42 Rohrkupplung genutete Rohrenden AD 114,3 mm**
Rohrkupplung, wie Position zuvor, jedoch für
Außendurchmesser 114,3 mm.
Menge: 75,000 St
Kostengruppen nach DIN 276 2018: 412
Kostengruppen nach DIN 276-1 2008: 412

**2.4.43 Rohrkupplung genutete Rohrenden AD 139,7 mm**
Rohrkupplung, wie Position zuvor, jedoch für
Außendurchmesser 139,7 mm.
Menge: 6,000 St
Kostengruppen nach DIN 276 2018: 412
Kostengruppen nach DIN 276-1 2008: 412

**2.4.44 Rohrkupplung genutete Rohrenden AD 168,3 mm**
Rohrkupplung, wie Position zuvor, jedoch für
Außendurchmesser 168,3 mm.
Menge: 18,000 St
Kostengruppen nach DIN 276 2018: 412
Kostengruppen nach DIN 276-1 2008: 412

**2.4.45 Rohrkupplung genutete Rohrenden AD 219,1 mm**
Rohrkupplung, wie Position zuvor, jedoch für
Außendurchmesser 219,1 mm.
Menge: 55,000 St
Kostengruppen nach DIN 276 2018: 412
Kostengruppen nach DIN 276-1 2008: 412

**2.4.46 Luftgefäß 2 gewölbte Böden Stahl DN 150, L 300 mm**
Luftgefäß mit 2 gewölbten Böden, max. zulässige Be-
triebstemperatur 120 Grad C, PN 6, aus Edelstahl, bis
DN 150, Gesamtlänge 300 mm, mit einem  Leitungsanschluss an Rohrleitung aus Stahl niro, mit genutetem
Rohrende mit Entlüftungsleitung, Länge 2 m und Entlüftungshahn.
Menge: 24,000 St
Kostengruppen nach DIN 276-1 2008: 422
Kostengruppen nach DIN 276-1 2006: 422
Kostengruppen nach DIN 276-1 1981: 3.2.3.0.0

**2.4.47 Luftgefäß 2 gewölbte Böden Stahl DN 300, L 300 mm**
Luftgefäß aus Edelstahl wie Position zuvor, jedoch
DN 300.
Menge: 6,000 St
Kostengruppen nach DIN 276-1 2008: 422
Kostengruppen nach DIN 276-1 2006: 422
Kostengruppen nach DIN 276-1 1981: 3.2.3.0.0

**2.4.48 Kälteschelle AD 60,3 mm**
Kälteschelle zur thermisch entkoppelten Befestigung von
Rohren aus nichtrostendem Stahl, Außendurchmesser
60,3 mm, Temperaturbereich von ca. - 50° C bis ca.
100° C, PU/KautschukVerbundschale mit dampfdichter
Aussenmantelfläche, Rohrschelle aus Stahl verzinkt,
Verbindungs- und Stirnflächen aus synthetischen
Kautschuk, Baustoffklasse B2, Länge Aufhängung bis
0,5 m, Befestigung mit Schrauben, Befestigungsuntergrund Beton oder Profilschiene.
Menge: 5,000 St
Kostengruppen nach DIN 276-1 2008: 434
Kostengruppen nach DIN 276-1 2006: 434

**2.4.49 Kälteschelle AD 76,1 mm**
Kälteschelle wie Position zuvor, jedoch
Außendurchmesser 76,1 mm.
Menge: 30,000 St
Kostengruppen nach DIN 276-1 2008: 422

**2.4.50 Kälteschelle AD 88,9 mm**
Kälteschelle wie Position zuvor, jedoch
Außendurchmesser 88,9 mm.
Menge: 15,000 St
Kostengruppen nach DIN 276-1 2008: 422

**2.4.51 Kälteschelle AD 114,3 mm**
Kälteschelle wie Position zuvor, jedoch
Außendurchmesser 114,3 mm.
Menge: 105,000 St
Kostengruppen nach DIN 276-1 2008: 422

**2.4.52 Kälteschelle AD 139,7 mm**
Kälteschelle wie Position zuvor, jedoch
Außendurchmesser 139,7 mm.
Menge: 10,000 St
Kostengruppen nach DIN 276-1 2008: 422

**2.4.53 Kälteschelle AD 168,3 mm**
Kälteschelle wie Position zuvor, jedoch
Außendurchmesser 168,3 mm.
Menge: 10,000 St
Kostengruppen nach DIN 276-1 2008: 422

**2.4.54 Kälteschelle AD 219,1 mm**
Kälteschelle wie Position zuvor, jedoch
Außendurchmesser 219,1 mm.
Menge: 90,000 St
Kostengruppen nach DIN 276-1 2008: 422

#### Titel 2.5 Klimakaltwasserrohrleitungen aus Edelstahl, Flachdach

*Hinweis*
Es sind in den einzelnen Produktlinien einheitliche
Fabrikate und Typen anzubieten und einzubauen.

*Hinweis*
Die Montage der Klimakaltwasserleitungen erfolgt auf
dem Flachdach Bauteil A. Die Höhe der obersten
Geschossdecke (2.OG) beträgt ca. 12 m über Gelände. Der
Anlieferplatz befindet sich an der Gebäudekannte auf
Höhe Erdgeschoss und ist für LKW anfahrbar.

Die vor beschriebenen Umstände sowie die erforderlichen
Hebezeuge und Transporteinrichtungen zur Überwindung
der Niveauunterschiede sind der Kalkulation der Einheitspreise für die nachfolgenden Positionen einzurechnen.

*Hinweis*
Die nachfolgend aufgeführten Materialien müssen für
einen Ethylenglycolgehalt von 30 % im Wasser geeignet
sein.

**2.5.1 Rohr Stahl niro AD 60,3 mm genutete Rohrenden**
Rohrleitung aus nichtrostenden Stahlrohren geschweißt,
DIN EN 10217-7, Werkstoff 1.4307, für Klimakaltwasser,
min. Betriebstemperatur -15°C, Außendurchmesser
60,3 mm, Wanddicke 2 mm, Verbindung durch genutete
Rohrenden und Kupplung, Form- und Verbindungsstücke
werden gesondert vergütet.
Menge: 60,000 m
Kostengruppen nach DIN 276 2018: 422
Kostengruppen nach DIN 276-1 2008: 422

**2.5.2 Rohr Stahl niro AD 219,1 mm genutete Rohrenden**
Rohrleitung wie Position zuvor, jedoch
Außendurchmesser 219,1 mm.
Menge: 175,000 m

**2.5.3 Bogen genutet Stahl niro AD 60,3 mm**
Bogen, genutet, aus nichtrostendem Stahl, bis 90 Grad, Außendurchmesser 60,3 mm, für Klimakaltwasser, min.
Betriebstemperatur -15°C, für Rohrleitung aus nichtrostenden Stahlrohren geschweißt, DIN EN 10217-7, Werkstoff 1.4307.
Menge: 54,000 St
Kostengruppen nach DIN 276 2018: 422
Kostengruppen nach DIN 276-1 2008: 422

**2.5.4 Bogen genutet Stahl niro AD 219,1 mm**
Bogen, genutet, wie Position zuvor, jedoch
Außendurchmesser 219,1 mm.
Menge: 25,000 St
Kostengruppen nach DIN 276 2018: 422
Kostengruppen nach DIN 276-1 2008: 422

**2.5.5 T-Stück genutet Stahl niro AD 219,1 mm**
T-Stück, genutet, aus nichtrostendem Stahl, Außendurchmesser 219,1 mm, für Klimakaltwasser, min. Betriebstemperatur -15°C, für Rohrleitung aus nichtrostenden
Stahlrohren geschweißt, DIN EN 10217-7, Werkstoff
1.4307.
Menge: 54,000 St
Kostengruppen nach DIN 276 2018: 422
Kostengruppen nach DIN 276-1 2008: 422

**2.5.6 Adapternippel genutet Stahl niro AD 60,3 mm**
Adapternippel, genutet, aus nichtrostendem Stahl,
Außendurchmesser 60,3 mm, mit Aussengewinde 2", für
Klimakaltwasser, min. Betriebstemperatur -15°C, für
Rohrleitung aus nichtrostenden Stahlrohren geschweißt,
DIN EN 10217-7, Werkstoff 1.4307.
Menge: 54,000 St
Kostengruppen nach DIN 276 2018: 422
Kostengruppen nach DIN 276-1 2008: 422

**2.5.7 Kappe genutet Stahl niro AD 219,1 mm**
Kappe, genutet, aus nichtrostendem Stahl, Außendurchmesser 219,1 mm, für Klimakaltwasser, min. Betriebstemperatur -15°C, für Rohrleitung aus nichtrostenden
Stahlrohren geschweißt, DIN EN 10217-7, Werkstoff
1.4307, mit Bohrung 3/4" Innengewinde.
Menge: 2,000 St
Kostengruppen nach DIN 276 2018: 422
Kostengruppen nach DIN 276-1 2008: 422

**2.5.8 Rohrkupplung genutete Rohrenden AD 60,3 mm**
Rohrkupplung, für genutete Rohrenden, aus duktilem
Gusseisen, verzinkt, Oberfläche  mit Thermoplast,
Außendurchmesser 76,1 mm, für Klimakaltwasser, min.
Betriebstemperatur -15°C, für Rohrleitung aus nichtrostenden Stahlrohren geschweißt, DIN EN 10217-7, Werkstoff 1.4307.
Menge: 108,000 St
Kostengruppen nach DIN 276 2018: 412
Kostengruppen nach DIN 276-1 2008: 412

**2.5.9 Rohrkupplung genutete Rohrenden AD 219,1 mm**
Rohrkupplung, wie Position zuvor, jedoch für
Außendurchmesser 219,1 mm.
Menge: 120,000 St
Kostengruppen nach DIN 276 2018: 412
Kostengruppen nach DIN 276-1 2008: 412

**2.5.10 Wellschlauch Klimakaltwasser L 1000mm PN10 DN50**
Edelstahlwellrohr, für Klimakaltwasser, max. Betriebstemperatur bis 70 Grad C, Länge 1000 mm, mit Gewindeanschlüssen, einseitig mit Verschraubung, Nenndruck
10 bar, DN 50.
Menge: 54,000 St
Kostengruppen nach DIN 276 2018: 434
Kostengruppen nach DIN 276-1 2008: 434

**2.5.11 Kugelhahn Rotguss PN6 DN 50**
Kugelhahn, für Wasser, max. Betriebstemperatur bis
120 Grad C, Durchgangsform, mit Entleerung, mit Muffenanschluss, Gehäuse aus Rotguss, Betätigung mit Knebel,
Nenndruck 0,6 MPa (6 bar), DN 50.
Menge: 54,000 St
Kostengruppen nach DIN 276-1 2008: 422
Kostengruppen nach DIN 276-1 2006: 422

**2.5.12 Rohrschelle Stahl verz bis 0,5 m AD 60,3 mm**
Rohraufhängung als Rohrschelle, aus verzinktem Stahl,
witterungsbeständig, mit schalldämmenden Einlagen, An-
forderungen entsprechend DIN 4109, Temperaturbereich -
40 bis 110 Grad C, Länge Aufhängung bis 0,5 m, Befestigung mit Schrauben, Befestigungsuntergrund Befestigungsschiene, Rohr aus nichtrostendem Stahl, Außendurchmesser 60,3 mm.
Menge: 60,000 St
Kostengruppen nach DIN 276-1 2008: 422

**2.5.13 Rohrschelle Stahl verz bis 0,5 m AD 219,1 mm**
Rohraufhängung als Rohrschelle wie Position zuvor,
jedoch Außendurchmesser 219,1 mm.
Menge: 85,000 St
Kostengruppen nach DIN 276-1 2008: 422

**2.5.14 Lastverteilplatte**
Lastverteilpatte als unterstes Bauteil zur Aufnahme der
Lasten (Profilstahlkonstruktionen und Klimakaltwasserleitungen), Montage auf fertigem Flachdach, witterungsbeständig. Mit Verbinder, geeignet für Schienensystem,
Ausgleich der Dachneigung. Minimallast - F = 2 kN. Mit
Gummiunterlage zur Körperschalldämpfung und mit Schutzvlies als Unterlage zum Schutz der Dachhaut. Einschl.
aller Schrauben, Muttern etc..
Menge: 60,000 St
Kostengruppen nach DIN 276 2018: 432
Kostengruppen nach DIN 276-1 2006: 432

**2.5.15 Festpunkt stat. Nachweis Klimakaltwasser Stahl niro AD 219,1mm**
Festpunkt für Klimakaltwasserrohrleitung aus nichtrostendem Stahl, Außendurchmesser 219,1 mm, Festpunktkraft
bis 4 kN, schallentkoppelt, Besfestigungsuntergrund
Montageschiene.
Menge: 2,000 St
Kostengruppen nach DIN 276 2018: 434
Kostengruppen nach DIN 276-1 2008: 434

**2.5.16 Aufhänge- und Stützkonstruktion auf Flachdach**
Aufhänge- und Stützkonstruktion als Sonderkonstruktion,
für Klimakaltwasserleitungen, aus feuerverzinktem
Stahl, witterungsbeständig, mit schalldämmender Zwischenlage, einschl. Befestigung an Lastverteilplatten
mit bauaufsichtlich zugelassenen Befestigungsmitteln,
einschl. statischem Nachweis, Montage auf dem Flachdach.
Menge: 500,000 kg
Kostengruppen nach DIN 276 2018: 432
Kostengruppen nach DIN 276-1 2006: 432

**2.5.17 Einwandige Dachdurchführung**
Einwandige Dachdurchführung aus verzinktem Blech,
witterungsbeständig, Innendurchmesser in mm 230, Höhe
in mm 800, zur Durchführung von Klimakaltwasserleitung,
mit umlaufenden Blechflansch Breite x Länge in mm
min. 630 x 630.
Menge: 2,000 St

**2.5.18 Regenkragen aus Edelstahl, für Rohrleitung AD 219,1 mm**
Regenkragen aus Edelstahl (V2A), zum Abdichten von
Klimakaltwasserleitungen aus Edelstahl, mit innenliegender witterungsbeständiger Dichtung bei Durchdringung von Dachflächen, für Rohrleitungsaussendurchmesser in mm 219,1.
Menge: 2,000 St

**2.5.19 Flachdachdurchführung Kältemittelleitungen**
Flachdachdurchführung aus Aluminium zur Durchführung
von Kältemittelleitungen, wasserdicht, Höhe in mm 800,
Öffnungsquerschnitt in mm 200 x 200, mit Grundplatte
Breite x Länge in mm min. 550 x 550, Regen- und schneesicher durch obere Abdeckung, mit gerundeten Innenkannten.
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UUUAFFFFABRRRQAUUUUAFFFFABRRRQAUUUUAFFFFABRRRQAUUUUAf//Z
Menge: 5,000 St

#### Titel 2.6 Brandabschottungen

*Hinweis*
Es sind in den einzelnen Produktlinien einheitliche
Fabrikate und Typen anzubieten und einzubauen.

*Hinweis*
Die Montagehöhe über Gelände/Fußboden beträgt im Untergeschoß bis 4,1 m, in den übrigen Geschoßen bis 3,5 m.

In der Kalkulation der Einheitspreise für die nachfolgenden Positionen sind die vor beschriebenen Vorgaben
zu berücksichtigen.

*Hinweis: Einbau in Massivwände und -decken*

**2.6.1 Brandschutzabschottung R90, PE 100 DN 65**
Brandschutz-Rohrabschottung von brennbaren Klimakaltwasserleitungen aus PE 100, DN 65, gedämmt mit synthetischem Kautschuk Dicke 19 mm, it Feuerwiderstandsklasse R 90, mit allgemeinem bauaufsichtlichen Prüfzeugnis, Wand oder Decke aus Massivbauteil, Dicke
in mm bis 300. Einschl. Kennzeichnung mit Hinweisschild.
Menge: 8,000 St
Kostengruppen nach DIN 276-1 2008: 422
Kostengruppen nach DIN 276-1 2006: 422

**2.6.2 Brandschutzabschottung R90, PE 100 DN 100**
Brandschutz-Rohrabschottung R90 von brennbaren Klimakaltwasserleitungen aus PE 100 wie vor, jedoch DN 100.
Menge: 8,000 St
Kostengruppen nach DIN 276-1 2008: 422
Kostengruppen nach DIN 276-1 2006: 422

**2.6.3 Brandschutzabschottung R90, DN 200**
Brandschutz-Rohrabschottung von nicht brennbaren
Heizungsleitungen aus nichtrostendem Stahl, DN 200,
aus nichtbrennbaren Material, Baustoffklasse A2,
alukaschiert, Feuerwiderstandsklasse R 90, mit allgemeinem bauaufsichtlichen Prüfzeugnis, Wand oder Decke
aus Massivbauteil, Dicke in mm bis 300. Einschl. Kennzeichnung mit Hinweisschild.
Menge: 8,000 St
Kostengruppen nach DIN 276-1 2008: 422
Kostengruppen nach DIN 276-1 2006: 422

*Hinweis: Durchbrüche schließen*

**2.6.4 Ringsspalt schließen**
Ringspalt zwischen Brandabschottung, in eckiger oder
runder Aussparung in massiven Wänden, Decken oder
leichten Trennwände maschinell schließen, einschl.
zugelassenem Mörtel gem. Einbauvorschrift des Herstellers.
Menge: 0,300 m3
Kostengruppen nach DIN 276-1 2008: 432
Kostengruppen nach DIN 276-1 2006: 432
Kostengruppen nach DIN 276-1 1981: 3.1.2.0.0

**2.6.5 Stückzuschlag Spalt schließen, Anzahl der Rohrleitungen bis 2**
Sückzuschlag für Spalt zwischen Brandschutzklappe, rund
oder eckig in eckiger oder runder Aussparung in massiven Wänden, Decken oder leichten Trennwände maschinell
schließen, einschl. Schalungen, bereitstellen von Ma-
schinen usw. sowie deren Beseitigung. Einschl. aller
erforderlichen Nebenmaterialien, Anzahl der Rohrleitungen in der Aussparung bis 2.
Menge: 4,000 St
Kostengruppen nach DIN 276-1 2008: 432
Kostengruppen nach DIN 276-1 2006: 432

### Bereich 3 Wärmeversorgungs-/Klimakaltwasseranlagen sonstiges

#### Titel 3.1 Sonstiges

**3.1.1 Füllen der Heizungsanlage mit einem Wasser-Glykol-Gemisch**
Füllen der der Heizungsanlage auf der Primärseite mit
einem Wasser-Glykol-Gemisch, Anteil Ethylenglykol min.
30 % in mehreren Teilabschnitten. Entlüften und Nachentlüften der kompletten Anlagen. Die Arbeiten und
Inbetriebnahmen sind mit der Bauleitung abzustimmen.
Anfallende Erschwernisse hierbei sind in der Position
enthalten. Einschl. herstellen, vorhalten und wieder
beseitigen aller erforderlichen mobilen Geräte, An-
schlüsse, Verbindungen, Füllpumpen, Meßgeräte etc..
Menge: 43,000 m3

**3.1.2 Füllen der Heizungsanlage mit vollentsalztem Wasser**
Füllen der Heizungsanlage auf der Sekundärseite mit
vollentsalztem Wasser in mehreren Teilabschnitten.
Entlüften und Nachentlüften der kompletten Anlagen. Die
Arbeiten und Inbetriebnahmen sind mit der Bauleitung
abzustimmen. Anfallende Erschwernisse hierbei sind in
der Position enthalten. Die Wasserbeschaffenheit ist
beim Versorger zu erfragen. Die Kosten hierfür sind
einzukalkulieren. Einschl. herstellen, vorhalten und
wieder beseitigen aller erforderlichen mobilen Geräte,
Anschlüsse, Verbindungen, Füllpumpen, Meßgeräte etc..
Menge: 23,000 m3
Kostengruppen nach DIN 276-1 2008: 429
Kostengruppen nach DIN 276-1 2006: 429

**3.1.3 Füllen des Esspeichers**
Füllen des Eisspeichers mit Wasser in einem Zuge.
Einschl. herstellen, vorhalten und wieder beseitigen
aller erforderlichen mobilen Geräte, Anschlüsse, Verbindungen, etc. sowie Wasserkosten.
Menge: 2130,000 m3
Kostengruppen nach DIN 276-1 2008: 429
Kostengruppen nach DIN 276-1 2006: 429

**3.1.4 Bestands-, Revisonspläne**
*** Pauschalposition
Vom AG werden Grundriß- und Schnittpläne oder sonstige
Baupläne der Baumaßnahme in digtaler Form zur Verfügung
gestellt. Vom AN sind Bestands- und Revisionspläne
von dem im LV beschriebenen Leistungen anzufertigen
und zusätzlich zu den Bestandsunterlagen gem.
VOB DIN 18380/3.7 zu liefern. Auf Datenträger als DXF-,
DWG-, PDF- und Plotdatei. Die Pläne sind dem AG vor der
Abnahme zu übergeben.
Menge: 1,000 Psch
Kostengruppen nach DIN 276-1 2008: 429
Kostengruppen nach DIN 276-1 2006: 419

**3.1.5 Dokumentationsrichtlinie**
*** Pauschalposition
Erfüllung der Dokumentationsrichtlinie gem. Weitere
Besondere Vertragsbedingungen.
Menge: 1,000 Psch
Kostengruppen nach DIN 276 2018: 439
Kostengruppen nach DIN 276-1 2008: 432
Kostengruppen nach DIN 276-1 2006: 419

**3.1.6 Schaltbild Gewerk Heizung**
Schaltbild, für das Gewerk Heizung, auf Grundlage der
Ausführungspläne an den Ausführungsstand anpassen,
farbig anlegen und in Kunststoffollie einschweißen.
Format bis DIN A0. Kunststoff 1,0 mm dick, matt und
nach Absprache mit dem AG bzw. der Bauleitung. Das
Schaltbild ist vor dem Einschweißen dem AG zur
Genehmigung vorzulegen.
Menge: 1,000 St
Kostengruppen nach DIN 276-1 2008: 429
Kostengruppen nach DIN 276-1 2006: 429

**3.1.7 Kernbohrung bis 50 mm**
Kernbohrung in Mauerwerk oder Decke aus Stahlbeton,
Bohrdurchmesser bis 50 mm, Bohrtiefe bis 35 cm,
einschl. Lösen des Bohrkerns aus dem Gefüge und Lagerung des anfallenden Kerns im Behälter des AN sowie
dessen Entsorgung (mit Deponiekosten) Bohrstellenhöhe
über Fußboden bis 4,1 m.
Menge: 2,000 St
Kostengruppen nach DIN 276-1 2008: 429
Kostengruppen nach DIN 276-1 2006: 429

**3.1.8 Kernbohrung über 50 bis 100 mm**
Kernbohrung wie Position zuvor, jedoch
Bohrdurchmesser über 50 bis 100 mm.
Menge: 30,000 St
Kostengruppen nach DIN 276-1 2008: 429
Kostengruppen nach DIN 276-1 2006: 429

**3.1.9 Kernbohrung über 100 bis 150 mm**
Kernbohrung wie Position zuvor, jedoch
Bohrdurchmesser über 100 bis 150 mm.
Menge: 25,000 St
Kostengruppen nach DIN 276-1 2008: 429
Kostengruppen nach DIN 276-1 2006: 429

**3.1.10 Kernbohrung über 150 bis 200 mm**
Kernbohrung wie Position zuvor, jedoch
Bohrdurchmesser über 150 bis 200 mm.
Menge: 8,000 St
Kostengruppen nach DIN 276-1 2008: 429
Kostengruppen nach DIN 276-1 2006: 429

**3.1.11 Kernbohrung über 200 bis 250 mm**
Kernbohrung wie Position zuvor, jedoch
Bohrdurchmesser über 200 bis 250 mm.
Menge: 2,000 St
Kostengruppen nach DIN 276-1 2008: 429
Kostengruppen nach DIN 276-1 2006: 429

**3.1.12 Aufhänge- und Stützkonstruktion im Gebäude**
Aufhänge- und Stützkonstruktion als Sonderkonstruktion
für Heizungsleitungen, aus verzinktem Stahl, mit
schalldämmender Zwischenlage, einschl. Decken-/Mauer-
werksbefestigung mit bauaufsichtlich zugelassenen
Befestigungsmitteln, einschl. statischem Nachweis,
Befestigung mit Schrauben, Befestigungsuntergrund
Holz und Beton.
Menge: 500,000 kg
Kostengruppen nach DIN 276-1 2008: 429
Kostengruppen nach DIN 276-1 2006: 434

**3.1.13 Abstellen einer Fachkraft**
Abstellung einer vertrauten Fachkraft bei der Inbetriebnahme der nicht im Lieferumfang befindlichen
Mess-, Steuer- und Regelanlage.
Menge: 15,000 h
Kostengruppen nach DIN 276-1 2008: 429
Kostengruppen nach DIN 276-1 2006: 439

**3.1.14 Schottbuch**
*** Pauschalposition
Führen und erstellen eines Schottbuches für in diesem
Bereich aufgeführten Rohrabschottungen etc. gemäß beigefügter LV-Anlage, in dem die Rohrabschottungen etc.
aufgelistet sind mit den erforderlichen Anlagen wie
Auflistung der erbrachten Leistungen, Zuordnung der
verbauten Produkte zu den jeweiligen allg. bauaufsichtlich eingeführten Zulassungen und Prüfzeugnisse und
Zuordnung der ausführenden Person/Firma zur erbrachten
Leistung durch ein Leistungsbuch mit Nummerierungen für
die Rohrabaschottungen etc..

Darstellung der Lage aller, zu einer Produktgruppe gehörenden Produkte auf einem Übersichtsplan pro Geschoss
durch fortlaufende, ausführungsübergreifende Nummerierung. Fotodokumentation zu den Rohrabschottungen etc.
mit min. zwei Fotos je Schott, z.B. Ober- und Unterseite bei Deckendurchführugen, beidseitig bei Wänden.

Die Dokumentation ist dem Baufortschritt entsprechend
zu erstellen, kontinuierlich fortzuschreiben und abschnittsweise zu übergeben.

Ausführung in 2 Abschnitten (Bauteil bzw. Geschosse).
Vorlage der kontinuierlich fortgeschriebenen Dokumentation auf Anforderung bzw. nach Herstellung des zulassungskonformen Schotts innerhalb von 6 Werktagen,
spätestens jedoch unaufgefordert vor Verschließen von
Vorwänden und Deckenabhängungen, zur Freigabe für weiterführende Arbeiten/Folgegewerke.
Menge: 1,000 Psch
Kostengruppen nach DIN 276-1 2008: 429
Kostengruppen nach DIN 276-1 2006: 419

#### Titel 3.2 Stundenlohnarbeiten

*Hinweis*
Verrechnungssätze für Löhne

Die Verrechnungssätze für die nachstehenden Lohn- und
Berufsgruppen sind unaufgegliedert anzubieten.
In Ihnen sind enthalten
- Lohn- und Gehaltskosten,
- Lohn- und Gehaltsnebenkosten,
- Sozialkosten einschließlich Sozialkassenbeiträge,
- Gemeinkostenanteile,
- Gewinn,
Zuschläge zu den Verrechnungssätzen für vom Auftraggeber angeordnete oder zu vertretende Nacht-, Sonntags-, Feiertags und Mehrarbeit (Überstunden) sind
gesondert nachzuweisen; sie werden in Höhe der tariflichen Vereinbarung vergütet. Für Nacht-, Sonntags- und
Feiertagsarbeit wird als Zuschlag nur der Beitrag
zur gesetzlichen Unfallversicherung vergütet. Beschäftigt der Bieter bei einer der nachstehenden Lohn-/
Berufsgruppen keine Arbeitskräfte, hat er dies anzugeben und statt dessen den Einsatz möglichst gleichwertiger Arbeitskräfte anzubieten.

**3.2.1 Obermonteur**
Menge: 50,000 h
Kostengruppen nach DIN 276-1 2008: 429
Kostengruppen nach DIN 276-1 2006: 429

**3.2.2 A-Monteur**
Menge: 90,000 h
Kostengruppen nach DIN 276-1 2008: 429
Kostengruppen nach DIN 276-1 2006: 429

**3.2.3 B-Monteur**
Menge: 90,000 h
Kostengruppen nach DIN 276-1 2008: 429
Kostengruppen nach DIN 276-1 2006: 429

**3.2.4 C-Monteur**
Menge: 90,000 h
Kostengruppen nach DIN 276-1 2008: 429
Kostengruppen nach DIN 276-1 2006: 429

#### Titel 3.3 Wartungsarbeiten

*Hinweis*
WARTUNGSPAUSCHALE im Zeitraum der Gewährleistung.

Bei den Leistungen für Wartung, Inspektion und Reparaturmaßnahmen handelt es sich um ein separates Angebot,
das jedoch zusammen mit dem Hauptangebot als Gesamtleistung gewertet wird. Das wirtschaftlichste Gesamtangebot wird unter Einbeziehung der Inspektions-, Wartungs- und Reparaturleistungen ermittelt.

Die Beauftragung der Inspektion, Wartung und Reparaturmaßnahmen erfolgt nicht mit dem Hauptauftrag, sondern
bei Bedarf durch einen gesonderten Vertrag nach der
Abnahme. Der AN hat keinen Anspruch auf die Beauftragung.

Gemäß Anlage AMEV Vertragsmuster Wartung und
Inspektion

Auszuführende Arbeiten gemäß Anlage Arbeitskarten KG
420 Wärmeversorgungsanlagen
und Bestandslisten
434 Kälteanlagen
und Bestandslisten
480 Gebäudeautomation / MSR-Anlagen
und Bestandslisten
nach den im LV aufgeführten Komponenten.

In die hier angegebene Wartungspauschale ist die Inspektion und Wartung für ein Jahr als komplette Systemwartung (Kompaktwartung, jedoch keine Vollwartung) einzukalkulieren.

Gegenstand des Wartungsvertrages ist die fachgerechte
Wartung einschließlich der erforderlichen Inspektionen
nach den einschlägigen und anerkannten technischen Re-
geln, den Wartungsanleitungen der AMEV sowie den Wartungsvorschriften der Hersteller.

Die Abrechnung der Wartungsarbeiten hat jeweils
jährlich getrennt vom Hauptauftrag (Investitionssumme)
zu erfolgen.

Hinweis Wartungsvertrag 5.3 Maßgebender Tarifvertrag.

Sollte im Wartungsvertrag unter Tarifvertrag nichts
eingetragen sein, gilt folgender Tarifvertrag:

SHK Bayern

Hinweis Wartungsvertrag 5.3 Maßgebende Lohngruppe.

Sollte im Wartungsvertrag unter Lohngruppe nichts
eingetragen sein gilt folgende Lohngruppe:

KD-Monteur/in

**3.3.1 Wartungsarbeiten gem. AMEV Richtlinie 1. Jahr**
*** Pauschalposition
Wartungsarbeiten an in diesem LV aufgeführten
technischen Geräten und Anlagen für das 1. Jahr
gem. Anlage AMEV Vertragsmuster Wartung und
Inspektion sowie Richtlinien und Herstellerangaben.
Menge: 1,000 Psch
Kostengruppen nach DIN 276-1 2008: 429

**3.3.2 Wartungsarbeiten gem. AMEV Richtlinie 2. Jahr**
*** Pauschalposition
Wartungsarbeiten an in diesem LV aufgeführten
technischen Geräten und Anlagen für das 2. Jahr
gem. Anlage AMEV Vertragsmuster Wartung und
Inspektion sowie Richtlinien und Herstellerangaben.
Menge: 1,000 Psch
Kostengruppen nach DIN 276-1 2008: 429

**3.3.3 Wartungsarbeiten gem. AMEV Richtlinie 3. Jahr**
*** Pauschalposition
Wartungsarbeiten an in diesem LV aufgeführten
technischen Geräten und Anlagen für das 3. Jahr
gem. Anlage AMEV Vertragsmuster Wartung und
Inspektion sowie Richtlinien und Herstellerangaben.
Menge: 1,000 Psch
Kostengruppen nach DIN 276-1 2008: 429

**3.3.4 Wartungsarbeiten gem. AMEV Richtlinie 4. Jahr**
*** Pauschalposition
Wartungsarbeiten an in diesem LV aufgeführten
technischen Geräten und Anlagen für das 4. Jahr
gem. Anlage AMEV Vertragsmuster Wartung und
Inspektion sowie Richtlinien und Herstellerangaben.
Menge: 1,000 Psch
Kostengruppen nach DIN 276-1 2008: 429

### Bereich 4 Dämmarbeiten

#### Titel 4.1 Dämmarbeiten an Heizungsleitungen aus Edelstahl

*Hinweis*
Es sind in den einzelnen Produktlinien einheitliche
Fabrikate und Typen anzubieten und einzubauen.

*Hinweis*
Die Montagehöhe über Gelände/Fußboden beträgt im Untergeschoß bis 4,1 m, in den übrigen Geschoßen bis 3,5 m.

In der Kalkulation der Einheitspreise für die nachfolgenden Positionen sind die vor beschriebenen Vorgaben
zu berücksichtigen.

**4.1.1 Wärmedämmung Mineralwolle Rohr DN 15**
Wärmedämmung ohne Ummantelung DIN 4140 an haus- und
betriebstechnischen Anlagen, an Rohrleitung aus Edelstahl oder Stahl schwarz, DN 15, Rohrverbindung als
Pressverbindung oder mit Rohrkupplung, Mindestabstände
nach DIN 4140 sind nicht eingehalten, im Gebäude, Dämmung aus Mineralwolle, AS-Qualität und hydrophobiert,
als Rohrschale, Dämmschichtdicke 20 mm, Brandverhaltensklasse DIN EN 13501-1 A2 -s1, d0 (nichtbrennbar),
Wärmeleitfähigkeit 0,035 W/(mK) bei 40 Grad C Mitteltemperatur DIN EN 12667, kaschiert mit Alufolie.
Menge: 10,000 m
Kostengruppen nach DIN 276-1 2008: 422
Kostengruppen nach DIN 276-1 2006: 422
Kostengruppen nach DIN 276-1 1981: 3.2.3.0.0

**4.1.2 Wärmedämmung Mineralwolle Rohr DN 20**
Leistung wie Position zuvor, jedoch
für Rohrleitung DN 20,
Dämmschichtdicke 20 mm.
Menge: 15,000 m
Kostengruppen nach DIN 276-1 2008: 422
Kostengruppen nach DIN 276-1 2006: 422

**4.1.3 Wärmedämmung Mineralwolle Rohr DN 25**
Leistung wie Position zuvor, jedoch
für Rohrleitung DN 25,
Dämmschichtdicke 30 mm.
Menge: 1200,000 m
Kostengruppen nach DIN 276-1 2008: 422
Kostengruppen nach DIN 276-1 2006: 422

**4.1.4 Wärmedämmung Mineralwolle Rohr DN 32**
Leistung wie Position zuvor, jedoch
für Rohrleitung DN 32,
Dämmschichtdicke 30 mm.
Menge: 550,000 m
Kostengruppen nach DIN 276-1 2008: 422
Kostengruppen nach DIN 276-1 2006: 422

**4.1.5 Wärmedämmung Mineralwolle Rohr DN 40**
Leistung wie Position zuvor, jedoch
für Rohrleitung DN 40,
Dämmschichtdicke 40 mm.
Menge: 600,000 m
Kostengruppen nach DIN 276-1 2008: 422
Kostengruppen nach DIN 276-1 2006: 422

**4.1.6 Wärmedämmung Mineralwolle Rohr DN 50**
Leistung wie Position zuvor, jedoch
für Rohrleitung DN 50,
Dämmschichtdicke 60 mm.
Menge: 630,000 m
Kostengruppen nach DIN 276-1 2008: 422
Kostengruppen nach DIN 276-1 2006: 422

**4.1.7 Wärmedämmung Mineralwolle Rohr DN 65**
Leistung wie Position zuvor, jedoch
für Rohrleitung DN 65,
Dämmschichtdicke 80 mm.
Menge: 285,000 m
Kostengruppen nach DIN 276-1 2008: 422
Kostengruppen nach DIN 276-1 2006: 422

**4.1.8 Passstück Wärmedämmung Rohr DN 15**
Passstück aus Mineralwolle, AS-Qualität und hydrophobiert, Wärmedämmung DIN 4140 an haus- und betriebstechnischen Anlagen, an Rohrleitung aus Edelstahl oder
Stahl schwarz, DN 15, Mindestabstände nach DIN 4140
sind nicht eingehalten, im Gebäude, Brandverhaltensklasse DIN EN 13501-1 A2-s1, d0 (nichtbrennbar), Wärmeleitfähigkeit 0,035 W/(mK) bei 40 Grad C Mitteltemperatur DIN EN 12667, Dämmschichtdicke 20 mm, kaschiert mit
Aluminiumfolie,
Menge: 4,000 St
Kostengruppen nach DIN 276-1 2008: 422
Kostengruppen nach DIN 276-1 2006: 422
Kostengruppen nach DIN 276-1 1981: 3.2.3.0.0

**4.1.9 Passstück Wärmedämmung Rohr DN 20**
Leistung wie Position zuvor, jedoch
DN 20,
Dämmschichtdicke 20 mm.
Menge: 40,000 St
Kostengruppen nach DIN 276-1 2008: 422
Kostengruppen nach DIN 276-1 2006: 422

**4.1.10 Passstück Wärmedämmung Rohr DN 25**
Passstück wie Position zuvor, jedoch
DN 25,
Dämmschichtdicke 30 mm.
Menge: 390,000 St
Kostengruppen nach DIN 276-1 2008: 422
Kostengruppen nach DIN 276-1 2006: 422

**4.1.11 Passstück Wärmedämmung Rohr DN 32**
Passstück wie Position zuvor, jedoch
DN 32,
Dämmschichtdicke 30 mm.
Menge: 100,000 St
Kostengruppen nach DIN 276-1 2008: 422
Kostengruppen nach DIN 276-1 2006: 422

**4.1.12 Passstück Wärmedämmung Rohr DN 40**
Passstück wie Position zuvor, jedoch
DN 40,
Dämmschichtdicke 40 mm.
Menge: 80,000 St
Kostengruppen nach DIN 276-1 2008: 422
Kostengruppen nach DIN 276-1 2006: 422

**4.1.13 Passstück Wärmedämmung Rohr DN 50**
Passstück wie Position zuvor, jedoch
DN 50,
Dämmschichtdicke 60 mm.
Menge: 125,000 St
Kostengruppen nach DIN 276-1 2008: 422
Kostengruppen nach DIN 276-1 2006: 422

**4.1.14 Passstück Wärmedämmung Rohr DN 65**
Passstück wie Position zuvor, jedoch
DN 65,
Dämmschichtdicke 80 mm.
Menge: 50,000 St
Kostengruppen nach DIN 276-1 2008: 422
Kostengruppen nach DIN 276-1 2006: 422

**4.1.15 Bogen Wärmedämmung Rohr DN 15**
Bogen aus Mineralwolle, AS-Qualität und hydrophobiert,
Wärmedämmung DIN 4140 an haus- und betriebstechnischen
Anlagen, an Rohrleitung aus Edelstahl oder Stahl schwarz, DN 15, Mindestabstände nach DIN 4140 sind nicht eingehalten, im Ge-
bäude, Brandverhaltensklasse DIN EN 13501-1 A2 -s1, d0
(nichtbrennbar), Wärmeleitfähigkeit 0,035 W/(mK) bei 40
Grad C Mitteltemperatur DIN EN 12667, Dämmschichtdicke
20 mm, kaschiert mit Aluminiumfolie.
Menge: 4,000 St
Kostengruppen nach DIN 276-1 2008: 422
Kostengruppen nach DIN 276-1 2006: 422
Kostengruppen nach DIN 276-1 1981: 3.2.3.0.0

**4.1.16 Bogen Wärmedämmung Rohr DN 20**
Leistung wie Position zuvor, jedoch
DN 20,
Dämmschichtdicke 20 mm.
Menge: 40,000 St
Kostengruppen nach DIN 276-1 2008: 422
Kostengruppen nach DIN 276-1 2006: 422

**4.1.17 Bogen Wärmedämmung Rohr DN 25**
Bogen wie Position zuvor, jedoch
DN 25,
Dämmschichtdicke 30 mm.
Menge: 390,000 St
Kostengruppen nach DIN 276-1 2008: 422
Kostengruppen nach DIN 276-1 2006: 422

**4.1.18 Bogen Wärmedämmung Rohr DN 32**
Bogen wie Position zuvor, jedoch
DN 32,
Dämmschichtdicke 30 mm.
Menge: 100,000 St
Kostengruppen nach DIN 276-1 2008: 422
Kostengruppen nach DIN 276-1 2006: 422

**4.1.19 Bogen Wärmedämmung Rohr DN 40**
Bogen wie Position zuvor, jedoch
DN 40,
Dämmschichtdicke 40 mm.
Menge: 80,000 St
Kostengruppen nach DIN 276-1 2008: 422
Kostengruppen nach DIN 276-1 2006: 422

**4.1.20 Bogen Wärmedämmung Rohr DN 50**
Bogen wie Position zuvor, jedoch
DN 50,
Dämmschichtdicke 60 mm.
Menge: 125,000 St
Kostengruppen nach DIN 276-1 2008: 422
Kostengruppen nach DIN 276-1 2006: 422

**4.1.21 Bogen Wärmedämmung Rohr DN 65**
Bogen wie Position zuvor, jedoch
DN 65,
Dämmschichtdicke 80 mm.
Menge: 50,000 St
Kostengruppen nach DIN 276-1 2008: 422
Kostengruppen nach DIN 276-1 2006: 422

**4.1.22 Konus Wärmedämmung Rohr DN 25**
Konus aus Mineralwolle, AS-Qualität und hydrophobiert,
Wärmedämmung DIN 4140 an haus- und betriebstechnischen
Anlagen, an Rohrleitung aus Edelstahl, DN 25, Mindestabstände nach DIN 4140 sind nicht eingehalten, im Ge-
bäude, Brandverhaltensklasse DIN EN 13501-1 A2 -s1, d0
(nichtbrennbar), Wärmeleitfähigkeit 0,035 W/(mK) bei 40
Grad C Mitteltemperatur DIN EN 12667, Dämmschichtdicke
30 mm, kaschiert mit Aluminiumfolie.
Menge: 2,000 St
Kostengruppen nach DIN 276-1 2008: 422
Kostengruppen nach DIN 276-1 2006: 422
Kostengruppen nach DIN 276-1 1981: 3.2.3.0.0

**4.1.23 Konus Wärmedämmung Rohr DN 32**
Konus wie Position zuvor, jedoch
DN 32,
Dämmschichtdicke 30 mm.
Menge: 16,000 St
Kostengruppen nach DIN 276-1 2008: 422
Kostengruppen nach DIN 276-1 2006: 422

**4.1.24 Konus Wärmedämmung Rohr DN 40**
Konus wie Position zuvor, jedoch
DN 40,
Dämmschichtdicke 40 mm.
Menge: 24,000 St
Kostengruppen nach DIN 276-1 2008: 422
Kostengruppen nach DIN 276-1 2006: 422

**4.1.25 Konus Wärmedämmung Rohr DN 50**
Leistung wie Position zuvor, jedochKonus wie Position zuvor, jedoch 50,
Dämmschichtdicke 60 mm.
Menge: 16,000 St
Kostengruppen nach DIN 276-1 2008: 422
Kostengruppen nach DIN 276-1 2006: 422

**4.1.26 Konus Wärmedämmung Rohr DN 65**
Konus wie Position zuvor, jedoch
DN 65,
Dämmschichtdicke 80 mm.
Menge: 12,000 St
Kostengruppen nach DIN 276-1 2008: 422
Kostengruppen nach DIN 276-1 2006: 422

**4.1.27 Stutzen Wärmedämmung Rohr DN 20**
Stutzen aus Mineralwolle, AS-Qualität und hydrophobiert, Wärmedämmung DIN 4140 an haus- und betriebstechnischen Anlagen, an Rohrleitung aus Edelstahl,
DN 20, Mindestabstände nach DIN 4140 sind nicht eingehalten, im Gebäude, Brandverhaltensklasse DIN EN
13501-1 A2 -s1, d0 (nichtbrennbar), Wärmeleitfähigkeit
0,035 W/(mK) bei 40 Grad C Mitteltemperatur DIN EN
12667, Dämmschichtdicke 20 mm, kaschiert mit Aluminiumfolie, einschl. herstellen des Ausschnittes.
Menge: 2,000 St
Kostengruppen nach DIN 276-1 2008: 422
Kostengruppen nach DIN 276-1 2006: 422
Kostengruppen nach DIN 276-1 1981: 3.2.3.0.0

**4.1.28 Stutzen Wärmedämmung Rohr DN 25**
Stutzen wie Position zuvor, jedoch
DN 25,
Dämmschichtdicke 30 mm.
Menge: 17,000 St
Kostengruppen nach DIN 276-1 2008: 422
Kostengruppen nach DIN 276-1 2006: 422

**4.1.29 Stutzen Wärmedämmung Rohr DN 32**
Stutzen wie Position zuvor, jedoch
DN 32,
Dämmschichtdicke 30 mm.
Menge: 20,000 St
Kostengruppen nach DIN 276-1 2008: 422
Kostengruppen nach DIN 276-1 2006: 422

**4.1.30 Stutzen Wärmedämmung Rohr DN 40**
Stutzen wie Position zuvor, jedoch
DN 40,
Dämmschichtdicke 40 mm.
Menge: 37,000 St
Kostengruppen nach DIN 276-1 2008: 422
Kostengruppen nach DIN 276-1 2006: 422

**4.1.31 Stutzen Wärmedämmung Rohr DN 50**
Stutzen wie Position zuvor, jedoch
DN 50,
Dämmschichtdicke 60 mm.
Menge: 24,000 St
Kostengruppen nach DIN 276-1 2008: 422
Kostengruppen nach DIN 276-1 2006: 422

**4.1.32 Stutzen Wärmedämmung Rohr DN 65**
Stutzen wie Position zuvor, jedoch
DN 65,
Dämmschichtdicke 80 mm.
Menge: 27,000 St
Kostengruppen nach DIN 276-1 2008: 422
Kostengruppen nach DIN 276-1 2006: 422

**4.1.33 Verkleben der Stirnseite bis DN 65**
Verkleben der Stirnseite der Dämmung aus Mineralwolle,
AS-Qualität und hydrophobiert, Wärmedämmung DIN 4140 an
haus- und betriebstechnischen Anlagen, an Rohrleitung,
Dammschichtdicke bis 80 mm, mit Aluminiumklebeband bei
Endstellen, bis DN 65, Arbeitshöhe des Montageortes bis
3,5 m über der Standfläche des hierfür erforderlichen
Gerüstes.
Menge: 30,000 St
Kostengruppen nach DIN 276-1 2008: 422
Kostengruppen nach DIN 276-1 2006: 422

**4.1.34 Ausschnitt an Wärmedämmung für Gewindestange**
Ausschnitt für Gewindestange an Wärmedämmung ohne
Ummantelung DIN 4140 an haus- und betriebstechnischen
Anlagen, an Rohrleitung, bis DN 65, Dämmschichtdicke
bis 80 mm, Arbeitshöhe des Montageortes bis 3,5 m über
der Standfläche des hierfür erforderlichen Gerüstes.
Menge: 2040,000 St
Kostengruppen nach DIN 276-1 2008: 412
Kostengruppen nach DIN 276-1 2006: 422

**4.1.35 Wärmedämmung Rohr AD 18 mm PE-F Dämmhülse GEG 100 %**
Wärmedämmung DIN 4140 an Rohrleitung, Außendurchmesser
bis 18 mm, im Gebäude, Wärmeverteilungsleitungen zwischen beheizten Räumen gemäß Gebäudeenergiegesetz (GEG)
im Fußbodenaufbau 100 %, Dämmung aus Polyolefin-Schaum
(PE-F) DIN EN 14313, als Dämmhülse exzentrisch, mit
coextrudierter Polyolefin-Außenhaut, Brandverhaltensklasse DIN EN 13501-1 E (normalentflammbar), Verlegung
auf dem Rohfußboden.
Menge: 5,000 m
Kostengruppen nach DIN 276-1 2008: 499
Kostengruppen nach DIN 276-1 2006: 499

**4.1.36 Wärmedämmung Rohr AD 22 mm PE-F Dämmhülse GEG 100 %**
Wärmedämmung DIN 4140 an Rohrleitung wie Position,
zuvor jedoch Aussendurchmesser 22 mm.
Menge: 5,000 m
Kostengruppen nach DIN 276-1 2008: 499
Kostengruppen nach DIN 276-1 2006: 499

**4.1.37 Wärmedämmung Rohr AD 18 mm PE-F Dämmhülse GEG 50 %**
Wärmedämmung DIN 4140 an Rohrleitung wie Position
zuvor, jedoch Aussendurchmesser 22 mm, Dämmung 50 %
gemäß GEG.
Menge: 5,000 m
Kostengruppen nach DIN 276-1 2008: 499
Kostengruppen nach DIN 276-1 2006: 499

**4.1.38 Wärmedämmung Rohr AD 22 mm PE-F Dämmhülse GEG 50 %**
Wärmedämmung DIN 4140 an Rohrleitung wie Position
zuvor, jedoch Aussendurchmesser 18 mm, Dämmung 50 %
gemäß GEG.
Menge: 5,000 m
Kostengruppen nach DIN 276-1 2008: 499
Kostengruppen nach DIN 276-1 2006: 499

*Hinweis: Ummantelung mit Kunststofffolie*

**4.1.39 Nachträgliche Ummantelung mit Kunststofffolie an Dämmung Rohr DN 20**
Nachträgliche Ummantelung DIN 4140 an vorhandener Wärmedämmung an Rohrleitung, DN 20, Mindestabstände DIN
4140 sind nicht eingehalten, im Gebäude, Dämmung aus
Mineralwolle, Dämmschichtdicke 20 mm, Ummantelung aus
harter Kunststofffolie, Nähte quellverschweißen,
Menge: 5,000 m
Kostengruppen nach DIN 276 2018: 499
Kostengruppen nach DIN 276-1 2008: 499

**4.1.40 Nachträgliche Ummantelung mit Kunststofffolie an Dämmung Rohr DN 25**
Nachträgliche Ummantelung mit Kunststofffolie wie
Position zuvor, jedoch an
Rohrleitung, DN 25,
Dämmschichtdicke 30 mm.
Menge: 5,000 m
Kostengruppen nach DIN 276 2018: 499
Kostengruppen nach DIN 276-1 2008: 499

**4.1.41 Nachträgliche Ummantelung mit Kunststofffolie an Dämmung Rohr DN 32**
Nachträgliche Ummantelung mit Kunststofffolie wie
Position zuvor, jedoch an
Rohrleitung, DN 32,
Dämmschichtdicke 30 mm.
Menge: 5,000 m
Kostengruppen nach DIN 276 2018: 499
Kostengruppen nach DIN 276-1 2008: 499

**4.1.42 Nachträgliche Ummantelung mit Kunststofffolie an Dämmung Rohr DN 40**
Nachträgliche Ummantelung mit Kunststofffolie wie
Position zuvor, jedoch an
Rohrleitung, DN 40,
Dämmschichtdicke 40 bis 50 mm.
Menge: 5,000 m
Kostengruppen nach DIN 276 2018: 499
Kostengruppen nach DIN 276-1 2008: 499

**4.1.43 Nachträgliche Ummantelung mit Kunststofffolie Passstück DN 20**
Nachträgliche Ummantelung DIN 4140 bei vorh. Wärmedämmung, an Passstück, DN 20, im Gebäude, Dämmung aus
Mineralwolle, Dämmschichtdicke 20 mm, Ummantelung aus
harter Kunststofffolie, Nähte quellverschweißen.
Menge: 4,000 St
Kostengruppen nach DIN 276-1 2008: 422
Kostengruppen nach DIN 276-1 2006: 422
Kostengruppen nach DIN 276-1 1981: 3.2.3.0.0

**4.1.44 Nachträgliche Ummantelung mit Kunststofffolie Passstück DN 25**
Nachträgliche Ummantelung mit Kunststofffolie wie
Position zuvor, jedoch an
Passstück, DN 25,
Dämmschichtdicke 30 mm.
Menge: 4,000 St
Kostengruppen nach DIN 276-1 2008: 422

**4.1.45 Nachträgliche Ummantelung mit Kunststofffolie Passstück DN 32**
Nachträgliche Ummantelung mit Kunststofffolie wie
Position zuvor, jedoch an
Passstück, DN 32,
Dämmschichtdicke 30 mm.
Menge: 4,000 St
Kostengruppen nach DIN 276-1 2008: 422

**4.1.46 Nachträgliche Ummantelung mit Kunststofffolie Passstück DN 40**
Nachträgliche Ummantelung mit Kunststofffolie wie
Position zuvor, jedoch an
Passstück, DN 40,
Dämmschichtdicke 40 bis 50 mm.
Menge: 4,000 St
Kostengruppen nach DIN 276-1 2008: 422

**4.1.47 Nachträgliche Ummantelung mit Kunststofffolie Bogen DN 20**
Nachträgliche Ummantelung DIN 4140 bei vorh. Wärmedämmung, an Bogen, DN 20, im Gebäude, Dämmung aus
Mineralwolle, Dämmschichtdicke 20 mm, Ummantelung aus
harter Kunststofffolie, Nähte quellverschweißen.
Menge: 4,000 St
Kostengruppen nach DIN 276-1 2008: 422
Kostengruppen nach DIN 276-1 2006: 422
Kostengruppen nach DIN 276-1 1981: 3.2.3.0.0

**4.1.48 Nachträgliche Ummantelung mit Kunststofffolie Bogen DN 25**
Nachträgliche Ummantelung mit Kunststofffolie wie
Position zuvor, jedoch an
Bogen, DN 25,
Dämmschichtdicke 30 mm.
Menge: 4,000 St
Kostengruppen nach DIN 276-1 2008: 422

**4.1.49 Nachträgliche Ummantelung mit Kunststofffolie Bogen DN 32**
Nachträgliche Ummantelung mit Kunststofffolie wie
Position zuvor, jedoch an
Bogen, DN 32,
Dämmschichtdicke 30 mm.
Menge: 4,000 St
Kostengruppen nach DIN 276-1 2008: 422

**4.1.50 Nachträgliche Ummantelung mit Kunststofffolie Bogen DN 40**
Nachträgliche Ummantelung mit Kunststofffolie wie
Position zuvor, jedoch an
Bogen, DN 40,
Dämmschichtdicke 40 bis 50 mm.
Menge: 4,000 St
Kostengruppen nach DIN 276-1 2008: 422

**4.1.51 Nachträgliche Ummantelung mit Kunststofffolie Konus DN 25**
Nachträgliche Ummantelung DIN 4140 bei vorh. Wärmedämmung, an Konus, DN 20, im Gebäude, Dämmung aus
Mineralwolle, Dämmschichtdicke 20 mm, Ummantelung aus
harter Kunststofffolie, Nähte quellverschweißen.
Menge: 2,000 St
Kostengruppen nach DIN 276-1 2008: 422
Kostengruppen nach DIN 276-1 2006: 422
Kostengruppen nach DIN 276-1 1981: 3.2.3.0.0

**4.1.52 Nachträgliche Ummantelung mit Kunststofffolie Konus DN 32**
Nachträgliche Ummantelung mit Kunststofffolie wie
Position zuvor, jedoch an
Konus, DN 32,
Dämmschichtdicke 30 mm.
Menge: 2,000 St
Kostengruppen nach DIN 276-1 2008: 422

**4.1.53 Nachträgliche Ummantelung mit Kunststofffolie Konus DN 40**
Nachträgliche Ummantelung mit Kunststofffolie wie
Position zuvor, jedoch an
Konus, DN 40,
Dämmschichtdicke 40 mm.
Menge: 2,000 St
Kostengruppen nach DIN 276-1 2008: 422

**4.1.54 Nachträgliche Ummantelung mit Kunststofffolie Stutzen DN 32**
Nachträgliche Ummantelung DIN 4140 bei vorh. Wärmedämmung, an Stutzen, DN 32, im Gebäude, Dämmung aus
Mineralwolle, Dämmschichtdicke 30 mm, Ummantelung aus
harter Kunststofffolie, Nähte quellverschweißen.
Einschl. herstellen des Ausschnittes.
Menge: 2,000 St
Kostengruppen nach DIN 276-1 2008: 422
Kostengruppen nach DIN 276-1 2006: 422
Kostengruppen nach DIN 276-1 1981: 3.2.3.0.0

**4.1.55 Nachträgliche Ummantelung mit Kunststofffolie Stutzen DN 40**
Nachträgliche Ummantelung mit Kunststofffolie wie
Position zuvor, jedoch an
Stutzen, DN 40,
Dämmschichtdicke 40 mm.
Menge: 2,000 St
Kostengruppen nach DIN 276-1 2008: 422

**4.1.56 Nachträgliche Ummantelung Endstelle mit Manschette bis DN 25**
Nachträgliche Ummantelung DIN 4140 bei vorh. Wärmedämmung, an Endstelle, DN 25, im Gebäude, Dämmung aus
Mineralwolle, Dämmschichtdicke 30 mm, Ummantelung aus
harter Kunststofffolie.
Menge: 2,000 St
Kostengruppen nach DIN 276-1 2008: 422
Kostengruppen nach DIN 276-1 2006: 422
Kostengruppen nach DIN 276-1 1981: 3.2.3.0.0

**4.1.57 Nachträgliche Ummantelung Endstelle mit Manschette DN 32 bis DN 40**
Nachträgliche Ummantelung mit Blechmanschette wie
Position zuvor, an Endstelle DN 32 bis DN 40,
Dämmschichtdicke 30 bis 50 mm.
Menge: 4,000 St
Kostengruppen nach DIN 276-1 2008: 422

**4.1.58 Ausschnitt für Gewindestange an Ummantelung aus Kunststofffolie**
Ausschnitt für Gewindestange an nachträglicher Ummantelung DIN 4140 bei vorh. Wärmedämmung, Ummantelung aus
Blech.
Menge: 20,000 St
Kostengruppen nach DIN 276-1 2008: 412
Kostengruppen nach DIN 276-1 2006: 422

*Hinweis: Ummantelung mit Blech*

**4.1.59 Nachträgliche Ummantelung mit Blech an Dämmung Rohr DN 20**
Nachträgliche Ummantelung DIN 4140 an vorhandener Wärmedämmung an Rohrleitung, DN 20, Mindestabstände DIN
4140 sind nicht eingehalten, im Gebäude, Dämmung aus
Mineralwolle, Dämmschichtdicke 20 mm, Ummantelung aus
nichtprofiliertem Blech, Stahl, verzinkt, Überlappungen
verschrauben.
Menge: 5,000 m
Kostengruppen nach DIN 276 2018: 499
Kostengruppen nach DIN 276-1 2008: 499

**4.1.60 Nachträgliche Ummantelung mit Blech an Dämmung Rohr DN 25**
Nachträgliche Ummantelung mit Blech wie Position zuvor,
jedoch an Rohrleitung, DN 25,
Dämmschichtdicke 30 mm.
Menge: 45,000 m
Kostengruppen nach DIN 276 2018: 499
Kostengruppen nach DIN 276-1 2008: 499

**4.1.61 Nachträgliche Ummantelung mit Blech an Dämmung Rohr DN 32**
Nachträgliche Ummantelung mit Blech wie Position zuvor,
jedoch an Rohrleitung, DN 32,
Dämmschichtdicke 30 mm.
Menge: 90,000 m
Kostengruppen nach DIN 276 2018: 499
Kostengruppen nach DIN 276-1 2008: 499

**4.1.62 Nachträgliche Ummantelung mit Blech an Dämmung Rohr DN 40**
Nachträgliche Ummantelung mit Blech wie Position zuvor,
jedoch an Rohrleitung, DN 40,
Dämmschichtdicke 40 bis 50 mm.
Menge: 70,000 m
Kostengruppen nach DIN 276 2018: 499
Kostengruppen nach DIN 276-1 2008: 499

**4.1.63 Nachträgliche Ummantelung mit Blech an Dämmung Rohr DN 50**
Nachträgliche Ummantelung mit Blech wie Position zuvor,
jedoch an Rohrleitung, DN 50,
Dämmschichtdicke 60 mm.
Menge: 85,000 m
Kostengruppen nach DIN 276 2018: 499
Kostengruppen nach DIN 276-1 2008: 499

**4.1.64 Nachträgliche Ummantelung mit Blech an Dämmung Rohr DN 65**
Nachträgliche Ummantelung mit Blech wie Position zuvor,
jedoch an Rohrleitung, DN 65,
Dämmschichtdicke 70 mm.
Menge: 95,000 m
Kostengruppen nach DIN 276 2018: 499
Kostengruppen nach DIN 276-1 2008: 499

**4.1.65 Ummantelung nachträglich mit Blech Passstück DN 20**
Nachträgliche Ummantelung DIN 4140 bei vorh. Wärmedämmung, an Passstück, DN 20, im Gebäude, Dämmung aus
Mineralwolle, Dämmschichtdicke 20 mm, Ummantelung aus
nichtprofiliertem Blech, Stahl, verzinkt, Überlappungen
verschrauben.
Menge: 2,000 St
Kostengruppen nach DIN 276-1 2008: 422
Kostengruppen nach DIN 276-1 2006: 422
Kostengruppen nach DIN 276-1 1981: 3.2.3.0.0

**4.1.66 Ummantelung nachträglich mit Blech Passstück DN 25**
Nachträgliche Ummantelung mit Blech wie Position zuvor,
jedoch an Passstück, DN 25,
Dämmschichtdicke 30 mm.
Menge: 10,000 St
Kostengruppen nach DIN 276-1 2008: 422

**4.1.67 Ummantelung nachträglich mit Blech Passstück DN 32**
Nachträgliche Ummantelung mit Blech wie Position zuvor,
jedoch an Passstück, DN 32,
Dämmschichtdicke 30 mm.
Menge: 20,000 St
Kostengruppen nach DIN 276-1 2008: 422

**4.1.68 Ummantelung nachträglich mit Blech Passstück DN 40**
Nachträgliche Ummantelung mit Blech wie Position zuvor,
jedoch an Passstück, DN 40,
Dämmschichtdicke 40 bis 50 mm.
Menge: 30,000 St
Kostengruppen nach DIN 276-1 2008: 422

**4.1.69 Ummantelung nachträglich mit Blech Passstück DN 50**
Nachträgliche Ummantelung mit Blech wie Position zuvor,
jedoch an Passstück, DN 50,
Dämmschichtdicke 60 mm.
Menge: 25,000 St
Kostengruppen nach DIN 276-1 2008: 422

**4.1.70 Ummantelung nachträglich mit Blech Passstück DN 65**
Nachträgliche Ummantelung mit Blech wie Position zuvor,
jedoch an Passstück, DN 65,
Dämmschichtdicke 70 mm.
Menge: 40,000 St
Kostengruppen nach DIN 276-1 2008: 422

**4.1.71 Ummantelung nachträglich mit Blech Bogen DN 20**
Nachträgliche Ummantelung DIN 4140 bei vorh. Wärmedämmung, an Bogen, DN 20, im Gebäude, Dämmung aus
Mineralwolle, Dämmschichtdicke 20 mm, Ummantelung aus
nichtprofiliertem Blech, Stahl, verzinkt, Überlappungen
verschrauben.
Menge: 10,000 St
Kostengruppen nach DIN 276-1 2008: 422
Kostengruppen nach DIN 276-1 2006: 422
Kostengruppen nach DIN 276-1 1981: 3.2.3.0.0

**4.1.72 Ummantelung nachträglich mit Blech Bogen DN 25**
Nachträgliche Ummantelung mit Blech wie Position zuvor,
jedoch an Bogen, DN 25,
Dämmschichtdicke 30 mm.
Menge: 10,000 St
Kostengruppen nach DIN 276-1 2008: 422

**4.1.73 Ummantelung nachträglich mit Blech Bogen DN 32**
Nachträgliche Ummantelung mit Blech wie Position zuvor,
jedoch an Bogen, DN 32,
Dämmschichtdicke 30 mm.
Menge: 20,000 St
Kostengruppen nach DIN 276-1 2008: 422

**4.1.74 Ummantelung nachträglich mit Blech Bogen DN 40**
Nachträgliche Ummantelung mit Blech wie Position zuvor,
jedoch an Bogen, DN 40,
Dämmschichtdicke 40 bis 50 mm.
Menge: 30,000 St
Kostengruppen nach DIN 276-1 2008: 422

**4.1.75 Ummantelung nachträglich mit Blech Bogen DN 50**
Nachträgliche Ummantelung mit Blech wie Position zuvor,
jedoch an Bogen, DN 50,
Dämmschichtdicke 60 mm.
Menge: 25,000 St
Kostengruppen nach DIN 276-1 2008: 422

**4.1.76 Ummantelung nachträglich mit Blech Bogen DN 65**
Nachträgliche Ummantelung mit Blech wie Position zuvor,
jedoch an Bogen, DN 65,
Dämmschichtdicke 70 mm.
Menge: 40,000 St
Kostengruppen nach DIN 276-1 2008: 422

**4.1.77 Ummantelung nachträglich mit Blech Konus DN 25**
Nachträgliche Ummantelung DIN 4140 bei vorh. Wärmedämmung, an Konus, DN 20, im Gebäude, Dämmung aus
Mineralwolle, Dämmschichtdicke 20 mm, Ummantelung aus
nichtprofiliertem Blech, Stahl, verzinkt, Überlappungen
verschrauben.
Menge: 2,000 St
Kostengruppen nach DIN 276-1 2008: 422
Kostengruppen nach DIN 276-1 2006: 422
Kostengruppen nach DIN 276-1 1981: 3.2.3.0.0

**4.1.78 Ummantelung nachträglich mit Blech Konus DN 32**
Nachträgliche Ummantelung mit Blech wie Position zuvor,
jedoch an Konus, DN 32,
Dämmschichtdicke 30 mm.
Menge: 2,000 St
Kostengruppen nach DIN 276-1 2008: 422

**4.1.79 Ummantelung nachträglich mit Blech Konus DN 40**
Nachträgliche Ummantelung mit Blech wie Position zuvor,
jedoch an Konus, DN 40,
Dämmschichtdicke 40 mm.
Menge: 2,000 St
Kostengruppen nach DIN 276-1 2008: 422

**4.1.80 Ummantelung nachträglich mit Blech Konus DN 50**
Nachträgliche Ummantelung mit Blech wie Position zuvor,
jedoch an Konus, DN 50,
Dämmschichtdicke 60 mm.
Menge: 4,000 St
Kostengruppen nach DIN 276-1 2008: 422

**4.1.81 Ummantelung nachträglich mit Blech Konus DN 65**
Nachträgliche Ummantelung mit Blech wie Position zuvor,
jedoch an Konus, DN 65,
Dämmschichtdicke 70 mm.
Menge: 2,000 St
Kostengruppen nach DIN 276-1 2008: 422

**4.1.82 Ummantelung nachträglich mit Blech Stutzen DN 32**
Nachträgliche Ummantelung DIN 4140 bei vorh. Wärmedämmung, an Stutzen, DN 32, im Gebäude, Dämmung aus
Mineralwolle, Dämmschichtdicke 30 mm, Ummantelung aus
nichtprofiliertem Blech, Stahl, verzinkt, Überlappungen
verschrauben. Einschl. herstellen des Ausschnittes.
Menge: 4,000 St
Kostengruppen nach DIN 276-1 2008: 422
Kostengruppen nach DIN 276-1 2006: 422
Kostengruppen nach DIN 276-1 1981: 3.2.3.0.0

**4.1.83 Ummantelung nachträglich mit Blech Stutzen DN 40**
Nachträgliche Ummantelung mit Blech wie Position zuvor,
jedoch an Stutzen, DN 40,
Dämmschichtdicke 40 mm.
Menge: 3,000 St
Kostengruppen nach DIN 276-1 2008: 422

**4.1.84 Ummantelung nachträglich mit Blech Stutzen DN 50**
Nachträgliche Ummantelung mit Blech wie Position zuvor,
jedoch an Stutzen, DN 50,
Dämmschichtdicke 60 mm.
Menge: 2,000 St
Kostengruppen nach DIN 276-1 2008: 422

**4.1.85 Ummantelung nachträglich mit Blech Stutzen DN 65**
Nachträgliche Ummantelung mit Blech wie Position zuvor,
jedoch an Stutzen, DN 65,
Dämmschichtdicke 70 mm.
Menge: 3,000 St
Kostengruppen nach DIN 276-1 2008: 422

**4.1.86 Ummantelung nachträglich mit Blech Endstelle bis DN 25**
Nachträgliche Ummantelung DIN 4140 bei vorh. Wärmedämmung, an Endstelle, DN 25, im Gebäude, Dämmung aus
Mineralwolle, Dämmschichtdicke 30 mm, Ummantelung aus
nichtprofiliertem Blech, Stahl, verzinkt, Überlappungen
verschrauben.
Menge: 2,000 St
Kostengruppen nach DIN 276-1 2008: 422
Kostengruppen nach DIN 276-1 2006: 422
Kostengruppen nach DIN 276-1 1981: 3.2.3.0.0

**4.1.87 Ummantelung nachträglich mit Blech Endstelle DN 32 bis DN 40**
Nachträgliche Ummantelung mit Blech wie Position zuvor,
jedoch an Endstelle DN 32 bis DN 40,
Dämmschichtdicke 30 bis 50 mm.
Menge: 6,000 St
Kostengruppen nach DIN 276-1 2008: 422

**4.1.88 Ummantelung nachträglich mit Blech Endstelle DN 50 bis DN 65**
Nachträgliche Ummantelung mit Blech wie Position zuvor,
jedoch an Endstelle DN 50 bis DN 65,
Dämmschichtdicke 50 bis 70 mm.
Menge: 4,000 St
Kostengruppen nach DIN 276-1 2008: 422

**4.1.89 Ausschnitt für Gewindestange an Ummantelung aus Blech**
Ausschnitt für Gewindestange an nachträglicher Ummantelung DIN 4140 bei vorh. Wärmedämmung, Ummantelung aus
Blech.
Menge: 28,000 St
Kostengruppen nach DIN 276-1 2008: 412
Kostengruppen nach DIN 276-1 2006: 422

**4.1.90 Dämmkappe Gerad-/Schrägsitzarmatur DN 65**
Dämmkappe für Geradsitz- und Schrägsitzarmaturen mit
Flanschanschluss, Dämmstoffdicke gem. GEG, bestehend
aus 2 Außenschalen aus Polystyrol (B1 nach DIN 4102)
und 2 Halbschalen aus Polyurethan-Hartschaum, mit
Spannringen oder Spannbändern aus verzinktem Stahl,
zur Anwendung als Wärmedämmung bis 130°C, DN 65.
Menge: 2,000 St

**4.1.91 Dämmkappe Gerad-/Schrägsitzarmatur DN 100**
Dämmkappe für Geradsitz- und Schrägsitzarmaturen wie
Position zuvor, jedoch DN 100.
Menge: 2,000 St
Kostengruppen nach DIN 276-1 2008: 422
Kostengruppen nach DIN 276-1 2006: 422
Kostengruppen nach DIN 276-1 1981: 3.2.3.0.0

**4.1.92 Dämmkappe Gerad-/Schrägsitzarmatur DN 150**
Dämmkappe für Geradsitz- und Schrägsitzarmaturen wie
Position zuvor, jedoch DN 150.
Menge: 2,000 St
Kostengruppen nach DIN 276-1 2008: 422
Kostengruppen nach DIN 276-1 2006: 422
Kostengruppen nach DIN 276-1 1981: 3.2.3.0.0

#### Titel 4.2 Dämmarbeiten an Heizungsleitungen aus Stahl schwarz

*Hinweis*
Es sind in den einzelnen Produktlinien einheitliche
Fabrikate und Typen anzubieten und einzubauen.

*Hinweis*
Die Montagehöhe über Gelände/Fußboden beträgt im Untergeschoß bis 4,1 m, in den übrigen Geschoßen bis 3,5 m.

In der Kalkulation der Einheitspreise für die nachfolgenden Positionen sind die vor beschriebenen Vorgaben
zu berücksichtigen.

**4.2.1 Wärmedämmung Mineralwolle Rohr DN 65**
Wärmedämmung ohne Ummantelung DIN 4140 an haus- und
betriebstechnischen Anlagen, an Rohrleitung aus Stahl
schwarz, DN 65, Rohrverbindung mit Kupplung, Mindestabstände nach DIN 4140 sind nicht eingehalten, im Gebäude, Dämmung aus Mineralwolle, AS-Qualität und hydrophobiert, als Rohrschale, Dämmschichtdicke 70 mm, Brandverhaltensklasse DIN EN 13501-1 A2 -s1, d0 (nichtbrennbar), Wärmeleitfähigkeit 0,035 W/(mK) bei 40 Grad C
Mitteltemperatur DIN EN 12667, kaschiert mit Alufolie.
Menge: 5,000 m
Kostengruppen nach DIN 276-1 2008: 422
Kostengruppen nach DIN 276-1 2006: 422
Kostengruppen nach DIN 276-1 1981: 3.2.3.0.0

**4.2.2 Wärmedämmung Mineralwolle Rohr DN 80**
Leistung wie Position zuvor, jedoch
für Rohrleitung DN 80,
Dämmschichtdicke 100 mm.
Menge: 10,000 m
Kostengruppen nach DIN 276-1 2008: 422
Kostengruppen nach DIN 276-1 2006: 422

**4.2.3 Wärmedämmung Mineralwolle Rohr DN 100**
Leistung wie Position zuvor, jedoch
für Rohrleitung DN 100,
Dämmschichtdicke 100 mm.
Menge: 40,000 m
Kostengruppen nach DIN 276-1 2008: 422
Kostengruppen nach DIN 276-1 2006: 422

**4.2.4 Wärmedämmung Mineralwolle Rohr DN 125**
Leistung wie Position zuvor, jedoch
für Rohrleitung DN 125,
Dämmschichtdicke 100 mm.
Menge: 5,000 m
Kostengruppen nach DIN 276-1 2008: 422
Kostengruppen nach DIN 276-1 2006: 422

**4.2.5 Wärmedämmung Mineralwolle Rohr DN 150**
Leistung wie Position zuvor, jedoch
für Rohrleitung DN 150,
Dämmschichtdicke 100 mm.
Menge: 65,000 m
Kostengruppen nach DIN 276-1 2008: 422
Kostengruppen nach DIN 276-1 2006: 422

**4.2.6 Passstück Wärmedämmung Rohr DN 65**
Passstück aus Mineralwolle, AS-Qualität und hydrophobiert, Wärmedämmung DIN 4140 an haus- und betriebstechnischen Anlagen, an Rohrleitung aus Stahl schwarz,
DN 65, Rohrverbindung mit Kupplung Mindestabstände nach
DIN 4140 sind nicht eingehalten, im Gebäude, Brandverhaltensklasse DIN EN 13501-1 A2-s1, d0 (nichtbrennbar),
Wärmeleitfähigkeit 0,035 W/(mK) bei 40 Grad C Mitteltemperatur DIN EN 12667, Dämmschichtdicke 70 mm,
kaschiert mit Aluminiumfolie,
Menge: 2,000 St
Kostengruppen nach DIN 276-1 2008: 422
Kostengruppen nach DIN 276-1 2006: 422
Kostengruppen nach DIN 276-1 1981: 3.2.3.0.0

**4.2.7 Passstück Wärmedämmung Rohr DN 80**
Passstück wie Position zuvor, jedoch
DN 80,
Dämmschichtdicke 100 mm.
Menge: 2,000 St
Kostengruppen nach DIN 276-1 2008: 422
Kostengruppen nach DIN 276-1 2006: 422

**4.2.8 Passstück Wärmedämmung Rohr DN 100**
Passstück wie Position zuvor, jedoch
DN 100,
Dämmschichtdicke 100 mm.
Menge: 30,000 St
Kostengruppen nach DIN 276-1 2008: 422
Kostengruppen nach DIN 276-1 2006: 422

**4.2.9 Passstück Wärmedämmung Rohr DN 125**
Passstück wie Position zuvor, jedoch
DN 125,
Dämmschichtdicke 100 mm.
Menge: 2,000 St
Kostengruppen nach DIN 276-1 2008: 422
Kostengruppen nach DIN 276-1 2006: 422

**4.2.10 Passstück Wärmedämmung Rohr DN 150**
Passstück wie Position zuvor, jedoch
DN 150,
Dämmschichtdicke 100 mm.
Menge: 30,000 St
Kostengruppen nach DIN 276-1 2008: 422
Kostengruppen nach DIN 276-1 2006: 422

**4.2.11 Bogen Wärmedämmung Rohr DN 65**
Bogen Mineralwolle, AS-Qualität und hydrophobiert, Wärmedämmung DIN 4140 an haus- und betriebstechnischen
Anlagen, an Rohrleitung aus Stahl schwarz, DN 65, Rohrverbindung mit Kupplung Mindestabstände nach DIN 4140
sind nicht eingehalten, im Gebäude, Brandverhaltensklasse DIN EN 13501-1 A2-s1, d0 (nichtbrennbar), Wärmeleitfähigkeit 0,035 W/(mK) bei 40 Grad C Mitteltemperatur DIN EN 12667, Dämmschichtdicke 70 mm, kaschiert mit
Aluminiumfolie,
Menge: 2,000 St
Kostengruppen nach DIN 276-1 2008: 422
Kostengruppen nach DIN 276-1 2006: 422
Kostengruppen nach DIN 276-1 1981: 3.2.3.0.0

**4.2.12 Bogen Wärmedämmung Rohr DN 80**
Bogen wie Position zuvor, jedoch
DN 80,
Dämmschichtdicke 100 mm.
Menge: 2,000 St
Kostengruppen nach DIN 276-1 2008: 422
Kostengruppen nach DIN 276-1 2006: 422

**4.2.13 Bogen Wärmedämmung Rohr DN 100**
Bogen wie Position zuvor, jedoch
DN 100,
Dämmschichtdicke 100 mm.
Menge: 30,000 St
Kostengruppen nach DIN 276-1 2008: 422
Kostengruppen nach DIN 276-1 2006: 422

**4.2.14 Bogen Wärmedämmung Rohr DN 125**
Bogen wie Position zuvor, jedoch
DN 125,
Dämmschichtdicke 100 mm.
Menge: 2,000 St
Kostengruppen nach DIN 276-1 2008: 422
Kostengruppen nach DIN 276-1 2006: 422

**4.2.15 Bogen Wärmedämmung Rohr DN 150**
Bogen wie Position zuvor, jedoch
DN 150,
Dämmschichtdicke 100 mm.
Menge: 30,000 St
Kostengruppen nach DIN 276-1 2008: 422
Kostengruppen nach DIN 276-1 2006: 422

**4.2.16 Konus Wärmedämmung Rohr DN 65**
Konus Mineralwolle, AS-Qualität und hydrophobiert, Wärmedämmung DIN 4140 an haus- und betriebstechnischen
Anlagen, an Rohrleitung aus Stahl schwarz, DN 65, Rohrverbindung mit Kupplung Mindestabstände nach DIN 4140
sind nicht eingehalten, im Gebäude, Brandverhaltensklasse DIN EN 13501-1 A2-s1, d0 (nichtbrennbar), Wärmeleitfähigkeit 0,035 W/(mK) bei 40 Grad C Mitteltemperatur DIN EN 12667, Dämmschichtdicke 70 mm, kaschiert mit
Aluminiumfolie,
Menge: 2,000 St
Kostengruppen nach DIN 276-1 2008: 422
Kostengruppen nach DIN 276-1 2006: 422
Kostengruppen nach DIN 276-1 1981: 3.2.3.0.0

**4.2.17 Konus Wärmedämmung Rohr DN 80**
Konus wie Position zuvor, jedoch
DN 80,
Dämmschichtdicke 100 mm.
Menge: 3,000 St
Kostengruppen nach DIN 276-1 2008: 422
Kostengruppen nach DIN 276-1 2006: 422

**4.2.18 Konus Wärmedämmung Rohr DN 100**
Konus wie Position zuvor, jedoch
DN 100,
Dämmschichtdicke 100 mm.
Menge: 15,000 St
Kostengruppen nach DIN 276-1 2008: 422
Kostengruppen nach DIN 276-1 2006: 422

**4.2.19 Konus Wärmedämmung Rohr DN 125**
Konus wie Position zuvor, jedoch
DN 125,
Dämmschichtdicke 100 mm.
Menge: 2,000 St
Kostengruppen nach DIN 276-1 2008: 422
Kostengruppen nach DIN 276-1 2006: 422

**4.2.20 Konus Wärmedämmung Rohr DN 150**
Konus wie Position zuvor, jedoch
DN 125,
Dämmschichtdicke 150 mm.
Menge: 2,000 St
Kostengruppen nach DIN 276-1 2008: 422
Kostengruppen nach DIN 276-1 2006: 422

**4.2.21 Stutzen Wärmedämmung Rohr DN 65**
Stuzten Mineralwolle, AS-Qualität und hydrophobiert,
Wärmedämmung DIN 4140 an haus- und betriebstechnischen
Anlagen, an Rohrleitung aus Stahl schwarz, DN 65, Rohrverbindung mit Kupplung Mindestabstände nach DIN 4140
sind nicht eingehalten, im Gebäude, Brandverhaltensklasse DIN EN 13501-1 A2-s1, d0 (nichtbrennbar), Wärmeleitfähigkeit 0,035 W/(mK) bei 40 Grad C Mitteltemperatur DIN EN 12667, Dämmschichtdicke 70 mm, kaschiert mit
Aluminiumfolie,
Menge: 2,000 St
Kostengruppen nach DIN 276-1 2008: 422
Kostengruppen nach DIN 276-1 2006: 422
Kostengruppen nach DIN 276-1 1981: 3.2.3.0.0

**4.2.22 Stutzen Wärmedämmung Rohr DN 80**
Stutzen wie Position zuvor, jedoch
DN 80,
Dämmschichtdicke 100 mm.
Menge: 2,000 St
Kostengruppen nach DIN 276-1 2008: 422
Kostengruppen nach DIN 276-1 2006: 422

**4.2.23 Stutzen Wärmedämmung Rohr DN 100**
Stutzen wie Position zuvor, jedoch
DN 100,
Dämmschichtdicke 100 mm.
Menge: 3,000 St
Kostengruppen nach DIN 276-1 2008: 422
Kostengruppen nach DIN 276-1 2006: 422

**4.2.24 Stutzen Wärmedämmung Rohr DN 125**
Stutzen wie Position zuvor, jedoch
DN 125,
Dämmschichtdicke 100 mm.
Menge: 2,000 St
Kostengruppen nach DIN 276-1 2008: 422
Kostengruppen nach DIN 276-1 2006: 422

**4.2.25 Stutzen Wärmedämmung Rohr DN 150**
Stutzen wie Position zuvor, jedoch
DN 150,
Dämmschichtdicke 100 mm.
Menge: 2,000 St
Kostengruppen nach DIN 276-1 2008: 422
Kostengruppen nach DIN 276-1 2006: 422

**4.2.26 Wärmedämmung Rohrkupplung DN 65**
Dämmung an Rohrkupplung, DN 65, Mineralwolle, AS-Quali-
tät und hydrophobiert, Wärmedämmung DIN 4140 an haus-
und betriebstechnischen Anlagen, Mindestabstände nach
DIN 4140 sind nicht eingehalten, im Gebäude, Brandverhaltensklasse DIN EN 13501-1 A2-s1, d0 (nichtbrennbar),
Wärmeleitfähigkeit 0,035 W/(mK) bei 40 Grad C Mitteltemperatur DIN EN 12667, Dämmschichtdicke 70 mm, kaschiert mit Aluminiumfolie.
Menge: 2,000 St
Kostengruppen nach DIN 276-1 2008: 422
Kostengruppen nach DIN 276-1 2006: 422
Kostengruppen nach DIN 276-1 1981: 3.2.3.0.0

**4.2.27 Wärmedämmung Rohrkupplung DN 80**
Dämmung an Rohrkupplung wie Position zuvor,
jedoch DN 80,
Dämmschichtdicke 100 mm.
Menge: 4,000 St
Kostengruppen nach DIN 276-1 2008: 422
Kostengruppen nach DIN 276-1 2006: 422
Kostengruppen nach DIN 276-1 1981: 3.2.3.0.0

**4.2.28 Wärmedämmung Rohrkupplung DN 100**
Dämmung an Rohrkupplung wie Position zuvor,
jedoch DN 100,
Dämmschichtdicke 100 mm.
Menge: 10,000 St
Kostengruppen nach DIN 276-1 2008: 422
Kostengruppen nach DIN 276-1 2006: 422
Kostengruppen nach DIN 276-1 1981: 3.2.3.0.0

**4.2.29 Wärmedämmung Rohrkupplung DN 125**
Dämmung an Rohrkupplung wie Position zuvor,
jedoch DN 125,
Dämmschichtdicke 100 mm.
Menge: 2,000 St
Kostengruppen nach DIN 276-1 2008: 422
Kostengruppen nach DIN 276-1 2006: 422
Kostengruppen nach DIN 276-1 1981: 3.2.3.0.0

**4.2.30 Wärmedämmung Rohrkupplung DN 150**
Dämmung an Rohrkupplung wie Position zuvor,
jedoch DN 150,
Dämmschichtdicke 100 mm.
Menge: 10,000 St
Kostengruppen nach DIN 276-1 2008: 422
Kostengruppen nach DIN 276-1 2006: 422
Kostengruppen nach DIN 276-1 1981: 3.2.3.0.0

**4.2.31 Verkleben der Stirnseite bis DN 100**
Verkleben der Stirnseite der Dämmung aus Mineralwolle,
AS-Qualität und hydrophobiert, Wärmedämmung DIN 4140 an
haus- und betriebstechnischen Anlagen, an Rohrleitung,
Dammschichtdicke bis 100 mm, mit Aluminiumklebeband bei
Endstellen, bis DN 100.
Menge: 50,000 St
Kostengruppen nach DIN 276-1 2008: 422
Kostengruppen nach DIN 276-1 2006: 422

**4.2.32 Verkleben der Stirnseite DN 125 bis DN 150**
Verkleben der Stirnseite wie Positon zuvor, jedoch
Endstelle über DN 125 bis DN 150,
Dammschichtdicke bis 100 mm.
Menge: 10,000 St
Kostengruppen nach DIN 276-1 2008: 422
Kostengruppen nach DIN 276-1 2006: 422

**4.2.33 Ausschnitt an Wärmedämmung für Gewindestange**
Ausschnitt für Gewindestange an Wärmedämmung ohne
Ummantelung DIN 4140 an haus- und betriebstechnischen
Anlagen, an Rohrleitung, bis DN 65, Dämmschichtdicke
bis 80 mm, Arbeitshöhe des Montageortes bis 3,5 m über
der Standfläche des hierfür erforderlichen Gerüstes.
Menge: 70,000 St
Kostengruppen nach DIN 276-1 2008: 412
Kostengruppen nach DIN 276-1 2006: 422

**4.2.34 Wärmedämmung Lufttopf DN 100**
Wärmedämmung ohne Ummantelung DIN 4140 an haus- und
betriebstechnischen Anlagen, an Lufttopf, aus Stahl
schwarz, DN 100, Mindestabstände nach DIN 4140 sind
nicht eingehalten, im Gebäude, Dämmung aus Mineralwolle, AS-Qualität und hydrophobiert, als Lamellenmatte, Dämmschichtdicke 120 mm, Brandverhaltensklasse
DIN EN 13501-1 A2 -s1, d0 (nichtbrennbar), Wärmeleitfähigkeit 0,040 W/(mK) bei 40 Grad C Mitteltemperatur
DIN EN 12667, kaschiert mit Alufolie.
Menge: 20,000 St
Kostengruppen nach DIN 276-1 2008: 422
Kostengruppen nach DIN 276-1 2006: 422
Kostengruppen nach DIN 276-1 1981: 3.2.3.0.0

**4.2.35 Wärmedämmung Lufttopf DN 125**
Wärmedämmung ohne Ummantelung DIN 4140 an haus- und
betriebstechnischen Anlagen, an Lufttopf, aus Stahl
schwarz, DN 125, Mindestabstände nach DIN 4140 sind
nicht eingehalten, im Gebäude, Dämmung aus Mineralwolle, AS-Qualität und hydrophobiert, als Lamellenmatte, Dämmschichtdicke 120 mm, Brandverhaltensklasse
DIN EN 13501-1 A2 -s1, d0 (nichtbrennbar), Wärmeleitfähigkeit 0,040 W/(mK) bei 40 Grad C Mitteltemperatur
DIN EN 12667, kaschiert mit Alufolie.
Menge: 8,000 St
Kostengruppen nach DIN 276-1 2008: 422
Kostengruppen nach DIN 276-1 2006: 422
Kostengruppen nach DIN 276-1 1981: 3.2.3.0.0

**4.2.36 Wärmedämmung Lufttopf DN 200**
Wärmedämmung an Lufttopf wie Position zuvor,
jedoch DN 200.
Menge: 8,000 St
Kostengruppen nach DIN 276-1 2008: 422
Kostengruppen nach DIN 276-1 2006: 422
Kostengruppen nach DIN 276-1 1981: 3.2.3.0.0

*Hinweis: Ummantelung mit Blech*

**4.2.37 Nachträgliche Ummantelung mit Blech an Dämmung Rohr DN 65**
Nachträgliche Ummantelung DIN 4140 an vorhandener Wärmedämmung an Rohrleitung, DN 65, Mindestabstände DIN
4140 sind nicht eingehalten, im Gebäude, Dämmung aus
Mineralwolle, Dämmschichtdicke 70 mm, Ummantelung aus
nichtprofiliertem Blech, Stahl, verzinkt, Überlappungen
verschrauben.
Menge: 5,000 m
Kostengruppen nach DIN 276 2018: 499
Kostengruppen nach DIN 276-1 2008: 499

**4.2.38 Nachträgliche Ummantelung mit Blech an Dämmung Rohr DN 100**
Nachträgliche Ummantelung mit Blech wie Position zuvor,
jedoch an Rohrleitung, DN 100,
Dämmschichtdicke 100 mm.
Menge: 40,000 m
Kostengruppen nach DIN 276 2018: 499
Kostengruppen nach DIN 276-1 2008: 499

**4.2.39 Nachträgliche Ummantelung mit Blech an Dämmung Rohr DN 125**
Nachträgliche Ummantelung mit Blech wie Position zuvor,
jedoch an Rohrleitung, DN 125,
Dämmschichtdicke 100 mm.
Menge: 4,000 m
Kostengruppen nach DIN 276 2018: 499
Kostengruppen nach DIN 276-1 2008: 499

**4.2.40 Nachträgliche Ummantelung mit Blech an Dämmung Rohr DN 150**
Nachträgliche Ummantelung mit Blech wie Position zuvor,
jedoch an Rohrleitung, DN 150,
Dämmschichtdicke 100 mm.
Menge: 65,000 m
Kostengruppen nach DIN 276 2018: 499
Kostengruppen nach DIN 276-1 2008: 499

**4.2.41 Ummantelung nachträglich mit Blech Passstück DN 65**
Nachträgliche Ummantelung DIN 4140 bei vorh. Wärmedämmung, an Passstück, DN 65, im Gebäude, Dämmung aus
Mineralwolle, Dämmschichtdicke 70 mm, Ummantelung aus
nichtprofiliertem Blech, Stahl, verzinkt, Überlappungen
verschrauben.
Menge: 2,000 St
Kostengruppen nach DIN 276-1 2008: 422
Kostengruppen nach DIN 276-1 2006: 422
Kostengruppen nach DIN 276-1 1981: 3.2.3.0.0

**4.2.42 Ummantelung nachträglich mit Blech Passstück DN 100**
Nachträgliche Ummantelung mit Blech wie Position zuvor,
jedoch an Passstück, DN 100,
Dämmschichtdicke 100 mm.
Menge: 30,000 St
Kostengruppen nach DIN 276-1 2008: 422

**4.2.43 Ummantelung nachträglich mit Blech Passstück DN 125**
Nachträgliche Ummantelung mit Blech wie Position zuvor,
jedoch an Passstück, DN 125,
Dämmschichtdicke 100 mm.
Menge: 2,000 St
Kostengruppen nach DIN 276-1 2008: 422

**4.2.44 Ummantelung nachträglich mit Blech Passstück DN 150**
Nachträgliche Ummantelung mit Blech wie Position zuvor,
jedoch an Passstück, DN 150,
Dämmschichtdicke 100 mm.
Menge: 25,000 St
Kostengruppen nach DIN 276-1 2008: 422

**4.2.45 Ummantelung nachträglich mit Blech Bogen DN 65**
Nachträgliche Ummantelung DIN 4140 bei vorh. Wärmedämmung, an Bogen, DN 65, im Gebäude, Dämmung aus
Mineralwolle, Dämmschichtdicke 70 mm, Ummantelung aus
nichtprofiliertem Blech, Stahl, verzinkt, Überlappungen
verschrauben.
Menge: 2,000 St
Kostengruppen nach DIN 276-1 2008: 422
Kostengruppen nach DIN 276-1 2006: 422
Kostengruppen nach DIN 276-1 1981: 3.2.3.0.0

**4.2.46 Ummantelung nachträglich mit Blech Bogen DN 100**
Nachträgliche Ummantelung mit Blech wie Position zuvor,
jedoch an Bogen, DN 100,
Dämmschichtdicke 100 mm.
Menge: 30,000 St
Kostengruppen nach DIN 276-1 2008: 422

**4.2.47 Ummantelung nachträglich mit Blech Bogen DN 125**
Nachträgliche Ummantelung mit Blech wie Position zuvor,
jedoch an Bogen, DN 125,
Dämmschichtdicke 100 mm.
Menge: 2,000 St
Kostengruppen nach DIN 276-1 2008: 422

**4.2.48 Ummantelung nachträglich mit Blech Bogen DN 150**
Nachträgliche Ummantelung mit Blech wie Position zuvor,
jedoch an Bogen, DN 150,
Dämmschichtdicke 100 mm.
Menge: 25,000 St
Kostengruppen nach DIN 276-1 2008: 422

**4.2.49 Ummantelung nachträglich mit Blech Konus DN 65**
Nachträgliche Ummantelung DIN 4140 bei vorh. Wärmedämmung, an Konus, DN 65, im Gebäude, Dämmung aus
Mineralwolle, Dämmschichtdicke 70 mm, Ummantelung aus
nichtprofiliertem Blech, Stahl, verzinkt, Überlappungen
verschrauben.
Menge: 2,000 St
Kostengruppen nach DIN 276-1 2008: 422
Kostengruppen nach DIN 276-1 2006: 422
Kostengruppen nach DIN 276-1 1981: 3.2.3.0.0

**4.2.50 Ummantelung nachträglich mit Blech Konus DN 100**
Nachträgliche Ummantelung mit Blech wie Position zuvor,
jedoch an Konus, DN 100,
Dämmschichtdicke 100 mm.
Menge: 2,000 St
Kostengruppen nach DIN 276-1 2008: 422

**4.2.51 Ummantelung nachträglich mit Blech Konus DN 125**
Nachträgliche Ummantelung mit Blech wie Position zuvor,
jedoch an Konus, DN 125,
Dämmschichtdicke 100 mm.
Menge: 2,000 St
Kostengruppen nach DIN 276-1 2008: 422

**4.2.52 Ummantelung nachträglich mit Blech Konus DN 150**
Nachträgliche Ummantelung mit Blech wie Position zuvor,
jedoch an Konus, DN 150,
Dämmschichtdicke 100 mm.
Menge: 2,000 St
Kostengruppen nach DIN 276-1 2008: 422

**4.2.53 Ummantelung nachträglich mit Blech Stutzen DN 65**
Nachträgliche Ummantelung DIN 4140 bei vorh. Wärmedämmung, an Stutzen, DN 65, im Gebäude, Dämmung aus
Mineralwolle, Dämmschichtdicke 70 mm, Ummantelung aus
nichtprofiliertem Blech, Stahl, verzinkt, Überlappungen
verschrauben. Einschl. herstellen des Ausschnittes.
Menge: 2,000 St
Kostengruppen nach DIN 276-1 2008: 422
Kostengruppen nach DIN 276-1 2006: 422
Kostengruppen nach DIN 276-1 1981: 3.2.3.0.0

**4.2.54 Ummantelung nachträglich mit Blech Stutzen DN 100**
Nachträgliche Ummantelung mit Blech wie Position zuvor,
jedoch an Stutzen, DN 100,
Dämmschichtdicke 100 mm.
Menge: 4,000 St
Kostengruppen nach DIN 276-1 2008: 422

**4.2.55 Ummantelung nachträglich mit Blech Stutzen DN 125**
Nachträgliche Ummantelung mit Blech wie Position zuvor,
jedoch an Stutzen, DN 125,
Dämmschichtdicke 100 mm.
Menge: 2,000 St
Kostengruppen nach DIN 276-1 2008: 422

**4.2.56 Ummantelung nachträglich mit Blech Stutzen DN 150**
Nachträgliche Ummantelung mit Blech wie Position zuvor,
jedoch an Stutzen, DN 150,
Dämmschichtdicke 100 mm.
Menge: 4,000 St
Kostengruppen nach DIN 276-1 2008: 422

**4.2.57 Ummantelung nachträglich mit Blech Kupplung DN 65**
Nachträgliche Ummantelung DIN 4140 bei vorh. Wärmedämmung, an Kupplung, DN 65, im Gebäude, Dämmung aus
Mineralwolle, Dämmschichtdicke 70 mm, Ummantelung aus
nichtprofiliertem Blech, Stahl, verzinkt, Überlappungen
verschrauben. Einschl. herstellen des Ausschnittes.
Menge: 2,000 St
Kostengruppen nach DIN 276-1 2008: 422
Kostengruppen nach DIN 276-1 2006: 422
Kostengruppen nach DIN 276-1 1981: 3.2.3.0.0

**4.2.58 Ummantelung nachträglich mit Blech Kupplung DN 80**
Nachträgliche Ummantelung mit Blech wie Position zuvor,
jedoch an Kupplung, DN 80,
Dämmschichtdicke 100 mm.
Menge: 4,000 St
Kostengruppen nach DIN 276-1 2008: 422

**4.2.59 Ummantelung nachträglich mit Blech Kupplung DN 100**
Nachträgliche Ummantelung mit Blech wie Position zuvor,
jedoch an Kupplung, DN 100,
Dämmschichtdicke 100 mm.
Menge: 10,000 St
Kostengruppen nach DIN 276-1 2008: 422

**4.2.60 Ummantelung nachträglich mit Blech Kupplung DN 125**
Nachträgliche Ummantelung mit Blech wie Position zuvor,
jedoch an Kupplung, DN 100,
Dämmschichtdicke 125 mm.
Menge: 2,000 St
Kostengruppen nach DIN 276-1 2008: 422

**4.2.61 Ummantelung nachträglich mit Blech Kupplung DN 150**
Nachträgliche Ummantelung mit Blech wie Position zuvor,
jedoch an Kupplung, DN 100,
Dämmschichtdicke 150 mm.
Menge: 10,000 St
Kostengruppen nach DIN 276-1 2008: 422

**4.2.62 Ummantelung nachträglich mit Blech Endstelle bis DN 65**
Nachträgliche Ummantelung DIN 4140 bei vorh. Wärmedämmung, an Endstelle, DN 65, im Gebäude, Dämmung aus
Mineralwolle, Dämmschichtdicke 70 mm, Ummantelung aus
nichtprofiliertem Blech, Stahl, verzinkt, Überlappungen
verschrauben.
Menge: 4,000 St
Kostengruppen nach DIN 276-1 2008: 422
Kostengruppen nach DIN 276-1 2006: 422
Kostengruppen nach DIN 276-1 1981: 3.2.3.0.0

**4.2.63 Ummantelung nachträglich mit Blech Endstelle DN 100 bis DN 125**
Nachträgliche Ummantelung mit Blech wie Position zuvor,
jedoch an Endstelle DN 100 bis DN 125,
Dämmschichtdicke 100 mm.
Menge: 6,000 St
Kostengruppen nach DIN 276-1 2008: 422

**4.2.64 Ummantelung nachträglich mit Blech Lufttopf DN 100**
Nachträgliche Ummantelung DIN 4140 bei vorh. Wärmedämmung, an Lufftopf DN 100, im Gebäude, Dämmung aus
Mineralwolle, Dämmschichtdicke 100 mm, Ummantelung aus
nichtprofiliertem Blech, Stahl, verzinkt, Überlappungen
verschrauben.
Menge: 20,000 St
Kostengruppen nach DIN 276-1 2008: 422
Kostengruppen nach DIN 276-1 2006: 422
Kostengruppen nach DIN 276-1 1981: 3.2.3.0.0

**4.2.65 Ummantelung nachträglich mit Blech Lufttopf DN 125**
Nachträgliche Ummantelung DIN 4140 bei vorh. Wärmedämmung, an Lufftopf DN 125, im Gebäude, Dämmung aus
Mineralwolle, Dämmschichtdicke 100 mm, Ummantelung aus
nichtprofiliertem Blech, Stahl, verzinkt, Überlappungen
verschrauben.
Menge: 8,000 St
Kostengruppen nach DIN 276-1 2008: 422
Kostengruppen nach DIN 276-1 2006: 422
Kostengruppen nach DIN 276-1 1981: 3.2.3.0.0

**4.2.66 Ummantelung nachträglich mit Blech Lufttopf DN 200**
Nachträgliche Ummantelung mit Blech wie Position zuvor,
jedoch an Lufttopf DN 200,
Dämmschichtdicke 100 mm.
Menge: 8,000 St
Kostengruppen nach DIN 276-1 2008: 422

**4.2.67 Ausschnitt für Gewindestange an Ummantelung aus Blech**
Ausschnitt für Gewindestange an nachträglicher Ummantelung DIN 4140 bei vorh. Wärmedämmung, Ummantelung aus
Blech.
Menge: 70,000 St
Kostengruppen nach DIN 276-1 2008: 412
Kostengruppen nach DIN 276-1 2006: 422

#### Titel 4.3 Dämmarbeiten an Klimakaltwasserleitungen

*Hinweis*
Es sind in den einzelnen Produktlinien einheitliche
Fabrikate und Typen anzubieten und einzubauen.

*Hinweis*
Die Montagehöhe über Gelände/Fußboden beträgt im Untergeschoß bis 4,1 m, in den übrigen Geschoßen bis 3,5 m.

In der Kalkulation der Einheitspreise für die nachfolgenden Positionen sind die vor beschriebenen Vorgaben
zu berücksichtigen.

**4.3.1 Kältedämmung Rohr DN 15 flexibler Elastomerschaum D 19mm**
Kältedämmung DIN 4140, an Rohrleitung, DN 15,
Rohrverbindung als Pressverbindung, Mindestabstände
DIN 4140 sind nicht eingehalten, im Gebäude, Dämmung
aus flexiblem Elastomerschaum DIN EN 14304,
Dämmschichtdicke 19 mm, Brandverhaltensklasse
DIN EN 13501-1 C-s2,d0 (schwerentflammbar),
Wärmeleitfähigkeit max. 0,038 W/(mK) bei 0 Grad C
Mitteltemperatur DIN EN 12667, Wasserdampfdiffusionswiderstandszahl min. 7.000 DIN EN ISO 12629,
DIN EN 12086.
Menge: 5,000 m
Kostengruppen nach DIN 276 2018: 499
Kostengruppen nach DIN 276-1 2008: 499

**4.3.2 Kältedämmung Rohr DN 20 flexibler Elastomerschaum D 19 mm**
Kältedämmung wie Position zuvor, jedoch an
Rohrleitung, DN 20.
Menge: 5,000 m
Kostengruppen nach DIN 276-1 2008: 434
Kostengruppen nach DIN 276-1 2006: 434
Kostengruppen nach DIN 276-1 1981: 3.2.7.0.0

**4.3.3 Kältedämmung Rohr DN 25 flexibler Elastomerschaum D 19 mm**
Kältedämmung wie Position zuvor, jedoch an
Rohrleitung, DN 25.
Menge: 5,000 m
Kostengruppen nach DIN 276-1 2008: 434
Kostengruppen nach DIN 276-1 2006: 434
Kostengruppen nach DIN 276-1 1981: 3.2.7.0.0

**4.3.4 Kältedämmung Rohr DN 32 flexibler Elastomerschaum D 19 mm**
Kältedämmung wie Position zuvor, jedoch an
Rohrleitung, DN 32.
Menge: 5,000 m
Kostengruppen nach DIN 276-1 2008: 434
Kostengruppen nach DIN 276-1 2006: 434
Kostengruppen nach DIN 276-1 1981: 3.2.7.0.0

**4.3.5 Kältedämmung Rohr DN 40 flexibler Elastomerschaum D 19 mm**
Kältedämmung wie Position zuvor, jedoch an
Rohrleitung, DN 40.
Menge: 5,000 m
Kostengruppen nach DIN 276-1 2008: 434
Kostengruppen nach DIN 276-1 2006: 434
Kostengruppen nach DIN 276-1 1981: 3.2.7.0.0

**4.3.6 Kältedämmung Rohr DN 50 flexibler Elastomerschaum D 19 mm**
Kältedämmung wie Position zuvor, jedoch an
Rohrleitung, DN 50.
Menge: 10,000 m
Kostengruppen nach DIN 276-1 2008: 434
Kostengruppen nach DIN 276-1 2006: 434
Kostengruppen nach DIN 276-1 1981: 3.2.7.0.0

**4.3.7 Kältedämmung Rohr DN 65 flexibler Elastomerschaum D 19 mm**
Kältedämmung wie Position zuvor, jedoch an
Rohrleitung, DN 65.
Menge: 40,000 m
Kostengruppen nach DIN 276-1 2008: 434
Kostengruppen nach DIN 276-1 2006: 434
Kostengruppen nach DIN 276-1 1981: 3.2.7.0.0

**4.3.8 Kältedämmung Rohr DN 80 flexibler Elastomerschaum D 19 mm**
Kältedämmung wie Position zuvor, jedoch an
Rohrleitung, DN 80.
Menge: 20,000 m
Kostengruppen nach DIN 276-1 2008: 434
Kostengruppen nach DIN 276-1 2006: 434
Kostengruppen nach DIN 276-1 1981: 3.2.7.0.0

**4.3.9 Kältedämmung Rohr DN 100 flexibler Elastomerschaum D 19 mm**
Kältedämmung wie Position zuvor, jedoch an
Rohrleitung, DN 100.
Menge: 180,000 m
Kostengruppen nach DIN 276-1 2008: 434
Kostengruppen nach DIN 276-1 2006: 434
Kostengruppen nach DIN 276-1 1981: 3.2.7.0.0

**4.3.10 Kältedämmung Rohr DN 125 flexibler Elastomerschaum D 19 mm**
Kältedämmung wie Position zuvor, jedoch an
Rohrleitung, DN 125.
Menge: 20,000 m
Kostengruppen nach DIN 276-1 2008: 434
Kostengruppen nach DIN 276-1 2006: 434
Kostengruppen nach DIN 276-1 1981: 3.2.7.0.0

**4.3.11 Kältedämmung Rohr DN 150 flexibler Elastomerschaum D 25 mm**
Kältedämmung wie Position zuvor, jedoch an
Rohrleitung, DN 150,
Dämmschichtdicke 25 mm.
Menge: 20,000 m
Kostengruppen nach DIN 276-1 2008: 434
Kostengruppen nach DIN 276-1 2006: 434
Kostengruppen nach DIN 276-1 1981: 3.2.7.0.0

**4.3.12 Kältedämmung Rohr DN 200 flexibler Elastomerschaum D 25 mm**
Kältedämmung wie Position zuvor, jedoch an
Rohrleitung, DN 200,
Dämmschichtdicke 25 mm.
Menge: 160,000 m
Kostengruppen nach DIN 276-1 2008: 434
Kostengruppen nach DIN 276-1 2006: 434
Kostengruppen nach DIN 276-1 1981: 3.2.7.0.0

**4.3.13 Passstück flexibler Elastomerschaum D 19 mm Rohr DN 15**
Kältedämmung DIN 4140, an Passstück, DN 15,
Rohrverbindung als Pressverbindung, Mindestabstände
DIN 4140 sind nicht eingehalten, im Gebäude, Dämmung
aus flexiblem Elastomerschaum DIN EN 14304,
Dämmschichtdicke 19 mm, Brandverhaltensklasse
DIN EN 13501-1 C-s2,d0 (schwerentflammbar),
Wärmeleitfähigkeit max. 0,038 W/(mK) bei 0 Grad C
Mitteltemperatur DIN EN 12667, Wasserdampfdiffusionswiderstandszahl min. 7.000 DIN EN ISO 12629,
DIN EN 12086.
Menge: 2,000 St
Kostengruppen nach DIN 276 2018: 499
Kostengruppen nach DIN 276-1 2008: 499
Kostengruppen nach DIN 276-1 2006: 434
Kostengruppen nach DIN 276-1 1981: 3.2.7.0.0

**4.3.14 Passstück flexibler Elastomerschaum D 19 mm Rohr DN 20**
Passstück aus flexiblem Elastomerschaum wie Position
zuvor, jedoch an Rohrleitung, DN 20.
Menge: 2,000 St
Kostengruppen nach DIN 276 2018: 499
Kostengruppen nach DIN 276-1 2008: 499
Kostengruppen nach DIN 276-1 2006: 434
Kostengruppen nach DIN 276-1 1981: 3.2.7.0.0

**4.3.15 Passstück flexibler Elastomerschaum D 19 mm Rohr DN 25**
Passstück aus flexiblem Elastomerschaum wie Position
zuvor, jedoch an Rohrleitung, DN 25.
Menge: 2,000 St
Kostengruppen nach DIN 276 2018: 499
Kostengruppen nach DIN 276-1 2008: 499
Kostengruppen nach DIN 276-1 2006: 434
Kostengruppen nach DIN 276-1 1981: 3.2.7.0.0

**4.3.16 Passstück flexibler Elastomerschaum D 19 mm Rohr DN 32**
Passstück aus flexiblem Elastomerschaum wie Position
zuvor, jedoch an Rohrleitung, DN 32.
Menge: 2,000 St
Kostengruppen nach DIN 276 2018: 499
Kostengruppen nach DIN 276-1 2008: 499
Kostengruppen nach DIN 276-1 2006: 434
Kostengruppen nach DIN 276-1 1981: 3.2.7.0.0

**4.3.17 Passstück flexibler Elastomerschaum D 19 mm Rohr DN 40**
Passstück aus flexiblem Elastomerschaum wie Position
zuvor, jedoch an Rohrleitung, DN 40.
Menge: 2,000 St
Kostengruppen nach DIN 276 2018: 499
Kostengruppen nach DIN 276-1 2008: 499
Kostengruppen nach DIN 276-1 2006: 434
Kostengruppen nach DIN 276-1 1981: 3.2.7.0.0

**4.3.18 Passstück flexibler Elastomerschaum D 19 mm Rohr DN 50**
Passstück aus flexiblem Elastomerschaum wie Position
zuvor, jedoch an Rohrleitung, DN 50.
Menge: 6,000 St
Kostengruppen nach DIN 276 2018: 499
Kostengruppen nach DIN 276-1 2008: 499
Kostengruppen nach DIN 276-1 2006: 434
Kostengruppen nach DIN 276-1 1981: 3.2.7.0.0

**4.3.19 Passstück flexibler Elastomerschaum D 19 mm Rohr DN 65**
Passstück aus flexiblem Elastomerschaum wie Position
zuvor, jedoch an Rohrleitung, DN 65.
Menge: 25,000 St
Kostengruppen nach DIN 276 2018: 499
Kostengruppen nach DIN 276-1 2008: 499
Kostengruppen nach DIN 276-1 2006: 434
Kostengruppen nach DIN 276-1 1981: 3.2.7.0.0

**4.3.20 Passstück flexibler Elastomerschaum D 19 mm Rohr DN 80**
Passstück aus flexiblem Elastomerschaum wie Position
zuvor, jedoch an Rohrleitung, DN 80.
Menge: 4,000 St
Kostengruppen nach DIN 276 2018: 499
Kostengruppen nach DIN 276-1 2008: 499
Kostengruppen nach DIN 276-1 2006: 434
Kostengruppen nach DIN 276-1 1981: 3.2.7.0.0

**4.3.21 Passstück flexibler Elastomerschaum D 19 mm Rohr DN 100**
Passstück aus flexiblem Elastomerschaum wie Position
zuvor, jedoch an Rohrleitung, DN 100.
Menge: 70,000 St
Kostengruppen nach DIN 276 2018: 499
Kostengruppen nach DIN 276-1 2008: 499
Kostengruppen nach DIN 276-1 2006: 434
Kostengruppen nach DIN 276-1 1981: 3.2.7.0.0

**4.3.22 Passstück flexibler Elastomerschaum D 19 mm Rohr DN 125**
Passstück aus flexiblem Elastomerschaum wie Position
zuvor, jedoch an Rohrleitung, DN 125.
Menge: 4,000 St
Kostengruppen nach DIN 276 2018: 499
Kostengruppen nach DIN 276-1 2008: 499
Kostengruppen nach DIN 276-1 2006: 434
Kostengruppen nach DIN 276-1 1981: 3.2.7.0.0

**4.3.23 Passstück flexibler Elastomerschaum D 25 mm Rohr DN 150**
Passstück aus flexiblem Elastomerschaum wie Position
zuvor, jedoch an Rohrleitung, DN 150,
Dämmschichtdicke 25 mm.
Menge: 2,000 St
Kostengruppen nach DIN 276 2018: 499
Kostengruppen nach DIN 276-1 2008: 499
Kostengruppen nach DIN 276-1 2006: 434
Kostengruppen nach DIN 276-1 1981: 3.2.7.0.0

**4.3.24 Passstück flexibler Elastomerschaum D 25 mm Rohr DN 200**
Passstück aus flexiblem Elastomerschaum wie Position
zuvor, jedoch an Rohrleitung, DN 200,
Dämmschichtdicke 25 mm.
Menge: 35,000 St
Kostengruppen nach DIN 276 2018: 499
Kostengruppen nach DIN 276-1 2008: 499
Kostengruppen nach DIN 276-1 2006: 434
Kostengruppen nach DIN 276-1 1981: 3.2.7.0.0

**4.3.25 Bogen flexibler Elastomerschaum D 19 mm Rohr DN 15**
Kältedämmung DIN 4140, an Bogen, DN 15,
Rohrverbindung als Pressverbindung, Mindestabstände
DIN 4140 sind nicht eingehalten, im Gebäude, Dämmung
aus flexiblem Elastomerschaum DIN EN 14304,
Dämmschichtdicke 19 mm, Brandverhaltensklasse
DIN EN 13501-1 C-s2,d0 (schwerentflammbar),
Wärmeleitfähigkeit max. 0,038 W/(mK) bei 0 Grad C
Mitteltemperatur DIN EN 12667, Wasserdampfdiffusionswiderstandszahl min. 7.000 DIN EN ISO 12629,
DIN EN 12086.
Menge: 2,000 St
Kostengruppen nach DIN 276 2018: 499
Kostengruppen nach DIN 276-1 2008: 499
Kostengruppen nach DIN 276-1 2006: 434
Kostengruppen nach DIN 276-1 1981: 3.2.7.0.0

**4.3.26 Bogen flexibler Elastomerschaum D 19 mm Rohr DN 25**
Bogen aus flexiblem Elastomerschaum wie Position
zuvor, jedoch an Rohrleitung, DN 25.
Menge: 2,000 St
Kostengruppen nach DIN 276 2018: 499
Kostengruppen nach DIN 276-1 2008: 499
Kostengruppen nach DIN 276-1 2006: 434
Kostengruppen nach DIN 276-1 1981: 3.2.7.0.0

**4.3.27 Bogen flexibler Elastomerschaum D 19 mm Rohr DN 32**
Bogen aus flexiblem Elastomerschaum wie Position
zuvor, jedoch an Rohrleitung, DN 32.
Menge: 2,000 St
Kostengruppen nach DIN 276 2018: 499
Kostengruppen nach DIN 276-1 2008: 499
Kostengruppen nach DIN 276-1 2006: 434
Kostengruppen nach DIN 276-1 1981: 3.2.7.0.0

**4.3.28 Bogen flexibler Elastomerschaum D 19 mm Rohr DN 40**
Bogen aus flexiblem Elastomerschaum wie Position
zuvor, jedoch an Rohrleitung, DN 40.
Menge: 2,000 St
Kostengruppen nach DIN 276 2018: 499
Kostengruppen nach DIN 276-1 2008: 499
Kostengruppen nach DIN 276-1 2006: 434
Kostengruppen nach DIN 276-1 1981: 3.2.7.0.0

**4.3.29 Bogen flexibler Elastomerschaum D 19 mm Rohr DN 50**
Bogen aus flexiblem Elastomerschaum wie Position
zuvor, jedoch an Rohrleitung, DN 50.
Menge: 6,000 St
Kostengruppen nach DIN 276 2018: 499
Kostengruppen nach DIN 276-1 2008: 499
Kostengruppen nach DIN 276-1 2006: 434
Kostengruppen nach DIN 276-1 1981: 3.2.7.0.0

**4.3.30 Bogen flexibler Elastomerschaum D 19 mm Rohr DN 65**
Bogen aus flexiblem Elastomerschaum wie Position
zuvor, jedoch an Rohrleitung, DN 65.
Menge: 25,000 St
Kostengruppen nach DIN 276 2018: 499
Kostengruppen nach DIN 276-1 2008: 499
Kostengruppen nach DIN 276-1 2006: 434
Kostengruppen nach DIN 276-1 1981: 3.2.7.0.0

**4.3.31 Bogen flexibler Elastomerschaum D 19 mm Rohr DN 80**
Bogen aus flexiblem Elastomerschaum wie Position
zuvor, jedoch an Rohrleitung, DN 80.
Menge: 4,000 St
Kostengruppen nach DIN 276 2018: 499
Kostengruppen nach DIN 276-1 2008: 499
Kostengruppen nach DIN 276-1 2006: 434
Kostengruppen nach DIN 276-1 1981: 3.2.7.0.0

**4.3.32 Bogen flexibler Elastomerschaum D 19 mm Rohr DN 100**
Bogen aus flexiblem Elastomerschaum wie Position
zuvor, jedoch an Rohrleitung, DN 100.
Menge: 70,000 St
Kostengruppen nach DIN 276 2018: 499
Kostengruppen nach DIN 276-1 2008: 499
Kostengruppen nach DIN 276-1 2006: 434
Kostengruppen nach DIN 276-1 1981: 3.2.7.0.0

**4.3.33 Bogen flexibler Elastomerschaum D 19 mm Rohr DN 125**
Bogen aus flexiblem Elastomerschaum wie Position
zuvor, jedoch an Rohrleitung, DN 125.
Menge: 4,000 St
Kostengruppen nach DIN 276 2018: 499
Kostengruppen nach DIN 276-1 2008: 499
Kostengruppen nach DIN 276-1 2006: 434
Kostengruppen nach DIN 276-1 1981: 3.2.7.0.0

**4.3.34 Bogen flexibler Elastomerschaum D 25 mm Rohr DN 150**
Bogen aus flexiblem Elastomerschaum wie Position
zuvor, jedoch an Rohrleitung, DN 150,
Dämmschichtdicke 25 mm.
Menge: 2,000 St
Kostengruppen nach DIN 276 2018: 499
Kostengruppen nach DIN 276-1 2008: 499
Kostengruppen nach DIN 276-1 2006: 434
Kostengruppen nach DIN 276-1 1981: 3.2.7.0.0

**4.3.35 Bogen flexibler Elastomerschaum D 25 mm Rohr DN 200**
Bogen aus flexiblem Elastomerschaum wie Position
zuvor, jedoch an Rohrleitung, DN 200,
Dämmschichtdicke 25 mm.
Menge: 35,000 St
Kostengruppen nach DIN 276 2018: 499
Kostengruppen nach DIN 276-1 2008: 499
Kostengruppen nach DIN 276-1 2006: 434
Kostengruppen nach DIN 276-1 1981: 3.2.7.0.0

**4.3.36 Konus flexibler Elastomerschaum D 19 mm Rohr DN 20**
Kältedämmung DIN 4140, an Konus, DN 20,
Rohrverbindung als Pressverbindung, Mindestabstände
DIN 4140 sind nicht eingehalten, im Gebäude, Dämmung
aus flexiblem Elastomerschaum DIN EN 14304,
Dämmschichtdicke 19 mm, Brandverhaltensklasse
DIN EN 13501-1 C-s2,d0 (schwerentflammbar),
Wärmeleitfähigkeit max. 0,038 W/(mK) bei 0 Grad C
Mitteltemperatur DIN EN 12667, Wasserdampfdiffusionswiderstandszahl min. 7.000 DIN EN ISO 12629,
DIN EN 12086.
Menge: 2,000 St
Kostengruppen nach DIN 276 2018: 499
Kostengruppen nach DIN 276-1 2008: 499
Kostengruppen nach DIN 276-1 2006: 434
Kostengruppen nach DIN 276-1 1981: 3.2.7.0.0

**4.3.37 Konus flexibler Elastomerschaum D 19 mm Rohr DN 25**
Konus aus flexiblem Elastomerschaum wie Position
zuvor, jedoch an Rohrleitung, DN 25.
Menge: 40,000 St
Kostengruppen nach DIN 276 2018: 499
Kostengruppen nach DIN 276-1 2008: 499
Kostengruppen nach DIN 276-1 2006: 434
Kostengruppen nach DIN 276-1 1981: 3.2.7.0.0

**4.3.38 Konus flexibler Elastomerschaum D 19 mm Rohr DN 32**
Konus aus flexiblem Elastomerschaum wie Position
zuvor, jedoch an Rohrleitung, DN 32.
Menge: 2,000 St
Kostengruppen nach DIN 276 2018: 499
Kostengruppen nach DIN 276-1 2008: 499
Kostengruppen nach DIN 276-1 2006: 434
Kostengruppen nach DIN 276-1 1981: 3.2.7.0.0

**4.3.39 Konus flexibler Elastomerschaum D 19 mm Rohr DN 40**
Konus aus flexiblem Elastomerschaum wie Position
zuvor, jedoch an Rohrleitung, DN 40.
Menge: 2,000 St
Kostengruppen nach DIN 276 2018: 499
Kostengruppen nach DIN 276-1 2008: 499
Kostengruppen nach DIN 276-1 2006: 434
Kostengruppen nach DIN 276-1 1981: 3.2.7.0.0

**4.3.40 Konus flexibler Elastomerschaum D 19 mm Rohr DN 50**
Konus aus flexiblem Elastomerschaum wie Position
zuvor, jedoch an Rohrleitung, DN 50.
Menge: 2,000 St
Kostengruppen nach DIN 276 2018: 499
Kostengruppen nach DIN 276-1 2008: 499
Kostengruppen nach DIN 276-1 2006: 434
Kostengruppen nach DIN 276-1 1981: 3.2.7.0.0

**4.3.41 Konus flexibler Elastomerschaum D 19 mm Rohr DN 65**
Konus aus flexiblem Elastomerschaum wie Position
zuvor, jedoch an Rohrleitung, DN 65.
Menge: 2,000 St
Kostengruppen nach DIN 276 2018: 499
Kostengruppen nach DIN 276-1 2008: 499
Kostengruppen nach DIN 276-1 2006: 434
Kostengruppen nach DIN 276-1 1981: 3.2.7.0.0

**4.3.42 Konus flexibler Elastomerschaum D 19 mm Rohr DN 80**
Konus aus flexiblem Elastomerschaum wie Position
zuvor, jedoch an Rohrleitung, DN 80.
Menge: 2,000 St
Kostengruppen nach DIN 276 2018: 499
Kostengruppen nach DIN 276-1 2008: 499
Kostengruppen nach DIN 276-1 2006: 434
Kostengruppen nach DIN 276-1 1981: 3.2.7.0.0

**4.3.43 Konus flexibler Elastomerschaum D 19 mm Rohr DN 100**
Konus aus flexiblem Elastomerschaum wie Position
zuvor, jedoch an Rohrleitung, DN 100.
Menge: 16,000 St
Kostengruppen nach DIN 276 2018: 499
Kostengruppen nach DIN 276-1 2008: 499
Kostengruppen nach DIN 276-1 2006: 434
Kostengruppen nach DIN 276-1 1981: 3.2.7.0.0

**4.3.44 Konus flexibler Elastomerschaum D 19 mm Rohr DN 125**
Konus aus flexiblem Elastomerschaum wie Position
zuvor, jedoch an Rohrleitung, DN 125.
Menge: 2,000 St
Kostengruppen nach DIN 276 2018: 499
Kostengruppen nach DIN 276-1 2008: 499
Kostengruppen nach DIN 276-1 2006: 434
Kostengruppen nach DIN 276-1 1981: 3.2.7.0.0

**4.3.45 Konus flexibler Elastomerschaum D 25 mm Rohr DN 150**
Konus aus flexiblem Elastomerschaum wie Position
zuvor, jedoch an Rohrleitung, DN 150,
Dämmschichtdicke 25 mm.
Menge: 6,000 St
Kostengruppen nach DIN 276 2018: 499
Kostengruppen nach DIN 276-1 2008: 499
Kostengruppen nach DIN 276-1 2006: 434
Kostengruppen nach DIN 276-1 1981: 3.2.7.0.0

**4.3.46 Konus flexibler Elastomerschaum D 25 mm Rohr DN 200**
Konus aus flexiblem Elastomerschaum wie Position
zuvor, jedoch an Rohrleitung, DN 200,
Dämmschichtdicke 25 mm.
Menge: 5,000 St
Kostengruppen nach DIN 276 2018: 499
Kostengruppen nach DIN 276-1 2008: 499
Kostengruppen nach DIN 276-1 2006: 434
Kostengruppen nach DIN 276-1 1981: 3.2.7.0.0

**4.3.47 Stutzen flexibler Elastomerschaum D 19 mm Rohr DN 20**
Kältedämmung DIN 4140, an Stutzen, DN 20,
Rohrverbindung als Pressverbindung, Mindestabstände
DIN 4140 sind nicht eingehalten, im Gebäude, Dämmung
aus flexiblem Elastomerschaum DIN EN 14304,
Dämmschichtdicke 19 mm, Brandverhaltensklasse
DIN EN 13501-1 C-s2,d0 (schwerentflammbar),
Wärmeleitfähigkeit max. 0,038 W/(mK) bei 0 Grad C
Mitteltemperatur DIN EN 12667, Wasserdampfdiffusionswiderstandszahl min. 7.000 DIN EN ISO 12629,
DIN EN 12086.
Menge: 2,000 St
Kostengruppen nach DIN 276 2018: 499
Kostengruppen nach DIN 276-1 2008: 499
Kostengruppen nach DIN 276-1 2006: 434
Kostengruppen nach DIN 276-1 1981: 3.2.7.0.0

**4.3.48 Stutzen flexibler Elastomerschaum D 19 mm Rohr DN 25**
Stutzen aus flexiblem Elastomerschaum wie Position
zuvor, jedoch an Rohrleitung, DN 25.
Menge: 2,000 St
Kostengruppen nach DIN 276 2018: 499
Kostengruppen nach DIN 276-1 2008: 499
Kostengruppen nach DIN 276-1 2006: 434
Kostengruppen nach DIN 276-1 1981: 3.2.7.0.0

**4.3.49 Stutzen flexibler Elastomerschaum D 19 mm Rohr DN 32**
Stutzen aus flexiblem Elastomerschaum wie Position
zuvor, jedoch an Rohrleitung, DN 32.
Menge: 2,000 St
Kostengruppen nach DIN 276 2018: 499
Kostengruppen nach DIN 276-1 2008: 499
Kostengruppen nach DIN 276-1 2006: 434
Kostengruppen nach DIN 276-1 1981: 3.2.7.0.0

**4.3.50 Stutzen flexibler Elastomerschaum D 19 mm Rohr DN 40**
Stutzen aus flexiblem Elastomerschaum wie Position
zuvor, jedoch an Rohrleitung, DN 40.
Menge: 1,000 St
Kostengruppen nach DIN 276 2018: 499
Kostengruppen nach DIN 276-1 2008: 499
Kostengruppen nach DIN 276-1 2006: 434
Kostengruppen nach DIN 276-1 1981: 3.2.7.0.0

**4.3.51 Stutzen flexibler Elastomerschaum D 19 mm Rohr DN 50**
Stutzen aus flexiblem Elastomerschaum wie Position
zuvor, jedoch an Rohrleitung, DN 50.
Menge: 4,000 St
Kostengruppen nach DIN 276 2018: 499
Kostengruppen nach DIN 276-1 2008: 499
Kostengruppen nach DIN 276-1 2006: 434
Kostengruppen nach DIN 276-1 1981: 3.2.7.0.0

**4.3.52 Stutzen flexibler Elastomerschaum D 19 mm Rohr DN 65**
Stutzen aus flexiblem Elastomerschaum wie Position
zuvor, jedoch an Rohrleitung, DN 65.
Menge: 2,000 St
Kostengruppen nach DIN 276 2018: 499
Kostengruppen nach DIN 276-1 2008: 499
Kostengruppen nach DIN 276-1 2006: 434
Kostengruppen nach DIN 276-1 1981: 3.2.7.0.0

**4.3.53 Stutzen flexibler Elastomerschaum D 19 mm Rohr DN 80**
Stutzen aus flexiblem Elastomerschaum wie Position
zuvor, jedoch an Rohrleitung, DN 80.
Menge: 4,000 St
Kostengruppen nach DIN 276 2018: 499
Kostengruppen nach DIN 276-1 2008: 499
Kostengruppen nach DIN 276-1 2006: 434
Kostengruppen nach DIN 276-1 1981: 3.2.7.0.0

**4.3.54 Stutzen flexibler Elastomerschaum D 19 mm Rohr DN 100**
Stutzen aus flexiblem Elastomerschaum wie Position
zuvor, jedoch an Rohrleitung, DN 100.
Menge: 10,000 St
Kostengruppen nach DIN 276 2018: 499
Kostengruppen nach DIN 276-1 2008: 499
Kostengruppen nach DIN 276-1 2006: 434
Kostengruppen nach DIN 276-1 1981: 3.2.7.0.0

**4.3.55 Stutzen flexibler Elastomerschaum D 19 mm Rohr DN 125**
Stutzen aus flexiblem Elastomerschaum wie Position
zuvor, jedoch an Rohrleitung, DN 125.
Menge: 2,000 St
Kostengruppen nach DIN 276 2018: 499
Kostengruppen nach DIN 276-1 2008: 499
Kostengruppen nach DIN 276-1 2006: 434
Kostengruppen nach DIN 276-1 1981: 3.2.7.0.0

**4.3.56 Stutzen flexibler Elastomerschaum D 25 mm Rohr DN 150**
Stutzen aus flexiblem Elastomerschaum wie Position
zuvor, jedoch an Rohrleitung, DN 150,
Dämmschichtdicke 25 mm.
Menge: 6,000 St
Kostengruppen nach DIN 276 2018: 499
Kostengruppen nach DIN 276-1 2008: 499
Kostengruppen nach DIN 276-1 2006: 434
Kostengruppen nach DIN 276-1 1981: 3.2.7.0.0

**4.3.57 Stutzen flexibler Elastomerschaum D 25 mm Rohr DN 200**
Stutzen aus flexiblem Elastomerschaum wie Position
zuvor, jedoch an Rohrleitung, DN 200,
Dämmschichtdicke 25 mm.
Menge: 11,000 St
Kostengruppen nach DIN 276 2018: 499
Kostengruppen nach DIN 276-1 2008: 499
Kostengruppen nach DIN 276-1 2006: 434
Kostengruppen nach DIN 276-1 1981: 3.2.7.0.0

**4.3.58 Kältedämmung Flanschenpaar DN 65 flexibler Elastomerschaum D 19 mm**
Kältedämmung DIN 4140, an Flanschenpaar, DN 65,
Mindestabstände DIN 4140 sind nicht eingehalten,
im Gebäude, Dämmung aus flexiblem Elastomerschaum
DIN EN 14304, Dämmschichtdicke 19 mm, Brandverhaltensklasse DIN EN 13501-1 C-s2,d0 (schwerentflammbar),
Wärmeleitfähigkeit max. 0,038 W/(mK) bei 0 Grad C
Mitteltemperatur DIN EN 12667, Wasserdampfdiffusionswiderstandszahl min. 7.000 DIN EN ISO 12629,
DIN EN 12086.
Menge: 2,000 St
Kostengruppen nach DIN 276 2018: 499
Kostengruppen nach DIN 276-1 2008: 499
Kostengruppen nach DIN 276-1 2006: 434
Kostengruppen nach DIN 276-1 1981: 3.2.7.0.0

**4.3.59 Kältedämmung Flanschenpaar DN 80 flexibler Elastomerschaum D 19 mm**
Kältedämmung an Flanschenpaar wie Position zuvor,
jeoch DN 80.
Menge: 2,000 St
Kostengruppen nach DIN 276 2018: 499
Kostengruppen nach DIN 276-1 2008: 499
Kostengruppen nach DIN 276-1 2006: 434
Kostengruppen nach DIN 276-1 1981: 3.2.7.0.0

**4.3.60 Kältedämmung Flanschenpaar DN 100 flexibler Elastomerschaum D 19 mm**
Kältedämmung an Flanschenpaar wie Position zuvor,
jeoch DN 100.
Menge: 16,000 St
Kostengruppen nach DIN 276 2018: 499
Kostengruppen nach DIN 276-1 2008: 499
Kostengruppen nach DIN 276-1 2006: 434
Kostengruppen nach DIN 276-1 1981: 3.2.7.0.0

**4.3.61 Kältedämmung Flanschenpaar DN 125 flexibler Elastomerschaum D 19 mm**
Kältedämmung an Flanschenpaar wie Position zuvor,
jeoch DN 125.
Menge: 2,000 St
Kostengruppen nach DIN 276 2018: 499
Kostengruppen nach DIN 276-1 2008: 499
Kostengruppen nach DIN 276-1 2006: 434
Kostengruppen nach DIN 276-1 1981: 3.2.7.0.0

**4.3.62 Kältedämmung Flanschenpaar DN 150 flexibler Elastomerschaum D 25 mm**
Kältedämmung an Flanschenpaar wie Position zuvor,
jeoch DN 150,
Dämmschichtdicke 25 mm.
Menge: 2,000 St
Kostengruppen nach DIN 276 2018: 499
Kostengruppen nach DIN 276-1 2008: 499
Kostengruppen nach DIN 276-1 2006: 434
Kostengruppen nach DIN 276-1 1981: 3.2.7.0.0

**4.3.63 Kältedämmung Flanschenpaar DN 200 flexibler Elastomerschaum D 25 mm**
Kältedämmung an Flanschenpaar wie Position zuvor,
jeoch DN 200,
Dämmschichtdicke 25 mm.
Menge: 2,000 St
Kostengruppen nach DIN 276 2018: 499
Kostengruppen nach DIN 276-1 2008: 499
Kostengruppen nach DIN 276-1 2006: 434
Kostengruppen nach DIN 276-1 1981: 3.2.7.0.0

**4.3.64 Kältedämmung Rohrkupplung DN 65 flexibler Elastomerschaum D 19 mm**
Kältedämmung DIN 4140, an Rohrkupplung, DN 65,
Mindestabstände DIN 4140 sind nicht eingehalten,
im Gebäude, Dämmung aus flexiblem Elastomerschaum
DIN EN 14304, Dämmschichtdicke 19 mm, Brandverhaltensklasse DIN EN 13501-1 C-s2,d0 (schwerentflammbar),
Wärmeleitfähigkeit max. 0,038 W/(mK) bei 0 Grad C
Mitteltemperatur DIN EN 12667, Wasserdampfdiffusionswiderstandszahl min. 7.000 DIN EN ISO 12629,
DIN EN 12086.
Menge: 6,000 St
Kostengruppen nach DIN 276 2018: 499
Kostengruppen nach DIN 276-1 2008: 499
Kostengruppen nach DIN 276-1 2006: 434
Kostengruppen nach DIN 276-1 1981: 3.2.7.0.0

**4.3.65 Kältedämmung Rohrkupplung DN 80 flexibler Elastomerschaum D 19 mm**
Kältedämmung an Rohrkupplung wie Position zuvor,
jeoch DN 80.
Menge: 6,000 St
Kostengruppen nach DIN 276 2018: 499
Kostengruppen nach DIN 276-1 2008: 499
Kostengruppen nach DIN 276-1 2006: 434
Kostengruppen nach DIN 276-1 1981: 3.2.7.0.0

**4.3.66 Kältedämmung Rohrkupplung DN 100 flexibler Elastomerschaum D 19 mm**
Kältedämmung an Rohrkupplung wie Position zuvor,
jeoch DN 100.
Menge: 110,000 St
Kostengruppen nach DIN 276 2018: 499
Kostengruppen nach DIN 276-1 2008: 499
Kostengruppen nach DIN 276-1 2006: 434
Kostengruppen nach DIN 276-1 1981: 3.2.7.0.0

**4.3.67 Kältedämmung Rohrkupplung DN 125 flexibler Elastomerschaum D 19 mm**
Kältedämmung an Rohrkupplung wie Position zuvor,
jeoch DN 125.
Menge: 2,000 St
Kostengruppen nach DIN 276 2018: 499
Kostengruppen nach DIN 276-1 2008: 499
Kostengruppen nach DIN 276-1 2006: 434
Kostengruppen nach DIN 276-1 1981: 3.2.7.0.0

**4.3.68 Kältedämmung Rohrkupplung DN 150 flexibler Elastomerschaum D 19 mm**
Kältedämmung an Rohrkupplung wie Position zuvor,
jeoch DN 150.
Menge: 4,000 St
Kostengruppen nach DIN 276 2018: 499
Kostengruppen nach DIN 276-1 2008: 499
Kostengruppen nach DIN 276-1 2006: 434
Kostengruppen nach DIN 276-1 1981: 3.2.7.0.0

**4.3.69 Kältedämmung Rohrkupplung DN 200 flexibler Elastomerschaum D 19 mm**
Kältedämmung an Rohrkupplung wie Position zuvor,
jeoch DN 200.
Menge: 10,000 St
Kostengruppen nach DIN 276 2018: 499
Kostengruppen nach DIN 276-1 2008: 499
Kostengruppen nach DIN 276-1 2006: 434
Kostengruppen nach DIN 276-1 1981: 3.2.7.0.0

**4.3.70 Anarbeiten an Rohraufhängung mit Elastomerschaum D 19 mm DN 15**
Anarbeiten an Rohraufhängungen aus Kälteschellen,
DN 15, beidseitig, Mindestabstände DIN 4140 sind
nicht eingehalten, im Gebäude, Dämmung aus flexiblem
Elastomerschaum DIN EN 14304, Dämmschichtdicke 19 mm,
Brandverhaltensklasse DIN EN 13501-1 C-s2,d0 (schwerentflammbar), Wärmeleitfähigkeit max. 0,038 W/(mK) bei
0 Grad C, Mitteltemperatur DIN EN 12667, Wasserdampfdiffusionswiderstandszahl min. 7.000 DIN EN ISO 12629,
DIN EN 12086.
Menge: 5,000 St
Kostengruppen nach DIN 276 2018: 499
Kostengruppen nach DIN 276-1 2008: 499
Kostengruppen nach DIN 276-1 2006: 434
Kostengruppen nach DIN 276-1 1981: 3.2.7.0.0

**4.3.71 Anarbeiten an Rohraufhängung mit Elastomerschaum D 19 mm DN 20**
Anarbeiten an Rohraufhängungen aus Kälteschellen, wie
Position zuvor, jedoch DN 20.
Menge: 5,000 St
Kostengruppen nach DIN 276 2018: 499
Kostengruppen nach DIN 276-1 2008: 499
Kostengruppen nach DIN 276-1 2006: 434
Kostengruppen nach DIN 276-1 1981: 3.2.7.0.0

**4.3.72 Anarbeiten an Rohraufhängung mit Elastomerschaum D 19 mm DN 25**
Anarbeiten an Rohraufhängungen aus Kälteschellen, wie
Position zuvor, jedoch DN 25.
Menge: 5,000 St
Kostengruppen nach DIN 276 2018: 499
Kostengruppen nach DIN 276-1 2008: 499
Kostengruppen nach DIN 276-1 2006: 434
Kostengruppen nach DIN 276-1 1981: 3.2.7.0.0

**4.3.73 Anarbeiten an Rohraufhängung mit Elastomerschaum D 19 mm DN 32**
Anarbeiten an Rohraufhängungen aus Kälteschellen, wie
Position zuvor, jedoch DN 32.
Menge: 5,000 St
Kostengruppen nach DIN 276 2018: 499
Kostengruppen nach DIN 276-1 2008: 499
Kostengruppen nach DIN 276-1 2006: 434
Kostengruppen nach DIN 276-1 1981: 3.2.7.0.0

**4.3.74 Anarbeiten an Rohraufhängung mit Elastomerschaum D 19 mm DN 40**
Anarbeiten an Rohraufhängungen aus Kälteschellen, wie
Position zuvor, jedoch DN 40.
Menge: 5,000 St
Kostengruppen nach DIN 276 2018: 499
Kostengruppen nach DIN 276-1 2008: 499
Kostengruppen nach DIN 276-1 2006: 434
Kostengruppen nach DIN 276-1 1981: 3.2.7.0.0

**4.3.75 Anarbeiten an Rohraufhängung mit Elastomerschaum D 19 mm DN 50**
Anarbeiten an Rohraufhängungen aus Kälteschellen, wie
Position zuvor, jedoch DN 50.
Menge: 10,000 St
Kostengruppen nach DIN 276 2018: 499
Kostengruppen nach DIN 276-1 2008: 499
Kostengruppen nach DIN 276-1 2006: 434
Kostengruppen nach DIN 276-1 1981: 3.2.7.0.0

**4.3.76 Anarbeiten an Rohraufhängung mit Elastomerschaum D 19 mm DN 65**
Anarbeiten an Rohraufhängungen aus Kälteschellen, wie
Position zuvor, jedoch DN 65.
Menge: 30,000 St
Kostengruppen nach DIN 276 2018: 499
Kostengruppen nach DIN 276-1 2008: 499
Kostengruppen nach DIN 276-1 2006: 434
Kostengruppen nach DIN 276-1 1981: 3.2.7.0.0

**4.3.77 Anarbeiten an Rohraufhängung mit Elastomerschaum D 19 mm DN 80**
Anarbeiten an Rohraufhängungen aus Kälteschellen, wie
Position zuvor, jedoch DN 80.
Menge: 15,000 St
Kostengruppen nach DIN 276 2018: 499
Kostengruppen nach DIN 276-1 2008: 499
Kostengruppen nach DIN 276-1 2006: 434
Kostengruppen nach DIN 276-1 1981: 3.2.7.0.0

**4.3.78 Anarbeiten an Rohraufhängung mit Elastomerschaum D 19 mm DN 100**
Anarbeiten an Rohraufhängungen aus Kälteschellen, wie
Position zuvor, jedoch DN 100.
Menge: 105,000 St
Kostengruppen nach DIN 276 2018: 499
Kostengruppen nach DIN 276-1 2008: 499
Kostengruppen nach DIN 276-1 2006: 434
Kostengruppen nach DIN 276-1 1981: 3.2.7.0.0

**4.3.79 Anarbeiten an Rohraufhängung mit Elastomerschaum D 19 mm DN 125**
Anarbeiten an Rohraufhängungen aus Kälteschellen, wie
Position zuvor, jedoch DN 125.
Menge: 10,000 St
Kostengruppen nach DIN 276 2018: 499
Kostengruppen nach DIN 276-1 2008: 499
Kostengruppen nach DIN 276-1 2006: 434
Kostengruppen nach DIN 276-1 1981: 3.2.7.0.0

**4.3.80 Anarbeiten an Rohraufhängung mit Elastomerschaum D 25 mm DN 150**
Anarbeiten an Rohraufhängungen aus Kälteschellen, wie
Position zuvor, jedoch DN 150,
Dämmschichtdicke 25 mm.
Menge: 10,000 St
Kostengruppen nach DIN 276 2018: 499
Kostengruppen nach DIN 276-1 2008: 499
Kostengruppen nach DIN 276-1 2006: 434
Kostengruppen nach DIN 276-1 1981: 3.2.7.0.0

**4.3.81 Anarbeiten an Rohraufhängung mit Elastomerschaum D 25 mm DN 200**
Anarbeiten an Rohraufhängungen aus Kälteschellen, wie
Position zuvor, jedoch DN 200
Dämmschichtdicke 25 mm.
Menge: 90,000 St
Kostengruppen nach DIN 276 2018: 499
Kostengruppen nach DIN 276-1 2008: 499
Kostengruppen nach DIN 276-1 2006: 434
Kostengruppen nach DIN 276-1 1981: 3.2.7.0.0

**4.3.82 Kältedämmung Lufttopf DN 150 flexibler Elastomerschaum D 25 mm**
Kältedämmung DIN 4140, an Lufttopf, DN 150, mit 2 An-
schlussstutzen, Mindestabstände DIN 4140 sind nicht
eingehalten, im Gebäude, Dämmung aus flexiblem Elastomerschaum DIN EN 14304, Dämmschichtdicke 25 mm,
Brandverhaltensklasse DIN EN 13501-1 C-s2,d0 (schwerentflammbar), Wärmeleitfähigkeit max. 0,038 W/(mK) bei
0 Grad C Mitteltemperatur DIN EN 12667, Wasserdampfdiffusionswiderstandszahl min. 7.000 DIN EN ISO 12629,
DIN EN 12086.
Menge: 24,000 St
Kostengruppen nach DIN 276 2018: 499
Kostengruppen nach DIN 276-1 2008: 499
Kostengruppen nach DIN 276-1 2006: 434
Kostengruppen nach DIN 276-1 1981: 3.2.7.0.0

**4.3.83 Kältedämmung Lufttopf DN 300 flexibler Elastomerschaum D 25 mm**
Kältedämmung DIN 4140, an Lufttopf, wie Position zuvor,
jedoch DN 300.
Menge: 4,000 St
Kostengruppen nach DIN 276 2018: 499
Kostengruppen nach DIN 276-1 2008: 499
Kostengruppen nach DIN 276-1 2006: 434
Kostengruppen nach DIN 276-1 1981: 3.2.7.0.0

**4.3.84 Kältedämmung Armatur DN 65 flexibler Elastomerschaum D 19 mm**
Kältedämmung DIN 4140, an Gerad- und Schrägsitzarmatur,
DN 65, Mindestabstände DIN 4140 sind nicht eingehalten,
im Gebäude, Dämmung aus flexiblem Elastomerschaum
DIN EN 14304, Dämmschichtdicke 19 mm, Brandverhaltensklasse DIN EN 13501-1 C-s2,d0 (schwerentflammbar),
Wärmeleitfähigkeit max. 0,038 W/(mK) bei 0 Grad C
Mitteltemperatur DIN EN 12667, Wasserdampfdiffusionswiderstandszahl min. 7.000 DIN EN ISO 12629,
DIN EN 12086.
Menge: 2,000 St
Kostengruppen nach DIN 276 2018: 499
Kostengruppen nach DIN 276-1 2008: 499
Kostengruppen nach DIN 276-1 2006: 434
Kostengruppen nach DIN 276-1 1981: 3.2.7.0.0

**4.3.85 Kältedämmung Armatur DN 80 flexibler Elastomerschaum D 19 mm**
Kältedämmung DIN 4140 an Geradsitz- und Schrägsitzarmatur, wie Positon zuvor, jedoch DN 80.
Menge: 2,000 St
Kostengruppen nach DIN 276 2018: 499
Kostengruppen nach DIN 276-1 2008: 499
Kostengruppen nach DIN 276-1 2006: 434
Kostengruppen nach DIN 276-1 1981: 3.2.7.0.0

**4.3.86 Kältedämmung Armatur DN 100 flexibler Elastomerschaum D 19 mm**
Kältedämmung DIN 4140 an Geradsitz- und Schrägsitzarmatur, wie Positon zuvor, jedoch DN 100.
Menge: 2,000 St
Kostengruppen nach DIN 276 2018: 499
Kostengruppen nach DIN 276-1 2008: 499
Kostengruppen nach DIN 276-1 2006: 434
Kostengruppen nach DIN 276-1 1981: 3.2.7.0.0

**4.3.87 Kältedämmung Armatur DN 200 flexibler Elastomerschaum D 25 mm**
Kältedämmung DIN 4140 an Geradsitz- und Schrägsitzarmatur, wie Positon zuvor, jedoch DN 20,
Dämmschichtdicke 25 mm.
Menge: 2,000 St
Kostengruppen nach DIN 276 2018: 499
Kostengruppen nach DIN 276-1 2008: 499
Kostengruppen nach DIN 276-1 2006: 434
Kostengruppen nach DIN 276-1 1981: 3.2.7.0.0

#### Titel 4.4 Stundenlohnarbeiten

*Hinweis*
Verrechnungssätze für Löhne

Die Verrechnungssätze für die nachstehenden Lohn- und
Berufsgruppen sind unaufgegliedert anzubieten.
In Ihnen sind enthalten
- Lohn- und Gehaltskosten,
- Lohn- und Gehaltsnebenkosten,
- Sozialkosten einschließlich Sozialkassenbeiträge,
- Gemeinkostenanteile,
- Gewinn,
Zuschläge zu den Verrechnungssätzen für vom Auftraggeber angeordnete oder zu vertretende Nacht-, Sonntags-, Feiertags und Mehrarbeit (Überstunden) sind
gesondert nachzuweisen; sie werden in Höhe der tariflichen Vereinbarung vergütet. Für Nacht-, Sonntags- und
Feiertagsarbeit wird als Zuschlag nur der Beitrag
zur gesetzlichen Unfallversicherung vergütet. Beschäftigt der Bieter bei einer der nachstehenden Lohn-/
Berufsgruppen keine Arbeitskräfte, hat er dies anzugeben und statt dessen den Einsatz möglichst gleichwertiger Arbeitskräfte anzubieten.

**4.4.1 Obermonteur**
Menge: 10,000 h
Kostengruppen nach DIN 276 2018: 439
Kostengruppen nach DIN 276-1 2008: 432
Kostengruppen nach DIN 276-1 2006: 429

**4.4.2 A-Monteur**
Menge: 15,000 h
Kostengruppen nach DIN 276 2018: 439
Kostengruppen nach DIN 276-1 2008: 432
Kostengruppen nach DIN 276-1 2006: 429

**4.4.3 B-Monteur**
Menge: 15,000 h
Kostengruppen nach DIN 276 2018: 439
Kostengruppen nach DIN 276-1 2008: 432
Kostengruppen nach DIN 276-1 2006: 429

**4.4.4 C-Monteur**
Menge: 15,000 h
Kostengruppen nach DIN 276 2018: 439
Kostengruppen nach DIN 276-1 2008: 432
Kostengruppen nach DIN 276-1 2006: 429
